# Condicionament de la carretera T-3231 d'Almoster a la Selva del Camp. Variant d'Almoster.

- Propietat de l'arxiu: SOFT S.A.
- Format: FIEBDC-3/2012
- Programa: Presto 13.03
- Tipus: pressupost
- Data dels preus: 07/12/1994
- Divisa: EUR

## 0003 PROTECCIÓ DE TALUSSOS
Import: 8072.68

**E1107** m Vorada de peces de formigó de 8x20 cm tipus tauló
222.4 m × 15.61 = 3471.66
Vorada de peces de formigó de 8x20 cm. tipus tauló, col·locat, inclosa la base de formigó HM-20, i rejuntat amb morter de ciment.

| Codi | Ut | Descripció | Rendiment | Preu | Import |
|---|---|---|---|---|---|
| O0101 | h | Cap de colla (mà d'obra; 23/07/1998) | 0.03 | 20.6 | 0.62 |
| O0102 | h | Oficial 1ª (mà d'obra; 23/07/1998) | 0.06 | 20.46 | 1.23 |
| O0110 | h | Peó (mà d'obra; 23/07/1998) | 0.18 | 16.75 | 3.02 |
| P1609 | m3 | Excavació de terres (12/01/2009) | 0.06 | 11.118 | 0.67 |
| P1006 | m | Vorada pref. form. 8x20 cm. tipus tauló (material; 23/07/1998) | 1 | 3.03 | 3.03 |
| P0504 | m3 | Formigó HM-20 posat a l'obra (material; 10/07/2006) | 0.04 | 52 | 2.08 |
| E0108 | m3 | Morter de ciment elaborat a l'obra (23/07/1998) | 0.08 | 50.96 | 4.08 |
| %1613 |  | Despeses indirectes | 6 % | 14.73 | 0.88 |
|  |  | Total |  |  | 15.61 |

**E0835B** u Connexió de cuneta de cap de talús a baixant
8 u × 76.35 = 610.80
Connexió de cuneta de cap de talús a baixant, totalment acabada.

| Codi | Ut | Descripció | Rendiment | Preu | Import |
|---|---|---|---|---|---|
| O0102 | h | Oficial 1ª | 1 | 20.46 | 20.46 |
| O0110 | h | Peó | 1 | 16.75 | 16.75 |
| P0504 | m3 | Formigó HM-20 posat a l'obra | 0.2 | 52 | 10.40 |
| E0516 | m2 | Encofrat de fusta per a formigó vist | 0.8 | 30.52 | 24.42 |
| %1613 |  | Despeses indirectes | 6 % | 72.03 | 4.32 |
|  |  | Total |  |  | 76.35 |

**E0836B** u Connexió de baixant a cuneta, inclosa arqueta
1 u × 174.7 = 174.70
Connexió de baixant a cuneta, inclosa l'arqueta arqueta, totalment acabada.

| Codi | Ut | Descripció | Rendiment | Preu | Import |
|---|---|---|---|---|---|
| O0102 | h | Oficial 1ª | 2 | 20.46 | 40.92 |
| O0110 | h | Peó | 2 | 16.75 | 33.50 |
| P0504 | m3 | Formigó HM-20 posat a l'obra | 0.4 | 52 | 20.80 |
| E0516 | m2 | Encofrat de fusta per a formigó vist | 2.28 | 30.52 | 69.59 |
| %1613 |  | Despeses indirectes | 6 % | 164.81 | 9.89 |
|  |  | Total |  |  | 174.7 |

**E0822B** m Baixant aigües pluvials talús peça U 40x18 cm interiors
76.1 m × 36.12 = 2748.73
Baixant per a talussos de peces prefabricades de formigó de secció en forma d'U, de 40x18 cm interiors mínim.

| Codi | Ut | Descripció | Rendiment | Preu | Import |
|---|---|---|---|---|---|
| O0101 | h | Cap de colla | 0.05 | 20.6 | 1.03 |
| O0102 | h | Oficial 1ª | 0.12 | 20.46 | 2.46 |
| O0110 | h | Peó | 0.15 | 16.75 | 2.51 |
| P0504 | m3 | Formigó HM-20 posat a l'obra | 0.1 | 52 | 5.20 |
| P1019B | m | Baixant prefabricat en forma d'U, 40x18 cm. (material; 23/07/1998) | 1.05 | 21.78 | 22.87 |
| %1613 |  | Despeses indirectes | 6 % | 34.07 | 2.04 |
|  |  | Total |  |  | 36.12 |

**E0305** m3 Excavació rases i pous, mitjans mecànics, cànon abocador
38.85 m3 × 11.12 = 432.01
Excavació en rases, pous o fonaments, amb mitjans mecànics en qualsevol tipus tipus de terreny, inclòs càrrega i transport a l'interior d'obra o abocador controlat, inclòs el seu cànon

| Codi | Ut | Descripció | Rendiment | Preu | Import |
|---|---|---|---|---|---|
| O0101 | h | Cap de colla | 0.02 | 20.6 | 0.41 |
| O0102 | h | Oficial 1ª | 0.06 | 20.46 | 1.23 |
| O0110 | h | Peó | 0.12 | 16.75 | 2.01 |
| M0207 | h | Retroexcavadora (maquinària; 23/07/1998) | 0.06 | 59.41 | 3.56 |
| M0228 | h | Electrobomba sumergible 20 kW (maquinària; 12/01/2009) | 0.02 | 3.801438 | 0.08 |
| M0212B | h | Camió de trabuc de 20 t (maquinària; 23/07/1998) | 0.06 | 37.33 | 2.24 |
| P1613 | u | Cànon d'abocador (23/07/1998) | 1.2 | 0.8 | 0.96 |
| %1613 |  | Despeses indirectes | 6 % | 10.49 | 0.63 |
|  |  | Total |  |  | 11.12 |

**E0337** m3 Graveta decorativa 18-25mm, color a definir per la DF, amidat sobre perfil
4.73 m3 × 23.32 = 110.30
Subministrament i col·locació de graveta decorativa, color a definir per la DF, amidat sobre perfil.

| Codi | Ut | Descripció | Rendiment | Preu | Import |
|---|---|---|---|---|---|
| O0101 | h | Cap de colla | 0.02 | 20.6 | 0.41 |
| O0102 | h | Oficial 1ª | 0.04 | 20.46 | 0.82 |
| O0110 | h | Peó | 0.075 | 16.75 | 1.26 |
| P0322 | m3 | Grava de pedrera de 18-25 mm. (material; 01/08/2018) | 1 | 18.02 | 18.02 |
| M0207 | h | Retroexcavadora | 0.025 | 59.41 | 1.49 |
| %1613 |  | Despeses indirectes | 6 % | 22.00 | 1.32 |
|  |  | Total |  |  | 23.32 |

**E0324** m3 Còdol de riu de 70 a 100 mm per a rebliment de pous filtrants
18.9 m3 × 27.75 = 524.48
Còdol de riu de 75 a 100 mm, escampat amb retroexcavadora, inclòs càrrega i transport.

| Codi | Ut | Descripció | Rendiment | Preu | Import |
|---|---|---|---|---|---|
| O0101 | h | Cap de colla | 0.05 | 20.6 | 1.03 |
| O0102 | h | Oficial 1ª | 0.09 | 20.46 | 1.84 |
| O0110 | h | Peó | 0.15 | 16.75 | 2.51 |
| P0310 | m3 | Còdol de riu de 70 a 100 mm (material; 23/07/1998) | 1 | 19.31 | 19.31 |
| M0207 | h | Retroexcavadora | 0.025 | 59.41 | 1.49 |
| %1613 |  | Despeses indirectes | 6 % | 26.18 | 1.57 |
|  |  | Total |  |  | 27.75 |

- Codi: P06-2018
Import: 3517278.18

## 01 MOVIMENT DE TERRES I ENDERROCS
Import: 423662.63

**E0313** m2 Esbrossada del terreny, inclòs càrrega i transport.
18351.25 m2 × 0.53 = 9726.16
Esbrossada del terreny de qualsevol tipus, inclòs tall i retirada d'arbrat, extracció de la soca i tapat del forat, càrrega i transport a l'interior d'obra o abocador controlat inclòs canon d'abocador i condicionament del mateix.

| Codi | Ut | Descripció | Rendiment | Preu | Import |
|---|---|---|---|---|---|
| O0101 | h | Cap de colla | 0.001 | 20.6 | 0.02 |
| O0110 | h | Peó | 0.004 | 16.75 | 0.07 |
| M0207 | h | Retroexcavadora | 0.001 | 59.41 | 0.06 |
| M0205 | h | Pala carregadora sobre orugues (maquinària; 23/07/1998) | 0.002 | 73.35 | 0.15 |
| M0212B | h | Camió de trabuc de 20 t | 0.001 | 37.33 | 0.04 |
| P1613 | u | Cànon d'abocador | 0.2 | 0.8 | 0.16 |
| %1613 |  | Despeses indirectes | 6 % | 0.50 | 0.03 |
|  |  | Total |  |  | 0.53 |

| Amidament | Uts. | Llarg | Ample | Alt | Parcial |
|---|---|---|---|---|---|
| s/llistat |  |  |  |  |  |
| eix 1 | 1 | 50331.49 | 0.3 |  | 15099.45 |
| accessos | 20 | 20 | 4 | 0.5 | 800.00 |
| Cuneta zona inundable: |  |  |  |  |  |
| s/llistat | 1 | 1421.86 | 0.5 |  | 710.93 |
| Reste de finca PK 3+000-3+180 | 1 | 2890 | 0.3 |  | 867.00 |
| 5% imprevistos | 1 | 17477.38 |  | 0.05 | 873.87 |
| Total |  |  |  |  | 18351.25 |

**E0313B** m2 Esbrossada del terreny zones boscoses, inclòs càrrega i transport.
40704.27 m2 × 1.55 = 63091.62
Esbrossada del terreny en zones boscoses, càrrega i transport a l'interior d'obra o abocador controlat inclòs canon d'abocador i condicionament del mateix

| Codi | Ut | Descripció | Rendiment | Preu | Import |
|---|---|---|---|---|---|
| O0101 | h | Cap de colla | 0.001 | 20.6 | 0.02 |
| O0110 | h | Peó | 0.03 | 16.75 | 0.50 |
| M0350 | h | Motoserra (maquinària; 23/07/1998) | 0.03 | 2.55 | 0.08 |
| M0207 | h | Retroexcavadora | 0.01 | 59.41 | 0.59 |
| M0205 | h | Pala carregadora sobre orugues | 0.001 | 73.35 | 0.07 |
| M0212B | h | Camió de trabuc de 20 t | 0.001 | 37.33 | 0.04 |
| P1613 | u | Cànon d'abocador | 0.2 | 0.8 | 0.16 |
| %1613 |  | Despeses indirectes | 6 % | 1.46 | 0.09 |
|  |  | Total |  |  | 1.55 |

| Amidament | Uts. | Llarg | Ample | Alt | Parcial |
|---|---|---|---|---|---|
| s/llistat |  |  |  |  |  |
| eix 1 | 1 | 50331.49 | 0.7 |  | 35232.04 |
| accessos | 20 | 20 | 4 | 0.5 | 800.00 |
| Cuneta zona inundable: |  |  |  |  |  |
| s/llistat | 1 | 1421.86 | 0.5 |  | 710.93 |
| Reste de finca PK 3+000-3+180 | 1 | 2890 | 0.7 |  | 2023.00 |
| 5% imprevistos | 1 | 38765.97 |  | 0.05 | 1938.30 |
| Total |  |  |  |  | 40704.27 |

**E0314** m3 Excavació de terra vegetal, càrrega i transport.
17509.46 m3 × 2.87 = 50252.15
Excavació de terra vegetal, inclosa càrrega, transport a l'abocador, aplec o lloc d'ús i manteniment fins la seva utilització, inclòs cànon d'abocament i manteniment de l'abocador

| Codi | Ut | Descripció | Rendiment | Preu | Import |
|---|---|---|---|---|---|
| O0101 | h | Cap de colla | 0.006 | 20.6 | 0.12 |
| O0110 | h | Peó | 0.015 | 16.75 | 0.25 |
| M0207 | h | Retroexcavadora | 0.008 | 59.41 | 0.48 |
| M0212B | h | Camió de trabuc de 20 t | 0.015 | 37.33 | 0.56 |
| P1613 | u | Cànon d'abocador | 1 | 0.8 | 0.80 |
| P1615 | u | Condicionament de l'abocador (05/07/2010) | 1 | 0.5 | 0.50 |
| %1613 |  | Despeses indirectes | 6 % | 2.71 | 0.16 |
|  |  | Total |  |  | 2.87 |

| Amidament | Uts. | Llarg | Ample | Alt | Parcial |
|---|---|---|---|---|---|
| s/llistat |  |  |  |  |  |
| eix 1 | 1 | 14909.04 |  |  | 14909.04 |
| accessos | 20 | 20 | 4 | 0.3 | 480.00 |
| Cuneta zona inundable: |  |  |  |  |  |
| s/llistat | 1 | 419.64 |  |  | 419.64 |
| Reste de finca PK 3+000-3+180 | 1 | 2890 |  | 0.3 | 867.00 |
| 5% imprevistos | 1 | 16675.68 |  | 0.05 | 833.78 |
| Total |  |  |  |  | 17509.46 |

**E0301** m3 Excavació en desmunt en qualsevol tipus de terreny, abocador i condicionament (10% roca)
31444.65 m3 × 3.24 = 101880.67
Excavació en desmunt en qualsevol tipus de terreny, amb càrrega i transport a l'interior d'obra o abocador controlat inclòs canon d'abocador i condicionament del mateix.

| Codi | Ut | Descripció | Rendiment | Preu | Import |
|---|---|---|---|---|---|
| O0101 | h | Cap de colla | 0.008 | 20.6 | 0.165 |
| O0110 | h | Peó | 0.016 | 16.75 | 0.268 |
| M0207 | h | Retroexcavadora | 0.012 | 59.41 | 0.713 |
| M0212B | h | Camió de trabuc de 20 t | 0.012 | 37.33 | 0.448 |
| P1613 | u | Cànon d'abocador | 1.2 | 0.8 | 0.960 |
| P1615 | u | Condicionament de l'abocador | 1 | 0.5 | 0.500 |
| %1613 |  | Despeses indirectes | 6 % | 3.054 | 0.183 |
|  |  | Total |  |  | 3.24 |

| Amidament | Uts. | Llarg | Ample | Alt | Parcial |
|---|---|---|---|---|---|
| s/llistats |  |  |  |  |  |
| desmunt |  |  |  |  |  |
| eix 1 | 1 | 24117.31 |  |  | 24117.31 |
| accessos | 20 | 20 | 4 | 0.5 | 800.00 |
| Cuneta zona inundable: |  |  |  |  |  |
| s/llistat | 1 | 1561.98 |  |  | 1561.98 |
| Reste de finca PK 3+000-3+180 | 1 | 2890 |  | 1.2 | 3468.00 |
| 5% imprevistos | 1 | 29947.29 |  | 0.05 | 1497.36 |
| Total |  |  |  |  | 31444.65 |

**E0316** m3 Terraplè amb compactació del 95% PN, material pròpia obra
24968.09 m3 × 4.66 = 116351.30
Terraplè amb material procedent de la pròpia obra amb compactació del 95 % del Proctor Normal, inclòs el transport.

| Codi | Ut | Descripció | Rendiment | Preu | Import |
|---|---|---|---|---|---|
| O0101 | h | Cap de colla | 0.006 | 20.6 | 0.12 |
| O0102 | h | Oficial 1ª | 0.01 | 20.46 | 0.20 |
| O0110 | h | Peó | 0.025 | 16.75 | 0.42 |
| M0208 | h | Motonivelladora (maquinària; 12/01/2009) | 0.011 | 73.35024 | 0.81 |
| M0213 | h | Camió cisterna de 8 m3 (maquinària; 12/01/2009) | 0.009 | 47.997018 | 0.43 |
| M0209 | h | Corró vibratori autop. 8 a 10 t (maquinària; 12/01/2009) | 0.015 | 46.25598 | 0.69 |
| M0204 | h | Pala carregadora neumàtics (maquinària; 12/01/2009) | 0.015 | 58.268112 | 0.87 |
| M0212B | h | Camió de trabuc de 20 t | 0.023 | 37.33 | 0.86 |
| %1613 |  | Despeses indirectes | 6 % | 4.40 | 0.26 |
|  |  | Total |  |  | 4.66 |

| Amidament | Uts. | Llarg | Ample | Alt | Parcial |
|---|---|---|---|---|---|
| s/llistat |  |  |  |  |  |
| eix 1 (aprofitament material desmunt) | 0.7 | 24117.31 |  |  | 16882.12 |
| Material aprofitat rotonda 1 | 0.7 | 1613.97 |  |  | 1129.78 |
| Material aprofitat rotonda 3 | 0.7 | 3686.31 |  |  | 2580.42 |
| Reste de finca PK 3+000-3+180 | 0.7 | 2890 |  | 1.2 | 2427.60 |
| accessos | 20 | 20 | 4 | 1.2 | 1920.00 |
| Cuneta zona inundable: |  |  |  |  |  |
| s/llistat | 1 | 28.17 |  |  | 28.17 |
| Total |  |  |  |  | 24968.09 |

**E0328** m3 Terraplè amb compactació 95% PN, material préstec, inclòs càrrega i transport
3449.48 m3 × 8.78 = 30286.43
Terraplè amb material procedent de préstec amb compactació del 95 % del Proctor Normal, inclòs canon d'extracció i transport.

| Codi | Ut | Descripció | Rendiment | Preu | Import |
|---|---|---|---|---|---|
| O0101 | h | Cap de colla | 0.006 | 20.6 | 0.12 |
| O0102 | h | Oficial 1ª | 0.01 | 20.46 | 0.20 |
| O0110 | h | Peó | 0.025 | 16.75 | 0.42 |
| P0307 | m3 | Terra de préstec (material; 23/07/1998) | 1 | 3.4 | 3.40 |
| M0208 | h | Motonivelladora | 0.013 | 73.35024 | 0.95 |
| M0213 | h | Camió cisterna de 8 m3 | 0.013 | 47.997018 | 0.62 |
| M0209 | h | Corró vibratori autop. 8 a 10 t | 0.015 | 46.25598 | 0.69 |
| M0204 | h | Pala carregadora neumàtics | 0.015 | 58.268112 | 0.87 |
| M0212B | h | Camió de trabuc de 20 t | 0.027 | 37.33 | 1.01 |
| %1613 |  | Despeses indirectes | 6 % | 8.28 | 0.50 |
|  |  | Total |  |  | 8.78 |

| Amidament | Uts. | Llarg | Parcial |
|---|---|---|---|
| s/llistat | 1 | 2189.03 | 2189.03 |
| 5% imprevistos | 0.05 | 25208.95 | 1260.45 |
| Total |  |  | 3449.48 |

**E0343** m2 Reperfilat i compactació de la base del terraplè
17760 m2 × 1.01 = 17937.60

| Codi | Ut | Descripció | Rendiment | Preu | Import |
|---|---|---|---|---|---|
| O0101 | h | Cap de colla | 0.002 | 20.6 | 0.04 |
| O0102 | h | Oficial 1ª | 0.008 | 20.46 | 0.16 |
| O0110 | h | Peó | 0.012 | 16.75 | 0.20 |
| M0208 | h | Motonivelladora | 0.002 | 73.35024 | 0.15 |
| M0207B | h | Retroexcavadora amb martell trencador (maquinària; 23/07/1998) | 0.002 | 68.89 | 0.14 |
| M0212B | h | Camió de trabuc de 20 t | 0.002 | 37.33 | 0.07 |
| M0209 | h | Corró vibratori autop. 8 a 10 t | 0.002 | 46.25598 | 0.09 |
| M0213 | h | Camió cisterna de 8 m3 | 0.002 | 47.997018 | 0.10 |
| %1613 |  | Despeses indirectes | 6 % | 0.95 | 0.06 |
|  |  | Total |  |  | 1.01 |

| Amidament | Uts. | Llarg | Ample | Parcial |
|---|---|---|---|---|
| eix 1 terraplè | 1 | 2220 | 8 | 17760.00 |
| Total |  |  |  | 17760 |

**E0210** m Demolició de vorada i rigola, inclosa la fonamentació, i transport
355 m × 6.12 = 2172.60
Demolició de vorada i rigola, inclosa la fonamentació i transport a abocador.

| Codi | Ut | Descripció | Rendiment | Preu | Import |
|---|---|---|---|---|---|
| O0110 | h | Peó | 0.2 | 16.75 | 3.35 |
| M0207 | h | Retroexcavadora | 0.02 | 59.41 | 1.19 |
| M0212B | h | Camió de trabuc de 20 t | 0.02 | 37.33 | 0.75 |
| P1613 | u | Cànon d'abocador | 0.6 | 0.8 | 0.48 |
| %1613 |  | Despeses indirectes | 6 % | 5.77 | 0.35 |
|  |  | Total |  |  | 6.12 |

| Amidament | Uts. | Llarg | Parcial |
|---|---|---|---|
| connexió vorera | 1 | 20 | 20.00 |
| Vorera esquerra entrada a La Selva | 1 | 275 | 275.00 |
| Vorera dreta i illeta entrada a La Selva | 1 | 60 | 60.00 |
| Total |  |  | 355 |

**E0212** m2 Demolició de paviment de panots de morter de ciment, transport abocador
609 m2 × 5.13 = 3124.17
Demolició de paviment de panots de morter de ciment col·locats sobre formigó,inclosa la base de formigó i transport dels materials de runa a l'abocador.

| Codi | Ut | Descripció | Rendiment | Preu | Import |
|---|---|---|---|---|---|
| O0110 | h | Peó | 0.06 | 16.75 | 1.01 |
| M0203 | h | Retroexcavadora amb martell trencador (maquinària; 12/01/2009) | 0.02 | 66.767262 | 1.34 |
| M0212B | h | Camió de trabuc de 20 t | 0.016 | 37.33 | 0.60 |
| M0204 | h | Pala carregadora neumàtics | 0.016 | 58.268112 | 0.93 |
| P1613 | u | Cànon d'abocador | 1.2 | 0.8 | 0.96 |
| %1613 |  | Despeses indirectes | 6 % | 4.84 | 0.29 |
|  |  | Total |  |  | 5.13 |

| Amidament | Uts. | Llarg | Ample | Parcial |
|---|---|---|---|---|
| connexió vorera | 1 | 20 | 1.2 | 24.00 |
| Vorera esquerra entrada a La Selva | 1 | 275 | 1.8 | 495.00 |
| Vorera dreta entrada a La Selva | 1 | 60 | 1.5 | 90.00 |
| Total |  |  |  | 609 |

**E0213** m2 Demolició paviment de mescla bituminosa, mitjans mecànics, fondària 25 cm
4478.25 m2 × 6.44 = 28839.93
Demolició de paviment de mescla bituminosa,amb mitjans mecànics, fins a una profunditat de 25 cm., inclòs transport dels materials de runa a l'abocador, cànon i condicionament del mateix.

| Codi | Ut | Descripció | Rendiment | Preu | Import |
|---|---|---|---|---|---|
| O0110 | h | Peó | 0.03 | 16.75 | 0.503 |
| M0251 | h | Bulldozer (maquinària; 12/01/2009) | 0.03 | 62.358006 | 1.871 |
| M0201 | h | Compressor amb dos martells (maquinària; 12/01/2009) | 0.03 | 21.088194 | 0.633 |
| M0204 | h | Pala carregadora neumàtics | 0.03 | 58.268112 | 1.748 |
| M0212B | h | Camió de trabuc de 20 t | 0.03 | 37.33 | 1.120 |
| P1613 | u | Cànon d'abocador | 0.25 | 0.8 | 0.200 |
| %1613 |  | Despeses indirectes | 6 % | 6.075 | 0.365 |
|  |  | Total |  |  | 6.44 |

| Amidament | Uts. | Llarg | Ample | Alt | Parcial |
|---|---|---|---|---|---|
| Zona rotonda 1 | 1 | 1180 |  |  | 1180.00 |
| Zona rotonda 2 | 1 | 743 |  |  | 743.00 |
| Zona rotonda 3 | 1 | 592 |  |  | 592.00 |
| Entrada a la Selva del Camp | 1 | 350 | 5 |  | 1750.00 |
| 5% imprevistos | 1 | 4265 |  | 0.05 | 213.25 |
| Total |  |  |  |  | 4478.25 |

## 02 FERMS I ELEMENTS VIARIS
Import: 794542.18

**E0636** m2 Fresat paviment mbc fins 10 cm
550 m2 × 5.57 = 3063.50
Fresada del paviment existent de m.b.c. fins a una profunditat màxima de 10 cm.,inclòs càrrega i transport a l'abocador, cànon d'abocament, i neteja de la superfície fresada.

| Codi | Ut | Descripció | Rendiment | Preu | Import |
|---|---|---|---|---|---|
| O0101 | h | Cap de colla | 0.02 | 20.6 | 0.41 |
| O0110 | h | Peó | 0.035 | 16.75 | 0.59 |
| M0242 | h | Fresadora (maquinària; 12/01/2009) | 0.02 | 133.009122 | 2.66 |
| M0212B | h | Camió de trabuc de 20 t | 0.02 | 37.33 | 0.75 |
| M0220 | h | Escombradora autopropulsada (maquinària; 12/01/2009) | 0.02 | 42.145482 | 0.84 |
| %1613 |  | Despeses indirectes | 6 % | 5.25 | 0.32 |
|  |  | Total |  |  | 5.57 |

| Amidament | Uts. | Llarg | Ample | Parcial |
|---|---|---|---|---|
| falques d'entroncament | 6 | 10 | 6 | 360.00 |
| Rotonda 1 | 3 | 10 | 2 | 60.00 |
| Rotonda 2 | 2 | 10 | 2 | 40.00 |
| Rotonda 3 | 2 | 10 | 2 | 40.00 |
| imprevistos | 1 | 0.1 | 500 | 50.00 |
| Total |  |  |  | 550 |

**E0602** m3 Base granular de tot-u artificial, amb motoanivelladora
15974.29 m3 × 19.48 = 311179.17
Base granular de tot-u artificial, col·locada amb motonivelladora i piconatge del material al 100% del PM,amb necessitat d'humectació.

| Codi | Ut | Descripció | Rendiment | Preu | Import |
|---|---|---|---|---|---|
| O0101 | h | Cap de colla | 0.002 | 20.6 | 0.04 |
| O0102 | h | Oficial 1ª | 0.003 | 20.46 | 0.06 |
| O0110 | h | Peó | 0.013 | 16.75 | 0.22 |
| P1601 | m3 | Aigua (material; 23/07/1998) | 0.05 | 0.65 | 0.03 |
| P0306 | m3 | Tot-u artificial (material; 23/07/1998) | 1.15 | 15 | 17.25 |
| M0208 | h | Motonivelladora | 0.005 | 73.35024 | 0.37 |
| M0213 | h | Camió cisterna de 8 m3 | 0.001 | 47.997018 | 0.05 |
| M0210 | h | Corró vibratori autop. 10 a 12 t (maquinària; 12/01/2009) | 0.007 | 51.540906 | 0.36 |
| %1613 |  | Despeses indirectes | 6 % | 18.38 | 1.10 |
|  |  | Total |  |  | 19.48 |

| Amidament | Uts. | Llarg | Ample | Alt | Parcial |
|---|---|---|---|---|---|
| s/llistat |  |  |  |  |  |
| eix 1 | 1 | 14542.58 |  |  | 14542.58 |
| voreres zona urbana | 1 | 179.29 |  |  | 179.29 |
| carril bici | 1 | 321 | 2.33 | 0.25 | 186.98 |
| 5% imprevistos | 0.05 | 14908.85 |  |  | 745.44 |
| accessos | 20 | 20 | 4 | 0.2 | 320.00 |
| Total |  |  |  |  | 15974.29 |

**E0611D** m2 Reg emprimació tipus ECI (dotació 1,4 kg/m2)
34025.25 m2 × 0.35 = 11908.84
Reg d'emprimació tipus ECI amb emulsió catiònica (dotació 1,4 kg/m2)

| Codi | Ut | Descripció | Rendiment | Preu | Import |
|---|---|---|---|---|---|
| O0102 | h | Oficial 1ª | 0.001 | 20.46 | 0.02 |
| O0110 | h | Peó | 0.001 | 16.75 | 0.02 |
| P0412 | kg | Emulsió catiònica tipus ECI (material; 23/07/1998) | 1.4 | 0.17 | 0.24 |
| M0217 | h | Camió cisterna reg asfàltic (maquinària; 12/01/2009) | 0.001 | 50.68584 | 0.05 |
| %1613 |  | Despeses indirectes | 6 % | 0.33 | 0.02 |
|  |  | Total |  |  | 0.35 |

| Amidament | Uts. | Llarg | Ample | Parcial |
|---|---|---|---|---|
| dotació = 1.4 Kg/m2 |  |  |  |  |
| eix 1 | 1 | 3390 | 8 | 27120.00 |
| Tram urbà PK 3+390 al 3+688 | 1 | 298 | 6.5 | 1937.00 |
| accessos | 20 | 20 | 4 | 1600.00 |
| Antiga ctra. T-3231 | 1 | 1000 |  | 1000.00 |
| carril bici | 1 | 748 |  | 748.00 |
| 5% imprevistos | 0.05 | 32405 |  | 1620.25 |
| Total |  |  |  | 34025.25 |

**E0612C** m2 Reg d'adherència amb emulsió termoadherent ECR-1d (dotació 0,4 kg/m2)
30509.85 m2 × 0.3 = 9152.96
Reg d'adherència amb emulsió termoadherent, tipus ECR-1d, amb emulsió catiònica (dotació 0,4 kg/m2)

| Codi | Ut | Descripció | Rendiment | Preu | Import |
|---|---|---|---|---|---|
| O0102 | h | Oficial 1ª | 0.001 | 20.46 | 0.02 |
| O0110 | h | Peó | 0.001 | 16.75 | 0.02 |
| P0406 | kg | Emulsió termoadherent catiònica tipus ECR-1d (material; 23/07/1998) | 0.4 | 0.38 | 0.15 |
| M0217 | h | Camió cisterna reg asfàltic | 0.001 | 50.68584 | 0.05 |
| M0220 | h | Escombradora autopropulsada | 0.001 | 42.145482 | 0.04 |
| %1613 |  | Despeses indirectes | 6 % | 0.28 | 0.02 |
|  |  | Total |  |  | 0.3 |

| Amidament | Uts. | Llarg | Ample | Parcial |
|---|---|---|---|---|
| dotació = 0.4 Kg/m2 |  |  |  |  |
| eix 1 | 1 | 3390 | 8 | 27120.00 |
| Tram urbà PK 3+390 al 3+688 | 1 | 298 | 6.5 | 1937.00 |
| 5% imprevistos | 0.05 | 29057 |  | 1452.85 |
| Total |  |  |  | 30509.85 |

**E0606A** t Paviment de MBC. tipus AC22 base G (G-20) amb 10% material reciclat
5232.44 t × 40.74 = 213169.61
Paviment de M.B.C. tipus AC22 base G, estesa i compactada al 98 % de l'assaig marshall, amb 10% de material reciclat, 30 kg/m2.

| Codi | Ut | Descripció | Rendiment | Preu | Import |
|---|---|---|---|---|---|
| O0101 | h | Cap de colla | 0.012 | 20.6 | 0.247 |
| O0110 | h | Peó | 0.055 | 16.75 | 0.921 |
| P0417A | t | M.B.C. tipus AC22 base G en obra amb 10% de material reciclat (material; 01/08/2018) | 1 | 35.15 | 35.150 |
| M0236 | h | Estenedora per a mescles (maquinària; 12/01/2009) | 0.008 | 70.661418 | 0.565 |
| M0239 | h | Corró de llanda metàl·lica (maquinària; 12/01/2009) | 0.008 | 41.56857 | 0.333 |
| M0237 | h | Piconadora de pneumàtics 15 t (maquinària; 12/01/2009) | 0.008 | 62.358006 | 0.499 |
| M0220 | h | Escombradora autopropulsada | 0.008 | 42.145482 | 0.337 |
| M0213 | h | Camió cisterna de 8 m3 | 0.008 | 47.997018 | 0.384 |
| %1613 |  | Despeses indirectes | 6 % | 38.436 | 2.306 |
|  |  | Total |  |  | 40.74 |

| Amidament | Uts. | Llarg | Parcial |
|---|---|---|---|
| eix 1 | 4651.08 |  | 4651.08 |
| Tram urbà PK 3+390 al 3+688 | 332.1955 |  | 332.20 |
| 5% imprevistos | 0.05 | 4983.28 | 249.16 |
| Total |  |  | 5232.44 |

**E0603** t Paviment de MBC tipus AC16 surf S (S-12) (d= 2,45 t/m3)
3943.25 t × 44.74 = 176421.01
Paviment de M.B.C. tipus AC16 surf S, estesa i compactada al 97 % de l'assaig marshall.

| Codi | Ut | Descripció | Rendiment | Preu | Import |
|---|---|---|---|---|---|
| O0101 | h | Cap de colla | 0.014 | 20.6 | 0.29 |
| O0110 | h | Peó | 0.063 | 16.75 | 1.06 |
| P0414 | t | M.B.C. tipus AC16 surf S en obra (material; 01/08/2018) | 1 | 38.48 | 38.48 |
| M0236 | h | Estenedora per a mescles | 0.009 | 70.661418 | 0.64 |
| M0239 | h | Corró de llanda metàl·lica | 0.009 | 41.56857 | 0.37 |
| M0237 | h | Piconadora de pneumàtics 15 t | 0.009 | 62.358006 | 0.56 |
| M0220 | h | Escombradora autopropulsada | 0.009 | 42.145482 | 0.38 |
| M0213 | h | Camió cisterna de 8 m3 | 0.009 | 47.997018 | 0.43 |
| %1613 |  | Despeses indirectes | 6 % | 42.21 | 2.53 |
|  |  | Total |  |  | 44.74 |

| Amidament | Uts. | Llarg | Parcial |
|---|---|---|---|
| eix 1 | 3322.2 |  | 3322.20 |
| Tram urbà PK 3+390 al 3+688 | 237.2825 |  | 237.28 |
| accessos | 196 |  | 196.00 |
| 5% imprevistos | 0.05 | 3755.48 | 187.77 |
| Total |  |  | 3943.25 |

**E0603B** t Paviment de MBC tipus D8, àrid granític
91.63 t × 51.12 = 4684.13
Paviment de M.B.C. tipus D8 amb àrid granític, estesa i compactada al 97 % del'assaig marshall.

| Codi | Ut | Descripció | Rendiment | Preu | Import |
|---|---|---|---|---|---|
| O0101 | h | Cap de colla | 0.014 | 20.6 | 0.29 |
| O0110 | h | Peó | 0.063 | 16.75 | 1.06 |
| P0414B | t | M.B.C. tipus D8 amb àrid granític en obra (material; 23/07/1998) | 1 | 44.5 | 44.50 |
| M0236 | h | Estenedora per a mescles | 0.009 | 70.661418 | 0.64 |
| M0239 | h | Corró de llanda metàl·lica | 0.009 | 41.56857 | 0.37 |
| M0237 | h | Piconadora de pneumàtics 15 t | 0.009 | 62.358006 | 0.56 |
| M0220 | h | Escombradora autopropulsada | 0.009 | 42.145482 | 0.38 |
| M0213 | h | Camió cisterna de 8 m3 | 0.009 | 47.997018 | 0.43 |
| %1613 |  | Despeses indirectes | 6 % | 48.23 | 2.89 |
|  |  | Total |  |  | 51.12 |

| Amidament | Uts. | Parcial |
|---|---|---|
| Carril bici | 91.63 | 91.63 |
| Total |  | 91.63 |

**E0621** m Vorada de peces de formigó 17x28 cm (tipus T-3)
651.5 m × 20.84 = 13577.26
Vorada de peces de formigó de 17x28 cm. (tipus T-3), col·locada, inclosa l'excavació i la seva base de formigó HM-20, rejuntada amb morter de ciment.

| Codi | Ut | Descripció | Rendiment | Preu | Import |
|---|---|---|---|---|---|
| O0101 | h | Cap de colla | 0.05 | 20.6 | 1.03 |
| O0102 | h | Oficial 1ª | 0.1 | 20.46 | 2.05 |
| O0110 | h | Peó | 0.12 | 16.75 | 2.01 |
| P1609 | m3 | Excavació de terres | 0.09 | 11.118 | 1.00 |
| P0504 | m3 | Formigó HM-20 posat a l'obra | 0.08 | 52 | 4.16 |
| E0108 | m3 | Morter de ciment elaborat a l'obra | 0.023 | 50.96 | 1.17 |
| P1009 | m | Vorada pref. form. 17x28cm. (material; 23/07/1998) | 1 | 8.24 | 8.24 |
| %1613 |  | Despeses indirectes | 6 % | 19.66 | 1.18 |
|  |  | Total |  |  | 20.84 |

| Amidament | Uts. | Llarg | Parcial |
|---|---|---|---|
| costat dret entrada a La Selva | 1 | 358.5 | 358.50 |
| costat esquerra entrada a La Selva | 1 | 293 | 293.00 |
| Total |  |  | 651.5 |

**E0629** m Rigola blanca de 20x20x8 cm.
651.5 m × 11.34 = 7388.01
Rigola blanca de 20x20x8 cm, inclosa l'excavació i la seva base de formigó HM-20 inclòs, acabat

| Codi | Ut | Descripció | Rendiment | Preu | Import |
|---|---|---|---|---|---|
| O0102 | h | Oficial 1ª | 0.012 | 20.46 | 0.25 |
| O0110 | h | Peó | 0.037 | 16.75 | 0.62 |
| P1902 | u | Rigola blanca 20x20x8 cm (material; 12/01/2009) | 5 | 1.277448 | 6.39 |
| P0504 | m3 | Formigó HM-20 posat a l'obra | 0.066 | 52 | 3.43 |
| %1613 |  | Despeses indirectes | 6 % | 10.69 | 0.64 |
|  |  | Total |  |  | 11.34 |

| Amidament | Uts. | Llarg | Parcial |
|---|---|---|---|
| costat dret entrada a La Selva | 1 | 358.5 | 358.50 |
| costat esquerra entrada a La Selva | 1 | 293 | 293.00 |
| Total |  |  | 651.5 |

**E1107** m Vorada de peces de formigó de 8x20 cm tipus tauló
326.75 m × 15.61 = 5100.57

| Amidament | Uts. | Llarg | Parcial |
|---|---|---|---|
| costat dret entrada a La Selva | 1 | 326.75 | 326.75 |
| Total |  |  | 326.75 |

**E1108** m Vorada de peces de formigó de 8x20 cm tipus jardí
358.5 m × 15.73 = 5639.21
Vorada de peces de formigó de 8x20 cm. tipus jardí, col·locat, inclosa l'excavació i la seva base de formigó HM-20, i rejuntat amb morter de ciment.

| Codi | Ut | Descripció | Rendiment | Preu | Import |
|---|---|---|---|---|---|
| O0101 | h | Cap de colla | 0.03 | 20.6 | 0.62 |
| O0102 | h | Oficial 1ª | 0.06 | 20.46 | 1.23 |
| O0110 | h | Peó | 0.18 | 16.75 | 3.02 |
| P1609 | m3 | Excavació de terres | 0.06 | 11.118 | 0.67 |
| P1007 | m | Vorada pref. form. 8x20 cm. tipus jardí (material; 23/07/1998) | 1 | 3.14 | 3.14 |
| P0504 | m3 | Formigó HM-20 posat a l'obra | 0.04 | 52 | 2.08 |
| E0108 | m3 | Morter de ciment elaborat a l'obra | 0.08 | 50.96 | 4.08 |
| %1613 |  | Despeses indirectes | 6 % | 14.84 | 0.89 |
|  |  | Total |  |  | 15.73 |

| Amidament | Uts. | Llarg | Parcial |
|---|---|---|---|
| costat dret entrada a La Selva | 1 | 358.5 | 358.50 |
| Total |  |  | 358.5 |

**E0673** m2 Paviment lloseta tàctil indicador d'advertència o proximitat de perill
18 m2 × 30.93 = 556.74
Paviment de lloseta tàctil indicador d'advertència o proximitat de perill, prefabricada de formigó 30x30 cm. amb botons de 2,5 cm. de diàmetre exterior, 0,5 cm. d'alçada i separats 5 cm. entre els seus centres, de color diferenciat de la resta del paviment, col·locat sobre solera de formigó (inclosa), totalment acabat.

| Codi | Ut | Descripció | Rendiment | Preu | Import |
|---|---|---|---|---|---|
| O0102 | h | Oficial 1ª | 0.4 | 20.46 | 8.18 |
| O0110 | h | Peó | 0.4 | 16.75 | 6.70 |
| E0108 | m3 | Morter de ciment elaborat a l'obra | 0.015 | 50.96 | 0.76 |
| E0199 | kg | Ciment Portland, a peu d'obra (03/02/2006) | 3 | 0.11 | 0.33 |
| P1601 | m3 | Aigua | 0.01 | 0.65 | 0.01 |
| P0504 | m3 | Formigó HM-20 posat a l'obra | 0.1 | 52 | 5.20 |
| P0673 | m2 | Lloseta tàctil de botons (material; 23/07/1998) | 1 | 8 | 8.00 |
| %1613 |  | Despeses indirectes | 6 % | 29.18 | 1.75 |
|  |  | Total |  |  | 30.93 |

**E0674** m2 Paviment lloseta tàctil indicador direccional
15 m2 × 30.4 = 456.00
Paviment de lloseta tàctil indicador direccional, prefabricada de formigó de 30x30 cm. amb 6 línies de 2,5 cm. d'ample i 0,5 cm. de ressalt , de color diferenciat de la resta del paviment, col·locat sobre solera de formigó (inclosa), totalment acabat.

| Codi | Ut | Descripció | Rendiment | Preu | Import |
|---|---|---|---|---|---|
| O0102 | h | Oficial 1ª | 0.4 | 20.46 | 8.18 |
| O0110 | h | Peó | 0.4 | 16.75 | 6.70 |
| E0108 | m3 | Morter de ciment elaborat a l'obra | 0.015 | 50.96 | 0.76 |
| E0199 | kg | Ciment Portland, a peu d'obra | 3 | 0.11 | 0.33 |
| P1601 | m3 | Aigua | 0.01 | 0.65 | 0.01 |
| P0504 | m3 | Formigó HM-20 posat a l'obra | 0.1 | 52 | 5.20 |
| P0674 | m2 | Lloseta tàctil de línies (material; 23/07/1998) | 1 | 7.5 | 7.50 |
| %1613 |  | Despeses indirectes | 6 % | 28.68 | 1.72 |
|  |  | Total |  |  | 30.4 |

**E0623** m2 Paviment de panot ranurat de color gris de 20x20x4 cm.
1158.96 m2 × 22.81 = 26435.88
Paviment de panot hidràulic de color gris de 20x20x4 cm. i col·locat sobre solera de formigó HM-20 inclosa i rejuntat amb morter de ciment.

| Codi | Ut | Descripció | Rendiment | Preu | Import |
|---|---|---|---|---|---|
| O0101 | h | Cap de colla | 0.08 | 20.6 | 1.65 |
| O0102 | h | Oficial 1ª | 0.1 | 20.46 | 2.05 |
| O0110 | h | Peó | 0.2 | 16.75 | 3.35 |
| P0504 | m3 | Formigó HM-20 posat a l'obra | 0.1 | 52 | 5.20 |
| P0812 | m2 | Rajola hidr. gris 20x20x4 cm. (material; 23/07/1998) | 1 | 7.69 | 7.69 |
| E0108 | m3 | Morter de ciment elaborat a l'obra | 0.031 | 50.96 | 1.58 |
| %1613 |  | Despeses indirectes | 6 % | 21.52 | 1.29 |
|  |  | Total |  |  | 22.81 |

| Amidament | Uts. | Llarg | Ample | Parcial |
|---|---|---|---|---|
| costat dret entrada a La Selva | 1 | 358.5 | 1.84 | 659.64 |
| costat esquerra entrada a La Selva | 1 | 268.45 | 1.86 | 499.32 |
| Total |  |  |  | 1158.96 |

**E11042** u Escocell 80x80x25 cm amb paviment drenant epoxi
41 u × 126.8 = 5198.80
Escocell de 80x80 cm. de llum i 25 cm. de fondària,amb 4 peces de morter de ciment de 87x20x7 cm., d'un cantell bisellat,rejuntades amb morter de ciment i base de formigó HM-20, inclosa la seva excavació i paviment drenant epoxi amb repelent de gossos i capa de 10 cm. de tot-u, col·locat.

| Codi | Ut | Descripció | Rendiment | Preu |
|---|---|---|---|---|
| O0101 | h | Cap de colla | 0.2 | 20.6 |
| O0102 | h | Oficial 1ª | 0.48 | 20.46 |
| O0110 | h | Peó | 0.48 | 16.75 |
| P0504 | m3 | Formigó HM-20 posat a l'obra | 0.134 | 52 |
| P1504 | m | Peça de morter per escocells (material; 12/01/2009) | 4 | 3.24513 |
| E0108 | m3 | Morter de ciment elaborat a l'obra | 0.002 | 50.96 |
| P1520 | m2 | Paviment drenant epoxi tot inclòs (material; 09/03/2009) | 0.64 | 121.2 |
| %1613 |  | Despeses indirectes | 6 % |  |

| Amidament | Uts. | Llarg | Parcial |
|---|---|---|---|
| Escocells | 1 | 41 | 41.00 |
| Total |  |  | 41 |

**E0620** m3 Paviment de formigó tipus HM-20, amb junts
1.35 m3 × 82.57 = 111.47
Paviment de formigó tipus HM-20, inclòs junts, encofrat i col·locació.

| Codi | Ut | Descripció | Rendiment | Preu | Import |
|---|---|---|---|---|---|
| O0101 | h | Cap de colla | 0.025 | 20.6 | 0.515 |
| O0102 | h | Oficial 1ª | 0.05 | 20.46 | 1.023 |
| O0110 | h | Peó | 0.15 | 16.75 | 2.513 |
| P0504 | m3 | Formigó HM-20 posat a l'obra | 1 | 52 | 52.000 |
| E0515 | m2 | Encofrat de fusta per a fonaments i/o formigó ocult | 0.5 | 24.49 | 12.245 |
| P1607 | m2 | Junta material inorg. 2 cm. (material; 12/01/2009) | 0.5 | 2.93607 | 1.468 |
| P1608 | m | Fibra bitum. pre-emmotllada (material; 12/01/2009) | 2.5 | 3.162714 | 7.907 |
| M0240 | h | Regle vibratori (maquinària; 12/01/2009) | 0.05 | 4.58439 | 0.229 |
| %1613 |  | Despeses indirectes | 6 % | 77.900 | 4.674 |
|  |  | Total |  |  | 82.57 |

| Amidament | Uts. | Llarg | Alt | Parcial |
|---|---|---|---|---|
| Illeta entrada a La Selva | 1 | 9 | 0.15 | 1.35 |
| Total |  |  |  | 1.35 |

**E0626** m Vorada remuntable de formigó de 25x13 cm estriada (tipus illeta)
16 m × 16.97 = 271.52
Vorada remuntable de formigó de 25x13 cm. amb la superfície estriada, per illetes, col·locada, inclosa l'excavació i la seva base de formigó HM-20, rejuntada amb morter de ciment.

| Codi | Ut | Descripció | Rendiment | Preu | Import |
|---|---|---|---|---|---|
| O0101 | h | Cap de colla | 0.033 | 20.6 | 0.68 |
| O0102 | h | Oficial 1ª | 0.07 | 20.46 | 1.43 |
| O0110 | h | Peó | 0.14 | 16.75 | 2.35 |
| P1609 | m3 | Excavació de terres | 0.052 | 11.118 | 0.58 |
| P0504 | m3 | Formigó HM-20 posat a l'obra | 0.038 | 52 | 1.98 |
| E0108 | m3 | Morter de ciment elaborat a l'obra | 0.003 | 50.96 | 0.15 |
| P1020 | m | Vorada munta. form. 25x13 cm. (material; 01/04/2009) | 1 | 8.8375 | 8.84 |
| %1613 |  | Despeses indirectes | 6 % | 16.01 | 0.96 |
|  |  | Total |  |  | 16.97 |

| Amidament | Uts. | Llarg | Parcial |
|---|---|---|---|
| Illeta entrada a La Selva | 1 | 16 | 16.00 |
| Total |  |  | 16 |

**E0334** m Tall serra disc paviment mescles bituminoses, formigó o panot, fins 25 cm
130 m × 1.75 = 227.50
Tall amb serra de disc de paviment de mescles bituminoses, formigó o panot, fins a una fondària de 25 cm.

| Codi | Ut | Descripció | Rendiment | Preu | Import |
|---|---|---|---|---|---|
| O0101 | h | Cap de colla | 0.01 | 20.6 | 0.21 |
| O0110 | h | Peó | 0.05 | 16.75 | 0.84 |
| M0334 | h | Serra de disc (maquinària; 10/07/2006) | 0.05 | 12 | 0.60 |
| %1613 |  | Despeses indirectes | 6 % | 1.65 | 0.10 |
|  |  | Total |  |  | 1.75 |

| Amidament | Uts. | Llarg | Parcial |
|---|---|---|---|
| Entroncament carretera existent | 6 | 10 | 60.00 |
| Rotonda 1 | 3 | 10 | 30.00 |
| Rotonda 2 | 2 | 10 | 20.00 |
| Rotonda 3 | 2 | 10 | 20.00 |
| Total |  |  | 130 |

## 03 INTERSECCIONS
Import: 289314.04

### 0301 ROTONDA 1
Import: 110762.11

#### 030101 MOVIMENT DE TERRES I ENDERROCS
Import: 13803.89

**E0313** m2 Esbrossada del terreny, inclòs càrrega i transport.
4427.62 m2 × 0.53 = 2346.64

| Amidament | Uts. | Llarg | Parcial |
|---|---|---|---|
| rotonda s/llistats | 1 | 1983.82 | 1983.82 |
| ramals | 1 | 2232.96 | 2232.96 |
| 5% imprevistos | 0.05 | 4216.78 | 210.84 |
| Total |  |  | 4427.62 |

**E0314** m3 Excavació de terra vegetal, càrrega i transport.
1314.38 m3 × 2.87 = 3772.27

| Amidament | Uts. | Llarg | Parcial |
|---|---|---|---|
| rotonda s/llistats | 1 | 588.01 | 588.01 |
| ramals | 1 | 663.78 | 663.78 |
| 5% imprevistos | 0.05 | 1251.79 | 62.59 |
| Total |  |  | 1314.38 |

**E0301** m3 Excavació en desmunt en qualsevol tipus de terreny, abocador i condicionament (10% roca)
1924.82 m3 × 3.24 = 6236.42

| Amidament | Uts. | Llarg | Parcial |
|---|---|---|---|
| rotonda s/llistats | 1 | 1172.65 | 1172.65 |
| ramals | 1 | 660.51 | 660.51 |
| 5% imprevistos | 0.05 | 1833.16 | 91.66 |
| Total |  |  | 1924.82 |

**E0316** m3 Terraplè amb compactació del 95% PN, material pròpia obra
310.85 m3 × 4.66 = 1448.56

| Amidament | Uts. | Llarg | Parcial |
|---|---|---|---|
| rotonda s/llistats | 1 | 154.12 | 154.12 |
| ramals | 1 | 141.93 | 141.93 |
| 5% imprevistos | 0.05 | 296.05 | 14.80 |
| Total |  |  | 310.85 |

#### 030102 FERMS I ELEMENTS VIARIS
Import: 70086.91

**E0602** m3 Base granular de tot-u artificial, amb motoanivelladora
1325.57 m3 × 19.48 = 25822.10

| Amidament | Uts. | Llarg | Parcial |
|---|---|---|---|
| rotonda s/llistats | 1 | 481.17 | 481.17 |
| ramals | 1 | 781.28 | 781.28 |
| 5% imprevistos | 0.05 | 1262.45 | 63.12 |
| Total |  |  | 1325.57 |

**E0606A** t Paviment de MBC. tipus AC22 base G (G-20) amb 10% material reciclat
432.8 t × 40.74 = 17632.27

| Amidament | Uts. | Parcial |
|---|---|---|
| rotonda 1 | 143.653545 | 143.65 |
| ramals | 77.518 | 77.52 |
|  | 91.238 | 91.24 |
|  | 120.393 | 120.39 |
| Total |  | 432.8 |

**E0603** t Paviment de MBC tipus AC16 surf S (S-12) (d= 2,45 t/m3)
309.15 t × 44.74 = 13831.37

| Amidament | Uts. | Parcial |
|---|---|---|
| rotonda 1 | 102.609675 | 102.61 |
| ramals | 55.37 | 55.37 |
|  | 65.17 | 65.17 |
|  | 85.995 | 86.00 |
| Total |  | 309.15 |

**E0612C** m2 Reg d'adherència amb emulsió termoadherent ECR-1d (dotació 0,4 kg/m2)
2523.63 m2 × 0.3 = 757.09

| Amidament | Uts. | Llarg | Parcial |
|---|---|---|---|
| rotonda 1 | 1 | 837.63 | 837.63 |
| ramals | 1 | 452 | 452.00 |
|  | 1 | 532 | 532.00 |
|  | 1 | 702 | 702.00 |
| Total |  |  | 2523.63 |

**E0611D** m2 Reg emprimació tipus ECI (dotació 1,4 kg/m2)
2523.63 m2 × 0.35 = 883.27

| Amidament | Uts. | Llarg | Parcial |
|---|---|---|---|
| rotonda 1 | 1 | 837.63 | 837.63 |
| ramals | 1 | 452 | 452.00 |
|  | 1 | 532 | 532.00 |
|  | 1 | 702 | 702.00 |
| Total |  |  | 2523.63 |

**E1108** m Vorada de peces de formigó de 8x20 cm tipus jardí
71 m × 15.73 = 1116.83

| Amidament | Uts. | Llarg | Parcial |
|---|---|---|---|
| rotonda anella interior | 1 | 71 | 71.00 |
| Total |  |  | 71 |

**E0631** m2 Paviment de llambordins de formigó de 20x10x8 cm.
145.08 m2 × 39.7 = 5759.68
Paviment de llambordins de formigó de 20x10x8 cm., sobre llit de morter de ciment de 5 cm. de gruix,amb rebliment de junts amb sorra fina i compactació del paviment acabat, inclòs solera de formigó de 15 cm. de gruix.

| Codi | Ut | Descripció | Rendiment | Preu | Import |
|---|---|---|---|---|---|
| O0101 | h | Cap de colla | 0.1 | 20.6 | 2.06 |
| O0102 | h | Oficial 1ª | 0.2 | 20.46 | 4.09 |
| O0110 | h | Peó | 0.3 | 16.75 | 5.03 |
| M0211 | h | Picó vibrant amb placa 60 cm. (maquinària; 12/01/2009) | 0.15 | 9.611766 | 1.44 |
| P0320 | m3 | Sorra de pedrera (material; 12/01/2009) | 0.05 | 9.591162 | 0.48 |
| P1025 | u | Llambordí de formigó 20x10x8 cm. (material; 23/07/1998) | 50 | 0.28 | 14.00 |
| E0108 | m3 | Morter de ciment elaborat a l'obra | 0.05 | 50.96 | 2.55 |
| P0504 | m3 | Formigó HM-20 posat a l'obra | 0.15 | 52 | 7.80 |
| %1613 |  | Despeses indirectes | 6 % | 37.45 | 2.25 |
|  |  | Total |  |  | 39.7 |

| Amidament | Uts. | Llarg | Ample | Parcial |
|---|---|---|---|---|
| paviment rotonda | 1 | 82.9 | 1.75 | 145.08 |
| Total |  |  |  | 145.08 |

**E0626** m Vorada remuntable de formigó de 25x13 cm estriada (tipus illeta)
142.25 m × 16.97 = 2413.98

| Amidament | Uts. | Llarg | Parcial |
|---|---|---|---|
| rotonda 1 | 1 | 82.9 | 82.90 |
| illeta 1 eix principal | 1 | 15 | 15.00 |
| illeta 2 | 1 | 15.3 | 15.30 |
| illeta 3 | 1 | 14.25 | 14.25 |
| illeta 4 | 1 | 14.8 | 14.80 |
| Total |  |  | 142.25 |

**E0629** m Rigola blanca de 20x20x8 cm.
82.9 m × 11.34 = 940.09

| Amidament | Uts. | Llarg | Parcial |
|---|---|---|---|
| rotonda 1 | 1 | 82.9 | 82.90 |
| Total |  |  | 82.9 |

**E0517A** m2 Malla electrosoldada en acer corrugat B 500 T, de 20x20 cm i 8 mm
145.08 m2 × 3.68 = 533.89
Malla electrosoldada en acer corrugat B 500 T, de 20x20 cm i 8 mm de diàmetre, col·locada.

| Codi | Ut | Descripció | Rendiment | Preu | Import |
|---|---|---|---|---|---|
| O0101 | h | Cap de colla | 0.001 | 20.6 | 0.02 |
| O0102 | h | Oficial 1ª | 0.003 | 20.46 | 0.06 |
| O0110 | h | Peó | 0.003 | 16.75 | 0.05 |
| P0602 | kg | Filferro recuit (material; 12/01/2009) | 0.008 | 1.565904 | 0.01 |
| P0610A | m2 | Malla electrosoldada en acer corrugat B 500 T, de 20x20 cm i 8 mm de diàmetre (material; 23/07/1998) | 1 | 3.31 | 3.31 |
| M0245 | h | Cisalla elèctrica (maquinària; 12/01/2009) | 0.002 | 3.729324 | 0.01 |
| M0246 | h | Màquina de doblegar rodó d'acer (maquinària; 12/01/2009) | 0.002 | 2.997882 | 0.01 |
| %1613 |  | Despeses indirectes | 6 % | 3.47 | 0.21 |
|  |  | Total |  |  | 3.68 |

| Amidament | Uts. | Llarg | Ample | Parcial |
|---|---|---|---|---|
| sota paviment llambordins | 1 | 82.9 | 1.75 | 145.08 |
| Total |  |  |  | 145.08 |

**E0620** m3 Paviment de formigó tipus HM-20, amb junts
4.8 m3 × 82.57 = 396.34

| Amidament | Uts. | Llarg | Alt | Parcial |
|---|---|---|---|---|
| illeta 1 eix principal | 1 | 7.61 | 0.15 | 1.14 |
| illeta 2 | 1 | 10.01 | 0.15 | 1.50 |
| illeta 3 | 1 | 7.05 | 0.15 | 1.06 |
| illeta 4 | 1 | 7.32 | 0.15 | 1.10 |
| Total |  |  |  | 4.8 |

#### 030104 ENLLUMENAT
Import: 10966.8

**E0305** m3 Excavació rases i pous, mitjans mecànics, cànon abocador
9.44 m3 × 11.12 = 104.97

| Amidament | Uts. | Llarg | Ample | Alt | Parcial |
|---|---|---|---|---|---|
| rasa zona terres | 1 | 11 | 0.4 | 0.6 | 2.64 |
| creuaments i calçada | 1 | 17 | 0.5 | 0.8 | 6.80 |
| Total |  |  |  |  | 9.44 |

**E0317B** m3 Rebliment i piconatge rasa 95% PM, material pròpia obra, inclòs càrrega i transport
1.32 m3 × 4.2 = 5.54
Rebliment i piconatge de rasa amb compactació del 95 % Proctor Modificat, amb material procedent de la pròpia obra, inclòs càrrega i transport.

| Codi | Ut | Descripció | Rendiment | Preu | Import |
|---|---|---|---|---|---|
| O0101 | h | Cap de colla | 0.01 | 20.6 | 0.21 |
| O0102 | h | Oficial 1ª | 0.03 | 20.46 | 0.61 |
| O0110 | h | Peó | 0.07 | 16.75 | 1.17 |
| M0207 | h | Retroexcavadora | 0.025 | 59.41 | 1.49 |
| M0211 | h | Picó vibrant amb placa 60 cm. | 0.05 | 9.611766 | 0.48 |
| %1613 |  | Despeses indirectes | 6 % | 3.96 | 0.24 |
|  |  | Total |  |  | 4.2 |

| Amidament | Uts. | Llarg | Ample | Alt | Parcial |
|---|---|---|---|---|---|
| rasa zona terres | 1 | 11 | 0.4 | 0.3 | 1.32 |
| Total |  |  |  |  | 1.32 |

**E0502** m3 Formigó HM-20 fonaments
5.97 m3 × 62.85 = 375.21
Formigó en massa tipus HM-20 en fonaments i soleres, elaborat en planta, col·locat.

| Codi | Ut | Descripció | Rendiment | Preu | Import |
|---|---|---|---|---|---|
| O0101 | h | Cap de colla | 0.025 | 20.6 | 0.52 |
| O0102 | h | Oficial 1ª | 0.1 | 20.46 | 2.05 |
| O0110 | h | Peó | 0.2 | 16.75 | 3.35 |
| P0504 | m3 | Formigó HM-20 posat a l'obra | 1.02 | 52 | 53.04 |
| M0225 | h. | Vibrador (maquinària; 12/01/2009) | 0.16 | 2.091306 | 0.33 |
| %1613 |  | Despeses indirectes | 6 % | 59.29 | 3.56 |
|  |  | Total |  |  | 62.85 |

| Amidament | Uts. | Llarg | Ample | Alt | Parcial |
|---|---|---|---|---|---|
| rasa zona terres | 1 | 11 | 0.4 | 0.3 | 1.32 |
| deduir tub | -1 | 11 | 0.01 |  | -0.11 |
| calçada i creuaments | 1 | 17 | 0.5 | 0.6 | 5.10 |
| deduir tub | -2 | 17 | 0.01 |  | -0.34 |
| Total |  |  |  |  | 5.97 |

**E10100B** m Tub de PVC corrugat de Ø90 (14/07/1995)
45 m × 2.71 = 121.95
Tub de PVC corrugat de 90 mm. de diàmetre nominal, enterrat amb grau de resistència al xoc 7, col.locat.

| Codi | Ut | Descripció | Rendiment | Preu | Import |
|---|---|---|---|---|---|
| O0102 | h | Oficial 1ª | 0.01 | 20.46 | 0.205 |
| O0110 | h | Peó | 0.01 | 16.75 | 0.168 |
| P091272 | m | Tub corrugat Ø90 mm. (material; 23/07/1998) | 1 | 2.18 | 2.180 |
| % | % | Despeses generals (14/07/1995) | 6 % | 2.553 | 0.153 |
|  |  | Total |  |  | 2.71 |

| Amidament | Uts. | Llarg | Parcial |
|---|---|---|---|
| rasa zona terres | 1 | 11 | 11.00 |
| creuaments i calçada | 2 | 17 | 34.00 |
| Total |  |  | 45 |

**E10104** m Conductor coure tetrapolar 4x6 mm2 soterrada (14/07/1995)
28 m × 5.67 = 158.76
Conductor de coure tetrapolar 4x6 mm2, de designació UNE RV 0,6/1 kV, col·locat en línia d'enllumenat soterrada, allotjat en tub corrugat.

| Codi | Ut | Descripció | Rendiment | Preu | Import |
|---|---|---|---|---|---|
| O0101 | h | Cap de colla | 0.01 | 20.6 | 0.21 |
| O0102 | h | Oficial 1ª | 0.04 | 20.46 | 0.82 |
| O0110 | h | Peó | 0.04 | 16.75 | 0.67 |
| P10104 | m | Conductor Cu tetrapolar 4x6 rv 0,6/1 kV (material; 23/07/1998) | 1.05 | 3.48 | 3.65 |
| % | % | Despeses generals | 6 % | 5.35 | 0.32 |
|  |  | Total |  |  | 5.67 |

| Amidament | Uts. | Llarg | Parcial |
|---|---|---|---|
| rasa zona terres | 1 | 11 | 11.00 |
| creuaments i calçada | 1 | 17 | 17.00 |
| Total |  |  | 28 |

**E10121** m Conductor coure nu de 35 mm2, unipolar soterrada (14/07/1995)
28 m × 3.8 = 106.40
Conductor de coure nu de 35 mm2, unipolar, col·locat al fons de la rasa i sortint a punts de llum, compresa la part proporcional de tub protector dels sortints i soldadures als punts metàl·lics o a les derivacions.

| Codi | Ut | Descripció | Rendiment | Preu | Import |
|---|---|---|---|---|---|
| O0101 | h | Cap de colla | 0.01 | 20.6 | 0.206 |
| O0102 | h | Oficial 1ª | 0.03 | 20.46 | 0.614 |
| O0110 | h | Peó | 0.03 | 16.75 | 0.503 |
| P10111 | m | Conductor Cu nu unipolar d'1x35 mm2 (material; 23/07/1998) | 1.05 | 1.29 | 1.355 |
| P10207 | Pp | Soldadures a xarxa i petit mat. (12/01/2009) | 1 | 0.9078 | 0.908 |
| % | % | Despeses generals | 6 % | 3.586 | 0.215 |
|  |  | Total |  |  | 3.8 |

| Amidament | Uts. | Llarg | Parcial |
|---|---|---|---|
| rasa zona terres | 1 | 11 | 11.00 |
| creuaments i calçada | 1 | 17 | 17.00 |
| Total |  |  | 28 |

**E10122** u Piqueta connexió a terra 17,3x500 mm (14/07/1995)
1 u × 19.95 = 19.95
Piqueta connexió a terra, clavetejada verticalment i connexionada la línia amb soldadura aluminotèrmica.

| Codi | Ut | Descripció | Rendiment | Preu | Import |
|---|---|---|---|---|---|
| O0101 | h | Cap de colla | 0.002 | 20.6 | 0.04 |
| O0102 | h | Oficial 1ª | 0.04 | 20.46 | 0.82 |
| O0110 | h | Peó | 0.08 | 16.75 | 1.34 |
| P10112 | Ut | Piqueta courejada 17,3x500 mm (material; 09/10/2009) | 1 | 12.12 | 12.12 |
| P102081 | Pp | Soldadures pica i llums (09/10/2009) | 1 | 4.5 | 4.50 |
| % | % | Despeses generals | 6 % | 18.82 | 1.13 |
|  |  | Total |  |  | 19.95 |

| Amidament | Uts. | Parcial |
|---|---|---|
| rotonda 1 | 1 | 1.00 |
| Total |  | 1 |

**E10129** u Fonamentació fanal columna h>5m alçada
1 u × 69.28 = 69.28
Fonamentació de fanal amb columna de més de 5 m d'alçada, inclòs excavació, formigó HM-20 i placa amb perns d'ancoratge, totalment acabada.

| Codi | Ut | Descripció | Rendiment | Preu | Import |
|---|---|---|---|---|---|
| O0101 | h | Cap de colla | 0.12 | 20.6 | 2.47 |
| O0110 | h | Peó | 0.48 | 16.75 | 8.04 |
| P1609 | m3 | Excavació de terres | 0.64 | 11.118 | 7.12 |
| E0502 | m3 | Formigó HM-20 fonaments | 0.64 | 62.85 | 40.22 |
| P1680 | u | Placa, perns i cargoleria per ancoratge (material; 12/01/2009) | 1 | 7.510158 | 7.51 |
| %1613 |  | Despeses indirectes | 6 % | 65.36 | 3.92 |
|  |  | Total |  |  | 69.28 |

| Amidament | Uts. | Parcial |
|---|---|---|
| rotonda 1 | 1 | 1.00 |
| Total |  | 1 |

**E111305** u Columna acer galvanitzat troncocònica de 10 m d'alçada amb creueta hexagonal (14/07/1995)
1 u × 1198.96 = 1198.96
Subministrament i col·locació de columna d'acer galvanitzat en calent de forma troncocònica de 10 m d'alçada y 4 mm d'espesor, amb diàmetre en punta de 90 mm, amb creueta hexagonal per a 6 lluminàries, hissada, aplomada i fixada sobre dau de formigó. Inclou conductor de coure 3x2,5 mm2, conductor de coure 2x2,5 mm2 per al doble nivell, perns i altres elements auxiliars.

| Codi | Ut | Descripció | Rendiment | Preu | Import |
|---|---|---|---|---|---|
| O0101 | h | Cap de colla | 0.5 | 20.6 | 10.300 |
| O0102 | h | Oficial 1ª | 2 | 20.46 | 40.920 |
| O0106 | h. | Peó (mà d'obra; 23/07/1998) | 3 | 16.75 | 50.250 |
| P99010 | u | Columna troncocònica d'acer galvanitzat h=10 m amb creueta hexagonal (material; 28/11/2016) | 1 | 872.82 | 872.820 |
| P10209 | pp | Petit material (material; 12/01/2009) | 2 | 29.834592 | 59.669 |
| M0214 | h | Camió grua (maquinària; 12/01/2009) | 2 | 42.073368 | 84.147 |
| P10109 | m | Conductor Cu tripolar 3x2,5 rv 0,6/1 kV (material; 23/07/1998) | 10 | 1.3 | 13.000 |
| % | % | Despeses generals | 6 % | 1131.106 | 67.866 |
|  |  | Total |  |  | 1198.96 |

| Amidament | Uts. | Parcial |
|---|---|---|
| Columna rotonda 1 | 1 | 1.00 |
| Total |  | 1 |

**E111566E** u Llumenera model VMAX 70 W LED de Carandini o equivalent L073.V2.F4L2.SE2.C9 (14/07/1995)
6 u × 524.73 = 3148.38
Llumenera model VMAX 70 W LED de Carandini o equivalent L073.V2.F4L2.SE2.C9 làmpades i caixa de fusibles inclòs.

| Codi | Ut | Descripció | Rendiment | Preu | Import |
|---|---|---|---|---|---|
| O0101 | h | Cap de colla | 0.15 | 20.6 | 3.09 |
| O0102 | h | Oficial 1ª | 1.05 | 20.46 | 21.48 |
| O0110 | h | Peó | 1.05 | 16.75 | 17.59 |
| P99019E | u | Lluminària Vmax L073.V2.F4L2.SE2.C9 (material; 23/07/1998) | 1 | 402 | 402.00 |
| P10209 | pp | Petit material | 1 | 29.834592 | 29.83 |
| M0214 | h | Camió grua | 0.5 | 42.073368 | 21.04 |
| % | % | Despeses generals | 6 % | 495.03 | 29.70 |
|  |  | Total |  |  | 524.73 |

| Amidament | Uts. | Parcial |
|---|---|---|
| rotonda 1 | 6 | 6.00 |
| Total |  | 6 |

**E1210B** u Pericó registre (B) 45x45x60 cm, amb tapa (semàf i enllum, s/base formigó)
2 u × 87.89 = 175.78
Pericó registre tipus B de 45x45x60 cm, amb tapa, per instal·lacions semafòriques o d'enllumenat, i parets de totxo gero arrebossat i lliscat interiorment.

| Codi | Ut | Descripció | Rendiment | Preu | Import |
|---|---|---|---|---|---|
| O0101 | h | Cap de colla | 0.09 | 20.6 | 1.85 |
| O0102 | h | Oficial 1ª | 0.45 | 20.46 | 9.21 |
| O0110 | h | Peó | 0.9 | 16.75 | 15.08 |
| P0805 | u | Maó massís 29x14x5 cm. a rev. (material; 23/07/1998) | 100 | 0.12 | 12.00 |
| E0108 | m3 | Morter de ciment elaborat a l'obra | 0.1 | 50.96 | 5.10 |
| P0841 | m2 | EnlluÏment parets exteriors (material; 12/01/2009) | 1.08 | 20.006484 | 21.61 |
| P0622B | u | Tapa fosa 480x480x30, marc 500x500, classe B-125 (material; 23/07/1998) | 1 | 18.07 | 18.07 |
| %1613 |  | Despeses indirectes | 6 % | 82.92 | 4.98 |
|  |  | Total |  |  | 87.89 |

| Amidament | Uts. | Parcial |
|---|---|---|
| creuaments | 2 | 2.00 |
| Total |  | 2 |

**E10148** u Subministrament i col·locació de puntalet segons especificacions de companyia
1 u × 273.8 = 273.80
Subministrament i col·locació de puntalet segons especificacions de companyia, inclou tots els treballs necesaris per deixar la partida completament acabada.

| Codi | Ut | Descripció | Rendiment | Preu | Import |
|---|---|---|---|---|---|
| O0101 | h | Cap de colla | 0.15 | 20.6 | 3.09 |
| O0102 | h | Oficial 1ª | 0.8 | 20.46 | 16.37 |
| O0110 | h | Peó | 1.2 | 16.75 | 20.10 |
| P1609 | m3 | Excavació de terres | 0.5 | 11.118 | 5.56 |
| M0214 | h | Camió grua | 0.5 | 42.073368 | 21.04 |
| P0504 | m3 | Formigó HM-20 posat a l'obra | 0.05 | 52 | 2.60 |
| P99015 | u | Postecillo metàl·lic galvanitzat de fins a 7 m d'alçada i muntatge de tap, cua de porc, tub de PVC i pipeta. (material; 23/07/1998) | 1 | 189.54 | 189.54 |
| %1613 |  | Despeses indirectes | 6 % | 258.30 | 15.50 |
|  |  | Total |  |  | 273.8 |

| Amidament | Uts. | Parcial |
|---|---|---|
| Rotonda 1 | 1 | 1.00 |
| Total |  | 1 |

**E10132** u Quadre de control i comandament enllumenat públic
1 u × 4007.82 = 4007.82
Quadre de control i comandament de l'enllumenat públic del sector, muntat segons el contingut de l'esquema del plànol corresponent, de fins a 6 sortides, equipat amb estabilitzador-reductor de flux, doble nivell i programació per rellotge astronòmic, interruptors magnetotèrmics i diferencials, totalment instal·lat, connexionat i provat, inclou base de formigó d'ancoratge, armari d'intempèrie d'acer inoxidable pintat tipus ARI, grau de protecció IP-55, IK-10, tot inclòs.

| Codi | Ut | Descripció | Rendiment | Preu | Import |
|---|---|---|---|---|---|
| O0101 | h | Cap de colla | 1 | 20.6 | 20.60 |
| O0102 | h | Oficial 1ª | 4 | 20.46 | 81.84 |
| O0110 | h | Peó | 4 | 16.75 | 67.00 |
| P10118 | u | Quadre de control i comandament de l'enllumenat públic (material; 01/08/2018) | 1 | 3589.65 | 3589.65 |
| E0106 | m3 | Formigó en massa HM-20, planta dosificadora 25 m3/h. (23/07/1998) | 0.4 | 54.68 | 21.87 |
| %1613 |  | Despeses indirectes | 6 % | 3780.96 | 226.86 |
|  |  | Total |  |  | 4007.82 |

| Amidament | Uts. | Parcial |
|---|---|---|
| Rotonda 1 | 1 | 1.00 |
| Total |  | 1 |

**PAENLL** pa A justificar per a permisos,escomeses elèctriques i legalització de la instal·lació (01/08/2018)
1 pa × 1200 = 1200.00
A justificar per a permisos, escomeses elèctriques, connexions a xarxa elèctrica existent i legalització de les instal·lacions.

| Amidament | Uts. | Parcial |
|---|---|---|
| rotonda 1 | 1 | 1.00 |
| Total |  | 1 |

#### 030105 REGS I JARDINERIA
Import: 8939.11

**E0305** m3 Excavació rases i pous, mitjans mecànics, cànon abocador
90.5 m3 × 11.12 = 1006.36

| Amidament | Uts. | Llarg | Ample | Alt | Parcial |
|---|---|---|---|---|---|
| tub aigua | 1 | 250 | 0.4 | 0.8 | 80.00 |
| xarxa reg interior rotonda | 1 | 100 | 0.3 | 0.35 | 10.50 |
| Total |  |  |  |  | 90.5 |

**E0317B** m3 Rebliment i piconatge rasa 95% PM, material pròpia obra, inclòs càrrega i transport
40 m3 × 4.2 = 168.00

| Amidament | Uts. | Llarg | Ample | Alt | Parcial |
|---|---|---|---|---|---|
| canonada aigua | 1 | 250 | 0.4 | 0.4 | 40.00 |
| Total |  |  |  |  | 40 |

**E0322** m3 Sorra de riu en recobriment de tubs
40.5 m3 × 19.49 = 789.35
Sorra de riu en recobriment de tubs, inclòs càrrega,transport i piconatge.

| Codi | Ut | Descripció | Rendiment | Preu | Import |
|---|---|---|---|---|---|
| O0101 | h | Cap de colla | 0.05 | 20.6 | 1.03 |
| O0110 | h | Peó | 0.16 | 16.75 | 2.68 |
| P0315 | m3 | Sorra de riu a peu d'obra (material; 12/01/2009) | 1 | 13.18656 | 13.19 |
| M0207 | h | Retroexcavadora | 0.025 | 59.41 | 1.49 |
| %1613 |  | Despeses indirectes | 6 % | 18.39 | 1.10 |
|  |  | Total |  |  | 19.49 |

| Amidament | Uts. | Llarg | Ample | Alt | Parcial |
|---|---|---|---|---|---|
| canonada aigua | 1 | 250 | 0.4 | 0.3 | 30.00 |
| rebliment rasa de reg | 1 | 100 | 0.3 | 0.35 | 10.50 |
| Total |  |  |  |  | 40.5 |

**E1210** u Pericó registre (B) 45x45x60 cm, amb tapa (aigua potable, base formigó)
1 u × 93.72 = 93.72
Pericó de registre de 40x40x60 cm, amb tapa, totalment acabat

| Codi | Ut | Descripció | Rendiment | Preu | Import |
|---|---|---|---|---|---|
| O0101 | h | Cap de colla | 0.1 | 20.6 | 2.060 |
| O0102 | h | Oficial 1ª | 0.5 | 20.46 | 10.230 |
| O0110 | h | Peó | 1 | 16.75 | 16.750 |
| P0805 | u | Maó massís 29x14x5 cm. a rev. | 100 | 0.12 | 12.000 |
| E0108 | m3 | Morter de ciment elaborat a l'obra | 0.1 | 50.96 | 5.096 |
| P0841 | m2 | Enlluïment parets exteriors | 1.08 | 20.006484 | 21.607 |
| P0504 | m3 | Formigó HM-20 posat a l'obra | 0.05 | 52 | 2.600 |
| P0622B | u | Tapa fosa 480x480x30, marc 500x500, classe B-125 | 1 | 18.07 | 18.070 |
| %1613 |  | Despeses indirectes | 6 % | 88.413 | 5.305 |
|  |  | Total |  |  | 93.72 |

| Amidament | Uts. | Parcial |
|---|---|---|
| troneta distribució reg | 1 | 1.00 |
| Total |  | 1 |

**E09031** m Tub PEBD Ø32 mm PN 4 agrícola (14/07/1995)
250 m × 2.27 = 567.50
Tub de polietilè de baixa densitat de Ø32 mm de diàmetre, PN 4 agrícola, inclòs pp de peces especials i muntatge, col·locat sota la superfície.

| Codi | Ut | Descripció | Rendiment | Preu | Import |
|---|---|---|---|---|---|
| O0101 | h | Cap de colla | 0.01 | 20.6 | 0.21 |
| O0102 | h | Oficial 1ª | 0.02 | 20.46 | 0.41 |
| O0110 | h | Peó | 0.02 | 16.75 | 0.34 |
| P09310 | ml | Tub de polietilè BD 32 mm PN 4 agrícola (material; 23/07/1998) | 1 | 0.7 | 0.70 |
| A0901 | Pp | Accessori per a tub de polietilè (material; 09/10/2009) | 0.02 | 15.15 | 0.30 |
| A0902 | Pp | Elements de muntatge (12/01/2009) | 1 | 0.1836 | 0.18 |
| % | % | Despeses generals | 6 % | 2.14 | 0.13 |
|  |  | Total |  |  | 2.27 |

| Amidament | Uts. | Llarg | Parcial |
|---|---|---|---|
| tub reg | 1 | 250 | 250.00 |
| Total |  |  | 250 |

**E09307** m Tub de 4.5x6 PE per reg de goteig (14/07/1995)
100 m × 4.35 = 435.00
Tub de 4.5x6 de polietilè per reg de goteig, inclòs pp de peces especials i accessoris, col·locat.

| Codi | Ut | Descripció | Rendiment | Preu | Import |
|---|---|---|---|---|---|
| O0101 | h | Cap de colla | 0.025 | 20.6 | 0.515 |
| O0102 | h | Oficial 1ª | 0.08 | 20.46 | 1.637 |
| O0110 | h | Peó | 0.08 | 16.75 | 1.340 |
| P09309 | m | Tub de 4.5x6 PE (material; 12/01/2009) | 1 | 0.061812 | 0.062 |
| A0902 | Pp | Elements de muntatge | 3 | 0.1836 | 0.551 |
| % | % | Despeses generals | 6 % | 4.105 | 0.246 |
|  |  | Total |  |  | 4.35 |

| Amidament | Uts. | Llarg | Parcial |
|---|---|---|---|
| reg rotonda | 1 | 100 | 100.00 |
| Total |  |  | 100 |

**E09306** m Tub drenatge per a reg de goteig (14/07/1995)
100 m × 4.08 = 408.00

| Codi | Ut | Descripció | Rendiment | Preu | Import |
|---|---|---|---|---|---|
| O0101 | h | Cap de colla | 0.02 | 20.6 | 0.41 |
| O0102 | h | Oficial 1ª | 0.06 | 20.46 | 1.23 |
| O0110 | h | Peó | 0.06 | 16.75 | 1.01 |
| P09308 | m | Tub de drenatge (material; 12/01/2009) | 1 | 1.019898 | 1.02 |
| A0902 | Pp | Elements de muntatge | 1 | 0.1836 | 0.18 |
| % | % | Despeses generals | 6 % | 3.85 | 0.23 |
|  |  | Total |  |  | 4.08 |

| Amidament | Uts. | Llarg | Parcial |
|---|---|---|---|
| reg rotonda | 1 | 100 | 100.00 |
| Total |  |  | 100 |

**E09301** u Electrovàlvula amb regulador de cabal d'1" i caixa de connexió
1 u × 520.33 = 520.33
Electrovàlvula amb regulador de cabal de 1" i caixa de connexió per a consola de programació inclós regulador de pressió i arqueta amb marc i tapa completament acabada.

| Codi | Ut | Descripció | Rendiment | Preu |
|---|---|---|---|---|
| O0101 | h | Cap de colla | 0.5 | 20.6 |
| O0102 | h | Oficial 1ª | 1.5 | 20.46 |
| O0110 | h | Peó | 1.5 | 16.75 |
| P09301 | u | Electrovàlvula amb regulador de pressió d'1" sense solenoide tipus PGA. 100 (material; 12/01/2009) | 1 | 69.662124 |
| P09302 | u | Solenoide tipus TBOS per a 9 v. (material; 12/01/2009) | 1 | 28.268688 |
| P09303 | u | Caixa de connexió tipus TBOS d'una sortida per a programació (material; 12/01/2009) | 1 | 144.217698 |
| P09304 | u | Regulador de pressió a 3Kg. (material; 12/01/2009) | 1 | 130.876608 |
| A0902 | Pp | Elements de muntatge | 10 | 0.1836 |
| A09225 | u | Arqueta amb marc i tapa de fosa (material; 12/01/2009) | 1 | 49.933794 |
| %1613 |  | Despeses indirectes | 6 % |  |

| Amidament | Uts. | Parcial |
|---|---|---|
| xarxa reg rotonda | 1 | 1.00 |
| Total |  | 1 |

**E09302** u Consola de programació per a reg (01/08/2018)
1 u × 287.97 = 287.97

| Amidament | Uts. | Parcial |
|---|---|---|
| xarxa reg rotonda | 1 | 1.00 |
| Total |  | 1 |

**E09303** u Anell 50 a 32 amb capçal de stop (14/07/1995)
1 u × 74.16 = 74.16

| Codi | Ut | Descripció | Rendiment | Preu |
|---|---|---|---|---|
| O0101 | h | Cap de colla | 0.03 | 20.6 |
| O0102 | h | Oficial 1ª | 0.3 | 20.46 |
| O0110 | h | Peó | 0.3 | 16.75 |
| P09305 | m | Anell 50 a 32 amb capçal d'stop (material; 12/01/2009) | 1 | 56.372544 |
| A0902 | Pp | Elements de muntatge | 10 | 0.1836 |
| % | % | Despeses generals | 6 % |  |

| Amidament | Uts. | Parcial |
|---|---|---|
| xarxa reg rotonda | 1 | 1.00 |
| Total |  | 1 |

**E09304** u Ressort per connexió (14/07/1995)
1 u × 53.68 = 53.68
Subministrament i col·locació de ressort per connexió.

| Codi | Ut | Descripció | Rendiment | Preu |
|---|---|---|---|---|
| O0101 | h | Cap de colla | 0.03 | 20.6 |
| O0102 | h | Oficial 1ª | 0.17 | 20.46 |
| O0110 | h | Peó | 0.17 | 16.75 |
| P09306 | u | Ressort (material; 12/01/2009) | 1 | 41.887932 |
| A0902 | Pp | Elements de muntatge | 10 | 0.1836 |
| % | % | Despeses generals | 6 % |  |

| Amidament | Uts. | Parcial |
|---|---|---|
| xarxa reg rotonda | 1 | 1.00 |
| Total |  | 1 |

**E09177** u Vàlvula bola Ø32 mm. (14/07/1995)
1 u × 40.89 = 40.89
Subministrament i instal·lació de vàlvula de bola DN32 mm, i 10 bar de PN.

| Codi | Ut | Descripció | Rendiment | Preu | Import |
|---|---|---|---|---|---|
| O0101 | h | Cap de colla | 0.05 | 20.6 | 1.030 |
| O0102 | h | Oficial 1ª | 0.35 | 20.46 | 7.161 |
| O0110 | h | Peó | 0.35 | 16.75 | 5.863 |
| P09803 | u | Vàlvula de bola 32 mm,PN-10 (material; 23/07/1998) | 1 | 24.52 | 24.520 |
| % | % | Despeses generals | 6 % | 38.574 | 2.314 |
|  |  | Total |  |  | 40.89 |

| Amidament | Uts. | Parcial |
|---|---|---|
| rotonda | 1 | 1.00 |
| Total |  | 1 |

**E09309** u Escomesa reg amb degoteig per arbre (14/07/1995)
10 u × 18.18 = 181.80
Subministrament i instal·lació d'escomesa de reg amb degoteig per arbre, inclòs tubs de drenatge i distribució.

| Codi | Ut | Descripció | Rendiment | Preu | Import |
|---|---|---|---|---|---|
| O0101 | h | Cap de colla | 0.1 | 20.6 | 2.06 |
| O0102 | h | Oficial 1ª | 0.32 | 20.46 | 6.55 |
| O0110 | h | Peó | 0.32 | 16.75 | 5.36 |
| P09309 | m | Tub de 4.5x6 PE | 2 | 0.061812 | 0.12 |
| P09308 | m | Tub de drenatge | 2 | 1.019898 | 2.04 |
| P09320 | u | Goteig autocompensat per a 4 l/h (material; 23/07/1998) | 1 | 0.3 | 0.30 |
| A0902 | Pp | Elements de muntatge | 4 | 0.1836 | 0.73 |
| % | % | Despeses generals | 6 % | 17.16 | 1.03 |
|  |  | Total |  |  | 18.18 |

**E1103** m3 Aportació i estesa de terra vegetal seleccionada
133 m3 × 17.39 = 2312.87
Aportació i estesa de terra vegetal seleccionada, adobada i garbellada, col·locada.

| Codi | Ut | Descripció | Rendiment | Preu | Import |
|---|---|---|---|---|---|
| O0101 | h | Cap de colla | 0.01 | 20.6 | 0.21 |
| O0102 | h | Oficial 1ª | 0.04 | 20.46 | 0.82 |
| O0110 | h | Peó | 0.15 | 16.75 | 2.51 |
| P1503 | m3 | Terra veg. adobada i garbell. (material; 12/01/2009) | 1.15 | 11.187972 | 12.87 |
| %1613 |  | Despeses indirectes | 6 % | 16.41 | 0.98 |
|  |  | Total |  |  | 17.39 |

| Amidament | Uts. | Llarg | Alt | Parcial |
|---|---|---|---|---|
| zona rotonda a enjardinar | 1 | 266 | 0.5 | 133.00 |
| Total |  |  |  | 133 |

**E1188** m2 Malla antiherba gramatge de 140 gr/m2 (10/07/2006)
401 m2 × 1.2 = 481.20
Subministrament i col·locació de malla antiherba de 140 gr/m2 de gramatge, inclou transport.

| Amidament | Uts. | Llarg | Parcial |
|---|---|---|---|
| interior rotonda | 1 | 401 | 401.00 |
| Total |  |  | 401 |

**E0337** m3 Graveta decorativa 18-25mm, color a definir per la DF, amidat sobre perfil
27 m3 × 23.32 = 629.64

| Amidament | Uts. | Llarg | Alt | Parcial |
|---|---|---|---|---|
| interior rotonda | 1 | 135 | 0.2 | 27.00 |
| Total |  |  |  | 27 |

**E1192** u Subministrament olivera (Olea Europea) 25-30 cm perímetre (23/07/1998)
2 u × 130.13 = 260.26
Subministrament d'olivera (Olea Europaea) de 25 a 30 cm de perímetre, en contenidor de més de 80 litres.

**E1115** u Subministrament baladre (Nerium oleander) h=60-80 cm (23/07/1998)
4 u × 3.6 = 14.40
Subministrament de baladre (Nerium Oleander) de 60 a 80 cm d'alçària, en contenidor de 3 litres.

**E1164** u Subministrament de romaní (Rosmarinus officinallis), h=20-30 cm (23/07/1998)
8 u × 0.7 = 5.60
Subministrament de romaní (Rosmarinus Officinalis) de 20 a 30 cm d'alçària, en contenidor d'1,5 litres.

**E1134** u Subministrament ungla de lleó (Carpobrotus Edulis); plantació 3 ut/m2 (23/07/1998)
60 u × 2 = 120.00
Subministrament d'ungla de lleó (Carpobrotus Edulis)

**E1134B** u Subministrament cabellera de la reina (Drosanthemum Floribundum); plantació 8 ut/m2 (23/07/1998)
100 u × 1.95 = 195.00
Subministrament de cabellera de la reina (Drosanthemum Floribundum)

**E1155A** u Plantació arbres perímetre 18-25 cm, mitjans mecànics
2 u × 37.35 = 74.70
Plantació d'arbre de 18 a 25 cm. de perímetre de tronc a 1 m d'alçària (a partir del coll de l'arrel), comprenent l'excavació del clot de 120x120x80 cm amb mitjans mecànics, aportació de terra vegetal, adob, plantació en el lloc determinat i primer reg.

| Codi | Ut | Descripció | Rendiment | Preu | Import |
|---|---|---|---|---|---|
| O0102 | h | Oficial 1ª | 0.25 | 20.46 | 5.115 |
| O0110 | h | Peó | 0.4 | 16.75 | 6.700 |
| M0278 | h | Minicarregadora amb acces.retro. (maquinària; 12/01/2009) | 0.15 | 47.924904 | 7.189 |
| M0214 | h | Camió grua | 0.3 | 42.073368 | 12.622 |
| BR3P1110 | m3 | Terra vegetal adobada, granel (material; 12/01/2009) | 0.125 | 26.589462 | 3.324 |
| BR3A2000 | kg | Adob mineral simple, sulfat amoni (material; 12/01/2009) | 1.1 | 0.123624 | 0.136 |
| P1601 | m3 | Aigua | 0.25 | 0.65 | 0.163 |
| %1613 |  | Despeses indirectes | 6 % | 35.249 | 2.115 |
|  |  | Total |  |  | 37.35 |

| Amidament | Uts. | Parcial |
|---|---|---|
| olivera | 2 | 2.00 |
| Total |  | 2 |

**E1139** u Plantació d'arbust o arbre petit format, mitjans mecànics
4 u × 16.87 = 67.48
Plantació d'arbust o arbre de petit format, comprenent l'exavació del clot de 50x50x40 cm amb mitjans mecànics, aportació de terra vegetal, adob, plantació en el lloc determinat i primer reg.

| Codi | Ut | Descripció | Rendiment | Preu | Import |
|---|---|---|---|---|---|
| O0102 | h | Oficial 1ª | 0.15 | 20.46 | 3.069 |
| O0110 | h | Peó | 0.3 | 16.75 | 5.025 |
| M0214 | h | Camió grua | 0.1 | 42.073368 | 4.207 |
| BR3P1110 | m3 | Terra vegetal adobada, granel | 0.125 | 26.589462 | 3.324 |
| BR3A2000 | kg | Adob mineral simple, sulfat amoni | 1.1 | 0.123624 | 0.136 |
| P1601 | m3 | Aigua | 0.25 | 0.65 | 0.163 |
| %1613 |  | Despeses indirectes | 6 % | 15.924 | 0.955 |
|  |  | Total |  |  | 16.87 |

| Amidament | Uts. | Parcial |
|---|---|---|
| baladres | 4 | 4.00 |
| Total |  | 4 |

**E1140** u Plantació de planta de petit port
168 u × 0.9 = 151.20
Plantació en massa de planta de petit port en test de volum inferior a 1 litre, en terreny prèviament preparat, amb un primer reg.

| Codi | Ut | Descripció | Rendiment | Preu | Import |
|---|---|---|---|---|---|
| O0102 | h | Oficial 1ª | 0.008 | 20.46 | 0.16 |
| O0110 | h | Peó | 0.012 | 16.75 | 0.20 |
| M0214 | h | Camió grua | 0.005 | 42.073368 | 0.21 |
| BR3P1110 | m3 | Terra vegetal adobada, granel | 0.01 | 26.589462 | 0.27 |
| P1601 | m3 | Aigua | 0.01 | 0.65 | 0.01 |
| %1613 |  | Despeses indirectes | 6 % | 0.85 | 0.05 |
|  |  | Total |  |  | 0.9 |

| Amidament | Uts. | Parcial |
|---|---|---|
| romaní | 8 | 8.00 |
| ungla de lleó | 60 | 60.00 |
| cabellera de la reina | 100 | 100.00 |
| Total |  | 168 |

#### 030106 SENYALITZACIÓ, ABALISAMENT I SISTEMES DE CONTENCIÓ
Import: 6965.4

**E0732** m Marca viària transversal 40 cm. amplada, pintura blanca
32 m × 1.43 = 45.76
Marca viària transversal de 40 cm. d'amplada, amb pintura blanca i microesferes de vidre, amb màquina autopropulsada.

| Codi | Ut | Descripció | Rendiment | Preu | Import |
|---|---|---|---|---|---|
| O0101 | h | Cap de colla | 0.001 | 20.6 | 0.02 |
| O0110 | h | Peó | 0.003 | 16.75 | 0.05 |
| P1422 | kg | Pintura (material; 12/01/2009) | 0.4 | 2.26644 | 0.91 |
| P1421 | kg | Microesferes de vidre (material; 12/01/2009) | 0.3 | 0.958086 | 0.29 |
| M0220 | h | Escombradora autopropulsada | 0.001 | 42.145482 | 0.04 |
| M0224 | h | Màquina pintura bandes autop. (maquinària; 12/01/2009) | 0.001 | 41.56857 | 0.04 |
| %1613 |  | Despeses indirectes | 6 % | 1.35 | 0.08 |
|  |  | Total |  |  | 1.43 |

| Amidament | Uts. | Llarg | Parcial |
|---|---|---|---|
| M-4.2 | 4 | 8 | 32.00 |
| Total |  |  | 32 |

**E0708** m2 Marca viària transversal, fletxes, inscripcions i zebrats, pintura acrílica
77.72 m2 × 11.33 = 880.57
Marca viària transversal, fletxes, inscripcions i zebrats, amb pintura acrílica i microesferes de vidre, totalment acabada.

| Codi | Ut | Descripció | Rendiment | Preu | Import |
|---|---|---|---|---|---|
| O0101 | h | Cap de colla | 0.095 | 20.6 | 1.96 |
| O0110 | h | Peó | 0.286 | 16.75 | 4.79 |
| P1422 | kg | Pintura | 0.9 | 2.26644 | 2.04 |
| P1421 | kg | Microesferes de vidre | 0.55 | 0.958086 | 0.53 |
| M0220 | h | Escombradora autopropulsada | 0.002 | 42.145482 | 0.08 |
| M0224 | h | Màquina pintura bandes autop. | 0.031 | 41.56857 | 1.29 |
| %1613 |  | Despeses indirectes | 6 % | 10.69 | 0.64 |
|  |  | Total |  |  | 11.33 |

| Amidament | Uts. | Llarg | Parcial |
|---|---|---|---|
| M-6.5 cediu el pas | 4 | 1.43 | 5.72 |
| zebrejats | 4 | 18 | 72.00 |
| Total |  |  | 77.72 |

**E0742** m Marca viària ressalts 100x50x10 mm banda sonora
100 m × 52.58 = 5258.00
Marca viària transversal reflexiva per a la reducció de velocitat de 50 cm. d'amplada formada per 3 línies transversals i amb ressalts de 100x50x10 mm bisellats amb una densitat de 36 unitats per m2 de marca viària, amb pintura de 2 components blanca, instal·lada, segons plànols.

| Codi | Ut | Descripció | Rendiment | Preu | Import |
|---|---|---|---|---|---|
| O0101 | h | Cap de colla | 0.1 | 20.6 | 2.060 |
| O0102 | h | Oficial 1ª | 0.35 | 20.46 | 7.161 |
| O0110 | h | Peó | 0.35 | 16.75 | 5.863 |
| P1422 | kg | Pintura | 1.5 | 2.26644 | 3.400 |
| P1421 | kg | Microesferes de vidre | 0.3 | 0.958086 | 0.287 |
| M0220 | h | Escombradora autopropulsada | 0.002 | 42.145482 | 0.084 |
| M0224 | h | Màquina pintura bandes autop. | 0.002 | 41.56857 | 0.083 |
| P1839 | kg | Resina epoxi. (material; 12/01/2009) | 1.75 | 16.17414 | 28.305 |
| %1616 | % | Eines i medis auxiliars (02/09/2009) | 5 % | 47.243 | 2.362 |
| %1613 |  | Despeses indirectes | 6 % | 49.605 | 2.976 |
|  |  | Total |  |  | 52.58 |

| Amidament | Uts. | Llarg | Parcial |
|---|---|---|---|
| ROT 1 sentit La Selva | 10 | 3 | 30.00 |
| ROT 1 sentit Almoster baixada | 10 | 3.5 | 35.00 |
| ROT 1 sentit Almoster pujada | 10 | 3.5 | 35.00 |
| Total |  |  | 100 |

**E0708BO** m Pintura en vorades de color alternatiu blanc i vermell.
142.25 m × 4.2 = 597.45
Pintura acrilica en vorades de color alternatiu blanc i vermell, totalment acabada.

| Codi | Ut | Descripció | Rendiment | Preu | Import |
|---|---|---|---|---|---|
| O0101 | h | Cap de colla | 0.04 | 20.6 | 0.82 |
| O0110 | h | Peó | 0.11 | 16.75 | 1.84 |
| P1422c | kg | Pintura color (material; 10/07/2006) | 0.297 | 2.42 | 0.72 |
| M0220 | h | Escombradora autopropulsada | 0.002 | 42.145482 | 0.08 |
| M0224 | h | Màquina pintura bandes autop. | 0.012 | 41.56857 | 0.50 |
| %1613 |  | Despeses indirectes | 6 % | 3.96 | 0.24 |
|  |  | Total |  |  | 4.2 |

| Amidament | Uts. | Llarg | Parcial |
|---|---|---|---|
| rotonda 1 | 1 | 82.9 | 82.90 |
| illeta 1 eix principal | 1 | 15 | 15.00 |
| illeta 2 | 1 | 15.3 | 15.30 |
| illeta 3 | 1 | 14.25 | 14.25 |
| illeta 4 | 1 | 14.8 | 14.80 |
| Total |  |  | 142.25 |

**E0708BI** m2 Pintura de color estesa sobre paviment de formigó amb RAL 7042
31.99 m2 × 5.74 = 183.62
Pintura acrílica de color estesa sobre paviment de mescla bituminosa o de formigò, totalment acabada.

| Codi | Ut | Descripció | Rendiment | Preu | Import |
|---|---|---|---|---|---|
| O0101 | h | Cap de colla | 0.02 | 20.6 | 0.41 |
| O0110 | h | Peó | 0.1 | 16.75 | 1.68 |
| P1422c | kg | Pintura color | 1 | 2.42 | 2.42 |
| M0220 | h | Escombradora autopropulsada | 0.002 | 42.145482 | 0.08 |
| M0224 | h | Màquina pintura bandes autop. | 0.02 | 41.56857 | 0.83 |
| %1613 |  | Despeses indirectes | 6 % | 5.42 | 0.33 |
|  |  | Total |  |  | 5.74 |

| Amidament | Uts. | Llarg | Parcial |
|---|---|---|---|
| illeta 1 eix principal | 1 | 7.61 | 7.61 |
| illeta 2 | 1 | 10.01 | 10.01 |
| illeta 3 | 1 | 7.05 | 7.05 |
| illeta 4 | 1 | 7.32 | 7.32 |
| Total |  |  | 31.99 |

### 0302 ROTONDA 2
Import: 95526.37

#### 030201 MOVIMENT DE TERRES
Import: 14135.71

**E0313** m2 Esbrossada del terreny, inclòs càrrega i transport.
3269.46 m2 × 0.53 = 1732.81

| Amidament | Uts. | Llarg | Parcial |
|---|---|---|---|
| rotonda s/llistats | 1 | 2092.07 | 2092.07 |
| ramals | 1 | 1021.7 | 1021.70 |
| 5% imprevistos | 0.05 | 3113.77 | 155.69 |
| Total |  |  | 3269.46 |

**E0314** m3 Excavació de terra vegetal, càrrega i transport.
978.73 m3 × 2.87 = 2808.96

| Amidament | Uts. | Llarg | Parcial |
|---|---|---|---|
| rotonda s/llistats | 1 | 626.91 | 626.91 |
| ramals | 1 | 305.21 | 305.21 |
| 5% imprevistos | 0.05 | 932.12 | 46.61 |
| Total |  |  | 978.73 |

**E0301** m3 Excavació en desmunt en qualsevol tipus de terreny, abocador i condicionament (10% roca)
344.36 m3 × 3.24 = 1115.73

| Amidament | Uts. | Llarg | Parcial |
|---|---|---|---|
| rotonda s/llistats | 1 | 147.76 | 147.76 |
| ramals | 1 | 180.2 | 180.20 |
| 5% imprevistos | 0.05 | 327.96 | 16.40 |
| Total |  |  | 344.36 |

**E0316** m3 Terraplè amb compactació del 95% PN, material pròpia obra
241.05 m3 × 4.66 = 1123.29

| Amidament | Uts. | Llarg | Parcial |
|---|---|---|---|
| aprofitament material pròpia obra | 1 | 241.05 | 241.05 |
| Total |  |  | 241.05 |

**E0328** m3 Terraplè amb compactació 95% PN, material préstec, inclòs càrrega i transport
837.69 m3 × 8.78 = 7354.92

| Amidament | Uts. | Llarg | Parcial |
|---|---|---|---|
| rotonda s/llistats | 1 | 788.96 | 788.96 |
| ramals | 1 | 238.41 | 238.41 |
| 5% imprevistos | 0.05 | 1027.37 | 51.37 |
| aprofitament material pròpia obra | -1 | 241.05 | -241.05 |
| Total |  |  | 837.69 |

#### 030202 FERMS I ELEMENTS VARIS
Import: 48551.79

**E0602** m3 Base granular de tot-u artificial, amb motoanivelladora
886.61 m3 × 19.48 = 17271.16

| Amidament | Uts. | Llarg | Parcial |
|---|---|---|---|
| rotonda s/llistats | 1 | 473.89 | 473.89 |
| ramals | 1 | 370.5 | 370.50 |
| 5% imprevistos | 0.05 | 844.39 | 42.22 |
| Total |  |  | 886.61 |

**E0606A** t Paviment de MBC. tipus AC22 base G (G-20) amb 10% material reciclat
260.27 t × 40.74 = 10603.40

| Amidament | Uts. | Parcial |
|---|---|---|
| rotonda 2 | 143.653545 | 143.65 |
| ramals | 48.5345 | 48.53 |
|  | 68.0855 | 68.09 |
| Total |  | 260.27 |

**E0603** t Paviment de MBC tipus AC16 surf S (S-12) (d= 2,45 t/m3)
185.91 t × 44.74 = 8317.61

| Amidament | Uts. | Parcial |
|---|---|---|
| rotonda 2 | 102.609675 | 102.61 |
| ramals | 34.6675 | 34.67 |
|  | 48.6325 | 48.63 |
| Total |  | 185.91 |

**E0612C** m2 Reg d'adherència amb emulsió termoadherent ECR-1d (dotació 0,4 kg/m2)
1517.63 m2 × 0.3 = 455.29

| Amidament | Uts. | Llarg | Parcial |
|---|---|---|---|
| rotonda 2 | 1 | 837.63 | 837.63 |
| ramals | 1 | 283 | 283.00 |
|  | 1 | 397 | 397.00 |
| Total |  |  | 1517.63 |

**E0611D** m2 Reg emprimació tipus ECI (dotació 1,4 kg/m2)
1517.63 m2 × 0.35 = 531.17

| Amidament | Uts. | Llarg | Parcial |
|---|---|---|---|
| rotonda 2 | 1 | 837.63 | 837.63 |
| ramals | 1 | 283 | 283.00 |
|  | 1 | 397 | 397.00 |
| Total |  |  | 1517.63 |

**E1108** m Vorada de peces de formigó de 8x20 cm tipus jardí
71 m × 15.73 = 1116.83

| Amidament | Uts. | Llarg | Parcial |
|---|---|---|---|
| rotonda anella interior | 1 | 71 | 71.00 |
| Total |  |  | 71 |

**E0631** m2 Paviment de llambordins de formigó de 20x10x8 cm.
145.08 m2 × 39.7 = 5759.68

| Amidament | Uts. | Llarg | Ample | Parcial |
|---|---|---|---|---|
| paviment rotonda | 1 | 82.9 | 1.75 | 145.08 |
| Total |  |  |  | 145.08 |

**E0626** m Vorada remuntable de formigó de 25x13 cm estriada (tipus illeta)
148.03 m × 16.97 = 2512.07

| Amidament | Uts. | Llarg | Parcial |
|---|---|---|---|
| rotonda 2 | 1 | 82.9 | 82.90 |
| illeta 1 | 1 | 20.16 | 20.16 |
| illeta 2 | 1 | 13.47 | 13.47 |
| illeta 3 | 1 | 17.71 | 17.71 |
| illeta 4 | 1 | 13.79 | 13.79 |
| Total |  |  | 148.03 |

**E0629** m Rigola blanca de 20x20x8 cm.
82.9 m × 11.34 = 940.09

| Amidament | Uts. | Llarg | Parcial |
|---|---|---|---|
| rotonda 2 | 1 | 82.9 | 82.90 |
| Total |  |  | 82.9 |

**E0517A** m2 Malla electrosoldada en acer corrugat B 500 T, de 20x20 cm i 8 mm
145.08 m2 × 3.68 = 533.89

| Amidament | Uts. | Llarg | Ample | Parcial |
|---|---|---|---|---|
| sota paviment llambordins | 1 | 82.9 | 1.75 | 145.08 |
| Total |  |  |  | 145.08 |

**E0620** m3 Paviment de formigó tipus HM-20, amb junts
5.76 m3 × 82.57 = 475.60

| Amidament | Uts. | Llarg | Alt | Parcial |
|---|---|---|---|---|
| illeta 1 | 1 | 11.83 | 0.15 | 1.77 |
| illeta 2 | 1 | 7.88 | 0.15 | 1.18 |
| illeta 3 | 1 | 10.82 | 0.15 | 1.62 |
| illeta 4 | 1 | 7.95 | 0.15 | 1.19 |
| Total |  |  |  | 5.76 |

**E0334** m Tall serra disc paviment mescles bituminoses, formigó o panot, fins 25 cm
20 m × 1.75 = 35.00

| Amidament | Uts. | Llarg | Parcial |
|---|---|---|---|
| Entroncament carretera existent | 2 | 10 | 20.00 |
| Total |  |  | 20 |

#### 030203 DRENATGE
Import: 4021.2

**E0305** m3 Excavació rases i pous, mitjans mecànics, cànon abocador
4.01 m3 × 11.12 = 44.59

| Amidament | Uts. | Llarg | Ample | Alt | Parcial |
|---|---|---|---|---|---|
| tub 200 mm. | 1 | 8.35 | 0.6 | 0.8 | 4.01 |
| Total |  |  |  |  | 4.01 |

**E0317** m3 Rebliment i piconatge rasa 95% PM, material préstec, inclòs càrrega i transport
2 m3 × 8.11 = 16.22
Rebliment i piconatge de rasa amb compactació del 95 % Proctor Modificat, amb material procedent de préstec, inclòs càrrega i transport.

| Codi | Ut | Descripció | Rendiment | Preu | Import |
|---|---|---|---|---|---|
| O0101 | h | Cap de colla | 0.01 | 20.6 | 0.21 |
| O0102 | h | Oficial 1ª | 0.03 | 20.46 | 0.61 |
| O0110 | h | Peó | 0.07 | 16.75 | 1.17 |
| P0307 | m3 | Terra de préstec | 1 | 3.4 | 3.40 |
| M0207 | h | Retroexcavadora | 0.03 | 59.41 | 1.78 |
| M0211 | h | Picó vibrant amb placa 60 cm. | 0.05 | 9.611766 | 0.48 |
| %1613 |  | Despeses indirectes | 6 % | 7.65 | 0.46 |
|  |  | Total |  |  | 8.11 |

| Amidament | Uts. | Llarg | Ample | Alt | Parcial |
|---|---|---|---|---|---|
| tub 200 mm. | 1 | 8.35 | 0.6 | 0.4 | 2.00 |
| Total |  |  |  |  | 2 |

**E03251** m Formació i reperfilat de cunetes en qualsevol tipus de terreny
213 m × 2.31 = 492.03

| Codi | Ut | Descripció | Rendiment | Preu | Import |
|---|---|---|---|---|---|
| O0101 | h | Cap de colla | 0.01 | 20.6 | 0.21 |
| O0110 | h | Peó | 0.02 | 16.75 | 0.34 |
| M0204 | h | Pala carregadora neumàtics | 0.004 | 58.268112 | 0.23 |
| M0208 | h | Motonivelladora | 0.017 | 73.35024 | 1.25 |
| M0212B | h | Camió de trabuc de 20 t | 0.004 | 37.33 | 0.15 |
| %1613 |  | Despeses indirectes | 6 % | 2.18 | 0.13 |
|  |  | Total |  |  | 2.31 |

| Amidament | Uts. | Llarg | Parcial |
|---|---|---|---|
| rotonda | 1 | 62 | 62.00 |
| ramals | 1 | 151 | 151.00 |
| Total |  |  | 213 |

**E0880** m3 Formigó en revestiment de cunetes
21.3 m3 × 117.29 = 2498.28
Formigó en revestiment de cunetes, inclòs part proporcional d'encofrat, totalment col·locat.

| Codi | Ut | Descripció | Rendiment | Preu | Import |
|---|---|---|---|---|---|
| O0101 | h | Cap de colla | 0.025 | 20.6 | 0.515 |
| O0102 | h | Oficial 1ª | 0.06 | 20.46 | 1.228 |
| O0110 | h | Peó | 0.1 | 16.75 | 1.675 |
| P0509 | m3 | Formigó HM-20 posat a l'obra en revest. cunetes (material; 12/01/2009) | 1.02 | 85.71264 | 87.427 |
| M0225 | h. | Vibrador | 0.1 | 2.091306 | 0.209 |
| E0515 | m2 | Encofrat de fusta per a fonaments i/o formigó ocult | 0.8 | 24.49 | 19.592 |
| %1613 |  | Despeses indirectes | 6 % | 110.646 | 6.639 |
|  |  | Total |  |  | 117.29 |

| Amidament | Uts. | Llarg | Ample | Parcial |
|---|---|---|---|---|
| rotonda | 1 | 62 | 0.1 | 6.20 |
| ramals | 1 | 151 | 0.1 | 15.10 |
| Total |  |  |  | 21.3 |

**E0502** m3 Formigó HM-20 fonaments
1.32 m3 × 62.85 = 82.96

| Amidament | Uts. | Llarg | Ample | Alt | Parcial |
|---|---|---|---|---|---|
| tub 200 mm. | 1 | 6.35 | 0.6 | 0.4 | 1.52 |
| a deduir tub | -1 | 6.35 | 0.01 | 3.14 | -0.20 |
| Total |  |  |  |  | 1.32 |

**E0872** m Tub de PP corrugat doble capa Ø200 mm
8.35 m × 18.99 = 158.57
Tub de PP corrugat doble capa de 200 mm. de diàmetre nominal i SN 8 kN/m2, inclòs pp de peces especials i accessoris, col·locat.

| Codi | Ut | Descripció | Rendiment | Preu | Import |
|---|---|---|---|---|---|
| O0101 | h | Cap de colla | 0.05 | 20.6 | 1.030 |
| O0102 | h | Oficial 1ª | 0.1 | 20.46 | 2.046 |
| O0110 | h | Peó | 0.1 | 16.75 | 1.675 |
| P1239 | m | Tub de pp DN200 mm., SN 8 kN/m2 (material; 01/04/2009) | 1 | 7.318662 | 7.319 |
| P%1615 | % | Part proporcional accessoris (10/07/2006) | 80 % | 7.319 | 5.855 |
| %1613 |  | Despeses indirectes | 6 % | 17.925 | 1.076 |
|  |  | Total |  |  | 18.99 |

| Amidament | Uts. | Llarg | Parcial |
|---|---|---|---|
| connexió buneres | 1 | 4.35 | 4.35 |
|  | 2 | 2 | 4.00 |
| Total |  |  | 8.35 |

**E0820** u Bunera plana amb reixa fosa grisa 750x495x70 mm. (forat quadrat gros)
3 u × 242.85 = 728.55
Bunera, inclòs reixa de fosa grisa de 750x490x7mm i bastiment, totalment acabada.

| Codi | Ut | Descripció | Rendiment | Preu | Import |
|---|---|---|---|---|---|
| O0101 | h | Cap de colla | 0.1 | 20.6 | 2.06 |
| O0102 | h | Oficial 1ª | 1 | 20.46 | 20.46 |
| O0110 | h | Peó | 1 | 16.75 | 16.75 |
| P1609 | m3 | Excavació de terres | 0.9 | 11.118 | 10.01 |
| P0504 | m3 | Formigó HM-20 posat a l'obra | 0.462 | 52 | 24.02 |
| E0515 | m2 | Encofrat de fusta per a fonaments i/o formigó ocult | 1.87 | 24.49 | 45.80 |
| P0616B | u | Reixa i bastiment 750x490x70 mm. (material; 23/07/1998) | 1 | 110 | 110.00 |
| %1613 |  | Despeses indirectes | 6 % | 229.10 | 13.75 |
|  |  | Total |  |  | 242.85 |

| Amidament | Uts. | Parcial |
|---|---|---|
| rotonda | 3 | 3.00 |
| Total |  | 3 |

#### 030204 ENLLUMENAT
Import: 14412.25

**E0305** m3 Excavació rases i pous, mitjans mecànics, cànon abocador
20.96 m3 × 11.12 = 233.08

| Amidament | Uts. | Llarg | Ample | Alt | Parcial |
|---|---|---|---|---|---|
| rasa zona terres | 1 | 11 | 0.4 | 0.6 | 2.64 |
|  | 1 | 23 | 0.4 | 0.6 | 5.52 |
| creuaments i calçada | 1 | 17 | 0.5 | 0.8 | 6.80 |
|  | 1 | 15 | 0.5 | 0.8 | 6.00 |
| Total |  |  |  |  | 20.96 |

**E0317B** m3 Rebliment i piconatge rasa 95% PM, material pròpia obra, inclòs càrrega i transport
4.08 m3 × 4.2 = 17.14

| Amidament | Uts. | Llarg | Ample | Alt | Parcial |
|---|---|---|---|---|---|
| rasa zona terres | 1 | 11 | 0.4 | 0.3 | 1.32 |
|  | 1 | 23 | 0.4 | 0.3 | 2.76 |
| Total |  |  |  |  | 4.08 |

**E0502** m3 Formigó HM-20 fonaments
19.88 m3 × 62.85 = 1249.46

| Amidament | Uts. | Llarg | Ample | Alt | Parcial |
|---|---|---|---|---|---|
| rasa zona terres | 1 | 11 | 0.4 | 0.6 | 2.64 |
|  | 1 | 23 | 0.4 | 0.6 | 5.52 |
| deduir tub | -1 | 44 | 0.01 |  | -0.44 |
| creuaments i calçada | 1 | 17 | 0.5 | 0.8 | 6.80 |
|  | 1 | 15 | 0.5 | 0.8 | 6.00 |
| deduit tub | -2 | 32 | 0.01 |  | -0.64 |
| Total |  |  |  |  | 19.88 |

**E10100B** m Tub de PVC corrugat de Ø90
98 m × 2.71 = 265.58

| Amidament | Uts. | Llarg | Parcial |
|---|---|---|---|
| rasa zona terres | 1 | 11 | 11.00 |
|  | 1 | 23 | 23.00 |
| creuaments i calçada | 2 | 17 | 34.00 |
|  | 2 | 15 | 30.00 |
| Total |  |  | 98 |

**E10104** m Conductor coure tetrapolar 4x6 mm2 soterrada
66 m × 5.67 = 374.22

| Amidament | Uts. | Llarg | Parcial |
|---|---|---|---|
| rasa zona terres | 1 | 11 | 11.00 |
|  | 1 | 23 | 23.00 |
| creuaments i calçada | 1 | 17 | 17.00 |
|  | 1 | 15 | 15.00 |
| Total |  |  | 66 |

**E10121** m Conductor coure nu de 35 mm2, unipolar soterrada
66 m × 3.8 = 250.80

| Amidament | Uts. | Llarg | Parcial |
|---|---|---|---|
| rasa zona terres | 1 | 11 | 11.00 |
|  | 1 | 23 | 23.00 |
| creuaments i calçada | 1 | 17 | 17.00 |
|  | 1 | 15 | 15.00 |
| Total |  |  | 66 |

**E10122** u Piqueta connexió a terra 17,3x500 mm
3 u × 19.95 = 59.85

**E10129** u Fonamentació fanal columna h>5m alçada
1 u × 69.28 = 69.28

| Amidament | Uts. | Parcial |
|---|---|---|
| columna rotonda 2 | 1 | 1.00 |
| Total |  | 1 |

**E111305** u Columna acer galvanitzat troncocònica de 10 m d'alçada amb creueta hexagonal
1 u × 1198.96 = 1198.96

| Amidament | Uts. | Parcial |
|---|---|---|
| rotonda 2 | 1 | 1.00 |
| Total |  | 1 |

**E111566E** u Llumenera model VMAX 70 W LED de Carandini o equivalent L073.V2.F4L2.SE2.C9
6 u × 524.73 = 3148.38

| Amidament | Uts. | Parcial |
|---|---|---|
| rotonda 2 | 6 | 6.00 |
| Total |  | 6 |

**E1210B** u Pericó registre (B) 45x45x60 cm, amb tapa (semàf i enllum, s/base formigó)
4 u × 87.89 = 351.56

| Amidament | Uts. | Parcial |
|---|---|---|
| creuaments i calçada | 4 | 4.00 |
| Total |  | 4 |

**E10128** u Fonamentació fanal columna h<5m alçada
2 u × 37.92 = 75.84
Fonamentació de fanal amb columna de 5 m d'alçada com a màxim, inclòs excavació, formigó HM-20 i placa amb perns d'ancoratge, totalment acabada.

| Codi | Ut | Descripció | Rendiment | Preu | Import |
|---|---|---|---|---|---|
| O0101 | h | Cap de colla | 0.12 | 20.6 | 2.47 |
| O0110 | h | Peó | 0.48 | 16.75 | 8.04 |
| P1609 | m3 | Excavació de terres | 0.24 | 11.118 | 2.67 |
| E0502 | m3 | Formigó HM-20 fonaments | 0.24 | 62.85 | 15.08 |
| P1680 | u | Placa, perns i cargoleria per ancoratge | 1 | 7.510158 | 7.51 |
| %1613 |  | Despeses indirectes | 6 % | 35.77 | 2.15 |
|  |  | Total |  |  | 37.92 |

| Amidament | Uts. | Parcial |
|---|---|---|
| Rotonda 2 | 2 | 2.00 |
| Total |  | 2 |

**E111322** u Columna model NICKOLSON en acer galvanitzat, h=4,5 m (14/07/1995)
2 u × 323.19 = 646.38
Columna model NICKOLSON ó equivalent, d'acer galvanitzat apte per resistir ambients marins corrosius, amb una alçada total de 4,50 m, inclou la base i el fust, conductor de coure 3x2,5 mm2, conductor de coure 2x2,5 mm2 per al doble nivell, perns i altres elements auxiliars, instal·lada i connexionada en caixa a l'interior, hissada, aplomada i fixada sobre dau de formigó.

| Codi | Ut | Descripció | Rendiment | Preu | Import |
|---|---|---|---|---|---|
| O0101 | h | Cap de colla | 0.1 | 20.6 | 2.06 |
| O0102 | h | Oficial 1ª | 0.7 | 20.46 | 14.32 |
| O0110 | h | Peó | 0.7 | 16.75 | 11.73 |
| P99013 | u | Columna tipus NICKOLSON de 4 m d'alçada (material; 23/07/1998) | 1 | 229.43 | 229.43 |
| P10109 | m | Conductor Cu tripolar 3x2,5 rv 0,6/1 kV | 4 | 1.3 | 5.20 |
| P10110 | m | Conductor Cu bipolar 2x2,5 rv 0,6/1 kV (material; 23/07/1998) | 4 | 0.98 | 3.92 |
| P10209 | pp | Petit material | 1 | 29.834592 | 29.83 |
| M0214 | h | Camió grua | 0.2 | 42.073368 | 8.41 |
| % | % | Despeses generals | 6 % | 304.90 | 18.29 |
|  |  | Total |  |  | 323.19 |

| Amidament | Uts. | Parcial |
|---|---|---|
| Rotonda 2 | 2 | 2.00 |
| Total |  | 2 |

**E111564** u Llumenera model JNX Junior-X 28W LED (Carandini) (14/07/1995)
2 u × 495.05 = 990.10
Llumenera model JNX.CB.CC.L033.V1.L3Q1.V.C9.LRTSC.C-PROTEC amb làmpades de 28 W LED incloses

| Codi | Ut | Descripció | Rendiment | Preu | Import |
|---|---|---|---|---|---|
| O0101 | h | Cap de colla | 0.15 | 20.6 | 3.09 |
| O0102 | h | Oficial 1ª | 1.05 | 20.46 | 21.48 |
| O0106 | h. | Peó | 1.05 | 16.75 | 17.59 |
| P99014A | u | Llumenera model JNX Junior-X 28W LED (Carandini) (material; 01/08/2018) | 1 | 374 | 374.00 |
| P10209 | pp | Petit material | 1 | 29.834592 | 29.83 |
| M0214 | h | Camió grua | 0.5 | 42.073368 | 21.04 |
| % | % | Despeses generals | 6 % | 467.03 | 28.02 |
|  |  | Total |  |  | 495.05 |

| Amidament | Uts. | Parcial |
|---|---|---|
| Rotonda 2 | 2 | 2.00 |
| Total |  | 2 |

**E10148** u Subministrament i col·locació de puntalet segons especificacions de companyia
1 u × 273.8 = 273.80

| Amidament | Uts. | Parcial |
|---|---|---|
| nou armari enllumenat rotonda 2 | 1 | 1.00 |
| Total |  | 1 |

**E10132** u Quadre de control i comandament enllumenat públic
1 u × 4007.82 = 4007.82

| Amidament | Uts. | Parcial |
|---|---|---|
| nou armari enllumenat rotonda 2 | 1 | 1.00 |
| Total |  | 1 |

**PAENLL** pa A justificar per a permisos,escomeses elèctriques i legalització de la instal·lació
1 pa × 1200 = 1200.00

#### 030205 REGS I JARDINERIA
Import: 9398.74

**E0305** m3 Excavació rases i pous, mitjans mecànics, cànon abocador
107.14 m3 × 11.12 = 1191.40

| Amidament | Uts. | Llarg | Ample | Alt | Parcial |
|---|---|---|---|---|---|
| tub aigua | 1 | 302 | 0.4 | 0.8 | 96.64 |
| xarxa reg interior rotonda | 1 | 100 | 0.3 | 0.35 | 10.50 |
| Total |  |  |  |  | 107.14 |

**E0317B** m3 Rebliment i piconatge rasa 95% PM, material pròpia obra, inclòs càrrega i transport
48.32 m3 × 4.2 = 202.94

| Amidament | Uts. | Llarg | Ample | Alt | Parcial |
|---|---|---|---|---|---|
| canonada aigua | 1 | 302 | 0.4 | 0.4 | 48.32 |
| Total |  |  |  |  | 48.32 |

**E0322** m3 Sorra de riu en recobriment de tubs
46.74 m3 × 19.49 = 910.96

| Amidament | Uts. | Llarg | Ample | Alt | Parcial |
|---|---|---|---|---|---|
| canonada aigua | 1 | 302 | 0.4 | 0.3 | 36.24 |
| rebliment rasa de reg | 1 | 100 | 0.3 | 0.35 | 10.50 |
| Total |  |  |  |  | 46.74 |

**E1210** u Pericó registre (B) 45x45x60 cm, amb tapa (aigua potable, base formigó)
1 u × 93.72 = 93.72

| Amidament | Uts. | Parcial |
|---|---|---|
| troneta distribució reg | 1 | 1.00 |
| Total |  | 1 |

**E09031** m Tub PEBD Ø32 mm PN 4 agrícola
302 m × 2.27 = 685.54

| Amidament | Uts. | Llarg | Parcial |
|---|---|---|---|
| tub reg | 1 | 302 | 302.00 |
| Total |  |  | 302 |

**E09307** m Tub de 4.5x6 PE per reg de goteig
100 m × 4.35 = 435.00

| Amidament | Uts. | Llarg | Parcial |
|---|---|---|---|
| reg rotonda | 1 | 100 | 100.00 |
| Total |  |  | 100 |

**E09306** m Tub drenatge per a reg de goteig
100 m × 4.08 = 408.00

| Amidament | Uts. | Llarg | Parcial |
|---|---|---|---|
| reg rotonda | 1 | 100 | 100.00 |
| Total |  |  | 100 |

**E09301** u Electrovàlvula amb regulador de cabal d'1" i caixa de connexió
1 u × 520.33 = 520.33

| Amidament | Uts. | Parcial |
|---|---|---|
| xarxa reg rotonda | 1 | 1.00 |
| Total |  | 1 |

**E09302** u Consola de programació per a reg
1 u × 287.97 = 287.97

| Amidament | Uts. | Parcial |
|---|---|---|
| xarxa reg rotonda | 1 | 1.00 |
| Total |  | 1 |

**E09303** u Anell 50 a 32 amb capçal de stop
1 u × 74.16 = 74.16

| Amidament | Uts. | Parcial |
|---|---|---|
| xarxa reg rotonda | 1 | 1.00 |
| Total |  | 1 |

**E09304** u Ressort per connexió
1 u × 53.68 = 53.68

| Amidament | Uts. | Parcial |
|---|---|---|
| xarxa reg rotonda | 1 | 1.00 |
| Total |  | 1 |

**E09177** u Vàlvula bola Ø32 mm.
1 u × 40.89 = 40.89

| Amidament | Uts. | Parcial |
|---|---|---|
| rotonda | 1 | 1.00 |
| Total |  | 1 |

**E09309** u Escomesa reg amb degoteig per arbre
10 u × 18.18 = 181.80

**E1103** m3 Aportació i estesa de terra vegetal seleccionada
133 m3 × 17.39 = 2312.87

| Amidament | Uts. | Llarg | Alt | Parcial |
|---|---|---|---|---|
| zona rotonda a enjardinar | 1 | 266 | 0.5 | 133.00 |
| Total |  |  |  | 133 |

**E1188** m2 Malla antiherba gramatge de 140 gr/m2
401 m2 × 1.2 = 481.20

| Amidament | Uts. | Llarg | Parcial |
|---|---|---|---|
| interior rotonda | 1 | 401 | 401.00 |
| Total |  |  | 401 |

**E0337** m3 Graveta decorativa 18-25mm, color a definir per la DF, amidat sobre perfil
27 m3 × 23.32 = 629.64

| Amidament | Uts. | Llarg | Alt | Parcial |
|---|---|---|---|---|
| interior rotonda | 1 | 135 | 0.2 | 27.00 |
| Total |  |  |  | 27 |

**E1192** u Subministrament olivera (Olea Europea) 25-30 cm perímetre
2 u × 130.13 = 260.26

**E1115** u Subministrament baladre (Nerium oleander) h=60-80 cm
4 u × 3.6 = 14.40

**E1164** u Subministrament de romaní (Rosmarinus officinallis), h=20-30 cm
8 u × 0.7 = 5.60

**E1134** u Subministrament ungla de lleó (Carpobrotus Edulis); plantació 3 ut/m2
60 u × 2 = 120.00

**E1134B** u Subministrament cabellera de la reina (Drosanthemum Floribundum); plantació 8 ut/m2
100 u × 1.95 = 195.00

**E1155A** u Plantació arbres perímetre 18-25 cm, mitjans mecànics
2 u × 37.35 = 74.70

| Amidament | Uts. | Parcial |
|---|---|---|
| oliveres | 2 | 2.00 |
| Total |  | 2 |

**E1139** u Plantació d'arbust o arbre petit format, mitjans mecànics
4 u × 16.87 = 67.48

| Amidament | Uts. | Parcial |
|---|---|---|
| baladres | 4 | 4.00 |
| Total |  | 4 |

**E1140** u Plantació de planta de petit port
168 u × 0.9 = 151.20

| Amidament | Uts. | Parcial |
|---|---|---|
| romaní | 8 | 8.00 |
| ungla de lleó | 60 | 60.00 |
| cabellera de la reina | 100 | 100.00 |
| Total |  | 168 |

#### 030206 SENYALITZACIÓ, ABALISAMENT I SISTEMES DE CONTENCIÓ
Import: 5006.68

**E0732** m Marca viària transversal 40 cm. amplada, pintura blanca
90 m × 1.43 = 128.70

| Amidament | Uts. | Llarg | Parcial |
|---|---|---|---|
| M-4.2 | 2 | 8 | 16.00 |
| línies detenció pas vianants | 2 | 4 | 8.00 |
| pas vianants i carril bici | 11 | 6 | 66.00 |
| Total |  |  | 90 |

**E0708** m2 Marca viària transversal, fletxes, inscripcions i zebrats, pintura acrílica
77.72 m2 × 11.33 = 880.57

| Amidament | Uts. | Llarg | Parcial |
|---|---|---|---|
| M-6.5 cediu el pas | 4 | 1.43 | 5.72 |
| zebrejats | 4 | 18 | 72.00 |
| Total |  |  | 77.72 |

**E0742** m Marca viària ressalts 100x50x10 mm banda sonora
60 m × 52.58 = 3154.80

| Amidament | Uts. | Llarg | Ample | Parcial |
|---|---|---|---|---|
| ROT 2 (entrada i sortida) | 10 | 3 | 2 | 60.00 |
| Total |  |  |  | 60 |

**E0708BO** m Pintura en vorades de color alternatiu blanc i vermell.
148.03 m × 4.2 = 621.73

| Amidament | Uts. | Llarg | Parcial |
|---|---|---|---|
| rotonda 2 | 1 | 82.9 | 82.90 |
| illeta 1 | 1 | 20.16 | 20.16 |
| illeta 2 | 1 | 13.47 | 13.47 |
| illeta 3 | 1 | 17.71 | 17.71 |
| illeta 4 | 1 | 13.79 | 13.79 |
| Total |  |  | 148.03 |

**E0708BI** m2 Pintura de color estesa sobre paviment de formigó amb RAL 7042
38.48 m2 × 5.74 = 220.88

| Amidament | Uts. | Llarg | Parcial |
|---|---|---|---|
| illeta 1 | 1 | 11.83 | 11.83 |
| illeta 2 | 1 | 7.88 | 7.88 |
| illeta 3 | 1 | 10.82 | 10.82 |
| illeta 4 | 1 | 7.95 | 7.95 |
| Total |  |  | 38.48 |

### 0303 ROTONDA 3
Import: 83025.56

#### 030301 MOVIMENT DE TERRES I ENDERROCS
Import: 20242.04

**E0313** m2 Esbrossada del terreny, inclòs càrrega i transport.
3369.48 m2 × 0.53 = 1785.82

| Amidament | Uts. | Llarg | Parcial |
|---|---|---|---|
| rotonda s/llistats | 1 | 2426.76 | 2426.76 |
| ramals | 1 | 782.27 | 782.27 |
| 5% imprevistos | 0.05 | 3209.03 | 160.45 |
| Total |  |  | 3369.48 |

**E0314** m3 Excavació de terra vegetal, càrrega i transport.
1002.72 m3 × 2.87 = 2877.81

| Amidament | Uts. | Llarg | Parcial |
|---|---|---|---|
| rotonda s/llistats | 1 | 720.33 | 720.33 |
| ramals | 1 | 234.64 | 234.64 |
| 5% imprevistos | 0.05 | 954.97 | 47.75 |
| Total |  |  | 1002.72 |

**E0301** m3 Excavació en desmunt en qualsevol tipus de terreny, abocador i condicionament (10% roca)
4266.24 m3 × 3.24 = 13822.62

| Amidament | Uts. | Llarg | Parcial |
|---|---|---|---|
| rotonda s/llistats | 1 | 4020.04 | 4020.04 |
| ramals | 1 | 43.05 | 43.05 |
| 5% imprevistos | 0.05 | 4063.09 | 203.15 |
| Total |  |  | 4266.24 |

**E0316** m3 Terraplè amb compactació del 95% PN, material pròpia obra
376.78 m3 × 4.66 = 1755.79

| Amidament | Uts. | Llarg | Parcial |
|---|---|---|---|
| rotonda s/llistats | 1 | 119.75 | 119.75 |
| ramals | 1 | 239.09 | 239.09 |
| 5% imprevistos | 0.05 | 358.84 | 17.94 |
| Total |  |  | 376.78 |

#### 030302 FERMS I ELEMENTS VIARIS
Import: 43083.4

**E0602** m3 Base granular de tot-u artificial, amb motoanivelladora
767.85 m3 × 19.48 = 14957.72

| Amidament | Uts. | Llarg | Parcial |
|---|---|---|---|
| rotonda s/llistats | 1 | 501.45 | 501.45 |
| ramals | 1 | 229.84 | 229.84 |
| 5% imprevistos | 0.05 | 731.29 | 36.56 |
| Total |  |  | 767.85 |

**E0606A** t Paviment de MBC. tipus AC22 base G (G-20) amb 10% material reciclat
267.64 t × 40.74 = 10903.65

| Amidament | Uts. | Parcial |
|---|---|---|
| rotonda | 160.018075 | 160.02 |
| ramals | 107.624825 | 107.62 |
| Total |  | 267.64 |

**E0603** t Paviment de MBC tipus AC16 surf S (S-12) (d= 2,45 t/m3)
170.83 t × 44.74 = 7642.93

| Amidament | Uts. | Parcial |
|---|---|---|
| rotonda 3 | 93.9575 | 93.96 |
| ramals | 76.874875 | 76.87 |
| Total |  | 170.83 |

**E0612C** m2 Reg d'adherència amb emulsió termoadherent ECR-1d (dotació 0,4 kg/m2)
1560.6 m2 × 0.3 = 468.18

| Amidament | Uts. | Llarg | Parcial |
|---|---|---|---|
| rotonda | 1 | 933.05 | 933.05 |
| ramals | 1 | 627.55 | 627.55 |
| Total |  |  | 1560.6 |

**E0611D** m2 Reg emprimació tipus ECI (dotació 1,4 kg/m2)
1560.6 m2 × 0.35 = 546.21

| Amidament | Uts. | Llarg | Parcial |
|---|---|---|---|
| rotonda | 1 | 933.05 | 933.05 |
| ramals | 1 | 627.55 | 627.55 |
| Total |  |  | 1560.6 |

**E1108** m Vorada de peces de formigó de 8x20 cm tipus jardí
55.3 m × 15.73 = 869.87

| Amidament | Uts. | Llarg | Parcial |
|---|---|---|---|
| rotonda anella interior | 1 | 55.3 | 55.30 |
| Total |  |  | 55.3 |

**E0631** m2 Paviment de llambordins de formigó de 20x10x8 cm.
106.38 m2 × 39.7 = 4223.29

| Amidament | Uts. | Llarg | Parcial |
|---|---|---|---|
| paviment rotonda | 1 | 106.38 | 106.38 |
| Total |  |  | 106.38 |

**E0626** m Vorada remuntable de formigó de 25x13 cm estriada (tipus illeta)
108.78 m × 16.97 = 1846.00

| Amidament | Uts. | Llarg | Parcial |
|---|---|---|---|
| rotonda 3 | 1 | 67.85 | 67.85 |
| illeta 1 | 1 | 11.83 | 11.83 |
| illeta 2 | 1 | 14.49 | 14.49 |
| illeta 3 | 1 | 14.61 | 14.61 |
| Total |  |  | 108.78 |

**E0629** m Rigola blanca de 20x20x8 cm.
71 m × 11.34 = 805.14

| Amidament | Uts. | Llarg | Parcial |
|---|---|---|---|
| rotonda 3 | 1 | 71 | 71.00 |
| Total |  |  | 71 |

**E0517A** m2 Malla electrosoldada en acer corrugat B 500 T, de 20x20 cm i 8 mm
145.08 m2 × 3.68 = 533.89

| Amidament | Uts. | Llarg | Ample | Parcial |
|---|---|---|---|---|
| sota paviment llambordins | 1 | 82.9 | 1.75 | 145.08 |
| Total |  |  |  | 145.08 |

**E0620** m3 Paviment de formigó tipus HM-20, amb junts
3.47 m3 × 82.57 = 286.52

| Amidament | Uts. | Llarg | Alt | Parcial |
|---|---|---|---|---|
| illeta 1 | 1 | 5.96 | 0.15 | 0.89 |
| illeta 2 | 1 | 8.97 | 0.15 | 1.35 |
| illeta 3 | 1 | 8.23 | 0.15 | 1.23 |
| Total |  |  |  | 3.47 |

#### 030303 DRENATGE
Import: 4021.2

**E0305** m3 Excavació rases i pous, mitjans mecànics, cànon abocador
4.01 m3 × 11.12 = 44.59

| Amidament | Uts. | Llarg | Ample | Alt | Parcial |
|---|---|---|---|---|---|
| tub 200 mm. | 1 | 8.35 | 0.6 | 0.8 | 4.01 |
| Total |  |  |  |  | 4.01 |

**E0317** m3 Rebliment i piconatge rasa 95% PM, material préstec, inclòs càrrega i transport
2 m3 × 8.11 = 16.22

| Amidament | Uts. | Llarg | Ample | Alt | Parcial |
|---|---|---|---|---|---|
| tub 200 mm. | 1 | 8.35 | 0.6 | 0.4 | 2.00 |
| Total |  |  |  |  | 2 |

**E03251** m Formació i reperfilat de cunetes en qualsevol tipus de terreny
213 m × 2.31 = 492.03

| Amidament | Uts. | Llarg | Parcial |
|---|---|---|---|
| rotonda | 1 | 62 | 62.00 |
| ramals | 1 | 151 | 151.00 |
| Total |  |  | 213 |

**E0880** m3 Formigó en revestiment de cunetes
21.3 m3 × 117.29 = 2498.28

| Amidament | Uts. | Llarg | Ample | Parcial |
|---|---|---|---|---|
| rotonda | 1 | 62 | 0.1 | 6.20 |
| ramals | 1 | 151 | 0.1 | 15.10 |
| Total |  |  |  | 21.3 |

**E0502** m3 Formigó HM-20 fonaments
1.32 m3 × 62.85 = 82.96

| Amidament | Uts. | Llarg | Ample | Alt | Parcial |
|---|---|---|---|---|---|
| tub 200 mm. | 1 | 6.35 | 0.6 | 0.4 | 1.52 |
| a deduir tub | -1 | 6.35 | 0.01 | 3.14 | -0.20 |
| Total |  |  |  |  | 1.32 |

**E0872** m Tub de PP corrugat doble capa Ø200 mm
8.35 m × 18.99 = 158.57

| Amidament | Uts. | Llarg | Parcial |
|---|---|---|---|
| connexió buneres | 1 | 4.35 | 4.35 |
|  | 2 | 2 | 4.00 |
| Total |  |  | 8.35 |

**E0820** u Bunera plana amb reixa fosa grisa 750x495x70 mm. (forat quadrat gros)
3 u × 242.85 = 728.55

| Amidament | Uts. | Parcial |
|---|---|---|
| rotonda | 3 | 3.00 |
| Total |  | 3 |

#### 030304 ENLLUMENAT
Import: 6123.17

**E0305** m3 Excavació rases i pous, mitjans mecànics, cànon abocador
11.04 m3 × 11.12 = 122.76

| Amidament | Uts. | Llarg | Ample | Alt | Parcial |
|---|---|---|---|---|---|
| rasa zona terres (desde punt llum 19A) | 1 | 16 | 0.4 | 0.6 | 3.84 |
| creuaments i calçada | 1 | 18 | 0.5 | 0.8 | 7.20 |
| Total |  |  |  |  | 11.04 |

**E0317B** m3 Rebliment i piconatge rasa 95% PM, material pròpia obra, inclòs càrrega i transport
1.92 m3 × 4.2 = 8.06

| Amidament | Uts. | Llarg | Ample | Alt | Parcial |
|---|---|---|---|---|---|
| rasa zona terres (desde punt llum 19A) | 1 | 16 | 0.4 | 0.3 | 1.92 |
| Total |  |  |  |  | 1.92 |

**E0502** m3 Formigó HM-20 fonaments
6.8 m3 × 62.85 = 427.38

| Amidament | Uts. | Llarg | Ample | Alt | Parcial |
|---|---|---|---|---|---|
| rasa zona terres (desde punt llum 19A) | 1 | 16 | 0.4 | 0.3 | 1.92 |
| deduir tub | -1 | 16 | 0.01 |  | -0.16 |
| calçada i creuaments | 1 | 18 | 0.5 | 0.6 | 5.40 |
| deduir tub | -2 | 18 | 0.01 |  | -0.36 |
| Total |  |  |  |  | 6.8 |

**E10100B** m Tub de PVC corrugat de Ø90
52 m × 2.71 = 140.92

| Amidament | Uts. | Llarg | Parcial |
|---|---|---|---|
| calçada i creuaments | 2 | 18 | 36.00 |
| rasa zona terres (desde punt llum 19A) | 1 | 16 | 16.00 |
| Total |  |  | 52 |

**E10104** m Conductor coure tetrapolar 4x6 mm2 soterrada
34 m × 5.67 = 192.78

| Amidament | Uts. | Llarg | Parcial |
|---|---|---|---|
| calçada i creuaments | 1 | 18 | 18.00 |
| rasa zona terres (desde punt llum 19A) | 1 | 16 | 16.00 |
| Total |  |  | 34 |

**E10121** m Conductor coure nu de 35 mm2, unipolar soterrada
34 m × 3.8 = 129.20

| Amidament | Uts. | Llarg | Parcial |
|---|---|---|---|
| calçada i creuaments | 1 | 18 | 18.00 |
| rasa zona terres (desde punt llum 19A) | 1 | 16 | 16.00 |
| Total |  |  | 34 |

**E10122** u Piqueta connexió a terra 17,3x500 mm
1 u × 19.95 = 19.95

| Amidament | Uts. | Parcial |
|---|---|---|
| rotonda 3 | 1 | 1.00 |
| Total |  | 1 |

**E10129** u Fonamentació fanal columna h>5m alçada
1 u × 69.28 = 69.28

| Amidament | Uts. | Parcial |
|---|---|---|
| rotonda 3 | 1 | 1.00 |
| Total |  | 1 |

**E1210B** u Pericó registre (B) 45x45x60 cm, amb tapa (semàf i enllum, s/base formigó)
2 u × 87.89 = 175.78

**E111305** u Columna acer galvanitzat troncocònica de 10 m d'alçada amb creueta hexagonal
1 u × 1198.96 = 1198.96

| Amidament | Uts. | Parcial |
|---|---|---|
| Columna rotonda 1 | 1 | 1.00 |
| Total |  | 1 |

**E111566F** u Llumenera model VMAX 79 W LED de Carandini o equivalent L093.V3.F4L2.SE2.C9 (14/07/1995)
6 u × 606.35 = 3638.10
Llumenera model VMAX 79 W LED de Carandini o equivalent L073.V2.F4L2.SE2.C9 làmpades i caixa de fusibles inclòs.

| Codi | Ut | Descripció | Rendiment | Preu | Import |
|---|---|---|---|---|---|
| O0101 | h | Cap de colla | 0.15 | 20.6 | 3.09 |
| O0102 | h | Oficial 1ª | 1.05 | 20.46 | 21.48 |
| O0110 | h | Peó | 1.05 | 16.75 | 17.59 |
| P99019F | u | Lluminària Vmax L093.V3.F4L2.SE2.C9 (material; 23/07/1998) | 1 | 479 | 479.00 |
| P10209 | pp | Petit material | 1 | 29.834592 | 29.83 |
| M0214 | h | Camió grua | 0.5 | 42.073368 | 21.04 |
| % | % | Despeses generals | 6 % | 572.03 | 34.32 |
|  |  | Total |  |  | 606.35 |

#### 030305 REGS I JARDINERIA
Import: 6240.08

**E0305** m3 Excavació rases i pous, mitjans mecànics, cànon abocador
10.5 m3 × 11.12 = 116.76

| Amidament | Uts. | Llarg | Ample | Alt | Parcial |
|---|---|---|---|---|---|
| xarxa reg interior rotonda | 1 | 100 | 0.3 | 0.35 | 10.50 |
| Total |  |  |  |  | 10.5 |

**E0322** m3 Sorra de riu en recobriment de tubs
10.5 m3 × 19.49 = 204.65

| Amidament | Uts. | Llarg | Ample | Alt | Parcial |
|---|---|---|---|---|---|
| rebliment rasa de reg | 1 | 100 | 0.3 | 0.35 | 10.50 |
| Total |  |  |  |  | 10.5 |

**E1210** u Pericó registre (B) 45x45x60 cm, amb tapa (aigua potable, base formigó)
1 u × 93.72 = 93.72

| Amidament | Uts. | Parcial |
|---|---|---|
| troneta distribució reg | 1 | 1.00 |
| Total |  | 1 |

**E09307** m Tub de 4.5x6 PE per reg de goteig
100 m × 4.35 = 435.00

| Amidament | Uts. | Llarg | Parcial |
|---|---|---|---|
| reg rotonda | 1 | 100 | 100.00 |
| Total |  |  | 100 |

**E09306** m Tub drenatge per a reg de goteig
100 m × 4.08 = 408.00

| Amidament | Uts. | Llarg | Parcial |
|---|---|---|---|
| reg rotonda | 1 | 100 | 100.00 |
| Total |  |  | 100 |

**E09301** u Electrovàlvula amb regulador de cabal d'1" i caixa de connexió
1 u × 520.33 = 520.33

| Amidament | Uts. | Parcial |
|---|---|---|
| xarxa reg rotonda | 1 | 1.00 |
| Total |  | 1 |

**E09302** u Consola de programació per a reg
1 u × 287.97 = 287.97

| Amidament | Uts. | Parcial |
|---|---|---|
| xarxa reg rotonda | 1 | 1.00 |
| Total |  | 1 |

**E09303** u Anell 50 a 32 amb capçal de stop
1 u × 74.16 = 74.16

| Amidament | Uts. | Parcial |
|---|---|---|
| xarxa reg rotonda | 1 | 1.00 |
| Total |  | 1 |

**E09304** u Ressort per connexió
1 u × 53.68 = 53.68

| Amidament | Uts. | Parcial |
|---|---|---|
| xarxa reg rotonda | 1 | 1.00 |
| Total |  | 1 |

**E09177** u Vàlvula bola Ø32 mm.
1 u × 40.89 = 40.89

| Amidament | Uts. | Parcial |
|---|---|---|
| rotonda | 1 | 1.00 |
| Total |  | 1 |

**E09309** u Escomesa reg amb degoteig per arbre
10 u × 18.18 = 181.80

**E1103** m3 Aportació i estesa de terra vegetal seleccionada
120 m3 × 17.39 = 2086.80

| Amidament | Uts. | Llarg | Alt | Parcial |
|---|---|---|---|---|
|  | 1 | 240 | 0.5 | 120.00 |
| Total |  |  |  | 120 |

**E1188** m2 Malla antiherba gramatge de 140 gr/m2
240 m2 × 1.2 = 288.00

**E0337** m3 Graveta decorativa 18-25mm, color a definir per la DF, amidat sobre perfil
24 m3 × 23.32 = 559.68

| Amidament | Uts. | Llarg | Alt | Parcial |
|---|---|---|---|---|
| Rotonda 3 | 1 | 120 | 0.2 | 24.00 |
| Total |  |  |  | 24 |

**E1192** u Subministrament olivera (Olea Europea) 25-30 cm perímetre
2 u × 130.13 = 260.26

**E1115** u Subministrament baladre (Nerium oleander) h=60-80 cm
4 u × 3.6 = 14.40

**E1164** u Subministrament de romaní (Rosmarinus officinallis), h=20-30 cm
8 u × 0.7 = 5.60

**E1134** u Subministrament ungla de lleó (Carpobrotus Edulis); plantació 3 ut/m2
60 u × 2 = 120.00

**E1134B** u Subministrament cabellera de la reina (Drosanthemum Floribundum); plantació 8 ut/m2
100 u × 1.95 = 195.00

**E1155A** u Plantació arbres perímetre 18-25 cm, mitjans mecànics
2 u × 37.35 = 74.70

| Amidament | Uts. | Parcial |
|---|---|---|
| olivera | 2 | 2.00 |
| Total |  | 2 |

**E1139** u Plantació d'arbust o arbre petit format, mitjans mecànics
4 u × 16.87 = 67.48

| Amidament | Uts. | Parcial |
|---|---|---|
| baladres | 4 | 4.00 |
| Total |  | 4 |

**E1140** u Plantació de planta de petit port
168 u × 0.9 = 151.20

| Amidament | Uts. | Parcial |
|---|---|---|
| romaní | 8 | 8.00 |
| ungla de lleó | 60 | 60.00 |
| cabellera de la reina | 100 | 100.00 |
| Total |  | 168 |

#### 030306 SENYALITZACIÓ, ABALISAMENT I SISTEMES DE CONTENCIÓ
Import: 3315.67

**E0732** m Marca viària transversal 40 cm. amplada, pintura blanca
176 m × 1.43 = 251.68

| Amidament | Uts. | Llarg | Ample | Parcial |
|---|---|---|---|---|
| M-4.2 | 6 | 4 |  | 24.00 |
|  | 8 | 4 |  | 32.00 |
| pas vianants | 3 | 10 | 4 | 120.00 |
| Total |  |  |  | 176 |

**E0708** m2 Marca viària transversal, fletxes, inscripcions i zebrats, pintura acrílica
79.15 m2 × 11.33 = 896.77

| Amidament | Uts. | Llarg | Parcial |
|---|---|---|---|
| M-6.5 cediu el pas | 5 | 1.43 | 7.15 |
| zebrejats | 4 | 18 | 72.00 |
| Total |  |  | 79.15 |

**E0742** m Marca viària ressalts 100x50x10 mm banda sonora
30 m × 52.58 = 1577.40

| Amidament | Uts. | Llarg | Parcial |
|---|---|---|---|
| ROT 3 | 10 | 3 | 30.00 |
| Total |  |  | 30 |

**E0708BO** m Pintura en vorades de color alternatiu blanc i vermell.
108.78 m × 4.2 = 456.88

| Amidament | Uts. | Llarg | Parcial |
|---|---|---|---|
| rotonda 3 | 1 | 67.85 | 67.85 |
| illeta 1 | 1 | 11.83 | 11.83 |
| illeta 2 | 1 | 14.49 | 14.49 |
| illeta 3 | 1 | 14.61 | 14.61 |
| Total |  |  | 108.78 |

**E0708BI** m2 Pintura de color estesa sobre paviment de formigó amb RAL 7042
23.16 m2 × 5.74 = 132.94

| Amidament | Uts. | Llarg | Parcial |
|---|---|---|---|
| illeta 1 | 1 | 5.96 | 5.96 |
| illeta 2 | 1 | 8.97 | 8.97 |
| illeta 3 | 1 | 8.23 | 8.23 |
| Total |  |  | 23.16 |

## 04 DRENATGE
Import: 404625.69

### 0401 OBRES DE DRENATGE TRANSVERSAL
Import: 83139.88

#### 040101 O.D. 1 P.K. 0+130
Import: 8044.94

**E0305** m3 Excavació rases i pous, mitjans mecànics, cànon abocador
56.05 m3 × 11.12 = 623.28

| Amidament | Uts. | Llarg | Ample | Alt | Parcial |
|---|---|---|---|---|---|
| Tub 1000 mm (creuament calçada) | 1 | 12.76 | 1.85 | 1.95 | 46.03 |
| base entrada i sortida tub | 2 | 1.64 | 0.35 | 0.6 | 0.69 |
| base entrada i sortida | 2 | 2.75 | 1.5 | 0.3 | 2.48 |
| base aletes entrada i sortida | 2 | 2.75 | 1.05 | 0.5 | 2.89 |
| rasclet entrada i sortida | 2 | 2.75 | 0.5 | 0.7 | 1.93 |
| Emmacat de pedra entrada | 1 | 4.75 | 1.5 | 0.2 | 1.43 |
| Emmacat de pedra sortida | 1 | 2 | 1.5 | 0.2 | 0.60 |
| Total |  |  |  |  | 56.05 |

**E08121** m Tub de formigó armat de 1000 mm de diàmetre, classe III, ASTM C 76, amb unió de campana
12.76 m × 161.5 = 2060.74
Tub cilíndric armat de 1000 mm de diàmetre nominal, 2350 mm de longitud i 120 mm de gruix, classe III, segons UNE-EN 1916 amb junta arpó de 24x30 mm i unió elàstica amb junta de goma, col·locat a fons de rasa.

| Codi | Ut | Descripció | Rendiment | Preu |
|---|---|---|---|---|
| O0101 | h | Cap de colla | 0.03 | 20.6 |
| O0102 | h | Oficial 1ª | 0.03 | 20.46 |
| O0110 | h | Peó | 0.03 | 16.75 |
| P1112 | m | Tub de formigó armat DN1000 mm (material; 23/07/1998) | 1 | 75.34 |
| M0215 | h | Grua autopropulsada de 20 t (maquinària; 01/08/2018) | 0.3 | 50.18 |
| P%1615 | % | Part proporcional accessoris | 80 % |  |
| %1613 |  | Despeses indirectes | 6 % |  |

| Amidament | Uts. | Llarg | Parcial |
|---|---|---|---|
| Tub 1000 mm (creuament calçada) | 1 | 12.76 | 12.76 |
| Total |  |  | 12.76 |

**E0515** m2 Encofrat de fusta per a fonaments i/o formigó ocult
26.58 m2 × 24.49 = 650.94
Encofrat de fusta per a fonaments i formigó ocult, col·locat.

| Codi | Ut | Descripció | Rendiment | Preu | Import |
|---|---|---|---|---|---|
| O0101 | h | Cap de colla | 0.02 | 20.6 | 0.41 |
| O0102 | h | Oficial 1ª | 0.11 | 20.46 | 2.25 |
| O0110 | h | Peó | 0.11 | 16.75 | 1.84 |
| P0602 | kg | Filferro recuit | 0.3 | 1.565904 | 0.47 |
| P0604 | kg | Claus d'acer (material; 12/01/2009) | 0.15 | 1.710132 | 0.26 |
| P0701 | m | Tauló de fusta de pi (material; 12/01/2009) | 2 | 0.422382 | 0.84 |
| P0702 | m3 | Llata de fusta de pi (material; 12/01/2009) | 0.001 | 288.456 | 0.29 |
| P0704 | m2 | Tauler de fusta de pi 22 mm. (material; 01/04/2009) | 1 | 15.049 | 15.05 |
| P0706 | u | Puntal telescòpic. (material; 12/01/2009) | 0.05 | 11.290992 | 0.56 |
| P0707 | l | Desencofrant (material; 12/01/2009) | 0.05 | 1.59681 | 0.08 |
| M0214 | h | Camió grua | 0.025 | 42.073368 | 1.05 |
| %1613 |  | Despeses indirectes | 6 % | 23.10 | 1.39 |
|  |  | Total |  |  | 24.49 |

| Amidament | Uts. | Llarg | Alt | Parcial |
|---|---|---|---|---|
| base entrada i sortida tub | 4 | 1.64 | 0.6 | 3.94 |
|  | 4 | 0.35 | 0.6 | 0.84 |
| base entrada i sortida | 2 | 2.75 | 0.3 | 1.65 |
|  | 4 | 1.5 | 0.3 | 1.80 |
| base aletes entrada i sortida | 8 | 2.75 | 0.5 | 11.00 |
|  | 4 | 1.05 | 0.5 | 2.10 |
| rasclet entrada i sortida | 2 | 2.75 | 0.7 | 3.85 |
|  | 4 | 0.5 | 0.7 | 1.40 |
| Total |  |  |  | 26.58 |

**E0516** m2 Encofrat de fusta per a formigó vist
22.26 m2 × 30.52 = 679.38
Encofrat de fusta per a formigó vist, col·locat.

| Codi | Ut | Descripció | Rendiment | Preu | Import |
|---|---|---|---|---|---|
| O0101 | h | Cap de colla | 0.02 | 20.6 | 0.41 |
| O0102 | h | Oficial 1ª | 0.2 | 20.46 | 4.09 |
| O0110 | h | Peó | 0.2 | 16.75 | 3.35 |
| P0602 | kg | Filferro recuit | 0.3 | 1.565904 | 0.47 |
| P0604 | kg | Claus d'acer | 0.15 | 1.710132 | 0.26 |
| P0701 | m | Tauló de fusta de pi | 2 | 0.422382 | 0.84 |
| P0702 | m3 | Llata de fusta de pi | 0.001 | 288.456 | 0.29 |
| P0704 | m2 | Tauler de fusta de pi 22 mm. | 1 | 15.049 | 15.05 |
| P0706 | u | Puntal telescòpic. | 0.05 | 11.290992 | 0.56 |
| P0707 | l | Desencofrant | 0.06 | 1.59681 | 0.10 |
| M0214 | h | Camió grua | 0.08 | 42.073368 | 3.37 |
| %1613 |  | Despeses indirectes | 6 % | 28.79 | 1.73 |
|  |  | Total |  |  | 30.52 |

| Amidament | Uts. | Llarg | Ample | Alt | Parcial |
|---|---|---|---|---|---|
| aletes entrada | 2 | 2 |  | 1.35 | 5.40 |
|  | 2 |  | 0.25 | 1 | 0.50 |
| aletes sortida | 2 | 2 |  | 1.35 | 5.40 |
|  | 2 |  | 0.25 | 1 | 0.50 |
| imposta entrada i sortida | 4 | 1.75 |  | 0.4 | 2.80 |
|  | 4 |  | 0.4 | 0.4 | 0.64 |
| entrada i sortida tub | 4 | 1.64 |  | 0.35 | 2.30 |
|  | 2 | 1.64 |  | 1.44 | 4.72 |
| Total |  |  |  |  | 22.26 |

**E0502** m3 Formigó HM-20 fonaments
25.57 m3 × 62.85 = 1607.07

| Amidament | Uts. | Llarg | Ample | Alt | Parcial |
|---|---|---|---|---|---|
| Tub 1000 mm (base) | 1 | 12.76 | 1.65 | 0.1 | 2.11 |
| Tub 1000 mm (proteccions laterals i superior) | 1 | 12.76 | 1.65 | 1.73 | 36.42 |
| deduim tub | -1 | 12.76 | 1.21 |  | -15.44 |
| base entrada i sortida | 2 | 2.75 | 1.5 | 0.3 | 2.48 |
| Total |  |  |  |  | 25.57 |

**E0505** m3 Formigó HA-25 fonaments i soleres
10.88 m3 × 65.96 = 717.64
Formigó tipus HA-25 en fonaments i soleres, elaborat en planta,col·locat.

| Codi | Ut | Descripció | Rendiment | Preu | Import |
|---|---|---|---|---|---|
| O0101 | h | Cap de colla | 0.025 | 20.6 | 0.52 |
| O0102 | h | Oficial 1ª | 0.1 | 20.46 | 2.05 |
| O0110 | h | Peó | 0.2 | 16.75 | 3.35 |
| P0506 | m3 | Formigó HA-25 posat a l'obra (material; 10/07/2006) | 1.02 | 55 | 56.10 |
| M0225 | h. | Vibrador | 0.1 | 2.091306 | 0.21 |
| %1613 |  | Despeses indirectes | 6 % | 62.23 | 3.73 |
|  |  | Total |  |  | 65.96 |

| Amidament | Uts. | Llarg | Ample | Alt | Parcial |
|---|---|---|---|---|---|
| base entrada i sortida tub | 2 | 1.64 | 0.35 | 0.6 | 0.69 |
| base entrada i sortida | 2 | 2.75 | 1.5 | 0.3 | 2.48 |
| base aletes entrada i sortida | 4 | 2.75 | 1.05 | 0.5 | 5.78 |
| rasclet entrada i sortida | 2 | 2.75 | 0.5 | 0.7 | 1.93 |
| Total |  |  |  |  | 10.88 |

**E0508** m3 Formigó HA-25 alçats
4.36 m3 × 71.75 = 312.83
Formigó tipus HA-25 en alçats, elaborat en planta, col·locat.

| Codi | Ut | Descripció | Rendiment | Preu | Import |
|---|---|---|---|---|---|
| O0101 | h | Cap de colla | 0.03 | 20.6 | 0.62 |
| O0102 | h | Oficial 1ª | 0.08 | 20.46 | 1.64 |
| O0110 | h | Peó | 0.12 | 16.75 | 2.01 |
| P0506 | m3 | Formigó HA-25 posat a l'obra | 1.02 | 55 | 56.10 |
| M0225 | h. | Vibrador | 0.1 | 2.091306 | 0.21 |
| M0234 | h | Camió amb bomba de formigonar (maquinària; 12/01/2009) | 0.08 | 88.916562 | 7.11 |
| %1613 |  | Despeses indirectes | 6 % | 67.69 | 4.06 |
|  |  | Total |  |  | 71.75 |

| Amidament | Uts. | Llarg | Ample | Alt | Parcial |
|---|---|---|---|---|---|
| aletes entrada | 2 | 2 | 0.25 | 1.35 | 1.35 |
| aletes sortida | 2 | 2 | 0.25 | 1.35 | 1.35 |
| imposta entrada i sortida | 2 | 1.75 | 0.4 | 0.4 | 0.56 |
| entrada i sortida tub | 2 | 1.64 | 0.35 | 1.44 | 1.65 |
| deduim tub | -2 | 0.785 | 0.35 |  | -0.55 |
| Total |  |  |  |  | 4.36 |

**E0517** kg Acer especial B-500S de límit elàstic 500 N/mm2 en barres corrugades
914.4 kg × 0.97 = 886.97
Acer B-500S de límit elàstic 500 n/mm2 en barres corrugades, inclusivament l'elaboració i la seva col·locació

| Codi | Ut | Descripció | Rendiment | Preu | Import |
|---|---|---|---|---|---|
| O0101 | h | Cap de colla | 0.001 | 20.6 | 0.0206 |
| O0102 | h | Oficial 1ª | 0.004 | 20.46 | 0.0818 |
| O0110 | h | Peó | 0.004 | 16.75 | 0.0670 |
| P0602 | kg | Filferro recuit | 0.008 | 1.565904 | 0.0125 |
| P0607 | kg | Acer corrugat B-500s en barres (material; 01/04/2009) | 1 | 0.7171 | 0.7171 |
| M0245 | h | Cisalla elèctrica | 0.003 | 3.729324 | 0.0112 |
| M0246 | h | Màquina de doblegar rodó d'acer | 0.003 | 2.997882 | 0.0090 |
| %1613 |  | Despeses indirectes | 6 % | 0.9192 | 0.0552 |
|  |  | Total |  |  | 0.97 |

| Amidament | Uts. | Llarg | Ample | Parcial |
|---|---|---|---|---|
| fonaments i soleres | 1 | 10.88 | 60 | 652.80 |
| alçats | 1 | 4.36 | 60 | 261.60 |
| Total |  |  |  | 914.4 |

**E0414** m2 Emmacat de pedra, rejuntat de formigó HM-20
10.13 m2 × 49.96 = 506.09
Emmacat de pedra amb base i rejuntat de formigó tipus HM-20, totalment col.locat.

| Codi | Ut | Descripció | Rendiment | Preu | Import |
|---|---|---|---|---|---|
| O0101 | h | Cap de colla | 0.1 | 20.6 | 2.06 |
| O0102 | h | Oficial 1ª | 0.6 | 20.46 | 12.28 |
| O0110 | h | Peó | 1.2 | 16.75 | 20.10 |
| P0327 | m3 | Matacà de pedra gran. fonaments (material; 12/01/2009) | 0.242 | 13.979814 | 3.38 |
| E0108 | m3 | Morter de ciment elaborat a l'obra | 0.05 | 50.96 | 2.55 |
| P0504 | m3 | Formigó HM-20 posat a l'obra | 0.13 | 52 | 6.76 |
| %1613 |  | Despeses indirectes | 6 % | 47.13 | 2.83 |
|  |  | Total |  |  | 49.96 |

| Amidament | Uts. | Llarg | Ample | Parcial |
|---|---|---|---|---|
| Emmacat de pedra OD 1 entrada | 1 | 4.75 | 1.5 | 7.13 |
| Emmacat de pedra OD 1 sortida | 1 | 2 | 1.5 | 3.00 |
| Total |  |  |  | 10.13 |

#### 040102 O.D. 2 P.K. 0+310
Import: 8162.85

**E0305** m3 Excavació rases i pous, mitjans mecànics, cànon abocador
51.52 m3 × 11.12 = 572.90

| Amidament | Uts. | Llarg | Ample | Alt | Parcial |
|---|---|---|---|---|---|
| Tub 1000 mm (creuament calçada) | 1 | 12.11 | 1.85 | 1.75 | 39.21 |
| base entrada i sortida tub | 2 | 1.64 | 0.35 | 0.6 | 0.69 |
| base entrada i sortida | 2 | 2.75 | 1.5 | 0.3 | 2.48 |
| base aletes entrada i sortida | 2 | 2.75 | 1.05 | 0.5 | 2.89 |
| rasclet entrada i sortida | 2 | 2.75 | 0.5 | 0.7 | 1.93 |
| Emmacat de pedra entrada | 1 | 4 | 4.2 | 0.2 | 3.36 |
| Emmacat de pedra sortida | 1 | 2 | 2.4 | 0.2 | 0.96 |
| Total |  |  |  |  | 51.52 |

**E08121** m Tub de formigó armat de 1000 mm de diàmetre, classe III, ASTM C 76, amb unió de campana
12.11 m × 161.5 = 1955.77

| Amidament | Uts. | Llarg | Parcial |
|---|---|---|---|
| Tub 1000 mm (creuament calçada) | 1 | 12.11 | 12.11 |
| Total |  |  | 12.11 |

**E0515** m2 Encofrat de fusta per a fonaments i/o formigó ocult
26.58 m2 × 24.49 = 650.94

| Amidament | Uts. | Llarg | Alt | Parcial |
|---|---|---|---|---|
| base entrada i sortida tub | 4 | 1.64 | 0.6 | 3.94 |
|  | 4 | 0.35 | 0.6 | 0.84 |
| base entrada i sortida | 2 | 2.75 | 0.3 | 1.65 |
|  | 4 | 1.5 | 0.3 | 1.80 |
| base aletes entrada i sortida | 8 | 2.75 | 0.5 | 11.00 |
|  | 4 | 1.05 | 0.5 | 2.10 |
| rasclet entrada i sortida | 2 | 2.75 | 0.7 | 3.85 |
|  | 4 | 0.5 | 0.7 | 1.40 |
| Total |  |  |  | 26.58 |

**E0516** m2 Encofrat de fusta per a formigó vist
22.26 m2 × 30.52 = 679.38

| Amidament | Uts. | Llarg | Ample | Alt | Parcial |
|---|---|---|---|---|---|
| aletes entrada | 2 | 2 |  | 1.35 | 5.40 |
|  | 2 |  | 0.25 | 1 | 0.50 |
| aletes sortida | 2 | 2 |  | 1.35 | 5.40 |
|  | 2 |  | 0.25 | 1 | 0.50 |
| imposta entrada i sortida | 4 | 1.75 |  | 0.4 | 2.80 |
|  | 4 |  | 0.4 | 0.4 | 0.64 |
| entrada i sortida tub | 4 | 1.64 |  | 0.35 | 2.30 |
|  | 2 | 1.64 |  | 1.44 | 4.72 |
| Total |  |  |  |  | 22.26 |

**E0502** m3 Formigó HM-20 fonaments
20.8 m3 × 62.85 = 1307.28

| Amidament | Uts. | Llarg | Ample | Alt | Parcial |
|---|---|---|---|---|---|
| Tub 1000 mm (base) | 1 | 12.11 | 1.65 | 0.1 | 2.00 |
| Tub 1000 mm (proteccions laterals i superior) | 1 | 12.11 | 1.65 | 1.55 | 30.97 |
| deduim tub | -1 | 12.11 | 1.21 |  | -14.65 |
| base entrada i sortida | 2 | 2.75 | 1.5 | 0.3 | 2.48 |
| Total |  |  |  |  | 20.8 |

**E0505** m3 Formigó HA-25 fonaments i soleres
10.88 m3 × 65.96 = 717.64

| Amidament | Uts. | Llarg | Ample | Alt | Parcial |
|---|---|---|---|---|---|
| base entrada i sortida tub | 2 | 1.64 | 0.35 | 0.6 | 0.69 |
| base entrada i sortida | 2 | 2.75 | 1.5 | 0.3 | 2.48 |
| base aletes entrada i sortida | 4 | 2.75 | 1.05 | 0.5 | 5.78 |
| rasclet entrada i sortida | 2 | 2.75 | 0.5 | 0.7 | 1.93 |
| Total |  |  |  |  | 10.88 |

**E0508** m3 Formigó HA-25 alçats
4.36 m3 × 71.75 = 312.83

| Amidament | Uts. | Llarg | Ample | Alt | Parcial |
|---|---|---|---|---|---|
| aletes entrada | 2 | 2 | 0.25 | 1.35 | 1.35 |
| aletes sortida | 2 | 2 | 0.25 | 1.35 | 1.35 |
| imposta entrada i sortida | 2 | 1.75 | 0.4 | 0.4 | 0.56 |
| entrada i sortida tub | 2 | 1.64 | 0.35 | 1.44 | 1.65 |
| deduim tub | -2 | 0.785 | 0.35 |  | -0.55 |
| Total |  |  |  |  | 4.36 |

**E0517** kg Acer especial B-500S de límit elàstic 500 N/mm2 en barres corrugades
914.4 kg × 0.97 = 886.97

| Amidament | Uts. | Llarg | Ample | Parcial |
|---|---|---|---|---|
| fonaments i soleres | 1 | 10.88 | 60 | 652.80 |
| alçats | 1 | 4.36 | 60 | 261.60 |
| Total |  |  |  | 914.4 |

**E0414** m2 Emmacat de pedra, rejuntat de formigó HM-20
21.6 m2 × 49.96 = 1079.14

| Amidament | Uts. | Llarg | Ample | Parcial |
|---|---|---|---|---|
| Emmacat de pedra OD 2 entrada | 1 | 4 | 4.2 | 16.80 |
| Emmacat de pedra OD 2 sortida | 1 | 2 | 2.4 | 4.80 |
| Total |  |  |  | 21.6 |

#### 040103 O.D. 3 P.K. 0+678
Import: 5849.84

**E0305** m3 Excavació rases i pous, mitjans mecànics, cànon abocador
60.68 m3 × 11.12 = 674.76

| Amidament | Uts. | Llarg | Ample | Alt | Parcial |
|---|---|---|---|---|---|
| Tub 800 mm (creuament calçada) | 1 | 13.98 | 1.2 | 3.3 | 55.36 |
| base entrada i sortida tub | 2 | 1.2 | 0.35 | 0.6 | 0.50 |
| base aletes entrada i sortida | 2 | 2.75 | 1.05 | 0.5 | 2.89 |
| rasclet entrada i sortida | 2 | 2.75 | 0.5 | 0.7 | 1.93 |
| Total |  |  |  |  | 60.68 |

**E0322** m3 Sorra de riu en recobriment de tubs
9.79 m3 × 19.49 = 190.81

| Amidament | Uts. | Llarg | Ample | Alt | Parcial |
|---|---|---|---|---|---|
| tub 800 (recobriment laterals i superior) | 1 | 13.98 | 1.2 | 1 | 16.78 |
| a deduir tub | -1 | 13.98 | 0.5 |  | -6.99 |
| Total |  |  |  |  | 9.79 |

**E0317** m3 Rebliment i piconatge rasa 95% PM, material préstec, inclòs càrrega i transport
38.58 m3 × 8.11 = 312.88

| Amidament | Uts. | Llarg | Ample | Alt | Parcial |
|---|---|---|---|---|---|
| Tub 800 mm (creuament calçada) | 1 | 13.98 | 1.2 | 2.3 | 38.58 |
| Total |  |  |  |  | 38.58 |

**E0878** m Tub de PP corrugat doble capa Ø800 mm
13.98 m × 96.04 = 1342.64
Tub de PP corrugat doble capa de 800 mm. de diàmetre nominal i SN 8 kN/m2, inclòs pp de peces especials i accessoris, col·locat.

| Codi | Ut | Descripció | Rendiment | Preu |
|---|---|---|---|---|
| O0101 | h | Cap de colla | 0.06 | 20.6 |
| O0102 | h | Oficial 1ª | 0.25 | 20.46 |
| O0110 | h | Peó | 0.25 | 16.75 |
| P1245 | m | Tub de pp DN800 mm., SN 8 kN/m2 (material; 23/07/1998) | 1 | 44.45 |
| P%1615 | % | Part proporcional accessoris | 80 % |  |
| %1613 |  | Despeses indirectes | 6 % |  |

| Amidament | Uts. | Llarg | Parcial |
|---|---|---|---|
| Tub 800 mm (creuament calçada) | 1 | 13.98 | 13.98 |
| Total |  |  | 13.98 |

**E0515** m2 Encofrat de fusta per a fonaments i/o formigó ocult
25.52 m2 × 24.49 = 624.98

| Amidament | Uts. | Llarg | Alt | Parcial |
|---|---|---|---|---|
| base entrada i sortida tub | 4 | 1.2 | 0.6 | 2.88 |
|  | 4 | 0.35 | 0.6 | 0.84 |
| base entrada i sortida | 2 | 2.75 | 0.3 | 1.65 |
|  | 4 | 1.5 | 0.3 | 1.80 |
| base aletes entrada i sortida | 8 | 2.75 | 0.5 | 11.00 |
|  | 4 | 1.05 | 0.5 | 2.10 |
| rasclet entrada i sortida | 2 | 2.75 | 0.7 | 3.85 |
|  | 4 | 0.5 | 0.7 | 1.40 |
| Total |  |  |  | 25.52 |

**E0516** m2 Encofrat de fusta per a formigó vist
20.67 m2 × 30.52 = 630.85

| Amidament | Uts. | Llarg | Ample | Alt | Parcial |
|---|---|---|---|---|---|
| aletes entrada | 2 | 2 |  | 1.35 | 5.40 |
|  | 2 |  | 0.25 | 1 | 0.50 |
| aletes sortida | 2 | 2 |  | 1.35 | 5.40 |
|  | 2 |  | 0.25 | 1 | 0.50 |
| imposta entrada i sortida | 4 | 1.4 |  | 0.4 | 2.24 |
|  | 4 |  | 0.4 | 0.4 | 0.64 |
| entrada i sortida tub | 4 | 1.4 |  | 0.35 | 1.96 |
|  | 2 | 1.4 |  | 1.44 | 4.03 |
| Total |  |  |  |  | 20.67 |

**E0502** m3 Formigó HM-20 fonaments
4.16 m3 × 62.85 = 261.46

| Amidament | Uts. | Llarg | Ample | Alt | Parcial |
|---|---|---|---|---|---|
| Tub 800 mm (base) | 1 | 13.98 | 1.2 | 0.1 | 1.68 |
| base entrada i sortida | 2 | 2.75 | 1.5 | 0.3 | 2.48 |
| Total |  |  |  |  | 4.16 |

**E0505** m3 Formigó HA-25 fonaments i soleres
10.78 m3 × 65.96 = 711.05

| Amidament | Uts. | Llarg | Ample | Alt | Parcial |
|---|---|---|---|---|---|
| base entrada i sortida tub | 2 | 1.4 | 0.35 | 0.6 | 0.59 |
| base entrada i sortida | 2 | 2.75 | 1.5 | 0.3 | 2.48 |
| base aletes entrada i sortida | 4 | 2.75 | 1.05 | 0.5 | 5.78 |
| rasclet entrada i sortida | 2 | 2.75 | 0.5 | 0.7 | 1.93 |
| Total |  |  |  |  | 10.78 |

**E0508** m3 Formigó HA-25 alçats
3.64 m3 × 71.75 = 261.17

| Amidament | Uts. | Llarg | Ample | Alt | Parcial |
|---|---|---|---|---|---|
| aletes entrada | 2 | 2 | 0.25 | 1.35 | 1.35 |
| aletes sortida | 2 | 2 | 0.25 | 1.35 | 1.35 |
| imposta entrada i sortida | 2 | 1.4 | 0.4 | 0.4 | 0.45 |
| entrada i sortida tub | 2 | 1.2 | 0.35 | 1 | 0.84 |
| deduim tub | -2 | 0.5 | 0.35 |  | -0.35 |
| Total |  |  |  |  | 3.64 |

**E0517** kg Acer especial B-500S de límit elàstic 500 N/mm2 en barres corrugades
865.2 kg × 0.97 = 839.24

| Amidament | Uts. | Llarg | Ample | Parcial |
|---|---|---|---|---|
| fonaments i soleres | 1 | 10.78 | 60 | 646.80 |
| alçats | 1 | 3.64 | 60 | 218.40 |
| Total |  |  |  | 865.2 |

#### 040104 O.D. 4 P.K. 1+573
Import: 5104.06

**E0305** m3 Excavació rases i pous, mitjans mecànics, cànon abocador
25.28 m3 × 11.12 = 281.11

| Amidament | Uts. | Llarg | Ample | Alt | Parcial |
|---|---|---|---|---|---|
| Tub 800 mm (creuament calçada) | 1 | 11.74 | 1.2 | 1.2 | 16.91 |
| base entrada i sortida tub | 2 | 1.2 | 0.35 | 0.6 | 0.50 |
| base aletes entrada i sortida | 2 | 2.3 | 1.05 | 0.5 | 2.42 |
| rasclet entrada i sortida | 2 | 2.3 | 0.5 | 0.7 | 1.61 |
| Emmacat de pedra entrada | 1 | 3 | 2 | 0.2 | 1.20 |
| Emmacat de pedra sortida | 1 | 3.3 | 4 | 0.2 | 2.64 |
| Total |  |  |  |  | 25.28 |

**E0878** m Tub de PP corrugat doble capa Ø800 mm
11.74 m × 96.04 = 1127.51

| Amidament | Uts. | Llarg | Parcial |
|---|---|---|---|
| Tub 800 mm (creuament calçada) | 1 | 11.74 | 11.74 |
| Total |  |  | 11.74 |

**E0515** m2 Encofrat de fusta per a fonaments i/o formigó ocult
21.42 m2 × 24.49 = 524.58

| Amidament | Uts. | Llarg | Alt | Parcial |
|---|---|---|---|---|
| base entrada i sortida tub | 4 | 1.2 | 0.6 | 2.88 |
|  | 4 | 0.35 | 0.6 | 0.84 |
| base entrada i sortida | 2 | 1.6 | 0.3 | 0.96 |
|  | 4 | 1.5 | 0.3 | 1.80 |
| base aletes entrada i sortida | 8 | 2.3 | 0.5 | 9.20 |
|  | 4 | 1.05 | 0.5 | 2.10 |
| rasclet entrada i sortida | 2 | 1.6 | 0.7 | 2.24 |
|  | 4 | 0.5 | 0.7 | 1.40 |
| Total |  |  |  | 21.42 |

**E0516** m2 Encofrat de fusta per a formigó vist
14.62 m2 × 30.52 = 446.20

| Amidament | Uts. | Llarg | Ample | Alt | Parcial |
|---|---|---|---|---|---|
| aletes entrada | 2 | 1.2 |  | 1.35 | 3.24 |
|  | 2 |  | 0.25 | 1 | 0.50 |
| aletes sortida | 2 | 1.2 |  | 1.35 | 3.24 |
|  | 2 |  | 0.25 | 1 | 0.50 |
| imposta entrada i sortida | 4 | 1.3 |  | 0.4 | 2.08 |
|  | 4 |  | 0.4 | 0.4 | 0.64 |
| entrada i sortida tub | 4 | 1.3 |  | 0.35 | 1.82 |
|  | 2 | 1.3 |  | 1 | 2.60 |
| Total |  |  |  |  | 14.62 |

**E0502** m3 Formigó HM-20 fonaments
11.07 m3 × 62.85 = 695.75

| Amidament | Uts. | Llarg | Ample | Alt | Parcial |
|---|---|---|---|---|---|
| Tub 800 mm (base) | 1 | 11.74 | 1.2 | 0.1 | 1.41 |
| Tub 800 mm (proteccions laterals i superior) | 1 | 11.74 | 1.2 | 1 | 14.09 |
| deduim tub | -1 | 11.74 | 0.5 |  | -5.87 |
| base entrada i sortida | 2 | 1.6 | 1.5 | 0.3 | 1.44 |
| Total |  |  |  |  | 11.07 |

**E0505** m3 Formigó HA-25 fonaments i soleres
5.58 m3 × 65.96 = 368.06

| Amidament | Uts. | Llarg | Ample | Alt | Parcial |
|---|---|---|---|---|---|
| base entrada i sortida tub | 2 | 1.2 | 0.35 | 0.6 | 0.50 |
| base entrada i sortida | 2 | 1.6 | 1.5 | 0.3 | 1.44 |
| base aletes entrada i sortida | 4 | 1.2 | 1.05 | 0.5 | 2.52 |
| rasclet entrada i sortida | 2 | 1.6 | 0.5 | 0.7 | 1.12 |
| Total |  |  |  |  | 5.58 |

**E0508** m3 Formigó HA-25 alçats
2.9 m3 × 71.75 = 208.08

| Amidament | Uts. | Llarg | Ample | Alt | Parcial |
|---|---|---|---|---|---|
| aletes entrada | 2 | 1.2 | 0.25 | 1.35 | 0.81 |
| aletes sortida | 2 | 1.2 | 0.25 | 1.35 | 0.81 |
| imposta entrada i sortida | 2 | 1.3 | 0.4 | 0.4 | 0.42 |
| entrada i sortida tub | 2 | 1.2 | 0.35 | 1.44 | 1.21 |
| deduim tub | -2 | 0.5 | 0.35 |  | -0.35 |
| Total |  |  |  |  | 2.9 |

**E0517** kg Acer especial B-500S de límit elàstic 500 N/mm2 en barres corrugades
508.8 kg × 0.97 = 493.54

| Amidament | Uts. | Llarg | Ample | Parcial |
|---|---|---|---|---|
| fonaments i soleres | 1 | 5.58 | 60 | 334.80 |
| alçats | 1 | 2.9 | 60 | 174.00 |
| Total |  |  |  | 508.8 |

**E0414** m2 Emmacat de pedra, rejuntat de formigó HM-20
19.2 m2 × 49.96 = 959.23

| Amidament | Uts. | Llarg | Ample | Parcial |
|---|---|---|---|---|
| Emmacat de pedra OD 4 entrada | 1 | 3 | 2 | 6.00 |
| Emmacat de pedra OD 4 sortida | 1 | 3.3 | 4 | 13.20 |
| Total |  |  |  | 19.2 |

#### 040105 O.D. 5 P.K. 2+205
Import: 9103.66

**E0305** m3 Excavació rases i pous, mitjans mecànics, cànon abocador
72.06 m3 × 11.12 = 801.31

| Amidament | Uts. | Llarg | Ample | Alt | Parcial |
|---|---|---|---|---|---|
| Tub 1500 mm (creuament calçada) | 1 | 11.59 | 2.25 | 2.24 | 58.41 |
| base entrada i sortida tub | 2 | 2.25 | 0.35 | 0.6 | 0.95 |
| base entrada i sortida | 2 | 2.75 | 1.5 | 0.3 | 2.48 |
| base aletes entrada i sortida | 2 | 2.75 | 1.05 | 0.5 | 2.89 |
| rasclet entrada i sortida | 2 | 2.75 | 0.5 | 0.7 | 1.93 |
| Emmacat de pedra entrada | 1 | 6 | 3.25 | 0.2 | 3.90 |
| Emmacat de pedra sortida | 1 | 2 | 3.75 | 0.2 | 1.50 |
| Total |  |  |  |  | 72.06 |

**E08121B** m Tub formigó armat Ø1500 mm. de diàmetre nominal, classe III, segons ASTM C 76 amb unió de campana
11.59 m × 238.68 = 2766.30
Tub de formigó armat de 1500 mm de diàmetre nominal classe 3, segons ASTM C 76 amb unió de campana amb anella elastomèrica, col·locat al fons de la rasa

| Codi | Ut | Descripció | Rendiment | Preu | Import |
|---|---|---|---|---|---|
| O0102 | h | Oficial 1ª | 0.44 | 20.46 | 9.00 |
| O0110 | h | Peó | 0.88 | 16.75 | 14.74 |
| P1112E | m | Tub de formigó armat de 1500 mm de diàmetre classe 3, segons ASTM C 76 amb unió de campana amb anella elastomèrica (material; 01/08/2018) | 1 | 172.15 | 172.15 |
| P09125 | m | Junt elastomèric 24 cm. ampl. (material; 01/08/2018) | 1 | 7.2 | 7.20 |
| M0215 | h | Grua autopropulsada de 20 t | 0.44 | 50.18 | 22.08 |
| %1613 |  | Despeses indirectes | 6 % | 225.17 | 13.51 |
|  |  | Total |  |  | 238.68 |

| Amidament | Uts. | Llarg | Parcial |
|---|---|---|---|
| Tub 1500 mm (creuament calçada) | 1 | 11.59 | 11.59 |
| Total |  |  | 11.59 |

**E0515** m2 Encofrat de fusta per a fonaments i/o formigó ocult
28.04 m2 × 24.49 = 686.70

| Amidament | Uts. | Llarg | Alt | Parcial |
|---|---|---|---|---|
| base entrada i sortida tub | 4 | 2.25 | 0.6 | 5.40 |
|  | 4 | 0.35 | 0.6 | 0.84 |
| base entrada i sortida | 2 | 2.75 | 0.3 | 1.65 |
|  | 4 | 1.5 | 0.3 | 1.80 |
| base aletes entrada i sortida | 8 | 2.75 | 0.5 | 11.00 |
|  | 4 | 1.05 | 0.5 | 2.10 |
| rasclet entrada i sortida | 2 | 2.75 | 0.7 | 3.85 |
|  | 4 | 0.5 | 0.7 | 1.40 |
| Total |  |  |  | 28.04 |

**E0516** m2 Encofrat de fusta per a formigó vist
25.67 m2 × 30.52 = 783.45

| Amidament | Uts. | Llarg | Ample | Alt | Parcial |
|---|---|---|---|---|---|
| aletes entrada | 2 | 2 |  | 1.35 | 5.40 |
|  | 2 |  | 0.25 | 1 | 0.50 |
| aletes sortida | 2 | 2 |  | 1.35 | 5.40 |
|  | 2 |  | 0.25 | 1 | 0.50 |
| imposta entrada i sortida | 4 | 2.25 |  | 0.4 | 3.60 |
|  | 4 |  | 0.4 | 0.4 | 0.64 |
| entrada i sortida tub | 4 | 2.25 |  | 0.35 | 3.15 |
|  | 2 | 2.25 |  | 1.44 | 6.48 |
| Total |  |  |  |  | 25.67 |

**E0502** m3 Formigó HM-20 fonaments
26.21 m3 × 62.85 = 1647.30

| Amidament | Uts. | Llarg | Ample | Alt | Parcial |
|---|---|---|---|---|---|
| Tub 1500 mm (base) | 1 | 11.59 | 2.25 | 0.1 | 2.61 |
| Tub 1500 mm (proteccions laterals i superior) | 1 | 11.59 | 2.25 | 2.05 | 53.46 |
| deduim tub | -1 | 11.59 | 2.79 |  | -32.34 |
| base entrada i sortida | 2 | 2.75 | 1.5 | 0.3 | 2.48 |
| Total |  |  |  |  | 26.21 |

**E0505** m3 Formigó HA-25 fonaments i soleres
5.58 m3 × 65.96 = 368.06

| Amidament | Uts. | Llarg | Ample | Alt | Parcial |
|---|---|---|---|---|---|
| base entrada i sortida tub | 2 | 1.2 | 0.35 | 0.6 | 0.50 |
| base entrada i sortida | 2 | 1.6 | 1.5 | 0.3 | 1.44 |
| base aletes entrada i sortida | 4 | 1.2 | 1.05 | 0.5 | 2.52 |
| rasclet entrada i sortida | 2 | 1.6 | 0.5 | 0.7 | 1.12 |
| Total |  |  |  |  | 5.58 |

**E0508** m3 Formigó HA-25 alçats
2.9 m3 × 71.75 = 208.08

| Amidament | Uts. | Llarg | Ample | Alt | Parcial |
|---|---|---|---|---|---|
| aletes entrada | 2 | 1.2 | 0.25 | 1.35 | 0.81 |
| aletes sortida | 2 | 1.2 | 0.25 | 1.35 | 0.81 |
| imposta entrada i sortida | 2 | 1.3 | 0.4 | 0.4 | 0.42 |
| entrada i sortida tub | 2 | 1.2 | 0.35 | 1.44 | 1.21 |
| deduim tub | -2 | 0.5 | 0.35 |  | -0.35 |
| Total |  |  |  |  | 2.9 |

**E0517** kg Acer especial B-500S de límit elàstic 500 N/mm2 en barres corrugades
508.8 kg × 0.97 = 493.54

| Amidament | Uts. | Llarg | Ample | Parcial |
|---|---|---|---|---|
| fonaments i soleres | 1 | 5.58 | 60 | 334.80 |
| alçats | 1 | 2.9 | 60 | 174.00 |
| Total |  |  |  | 508.8 |

**E0414** m2 Emmacat de pedra, rejuntat de formigó HM-20
27 m2 × 49.96 = 1348.92

| Amidament | Uts. | Llarg | Ample | Parcial |
|---|---|---|---|---|
| Emmacat de pedra OD 5 entrada | 1 | 6 | 3.25 | 19.50 |
| Emmacat de pedra OD 5 sortida | 1 | 2 | 3.75 | 7.50 |
| Total |  |  |  | 27 |

#### 040106 O.D. 6 P.K. 2+467
Import: 12606.23

**E0305** m3 Excavació rases i pous, mitjans mecànics, cànon abocador
199.61 m3 × 11.12 = 2219.66

| Amidament | Uts. | Llarg | Ample | Alt | Parcial |
|---|---|---|---|---|---|
| Tub 1500 mm (creuament calçada) | 1 | 19.01 | 2.25 | 4.35 | 186.06 |
| base entrada i sortida tub | 2 | 2.25 | 0.35 | 0.6 | 0.95 |
| base entrada i sortida | 2 | 2.75 | 1.5 | 0.3 | 2.48 |
| base aletes entrada i sortida | 2 | 2.75 | 1.05 | 0.5 | 2.89 |
| rasclet entrada i sortida | 2 | 2.75 | 0.5 | 0.7 | 1.93 |
| Emmacat de pedra entrada | 1 | 6 | 3.25 | 0.2 | 3.90 |
| Emmacat de pedra sortida | 1 | 2 | 3.5 | 0.2 | 1.40 |
| Total |  |  |  |  | 199.61 |

**E0322** m3 Sorra de riu en recobriment de tubs
42.34 m3 × 19.49 = 825.21

| Amidament | Uts. | Llarg | Ample | Alt | Parcial |
|---|---|---|---|---|---|
| Tub 1500 mm (proteccions laterals i superior) | 1 | 19.01 | 2.25 | 2.23 | 95.38 |
| deduim tub | -1 | 19.01 | 2.79 |  | -53.04 |
| Total |  |  |  |  | 42.34 |

**E0317** m3 Rebliment i piconatge rasa 95% PM, material préstec, inclòs càrrega i transport
90.68 m3 × 8.11 = 735.41

| Amidament | Uts. | Llarg | Ample | Alt | Parcial |
|---|---|---|---|---|---|
| Tub 1500 mm (creuament calçada) | 1 | 19.01 | 2.25 | 2.12 | 90.68 |
| Total |  |  |  |  | 90.68 |

**E08121B** m Tub formigó armat Ø1500 mm. de diàmetre nominal, classe III, segons ASTM C 76 amb unió de campana
19.01 m × 238.68 = 4537.31

| Amidament | Uts. | Llarg | Parcial |
|---|---|---|---|
| Tub 1500 mm (creuament calçada) | 1 | 19.01 | 19.01 |
| Total |  |  | 19.01 |

**E0515** m2 Encofrat de fusta per a fonaments i/o formigó ocult
28.04 m2 × 24.49 = 686.70

| Amidament | Uts. | Llarg | Alt | Parcial |
|---|---|---|---|---|
| base entrada i sortida tub | 4 | 2.25 | 0.6 | 5.40 |
|  | 4 | 0.35 | 0.6 | 0.84 |
| base entrada i sortida | 2 | 2.75 | 0.3 | 1.65 |
|  | 4 | 1.5 | 0.3 | 1.80 |
| base aletes entrada i sortida | 8 | 2.75 | 0.5 | 11.00 |
|  | 4 | 1.05 | 0.5 | 2.10 |
| rasclet entrada i sortida | 2 | 2.75 | 0.7 | 3.85 |
|  | 4 | 0.5 | 0.7 | 1.40 |
| Total |  |  |  | 28.04 |

**E0516** m2 Encofrat de fusta per a formigó vist
25.67 m2 × 30.52 = 783.45

| Amidament | Uts. | Llarg | Ample | Alt | Parcial |
|---|---|---|---|---|---|
| aletes entrada | 2 | 2 |  | 1.35 | 5.40 |
|  | 2 |  | 0.25 | 1 | 0.50 |
| aletes sortida | 2 | 2 |  | 1.35 | 5.40 |
|  | 2 |  | 0.25 | 1 | 0.50 |
| imposta entrada i sortida | 4 | 2.25 |  | 0.4 | 3.60 |
|  | 4 |  | 0.4 | 0.4 | 0.64 |
| entrada i sortida tub | 4 | 2.25 |  | 0.35 | 3.15 |
|  | 2 | 2.25 |  | 1.44 | 6.48 |
| Total |  |  |  |  | 25.67 |

**E0502** m3 Formigó HM-20 fonaments
6.76 m3 × 62.85 = 424.87

| Amidament | Uts. | Llarg | Ample | Alt | Parcial |
|---|---|---|---|---|---|
| Tub 1500 mm (base) | 1 | 19.01 | 2.25 | 0.1 | 4.28 |
| base entrada i sortida | 2 | 2.75 | 1.5 | 0.3 | 2.48 |
| Total |  |  |  |  | 6.76 |

**E0505** m3 Formigó HA-25 fonaments i soleres
5.58 m3 × 65.96 = 368.06

| Amidament | Uts. | Llarg | Ample | Alt | Parcial |
|---|---|---|---|---|---|
| base entrada i sortida tub | 2 | 1.2 | 0.35 | 0.6 | 0.50 |
| base entrada i sortida | 2 | 1.6 | 1.5 | 0.3 | 1.44 |
| base aletes entrada i sortida | 4 | 1.2 | 1.05 | 0.5 | 2.52 |
| rasclet entrada i sortida | 2 | 1.6 | 0.5 | 0.7 | 1.12 |
| Total |  |  |  |  | 5.58 |

**E0508** m3 Formigó HA-25 alçats
2.9 m3 × 71.75 = 208.08

| Amidament | Uts. | Llarg | Ample | Alt | Parcial |
|---|---|---|---|---|---|
| aletes entrada | 2 | 1.2 | 0.25 | 1.35 | 0.81 |
| aletes sortida | 2 | 1.2 | 0.25 | 1.35 | 0.81 |
| imposta entrada i sortida | 2 | 1.3 | 0.4 | 0.4 | 0.42 |
| entrada i sortida tub | 2 | 1.2 | 0.35 | 1.44 | 1.21 |
| deduim tub | -2 | 0.5 | 0.35 |  | -0.35 |
| Total |  |  |  |  | 2.9 |

**E0517** kg Acer especial B-500S de límit elàstic 500 N/mm2 en barres corrugades
508.8 kg × 0.97 = 493.54

| Amidament | Uts. | Llarg | Ample | Parcial |
|---|---|---|---|---|
| fonaments i soleres | 1 | 5.58 | 60 | 334.80 |
| alçats | 1 | 2.9 | 60 | 174.00 |
| Total |  |  |  | 508.8 |

**E0414** m2 Emmacat de pedra, rejuntat de formigó HM-20
26.5 m2 × 49.96 = 1323.94

| Amidament | Uts. | Llarg | Ample | Parcial |
|---|---|---|---|---|
| Emmacat de pedra OD 6 entrada | 1 | 6 | 3.25 | 19.50 |
| Emmacat de pedra OD 6 sortida | 1 | 2 | 3.5 | 7.00 |
| Total |  |  |  | 26.5 |

#### 040107 O.D. 7 P.K. 2+618
Import: 8262.69

**E0305** m3 Excavació rases i pous, mitjans mecànics, cànon abocador
86.41 m3 × 11.12 = 960.88

| Amidament | Uts. | Llarg | Ample | Alt | Parcial |
|---|---|---|---|---|---|
| Tub 1200 mm (creuament calçada) | 1 | 14.36 | 1.86 | 2.71 | 72.38 |
| base entrada i sortida tub | 2 | 2.25 | 0.35 | 0.6 | 0.95 |
| base entrada i sortida | 2 | 2.75 | 1.5 | 0.3 | 2.48 |
| base aletes entrada i sortida | 2 | 2.75 | 1.05 | 0.5 | 2.89 |
| rasclet entrada i sortida | 2 | 2.75 | 0.5 | 0.7 | 1.93 |
| Emmacat de pedra entrada | 1 | 6 | 3.6 | 0.2 | 4.32 |
| Emmacat de pedra sortida | 1 | 2 | 3.65 | 0.2 | 1.46 |
| Total |  |  |  |  | 86.41 |

**E0322** m3 Sorra de riu en recobriment de tubs
20.39 m3 × 19.49 = 397.40

| Amidament | Uts. | Llarg | Ample | Alt | Parcial |
|---|---|---|---|---|---|
| Tub 1200 mm (creuament calçada) | 1 | 14.36 | 1.86 | 1.64 | 43.80 |
| deduim tub | -1 | 14.36 | 1.63 |  | -23.41 |
| Total |  |  |  |  | 20.39 |

**E0317** m3 Rebliment i piconatge rasa 95% PM, material préstec, inclòs càrrega i transport
28.58 m3 × 8.11 = 231.78

| Amidament | Uts. | Llarg | Ample | Alt | Parcial |
|---|---|---|---|---|---|
| Tub 1200 mm (creuament calçada) | 1 | 14.36 | 1.86 | 1.07 | 28.58 |
| Total |  |  |  |  | 28.58 |

**E08121E** m Tub formigó armat Ø1200 mm. de diàmetre nominal, classe III, segons ASTM C 76 amb unió de campana
14.36 m × 220.77 = 3170.26
Tub de formigó armat de 1200 mm de diàmetre nominal classe 3, segons ASTM C 76 amb unió de campana amb anella elastomèrica, col·locat al fons de la rasa

| Codi | Ut | Descripció | Rendiment | Preu | Import |
|---|---|---|---|---|---|
| O0102 | h | Oficial 1ª | 0.4 | 20.46 | 8.18 |
| O0110 | h | Peó | 0.8 | 16.75 | 13.40 |
| P1112E | m | Tub de formigó armat de 1500 mm de diàmetre classe 3, segons ASTM C 76 | 1 | 172.15 | 172.15 |
| P09125 | m | Junt elastomèric 24 cm. ampl. | 1 | 7.2 | 7.20 |
| M0205 | h | Pala carregadora sobre orugues | 0.1 | 73.35 | 7.34 |
| %1613 |  | Despeses indirectes | 6 % | 208.27 | 12.50 |
|  |  | Total |  |  | 220.77 |

| Amidament | Uts. | Llarg | Parcial |
|---|---|---|---|
| Tub 1200 mm (creuament calçada) | 1 | 14.36 | 14.36 |
| Total |  |  | 14.36 |

**E0515** m2 Encofrat de fusta per a fonaments i/o formigó ocult
28.04 m2 × 24.49 = 686.70

| Amidament | Uts. | Llarg | Alt | Parcial |
|---|---|---|---|---|
| base entrada i sortida tub | 4 | 2.25 | 0.6 | 5.40 |
|  | 4 | 0.35 | 0.6 | 0.84 |
| base entrada i sortida | 2 | 2.75 | 0.3 | 1.65 |
|  | 4 | 1.5 | 0.3 | 1.80 |
| base aletes entrada i sortida | 8 | 2.75 | 0.5 | 11.00 |
|  | 4 | 1.05 | 0.5 | 2.10 |
| rasclet entrada i sortida | 2 | 2.75 | 0.7 | 3.85 |
|  | 4 | 0.5 | 0.7 | 1.40 |
| Total |  |  |  | 28.04 |

**E0516** m2 Encofrat de fusta per a formigó vist
25.67 m2 × 30.52 = 783.45

| Amidament | Uts. | Llarg | Ample | Alt | Parcial |
|---|---|---|---|---|---|
| aletes entrada | 2 | 2 |  | 1.35 | 5.40 |
|  | 2 |  | 0.25 | 1 | 0.50 |
| aletes sortida | 2 | 2 |  | 1.35 | 5.40 |
|  | 2 |  | 0.25 | 1 | 0.50 |
| imposta entrada i sortida | 4 | 2.25 |  | 0.4 | 3.60 |
|  | 4 |  | 0.4 | 0.4 | 0.64 |
| entrada i sortida tub | 4 | 2.25 |  | 0.35 | 3.15 |
|  | 2 | 2.25 |  | 1.44 | 6.48 |
| Total |  |  |  |  | 25.67 |

**E0502** m3 Formigó HM-20 fonaments
5.14 m3 × 62.85 = 323.05

| Amidament | Uts. | Llarg | Ample | Alt | Parcial |
|---|---|---|---|---|---|
| Tub 1200 mm (base) | 1 | 14.36 | 1.85 | 0.1 | 2.66 |
| base entrada i sortida | 2 | 2.75 | 1.5 | 0.3 | 2.48 |
| Total |  |  |  |  | 5.14 |

**E0505** m3 Formigó HA-25 fonaments i soleres
5.58 m3 × 65.96 = 368.06

| Amidament | Uts. | Llarg | Ample | Alt | Parcial |
|---|---|---|---|---|---|
| base entrada i sortida tub | 2 | 1.2 | 0.35 | 0.6 | 0.50 |
| base entrada i sortida | 2 | 1.6 | 1.5 | 0.3 | 1.44 |
| base aletes entrada i sortida | 4 | 1.2 | 1.05 | 0.5 | 2.52 |
| rasclet entrada i sortida | 2 | 1.6 | 0.5 | 0.7 | 1.12 |
| Total |  |  |  |  | 5.58 |

**E0508** m3 Formigó HA-25 alçats
2.9 m3 × 71.75 = 208.08

| Amidament | Uts. | Llarg | Ample | Alt | Parcial |
|---|---|---|---|---|---|
| aletes entrada | 2 | 1.2 | 0.25 | 1.35 | 0.81 |
| aletes sortida | 2 | 1.2 | 0.25 | 1.35 | 0.81 |
| imposta entrada i sortida | 2 | 1.3 | 0.4 | 0.4 | 0.42 |
| entrada i sortida tub | 2 | 1.2 | 0.35 | 1.44 | 1.21 |
| deduim tub | -2 | 0.5 | 0.35 |  | -0.35 |
| Total |  |  |  |  | 2.9 |

**E0517** kg Acer especial B-500S de límit elàstic 500 N/mm2 en barres corrugades
508.8 kg × 0.97 = 493.54

| Amidament | Uts. | Llarg | Ample | Parcial |
|---|---|---|---|---|
| fonaments i soleres | 1 | 5.58 | 60 | 334.80 |
| alçats | 1 | 2.9 | 60 | 174.00 |
| Total |  |  |  | 508.8 |

**E0414** m2 Emmacat de pedra, rejuntat de formigó HM-20
12.8 m2 × 49.96 = 639.49

| Amidament | Uts. | Llarg | Ample | Parcial |
|---|---|---|---|---|
| Emmacat de pedra OD 7 entrada | 1 | 6 | 1.6 | 9.60 |
| Emmacat de pedra OD 7 sortida | 1 | 2 | 1.6 | 3.20 |
| Total |  |  |  | 12.8 |

#### 040108 O.D. 8 P.K. 2+825
Import: 7159.41

**E0305** m3 Excavació rases i pous, mitjans mecànics, cànon abocador
41.8 m3 × 11.12 = 464.82

| Amidament | Uts. | Llarg | Ample | Alt | Parcial |
|---|---|---|---|---|---|
| Tub 1000 mm (creuament calçada) | 1 | 10.56 | 1.85 | 1.6 | 31.26 |
| base entrada i sortida tub | 2 | 1.64 | 0.35 | 0.6 | 0.69 |
| base entrada i sortida | 2 | 2.75 | 1.5 | 0.3 | 2.48 |
| base aletes entrada i sortida | 2 | 2.75 | 1.05 | 0.5 | 2.89 |
| rasclet entrada i sortida | 2 | 2.75 | 0.5 | 0.7 | 1.93 |
| Emmacat de pedra entrada | 1 | 4.72 | 2.7 | 0.2 | 2.55 |
| Total |  |  |  |  | 41.8 |

**E08121** m Tub de formigó armat de 1000 mm de diàmetre, classe III, ASTM C 76, amb unió de campana
10.56 m × 161.5 = 1705.44

| Amidament | Uts. | Llarg | Parcial |
|---|---|---|---|
| Tub 1000 mm (creuament calçada) | 1 | 10.56 | 10.56 |
| Total |  |  | 10.56 |

**E0515** m2 Encofrat de fusta per a fonaments i/o formigó ocult
26.58 m2 × 24.49 = 650.94

| Amidament | Uts. | Llarg | Alt | Parcial |
|---|---|---|---|---|
| base entrada i sortida tub | 4 | 1.64 | 0.6 | 3.94 |
|  | 4 | 0.35 | 0.6 | 0.84 |
| base entrada i sortida | 2 | 2.75 | 0.3 | 1.65 |
|  | 4 | 1.5 | 0.3 | 1.80 |
| base aletes entrada i sortida | 8 | 2.75 | 0.5 | 11.00 |
|  | 4 | 1.05 | 0.5 | 2.10 |
| rasclet entrada i sortida | 2 | 2.75 | 0.7 | 3.85 |
|  | 4 | 0.5 | 0.7 | 1.40 |
| Total |  |  |  | 26.58 |

**E0516** m2 Encofrat de fusta per a formigó vist
22.26 m2 × 30.52 = 679.38

| Amidament | Uts. | Llarg | Ample | Alt | Parcial |
|---|---|---|---|---|---|
| aletes entrada | 2 | 2 |  | 1.35 | 5.40 |
|  | 2 |  | 0.25 | 1 | 0.50 |
| aletes sortida | 2 | 2 |  | 1.35 | 5.40 |
|  | 2 |  | 0.25 | 1 | 0.50 |
| imposta entrada i sortida | 4 | 1.75 |  | 0.4 | 2.80 |
|  | 4 |  | 0.4 | 0.4 | 0.64 |
| entrada i sortida tub | 4 | 1.64 |  | 0.35 | 2.30 |
|  | 2 | 1.64 |  | 1.44 | 4.72 |
| Total |  |  |  |  | 22.26 |

**E0502** m3 Formigó HM-20 fonaments
17.58 m3 × 62.85 = 1104.90

| Amidament | Uts. | Llarg | Ample | Alt | Parcial |
|---|---|---|---|---|---|
| Tub 1000 mm (base) | 1 | 10.56 | 1.65 | 0.1 | 1.74 |
| Tub 1000 mm (proteccions laterals i superior) | 1 | 10.56 | 1.65 | 1.5 | 26.14 |
| deduim tub | -1 | 10.56 | 1.21 |  | -12.78 |
| base entrada i sortida | 2 | 2.75 | 1.5 | 0.3 | 2.48 |
| Total |  |  |  |  | 17.58 |

**E0505** m3 Formigó HA-25 fonaments i soleres
10.88 m3 × 65.96 = 717.64

| Amidament | Uts. | Llarg | Ample | Alt | Parcial |
|---|---|---|---|---|---|
| base entrada i sortida tub | 2 | 1.64 | 0.35 | 0.6 | 0.69 |
| base entrada i sortida | 2 | 2.75 | 1.5 | 0.3 | 2.48 |
| base aletes entrada i sortida | 4 | 2.75 | 1.05 | 0.5 | 5.78 |
| rasclet entrada i sortida | 2 | 2.75 | 0.5 | 0.7 | 1.93 |
| Total |  |  |  |  | 10.88 |

**E0508** m3 Formigó HA-25 alçats
4.36 m3 × 71.75 = 312.83

| Amidament | Uts. | Llarg | Ample | Alt | Parcial |
|---|---|---|---|---|---|
| aletes entrada | 2 | 2 | 0.25 | 1.35 | 1.35 |
| aletes sortida | 2 | 2 | 0.25 | 1.35 | 1.35 |
| imposta entrada i sortida | 2 | 1.75 | 0.4 | 0.4 | 0.56 |
| entrada i sortida tub | 2 | 1.64 | 0.35 | 1.44 | 1.65 |
| deduim tub | -2 | 0.79 | 0.35 |  | -0.55 |
| Total |  |  |  |  | 4.36 |

**E0517** kg Acer especial B-500S de límit elàstic 500 N/mm2 en barres corrugades
914.4 kg × 0.97 = 886.97

| Amidament | Uts. | Llarg | Ample | Parcial |
|---|---|---|---|---|
| fonaments i soleres | 1 | 10.88 | 60 | 652.80 |
| alçats | 1 | 4.36 | 60 | 261.60 |
| Total |  |  |  | 914.4 |

**E0414** m2 Emmacat de pedra, rejuntat de formigó HM-20
12.74 m2 × 49.96 = 636.49

| Amidament | Uts. | Llarg | Ample | Parcial |
|---|---|---|---|---|
| Emmacat de pedra OD 8 entrada | 1 | 4.72 | 2.7 | 12.74 |
| Total |  |  |  | 12.74 |

#### 040109 O.D. 9 P.K. 3+323
Import: 18846.2

**E0305** m3 Excavació rases i pous, mitjans mecànics, cànon abocador
168.92 m3 × 11.12 = 1878.39

| Amidament | Uts. | Llarg | Ample | Alt | Parcial |
|---|---|---|---|---|---|
| Tub 800 mm | 1 | 26.6 | 1.5 | 1.6 | 63.84 |
| Arqueta entrada | 1 | 1.9 | 1.6 | 2.15 | 6.54 |
| Arqueta sortida | 1 | 1.9 | 1.6 | 2.15 | 6.54 |
| Pou filtració | 1 | 4 | 4 | 5 | 80.00 |
| Sobreexcavació perímetre formigó | 4 | 4 | 0.5 | 1.5 | 12.00 |
| Total |  |  |  |  | 168.92 |

**E0878** m Tub de PP corrugat doble capa Ø800 mm
26.6 m × 96.04 = 2554.66

| Amidament | Uts. | Llarg | Parcial |
|---|---|---|---|
| Tub fins pou filtració | 1 | 26.6 | 26.60 |
| Total |  |  | 26.6 |

**E0515** m2 Encofrat de fusta per a fonaments i/o formigó ocult
192 m2 × 24.49 = 4702.08

| Amidament | Uts. | Llarg | Ample | Alt | Parcial |
|---|---|---|---|---|---|
| Pou filtració trasdós | 4 | 4 | 4 | 1.5 | 96.00 |
| Pou filtració intradós | 4 | 4 | 4 | 1.5 | 96.00 |
| Total |  |  |  |  | 192 |

**E0516** m2 Encofrat de fusta per a formigó vist
3.06 m2 × 30.52 = 93.39

| Amidament | Uts. | Llarg | Ample | Parcial |
|---|---|---|---|---|
| Aletes | 2 | 1 | 0.5 | 1.00 |
|  | 2 | 1.46 | 0.5 | 1.46 |
| Tapes aletes | 2 | 1 | 0.3 | 0.60 |
| Total |  |  |  | 3.06 |

**E0502** m3 Formigó HM-20 fonaments
21.42 m3 × 62.85 = 1346.25

| Amidament | Uts. | Llarg | Ample | Alt | Parcial |
|---|---|---|---|---|---|
| solera sortida | 1 | 2.15 |  | 0.2 | 0.43 |
| Solera tub 800 mm | 1 | 26.6 | 1.5 | 0.1 | 3.99 |
| Tub 800 mm (proteccions laterals i superior) | 1 | 17 | 1.5 | 1 | 25.50 |
| deduim tub | -1 | 17 | 0.5 |  | -8.50 |
| Total |  |  |  |  | 21.42 |

**E0505** m3 Formigó HA-25 fonaments i soleres
4.35 m3 × 65.96 = 286.93

| Amidament | Uts. | Llarg | Ample | Alt | Parcial |
|---|---|---|---|---|---|
| Aletes | 1 | 1 | 0.5 | 0.3 | 0.15 |
|  | 1 | 1.46 | 0.5 | 0.3 | 0.22 |
| Llosa protecció | 1 | 7.1 | 2.8 | 0.2 | 3.98 |
| Total |  |  |  |  | 4.35 |

**E0508** m3 Formigó HA-25 alçats
38.97 m3 × 71.75 = 2796.10

| Amidament | Uts. | Llarg | Ample | Alt | Parcial |
|---|---|---|---|---|---|
| Aletes | 1 | 1 | 0.5 | 0.3 | 0.15 |
|  | 1 | 1.46 | 0.5 | 0.3 | 0.22 |
| Pou filtració | 4 | 4 | 0.5 | 1.5 | 12.00 |
| Protecció tub 800 mm | 1 | 26.6 | 1.5 | 1 | 39.90 |
| Deduir tub | -1 | 26.6 | 0.5 |  | -13.30 |
| Total |  |  |  |  | 38.97 |

**E0517** kg Acer especial B-500S de límit elàstic 500 N/mm2 en barres corrugades
897.6 kg × 0.97 = 870.67

| Amidament | Uts. | Llarg | Ample | Parcial |
|---|---|---|---|---|
| Aletes | 4 | 0.74 | 60 | 177.60 |
| pou | 1 | 12 | 60 | 720.00 |
| Total |  |  |  | 897.6 |

**E0870** u Arqueta drenatge per recollida de cunetes, Hmax=1,60m (amb tapa)
2 u × 1333.38 = 2666.76
Arqueta drenatge per recollida de cunetes, fins 1,60 m d'alçada, amb tapa tipus tràmex forat de 3 cm, reixa i bastiment segons plànols, de formigó en massa, inclòs excavació, base de formigó de neteja i encofrat, totalment acabada.

| Codi | Ut | Descripció | Rendiment | Preu | Import |
|---|---|---|---|---|---|
| O0101 | h | Cap de colla | 0.2 | 20.6 | 4.12 |
| O0102 | h | Oficial 1ª | 2 | 20.46 | 40.92 |
| O0110 | h | Peó | 4 | 16.75 | 67.00 |
| P1609 | m3 | Excavació de terres | 7.3 | 11.118 | 81.16 |
| P0500 | m3 | Formigó HL-150 posat a l'obra (material; 23/07/1998) | 0.21 | 50.5 | 10.61 |
| P0504 | m3 | Formigó HM-20 posat a l'obra | 3.3 | 52 | 171.60 |
| E0515 | m2 | Encofrat de fusta per a fonaments i/o formigó ocult | 14.55 | 24.49 | 356.33 |
| E0516 | m2 | Encofrat de fusta per a formigó vist | 4.7 | 30.52 | 143.44 |
| P0632 | m2 | Tapa tràmex de 0.03x0.03m (material; 12/01/2009) | 0.704 | 71.104404 | 50.06 |
| P0616B | u | Reixa i bastiment 750x490x70 mm. | 3 | 110 | 330.00 |
| P1242 | m | Tub de pp DN400 mm., SN 8 kN/m2 (material; 23/07/1998) | 0.21 | 12.65 | 2.66 |
| %1613 |  | Despeses indirectes | 6 % | 1257.90 | 75.47 |
|  |  | Total |  |  | 1333.38 |

| Amidament | Uts. | Parcial |
|---|---|---|
| Arqueta entrada i sortida | 2 | 2.00 |
| Total |  | 2 |

**E0324** m3 Còdol de riu de 70 a 100 mm per a rebliment de pous filtrants
4.8 m3 × 27.75 = 133.20

| Amidament | Uts. | Llarg | Ample | Alt | Parcial |
|---|---|---|---|---|---|
| Pou filtració | 1 | 4 | 4 | 0.3 | 4.80 |
| Total |  |  |  |  | 4.8 |

**E0337** m3 Graveta decorativa 18-25mm, color a definir per la DF, amidat sobre perfil
4.8 m3 × 23.32 = 111.94

| Amidament | Uts. | Llarg | Ample | Alt | Parcial |
|---|---|---|---|---|---|
| Pou filtració | 1 | 4 | 4 | 0.3 | 4.80 |
| Total |  |  |  |  | 4.8 |

**E0410A** t Subbase escullera pedra calcària 15-50 kg
52.8 t × 20.64 = 1089.79
Subbase d'escullera amb pedra calcària de 15 a 50 kg, col·locats amb pala carregadora, inclòs càrrega i transport, mesurada sobre bàscula.

| Codi | Ut | Descripció | Rendiment | Preu | Import |
|---|---|---|---|---|---|
| O0101 | h | Cap de colla | 0.01 | 20.6 | 0.21 |
| O0102 | h | Oficial 1ª | 0.04 | 20.46 | 0.82 |
| O0110 | h | Peó | 0.1 | 16.75 | 1.68 |
| P0312A | t | Bloc pedra calcària esc. 15-40 kg (material; 14/10/2013) | 1 | 15.1 | 15.10 |
| M0205 | h | Pala carregadora sobre orugues | 0.015 | 73.35 | 1.10 |
| M0212B | h | Camió de trabuc de 20 t | 0.015 | 37.33 | 0.56 |
| %1613 |  | Despeses indirectes | 6 % | 19.47 | 1.17 |
|  |  | Total |  |  | 20.64 |

| Amidament | Uts. | Llarg | Ample | Alt | Parcial |
|---|---|---|---|---|---|
| Pou filtració | 1 | 4 | 4 | 3.3 | 52.80 |
| Total |  |  |  |  | 52.8 |

**E0666D** m2 Feltre geotextil de polipropilè 250 g/m2
70.4 m2 × 3.45 = 242.88
Feltre geotextil de polipropilè amb un pes mínim de 250 g/m2 no teixit, 100% foradat per ambdues cares, amb resistència a la perforació igual o superior a 2900 N, inclòs pèrdues per retalls i encavalcaments, regularització i anivellament de superfície d'assentament, totalment col·locat.

| Codi | Ut | Descripció | Rendiment | Preu | Import |
|---|---|---|---|---|---|
| O0101 | h | Cap de colla | 0.003 | 20.6 | 0.062 |
| O0102 | h | Oficial 1ª | 0.028 | 20.46 | 0.573 |
| O0110 | h | Peó | 0.028 | 16.75 | 0.469 |
| P0642D | m2 | Geotèxtil 250 g/m2 resist>= 2900 N (material; 12/01/2009) | 1.1 | 1.947078 | 2.142 |
| %1613 |  | Despeses indirectes | 6 % | 3.246 | 0.195 |
|  |  | Total |  |  | 3.45 |

| Amidament | Uts. | Llarg | Ample | Alt | Parcial |
|---|---|---|---|---|---|
| Pou filtració | 2.2 | 4 | 4 | 2 | 70.40 |
| Total |  |  |  |  | 70.4 |

**E0517A** m2 Malla electrosoldada en acer corrugat B 500 T, de 20x20 cm i 8 mm
19.88 m2 × 3.68 = 73.16

| Amidament | Uts. | Llarg | Ample | Parcial |
|---|---|---|---|---|
| Llosa protecció | 1 | 7.1 | 2.8 | 19.88 |
| Total |  |  |  | 19.88 |

### 0402 DRENATGE LONGITUDINAL
Import: 229486.86

**E0334** m Tall serra disc paviment mescles bituminoses, formigó o panot, fins 25 cm
187 m × 1.75 = 327.25

| Amidament | Uts. | Llarg | Parcial |
|---|---|---|---|
| Cuneta zona inundable: | 1 | 175 | 175.00 |
| Gual zona inundable | 2 | 6 | 12.00 |
| Total |  |  | 187 |

**E0201** m3 Enderroc fonament formigó en massa, inclòs transport a abocador
75 m3 × 49.97 = 3747.75
Enderroc de fonament de formigó en massa, inclòs transport dels materials a l'abocador, cànon i condicionament del mateix

| Codi | Ut | Descripció | Rendiment | Preu | Import |
|---|---|---|---|---|---|
| O0102 | h | Oficial 1ª | 0.2 | 20.46 | 4.09 |
| O0110 | h | Peó | 1 | 16.75 | 16.75 |
| M0207B | h | Retroexcavadora amb martell trencador | 0.3 | 68.89 | 20.67 |
| M0212B | h | Camió de trabuc de 20 t | 0.125 | 37.33 | 4.67 |
| P1613 | u | Cànon d'abocador | 1.2 | 0.8 | 0.96 |
| %1613 |  | Despeses indirectes | 6 % | 47.14 | 2.83 |
|  |  | Total |  |  | 49.97 |

| Amidament | Uts. | Llarg | Ample | Alt | Parcial |
|---|---|---|---|---|---|
| Tram cuneta existent entrada La Selva | 1 | 100 | 1.5 | 0.5 | 75.00 |
| Total |  |  |  |  | 75 |

**E0213** m2 Demolició paviment de mescla bituminosa, mitjans mecànics, fondària 25 cm
49.5 m2 × 6.44 = 318.78

| Amidament | Uts. | Llarg | Ample | Parcial |
|---|---|---|---|---|
| Gual zona inundable | 1 | 9 | 5.5 | 49.50 |
| Total |  |  |  | 49.5 |

**E0305** m3 Excavació rases i pous, mitjans mecànics, cànon abocador
981.45 m3 × 11.12 = 10913.72

| Amidament | Uts. | Llarg | Ample | Alt | Parcial |
|---|---|---|---|---|---|
| tub sota cuneta: |  |  |  |  |  |
| tub DN 500 PK 1+480 a 1+571 | 1 | 91 | 0.9 | 1 | 81.90 |
| tub DN 630 PK 3+254 a 3+323 | 1 | 69 | 1 | 1.1 | 75.90 |
| Arquetes | 2 | 1.9 | 1.9 | 1.3 | 9.39 |
| Emmacat PK 3+254 | 1 | 6 | 1.2 | 0.6 | 4.32 |
| Tram urbà: |  |  |  |  |  |
| tram E1-P1 | 1 | 12.67 | 0.9 | 1.31 | 14.94 |
| tram P1-P2 | 1 | 23.38 | 0.9 | 1.35 | 28.41 |
| tram P2-P3 | 1 | 49.48 | 1 | 1.28 | 63.33 |
| tram P3-P4 | 1 | 48.95 | 1 | 2.09 | 102.31 |
| tram P4-P5 | 1 | 48.93 | 1 | 2.53 | 123.79 |
| tram P5-P6 | 1 | 60.18 | 1 | 1.83 | 110.13 |
| tram P6-P7 | 1 | 37.3 | 1 | 1.25 | 46.63 |
| tram P7-cuneta | 1 | 27.52 | 1 | 0.8 | 22.02 |
| cuneta adaptació | 1 | 8 | 1 | 0.5 | 4.00 |
| Pous registre | 7 | 1.9 | 1.9 | 2 | 50.54 |
| Imbornals | 14 | 1 | 0.7 | 1 | 9.80 |
| Escomeses | 1 | 55 | 0.6 | 0.8 | 26.40 |
| Drenatge rotonda 2: |  |  |  |  |  |
| tub DN 500 | 1 | 45 | 0.9 | 1 | 40.50 |
| pou rotonda 2 | 1 | 1.9 | 1.9 | 1.3 | 4.69 |
| Cuneta zona inundable | 1 | 175 | 2.25 | 0.4 | 157.50 |
| Gual zona inundable | 1 | 9 | 5.5 | 0.1 | 4.95 |
| Total |  |  |  |  | 981.45 |

**E0317** m3 Rebliment i piconatge rasa 95% PM, material préstec, inclòs càrrega i transport
274.63 m3 × 8.11 = 2227.25

| Amidament | Uts. | Llarg | Ample | Alt | Parcial |
|---|---|---|---|---|---|
| Tram urbà: |  |  |  |  |  |
| tram E1-P1 | 1 | 12.67 | 0.9 | 0.61 | 6.96 |
| tram P1-P2 | 1 | 23.38 | 0.9 | 0.65 | 13.68 |
| tram P2-P3 | 1 | 49.48 | 1 | 0.45 | 22.27 |
| tram P3-P4 | 1 | 48.95 | 1 | 1.26 | 61.68 |
| tram P4-P5 | 1 | 48.93 | 1 | 1.7 | 83.18 |
| tram P5-P6 | 1 | 60.18 | 1 | 1 | 60.18 |
| tram P6-P7 | 1 | 37.3 | 1 | 0.42 | 15.67 |
| tram P7-cuneta | 1 | 27.52 | 1 | 0.4 | 11.01 |
| Total |  |  |  |  | 274.63 |

**E0880** m3 Formigó en revestiment de cunetes
1017.15 m3 × 117.29 = 119301.52

| Amidament | Uts. | Llarg | Ample | Alt | Parcial |
|---|---|---|---|---|---|
| triangular esq. | 1 | 2822 | 1.33 | 0.12 | 450.39 |
| triangular dret. | 1 | 1958 | 1.33 | 0.12 | 312.50 |
| trapezoidal esq. | 1 | 554 | 1.8 | 0.1 | 99.72 |
| trapezoidal dret. | 1 | 581 | 1.8 | 0.1 | 104.58 |
| Cuneta zona inundable | 1 | 175 | 2.43 | 0.1 | 42.53 |
| Gual zona inundable | 1 | 9 | 5.5 | 0.15 | 7.43 |
| Total |  |  |  |  | 1017.15 |

**E03251** m Formació i reperfilat de cunetes en qualsevol tipus de terreny
6230 m × 2.31 = 14391.30

| Amidament | Uts. | Llarg | Parcial |
|---|---|---|---|
| GUALS | 20 | 7 | 140.00 |
| triangular esq. | 1 | 2822 | 2822.00 |
| triangular dret. | 1 | 1958 | 1958.00 |
| trapezoidal esq. | 1 | 554 | 554.00 |
| trapezoidal dret. | 1 | 581 | 581.00 |
| Cuneta zona inundable | 1 | 175 | 175.00 |
| Total |  |  | 6230 |

**E0517B** m2 Malla electrosoldada en acer corrugat B 500 T, de 15x15 cm i 6 mm
553.5 m2 × 2.93 = 1621.76
Malla electrosoldada en acer corrugat B 500 T, de 15x15 cm i 6 mm de diàmetre, col·locada.

| Codi | Ut | Descripció | Rendiment | Preu | Import |
|---|---|---|---|---|---|
| O0101 | h | Cap de colla | 0.001 | 20.6 | 0.02 |
| O0102 | h | Oficial 1ª | 0.003 | 20.46 | 0.06 |
| O0110 | h | Peó | 0.003 | 16.75 | 0.05 |
| P0602 | kg | Filferro recuit | 0.008 | 1.565904 | 0.01 |
| P0610 | m2 | Malla electrosoldada en acer corrugat B 500 T, de 15x15 cm i 6 mm de diàmetre (material; 23/07/1998) | 1 | 2.6 | 2.60 |
| M0245 | h | Cisalla elèctrica | 0.002 | 3.729324 | 0.01 |
| M0246 | h | Màquina de doblegar rodó d'acer | 0.002 | 2.997882 | 0.01 |
| %1613 |  | Despeses indirectes | 6 % | 2.76 | 0.17 |
|  |  | Total |  |  | 2.93 |

| Amidament | Uts. | Llarg | Ample | Parcial |
|---|---|---|---|---|
| GUALS | 20 | 7 | 3.6 | 504.00 |
| Gual zona inundable | 1 | 9 | 5.5 | 49.50 |
| Total |  |  |  | 553.5 |

**E0502** m3 Formigó HM-20 fonaments
337.03 m3 × 62.85 = 21182.34

| Amidament | Uts. | Llarg | Ample | Alt | Parcial |
|---|---|---|---|---|---|
| tub sota cuneta: |  |  |  |  |  |
| tub DN 500 PK 1+480 a 1+571 | 1 | 91 | 0.9 | 1 |  |
| deduim tub 500 | -1 | 91 | 0.2 |  |  |
| tub DN 630 PK 3+254 a 3+323 | 1 | 69 | 1 | 1.1 |  |
| deduim tub 630 | -1 | 69 | 0.311 |  |  |
| Emmacat PK 3+254 | 1 | 6 | 1.2 | 0.2 |  |
| Tram urbà: |  |  |  |  |  |
| tram E1-P1 | 1 | 12.67 | 0.9 | 0.7 |  |
| tram P1-P2 | 1 | 23.38 | 0.9 | 0.7 |  |
| deduim tub 500 | -1 | 36.05 | 0.2 |  |  |
| tram P2-P3 | 1 | 49.48 | 1 | 0.83 |  |
| tram P3-P4 | 1 | 48.95 | 1 | 0.83 |  |
| tram P4-P5 | 1 | 48.93 | 1 | 0.83 |  |
| tram P5-P6 | 1 | 60.18 | 1 | 0.83 |  |
| tram P6-P7 | 1 | 37.3 | 1 | 0.83 |  |
| tram P7-cuneta | 1 | 27.52 | 1 | 0.83 |  |
| deduim tub 630 | -1 | 272.36 | 0.31 |  |  |
| cuneta adaptació | 1 | 8 | 1 | 0.5 |  |
| Escomeses | 1 | 55 | 0.6 | 0.8 |  |
| deduim tub 200 | -1 | 55 | 0.03 |  |  |
| Drenatge rotonda 2: |  |  |  |  |  |
| tub DN 500 | 1 | 45 | 0.9 | 1 |  |
| deduim tub 500 | -1 | 45 | 0.2 |  |  |
| Total |  |  |  |  | 337.03 |

**E0505** m3 Formigó HA-25 fonaments i soleres
110.7 m3 × 65.96 = 7301.77

| Amidament | Uts. | Llarg | Ample | Alt | Parcial |
|---|---|---|---|---|---|
| GUALS | 20 | 7 | 3.6 | 0.2 | 100.80 |
| Gual zona inundable | 1 | 9 | 5.5 | 0.2 | 9.90 |
| Total |  |  |  |  | 110.7 |

**E0870** u Arqueta drenatge per recollida de cunetes, Hmax=1,60m (amb tapa)
6 u × 1333.38 = 8000.28

| Amidament | Uts. | Parcial |
|---|---|---|
| eix1 | 6 | 6.00 |
| Total |  | 6 |

**E0872** m Tub de PP corrugat doble capa Ø200 mm
55 m × 18.99 = 1044.45

| Amidament | Uts. | Llarg | Parcial |
|---|---|---|---|
| connexió imbornals a col·lector | 2 | 14 | 28.00 |
| connexió reixa a col·lector | 1 | 9 | 9.00 |
| connexió c/ de la Republica a col·lector | 1 | 18 | 18.00 |
| Total |  |  | 55 |

**E0876** m Tub de PP corrugat doble capa Ø500 mm
172.05 m × 43.43 = 7472.13
Tub de PP corrugat doble capa de 500 mm. de diàmetre nominal i SN 8 kN/m2, inclòs pp de peces especials i accessoris, col·locat.

| Codi | Ut | Descripció | Rendiment | Preu | Import |
|---|---|---|---|---|---|
| O0101 | h | Cap de colla | 0.02 | 20.6 | 0.41 |
| O0102 | h | Oficial 1ª | 0.05 | 20.46 | 1.02 |
| O0110 | h | Peó | 0.05 | 16.75 | 0.84 |
| P1243 | m | Tub de pp DN500 mm., SN 8 kN/m2 (material; 09/10/2009) | 1 | 21.5 | 21.50 |
| P%1615 | % | Part proporcional accessoris | 80 % | 21.50 | 17.20 |
| %1613 |  | Despeses indirectes | 6 % | 40.97 | 2.46 |
|  |  | Total |  |  | 43.43 |

| Amidament | Uts. | Llarg | Parcial |
|---|---|---|---|
| tub sota cuneta |  |  |  |
| tub DN 500 PK 1+480 a 1+571 | 1 | 91 | 91.00 |
| Tram urbà: |  |  |  |
| tram E1-P1 | 1 | 12.67 | 12.67 |
| tram P1-P2 | 1 | 23.38 | 23.38 |
| Drenatge rotonda 2: |  |  |  |
| tub DN 500 | 1 | 45 | 45.00 |
| Total |  |  | 172.05 |

**E0877** m Tub de PP corrugat doble capa Ø630 mm
341.36 m × 58.05 = 19815.95
Tub de PP corrugat doble capa de 630 mm. de diàmetre nominal i SN 8 kN/m2, inclòs pp de peces especials i accessoris, col·locat.

| Codi | Ut | Descripció | Rendiment | Preu |
|---|---|---|---|---|
| O0101 | h | Cap de colla | 0.05 | 20.6 |
| O0102 | h | Oficial 1ª | 0.25 | 20.46 |
| O0110 | h | Peó | 0.25 | 16.75 |
| P1244 | m | Tub de pp DN630 mm., SN 8 kN/m2 (material; 23/07/1998) | 1 | 24.66 |
| P%1615 | % | Part proporcional accessoris | 80 % |  |
| %1613 |  | Despeses indirectes | 6 % |  |

| Amidament | Uts. | Llarg | Parcial |
|---|---|---|---|
| tub sota cuneta: |  |  |  |
| tub DN 630 PK 3+254 a 3+323 | 1 | 69 | 69.00 |
| Tram urbà: |  |  |  |
| tram P2-P3 | 1 | 49.48 | 49.48 |
| tram P3-P4 | 1 | 48.95 | 48.95 |
| tram P4-P5 | 1 | 48.93 | 48.93 |
| tram P5-P6 | 1 | 60.18 | 60.18 |
| tram P6-P7 | 1 | 37.3 | 37.30 |
| tram P7-cuneta | 1 | 27.52 | 27.52 |
| Total |  |  | 341.36 |

**E0820BU** u Bunera amb bústia i reixa fosa grisa 750x495x70 mm.
16 u × 253.25 = 4052.00
Bunera amb bústia i reixa de fosa grisa de 750x495x70 mm. i bastiment, totalment acabada.

| Codi | Ut | Descripció | Rendiment | Preu | Import |
|---|---|---|---|---|---|
| O0101 | h | Cap de colla | 0.1 | 20.6 | 2.060 |
| O0102 | h | Oficial 1ª | 1 | 20.46 | 20.460 |
| O0110 | h | Peó | 1 | 16.75 | 16.750 |
| P1609 | m3 | Excavació de terres | 0.9 | 11.118 | 10.006 |
| P0504 | m3 | Formigó HM-20 posat a l'obra | 0.462 | 52 | 24.024 |
| E0515 | m2 | Encofrat de fusta per a fonaments i/o formigó ocult | 1.87 | 24.49 | 45.796 |
| P0616B | u | Reixa i bastiment 750x490x70 mm. | 1 | 110 | 110.000 |
| P1005 | m | Vorada pref. form. tipus bústia. (material; 01/04/2009) | 1 | 9.8172 | 9.817 |
| %1613 |  | Despeses indirectes | 6 % | 238.913 | 14.335 |
|  |  | Total |  |  | 253.25 |

| Amidament | Uts. | Llarg | Parcial |
|---|---|---|---|
| zona O.F | 2 |  | 2.00 |
| col·lector sota carril bici tub DN 500 | 1 | 14 | 14.00 |
| Total |  |  | 16 |

**E0836** u Connexió d'embornal o bunera a col·lector general
16 u × 158.13 = 2530.08

| Codi | Ut | Descripció | Rendiment | Preu | Import |
|---|---|---|---|---|---|
| O0102 | h | Oficial 1ª | 2 | 20.46 | 40.92 |
| O0110 | h | Peó | 2 | 16.75 | 33.50 |
| P0504 | m3 | Formigó HM-20 posat a l'obra | 0.4 | 52 | 20.80 |
| M0225 | h. | Vibrador | 0.04 | 2.091306 | 0.08 |
| E0515 | m2 | Encofrat de fusta per a fonaments i/o formigó ocult | 2.2 | 24.49 | 53.88 |
| %1613 |  | Despeses indirectes | 6 % | 149.18 | 8.95 |
|  |  | Total |  |  | 158.13 |

| Amidament | Uts. | Parcial |
|---|---|---|
| connexió imbornals a col·lector carril bici | 14 | 14.00 |
| connexió reixa a col·lector | 2 | 2.00 |
| Total |  | 16 |

**E0837B** u Pou registre DN1000 formigó pref, tapa Ø650 i bastiment fosa i pates, Hmax=1,80 m
8 u × 433.26 = 3466.08
Pou de registre Ø1000 de formigó prefabricat fins 1,80 m d'alçada, inclòs tapa de fosa de Ø650 mm exterior, estanca i insonora, marc Ø800, amb bastiment de fosa grisa, fins 1 bar de pressió d'aigua i graons d'acer revestits de polipropilè.

| Codi | Ut | Descripció | Rendiment | Preu | Import |
|---|---|---|---|---|---|
| O0101 | h | Cap de colla | 0.025 | 20.6 | 0.52 |
| O0102 | h | Oficial 1ª | 2 | 20.46 | 40.92 |
| O0110 | h | Peó | 2.5 | 16.75 | 41.88 |
| P1609 | m3 | Excavació de terres | 2.2 | 11.118 | 24.46 |
| P0652 | u | Con reductor asimètric 1000x690 mm (material; 23/07/1998) | 1 | 70 | 70.00 |
| P0504 | m3 | Formigó HM-20 posat a l'obra | 0.6 | 52 | 31.20 |
| E0515 | m2 | Encofrat de fusta per a fonaments i/o formigó ocult | 2.44 | 24.49 | 59.76 |
| M0225 | h. | Vibrador | 0.03 | 2.091306 | 0.06 |
| P0620B | u | Tapa fosa Ø650 mm. exterior, marc Ø800 mm., classe D-400 (material; 23/07/1998) | 1 | 123.5 | 123.50 |
| P0651 | u | Graó d'acer revestit de polipropilè, 40 cm d'amplada (material; 23/07/1998) | 3 | 5.48 | 16.44 |
| %1613 |  | Despeses indirectes | 6 % | 408.74 | 24.52 |
|  |  | Total |  |  | 433.26 |

| Amidament | Uts. | Parcial |
|---|---|---|
| col·lector sota carril bici | 7 | 7.00 |
| pou rotonda 2 | 1 | 1.00 |
| Total |  | 8 |

**E0848** u Graó de polipropilè de 40 cm d'amplada amb ànima d'acer
32 u × 8.01 = 256.32
Subministrament i col·locació de graó de polipropilè de 40 cm d'amplada, amb ànima d'acer, segons plànols.

| Codi | Ut | Descripció | Rendiment | Preu | Import |
|---|---|---|---|---|---|
| O0101 | h | Cap de colla | 0.01 | 20.6 | 0.21 |
| O0102 | h | Oficial 1ª | 0.05 | 20.46 | 1.02 |
| O0110 | h | Peó | 0.05 | 16.75 | 0.84 |
| P0651 | u | Graó d'acer revestit de polipropilè, 40 cm d'amplada | 1 | 5.48 | 5.48 |
| %1613 |  | Despeses indirectes | 6 % | 7.55 | 0.45 |
|  |  | Total |  |  | 8.01 |

| Amidament | Uts. | Llarg | Parcial |
|---|---|---|---|
|  | 8 | 4 | 32.00 |
| Total |  |  | 32 |

**E0611D** m2 Reg emprimació tipus ECI (dotació 1,4 kg/m2)
49.5 m2 × 0.35 = 17.33

| Amidament | Uts. | Llarg | Ample | Parcial |
|---|---|---|---|---|
| Gual zona inundable | 1 | 9 | 5.5 | 49.50 |
| Total |  |  |  | 49.5 |

**E0414** m2 Emmacat de pedra, rejuntat de formigó HM-20
30 m2 × 49.96 = 1498.80

| Amidament | Uts. | Llarg | Ample | Parcial |
|---|---|---|---|---|
| Cuneta zona inundable | 1 | 10 | 3 | 30.00 |
| Total |  |  |  | 30 |

### 0403 PROTECCIÓ DE TALUSSOS
Import: 27747.83

**E0305** m3 Excavació rases i pous, mitjans mecànics, cànon abocador
48.51 m3 × 11.12 = 539.43

| Amidament | Uts. | Llarg | Ample | Alt | Parcial |
|---|---|---|---|---|---|
| eix 1 baixants | 1 | 174 | 1.2 | 0.2 | 41.76 |
| eix 1 pouets drenants | 2 | 1.5 | 1.5 | 1.5 | 6.75 |
| Total |  |  |  |  | 48.51 |

**E0319** m3 Rebliment i piconatge localitzat amb material filtrant
1.35 m3 × 24.62 = 33.24
Rebliment i piconatge localitzat amb material filtrant, inclòs reperfilat, càrrega i transport.

| Codi | Ut | Descripció | Rendiment | Preu | Import |
|---|---|---|---|---|---|
| O0101 | h | Cap de colla | 0.05 | 20.6 | 1.03 |
| O0102 | h | Oficial 1ª | 0.09 | 20.46 | 1.84 |
| O0110 | h | Peó | 0.15 | 16.75 | 2.51 |
| P0308 | m3 | Material filtrant (material; 09/10/2009) | 1 | 16.362 | 16.36 |
| M0207 | h | Retroexcavadora | 0.025 | 59.41 | 1.49 |
| %1613 |  | Despeses indirectes | 6 % | 23.23 | 1.39 |
|  |  | Total |  |  | 24.62 |

| Amidament | Uts. | Llarg | Ample | Alt | Parcial |
|---|---|---|---|---|---|
| POUETS DRENANTS |  |  |  |  |  |
| Graveta 18/25 | 2 | 1.5 | 1.5 | 0.3 | 1.35 |
| Total |  |  |  |  | 1.35 |

**E0822** m Baixant aigües pluvials talús peça U 60x35 cm interiors
174 m × 50.3 = 8752.20
Baixant per a talussos de peces prefabricades de formigó de secció en forma d'U, de 60x35 cm interiors mínim.

| Codi | Ut | Descripció | Rendiment | Preu | Import |
|---|---|---|---|---|---|
| O0101 | h | Cap de colla | 0.05 | 20.6 | 1.03 |
| O0102 | h | Oficial 1ª | 0.15 | 20.46 | 3.07 |
| O0110 | h | Peó | 0.2 | 16.75 | 3.35 |
| P0504 | m3 | Formigó HM-20 posat a l'obra | 0.1 | 52 | 5.20 |
| P1019 | m | Baixant prefabricat en forma d'U, 60x35 cm. (material; 23/07/1998) | 1.05 | 33.14 | 34.80 |
| %1613 |  | Despeses indirectes | 6 % | 47.45 | 2.85 |
|  |  | Total |  |  | 50.3 |

| Amidament | Uts. | Llarg | Parcial |
|---|---|---|---|
| eix 1 | 1 | 174 | 174.00 |
| Total |  |  | 174 |

**E0836B** u Connexió de baixant a cuneta, inclosa arqueta
24 u × 174.7 = 4192.80

| Amidament | Uts. | Parcial |
|---|---|---|
| eix 1 | 24 | 24.00 |
| Total |  | 24 |

**E1108** m Vorada de peces de formigó de 8x20 cm tipus jardí
724 m × 15.73 = 11388.52

| Amidament | Uts. | Llarg | Parcial |
|---|---|---|---|
| eix 1 esq | 1 | 333 | 333.00 |
| eix 1 drt | 1 | 391 | 391.00 |
| Total |  |  | 724 |

**E0502** m3 Formigó HM-20 fonaments
41.76 m3 × 62.85 = 2624.62

| Amidament | Uts. | Llarg | Ample | Alt | Parcial |
|---|---|---|---|---|---|
| eix 1 baixants | 1 | 174 | 1.2 | 0.2 | 41.76 |
| Total |  |  |  |  | 41.76 |

**E0324** m3 Còdol de riu de 70 a 100 mm per a rebliment de pous filtrants
1.35 m3 × 27.75 = 37.46

| Amidament | Uts. | Llarg | Ample | Alt | Parcial |
|---|---|---|---|---|---|
| Pou filtració | 2 | 1.5 | 1.5 | 0.3 | 1.35 |
| Total |  |  |  |  | 1.35 |

**E0337** m3 Graveta decorativa 18-25mm, color a definir per la DF, amidat sobre perfil
1.35 m3 × 23.32 = 31.48

| Amidament | Uts. | Llarg | Ample | Alt | Parcial |
|---|---|---|---|---|---|
| Pou filtració | 2 | 1.5 | 1.5 | 0.3 | 1.35 |
| Total |  |  |  |  | 1.35 |

**E0410A** t Subbase escullera pedra calcària 15-50 kg
4.5 t × 20.64 = 92.88

| Amidament | Uts. | Llarg | Ample | Alt | Parcial |
|---|---|---|---|---|---|
| Pou filtració | 2 | 1.5 | 1.5 | 1 | 4.50 |
| Total |  |  |  |  | 4.5 |

**E0666D** m2 Feltre geotextil de polipropilè 250 g/m2
16 m2 × 3.45 = 55.20

| Amidament | Uts. | Llarg | Alt | Parcial |
|---|---|---|---|---|
| Pou filtració | 4 | 2 | 2 | 16.00 |
| Total |  |  |  | 16 |

### 0404 DRENATGE CARRETERA TV-7048
Import: 64251.12

**E0334** m Tall serra disc paviment mescles bituminoses, formigó o panot, fins 25 cm
256.03 m × 1.75 = 448.05

| Amidament | Uts. | Llarg | Parcial |
|---|---|---|---|
| Costat dret: |  |  |  |
| Tram 1 i 2 | 1 | 180 | 180.00 |
| Costat esq: |  |  |  |
| Tram 1 | 1 | 76.03 | 76.03 |
| Total |  |  | 256.03 |

**E0201** m3 Enderroc fonament formigó en massa, inclòs transport a abocador
19.2 m3 × 49.97 = 959.42

| Amidament | Uts. | Llarg | Ample | Alt | Parcial |
|---|---|---|---|---|---|
| Guals | 2 | 6 | 4 | 0.15 | 7.20 |
| Arquetes existents | 2 | 2 | 2 | 1.5 | 12.00 |
| Total |  |  |  |  | 19.2 |

**E0226** m Demolició de cuneta triangular de fins a 350 cm d'amplària, amb parets de 15 cm de gruix
258 m × 13.5 = 3483.00
Demolició de cuneta triangular de fins a 350 cm d'amplària, amb parets de 15 cm de gruix, amb retroexcavadora amb martell trencador i càrrega sobre camió i transport a l'abocador, inclòs cànon i condicionament del mateix.

| Codi | Ut | Descripció | Rendiment | Preu | Import |
|---|---|---|---|---|---|
| O0110 | h | Peó | 0.122 | 16.75 | 2.04 |
| M0207 | h | Retroexcavadora | 0.048 | 59.41 | 2.85 |
| M0207B | h | Retroexcavadora amb martell trencador | 0.074 | 68.89 | 5.10 |
| M0212B | h | Camió de trabuc de 20 t | 0.048 | 37.33 | 1.79 |
| P1613 | u | Cànon d'abocador | 1.2 | 0.8 | 0.96 |
| %1613 |  | Despeses indirectes | 6 % | 12.74 | 0.76 |
|  |  | Total |  |  | 13.5 |

| Amidament | Uts. | Llarg | Parcial |
|---|---|---|---|
| Costat dret: |  |  |  |
| Tram 1 i 2 | 1 | 180 | 180.00 |
| Costat esq: |  |  |  |
| Tram 1 | 1 | 78 | 78.00 |
| Total |  |  | 258 |

**E0305** m3 Excavació rases i pous, mitjans mecànics, cànon abocador
432.36 m3 × 11.12 = 4807.84

| Amidament | Uts. | Llarg | Ample | Alt | Parcial |
|---|---|---|---|---|---|
| Costat dret: |  |  |  |  |  |
| Tram 2 DN 630 | 1 | 96 | 1 | 1.5 | 144.00 |
| Tram 2 DN 800 | 1 | 84 | 1.2 | 1.7 | 171.36 |
| Costat esq: |  |  |  |  |  |
| Tram 1 | 1 | 78 | 1 | 1.5 | 117.00 |
| Total |  |  |  |  | 432.36 |

**E0502** m3 Formigó HM-20 fonaments
295.2 m3 × 62.85 = 18553.32

| Amidament | Uts. | Llarg | Ample | Alt | Parcial |
|---|---|---|---|---|---|
| Costat dret: |  |  |  |  |  |
| Tram 2 DN 630 | 1 | 96 | 1 | 1.35 |  |
| Tram 2 DN 800 | 1 | 84 | 1.2 | 1.55 |  |
| Costat esq: |  |  |  |  |  |
| Tram 1 | 1 | 78 | 1 | 1.35 |  |
| deduim tubs | -1 | 174 | 0.311 |  |  |
|  | -1 | 84 | 0.5 |  |  |
| Total |  |  |  |  | 295.2 |

**E03251** m Formació i reperfilat de cunetes en qualsevol tipus de terreny
272 m × 2.31 = 628.32

| Amidament | Uts. | Llarg | Parcial |
|---|---|---|---|
| Guals | 2 | 7 | 14.00 |
| Costat dret: |  |  |  |
| Tram 2 DN 630 | 1 | 96 | 96.00 |
| Tram 2 DN 800 | 1 | 84 | 84.00 |
| Costat esq: |  |  |  |
| Tram 1 | 1 | 78 | 78.00 |
| Total |  |  | 272 |

**E0880** m3 Formigó en revestiment de cunetes
41.18 m3 × 117.29 = 4830.00

| Amidament | Uts. | Llarg | Ample | Alt | Parcial |
|---|---|---|---|---|---|
| Costat dret: |  |  |  |  |  |
| Tram 2 | 1 | 180 | 1.33 | 0.12 | 28.73 |
| Costat esq: |  |  |  |  |  |
| Tram 1 | 1 | 78 | 1.33 | 0.12 | 12.45 |
| Total |  |  |  |  | 41.18 |

**E0505** m3 Formigó HA-25 fonaments i soleres
6.72 m3 × 65.96 = 443.25

| Amidament | Uts. | Llarg | Ample | Alt | Parcial |
|---|---|---|---|---|---|
| Guals | 2 | 7 | 2.4 | 0.2 | 6.72 |
| Total |  |  |  |  | 6.72 |

**E0517A** m2 Malla electrosoldada en acer corrugat B 500 T, de 20x20 cm i 8 mm
50.4 m2 × 3.68 = 185.47

| Amidament | Uts. | Llarg | Ample | Parcial |
|---|---|---|---|---|
| Guals | 2 | 7 | 3.6 | 50.40 |
| Total |  |  |  | 50.4 |

**E0870** u Arqueta drenatge per recollida de cunetes, Hmax=1,60m (amb tapa)
5 u × 1333.38 = 6666.90

| Amidament | Uts. | Parcial |
|---|---|---|
| ctra. TV-7048 | 5 | 5.00 |
| Total |  | 5 |

**E0877** m Tub de PP corrugat doble capa Ø630 mm
174 m × 58.05 = 10100.70

| Amidament | Uts. | Llarg | Parcial |
|---|---|---|---|
| Costat dret: |  |  |  |
| Tram 2 DN 630 | 1 | 96 | 96.00 |
| Costat esq: |  |  |  |
| Tram 1 | 1 | 78 | 78.00 |
| Total |  |  | 174 |

**E0878** m Tub de PP corrugat doble capa Ø800 mm
84 m × 96.04 = 8067.36

| Amidament | Uts. | Llarg | Parcial |
|---|---|---|---|
| Costat dret: |  |  |  |
| Tram 2 DN 800 | 1 | 84 | 84.00 |
| Total |  |  | 84 |

**E0836** u Connexió d'embornal o bunera a col·lector general
4 u × 158.13 = 632.52

| Amidament | Uts. | Parcial |
|---|---|---|
| connexió a cuneta ó col·lector existent | 4 | 4.00 |
| Total |  | 4 |

**E0837B** u Pou registre DN1000 formigó pref, tapa Ø650 i bastiment fosa i pates, Hmax=1,80 m
2 u × 433.26 = 866.52

| Amidament | Uts. | Parcial |
|---|---|---|
| ctra. TV-7048 | 2 | 2.00 |
| Total |  | 2 |

**E0848** u Graó de polipropilè de 40 cm d'amplada amb ànima d'acer
8 u × 8.01 = 64.08

| Amidament | Uts. | Llarg | Parcial |
|---|---|---|---|
| ctra. TV-7048 | 2 | 4 | 8.00 |
| Total |  |  | 8 |

**E0317** m3 Rebliment i piconatge rasa 95% PM, material préstec, inclòs càrrega i transport
220.8 m3 × 8.11 = 1790.69

| Amidament | Uts. | Llarg | Ample | Parcial |
|---|---|---|---|---|
| Costat dret: |  |  |  |  |
| Tram 1 | 1 | 180 | 0.75 | 135.00 |
| Costat esq: |  |  |  |  |
| Tram 1 | 1 | 78 | 1.1 | 85.80 |
| Total |  |  |  | 220.8 |

**E0821P** u Recreixement i anivellació pou de registre
8 u × 140.52 = 1124.16
Recreixement i anivellació de pou de registre, totalment acabat.

| Codi | Ut | Descripció | Rendiment | Preu | Import |
|---|---|---|---|---|---|
| O0101 | h | Cap de colla | 0.1 | 20.6 | 2.06 |
| O0102 | h | Oficial 1ª | 1.5 | 20.46 | 30.69 |
| O0110 | h | Peó | 1.5 | 16.75 | 25.13 |
| P0504 | m3 | Formigó HM-20 posat a l'obra | 0.4 | 52 | 20.80 |
| E0515 | m2 | Encofrat de fusta per a fonaments i/o formigó ocult | 2.2 | 24.49 | 53.88 |
| %1613 |  | Despeses indirectes | 6 % | 132.56 | 7.95 |
|  |  | Total |  |  | 140.52 |

| Amidament | Uts. | Parcial |
|---|---|---|
| pous existents | 8 | 8.00 |
| Total |  | 8 |

**E0414** m2 Emmacat de pedra, rejuntat de formigó HM-20
12 m2 × 49.96 = 599.52

| Amidament | Uts. | Llarg | Ample | Parcial |
|---|---|---|---|---|
| sortida barranc | 1 | 6 | 2 | 12.00 |
| Total |  |  |  | 12 |

## 05 ESTRUCTURES
Import: 512319.45

### 0501 O.F. 0.1 P.K. 0+620
Import: 120290.85

**E0305** m3 Excavació rases i pous, mitjans mecànics, cànon abocador
270.86 m3 × 11.12 = 3011.96

| Amidament | Uts. | Llarg | Ample | Alt | Parcial |
|---|---|---|---|---|---|
| calaix | 1 | 9.34 | 9.93 | 1 | 92.75 |
| rastrell | 2 | 5.93 | 0.4 | 0.5 | 2.37 |
| Aletes escollera | 1 | 29.29 | 3 | 2 | 175.74 |
| Total |  |  |  |  | 270.86 |

**E0412** t Escullera amb blocs pedra granítica 800-1500 kg
718.3 t × 28.7 = 20615.21
Escullera amb blocs de pedra granítica de 800 kg a 1500 kg, com a màxim, col·locats amb pala carregadora, inclòs càrrega i transport.

| Codi | Ut | Descripció | Rendiment | Preu | Import |
|---|---|---|---|---|---|
| O0101 | h | Cap de colla | 0.01 | 20.6 | 0.21 |
| O0102 | h | Oficial 1ª | 0.04 | 20.46 | 0.82 |
| O0110 | h | Peó | 0.1 | 16.75 | 1.68 |
| P0326 | t | Bloc pedra granítica esc. > 800 kg. (material; 12/01/2009) | 1 | 22.695306 | 22.70 |
| M0205 | h | Pala carregadora sobre orugues | 0.015 | 73.35 | 1.10 |
| M0212B | h | Camió de trabuc de 20 t | 0.015 | 37.33 | 0.56 |
| %1613 |  | Despeses indirectes | 6 % | 27.07 | 1.62 |
|  |  | Total |  |  | 28.7 |

| Amidament | Uts. | Parcial |
|---|---|---|
| aletes escullera: |  |  |
| aleta 1 fonament | 85.056 | 85.06 |
| aleta 1 alçat secció A | 70.83516 | 70.84 |
| aleta 1 alçat secció B | 60.03108 | 60.03 |
| aleta 2 fonament | 65.952 | 65.95 |
| aleta 2 alçat secció A | 65.90848 | 65.91 |
| aleta 2 alçat secció A | 41.58 | 41.58 |
| aleta 3 fonament | 63.648 | 63.65 |
| aleta 3 alçat secció A | 61.3294 | 61.33 |
| aleta 3 alçat secció B | 32.09112 | 32.09 |
| aleta 4 fonament | 66.528 | 66.53 |
| aleta 4 alçat secció A | 64.02 | 64.02 |
| aleta 4 alçat secció B | 41.31216 | 41.31 |
| Total |  | 718.3 |

**E0502** m3 Formigó HM-20 fonaments
83.31 m3 × 62.85 = 5236.03

| Amidament | Uts. | Llarg | Parcial |
|---|---|---|---|
| caixó s/listat | 1 | 15.802 | 15.80 |
| aletes escullera: |  |  |  |
| aleta 1 fonament | 8.5056 |  | 8.51 |
| aleta 1 alçat secció A | 6.43956 |  | 6.44 |
| aleta 1 alçat secció B | 5.336096 |  | 5.34 |
| aleta 2 fonament | 6.5952 |  | 6.60 |
| aleta 2 alçat secció A | 5.99168 |  | 5.99 |
| aleta 2 alçat secció A | 3.696 |  | 3.70 |
| aleta 3 fonament | 6.3648 |  | 6.36 |
| aleta 3 alçat secció A | 5.5754 |  | 5.58 |
| aleta 3 alçat secció B | 2.852544 |  | 2.85 |
| aleta 4 fonament | 6.6528 |  | 6.65 |
| aleta 4 alçat secció A | 5.82 |  | 5.82 |
| aleta 4 alçat secció B | 3.672192 |  | 3.67 |
| Total |  |  | 83.31 |

**E0505** m3 Formigó HA-25 fonaments i soleres
126.78 m3 × 65.96 = 8362.41

| Amidament | Uts. | Llarg | Ample | Alt | Parcial |
|---|---|---|---|---|---|
| caixó s/listat | 1 | 123.696 |  |  | 123.70 |
| Llosa pretil | 2 | 6 | 0.57 | 0.45 | 3.08 |
| Total |  |  |  |  | 126.78 |

**E0508** m3 Formigó HA-25 alçats
178.14 m3 × 71.75 = 12781.55

| Amidament | Uts. | Llarg | Parcial |
|---|---|---|---|
| caixó s/ listat | 1 | 178.144 | 178.14 |
| Total |  |  | 178.14 |

**E0515** m2 Encofrat de fusta per a fonaments i/o formigó ocult
337.58 m2 × 24.49 = 8267.33

| Amidament | Uts. | Llarg | Parcial |
|---|---|---|---|
| caixó s/listat | 1 | 337.582 | 337.58 |
| Total |  |  | 337.58 |

**E0516** m2 Encofrat de fusta per a formigó vist
415.77 m2 × 30.52 = 12689.30

| Amidament | Uts. | Llarg | Ample | Alt | Parcial |
|---|---|---|---|---|---|
| caixó s/listat | 1 | 391.292 |  |  | 391.29 |
| Llosa pretil | 2 | 6 | 0.45 | 2 | 10.80 |
|  | 2 | 6 | 0.57 | 2 | 13.68 |
| Total |  |  |  |  | 415.77 |

**E0517** kg Acer especial B-500S de límit elàstic 500 N/mm2 en barres corrugades
32503.95 kg × 0.97 = 31528.83

| Amidament | Uts. | Llarg | Alt | Parcial |
|---|---|---|---|---|
| caixó s/llistat | 1 | 32288.35 |  | 32288.35 |
| Llosa pretil | 1 | 3.08 | 70 | 215.60 |
| Total |  |  |  | 32503.95 |

**E0519** m3 Muntatge i desmuntatge de cindri amb apuntalament metàl·lic
602.77 m3 × 11.48 = 6919.80
Muntatge i desmuntatge de cindri amb apuntalament metàl·lic, totalment instal·lat, inclosa preparació de la base.

| Codi | Ut | Descripció | Rendiment | Preu | Import |
|---|---|---|---|---|---|
| O0101 | h | Cap de colla | 0.04 | 20.6 | 0.82 |
| O0102 | h | Oficial 1ª | 0.1 | 20.46 | 2.05 |
| O0110 | h | Peó | 0.15 | 16.75 | 2.51 |
| P0708 | m3 | Bastida metàl·lica. (material; 01/04/2009) | 1 | 4.949 | 4.95 |
| M0215 | h | Grua autopropulsada de 20 t | 0.01 | 50.18 | 0.50 |
| %1613 |  | Despeses indirectes | 6 % | 10.83 | 0.65 |
|  |  | Total |  |  | 11.48 |

| Amidament | Uts. | Llarg | Parcial |
|---|---|---|---|
| caixó s/listat | 1 | 602.77 | 602.77 |
| Total |  |  | 602.77 |

**E0320** m3 Rebliment i piconatge de material granular en extradós
180.19 m3 × 22.54 = 4061.48
Rebliment i piconatge de material granular en extradós d'obres de fàbrica, inclòs càrrega i transport.

| Codi | Ut | Descripció | Rendiment | Preu | Import |
|---|---|---|---|---|---|
| O0101 | h | Cap de colla | 0.05 | 20.6 | 1.03 |
| O0110 | h | Peó | 0.1 | 16.75 | 1.68 |
| P0309 | m3 | Material granular seleccionat (material; 12/01/2009) | 1 | 16.9983 | 17.00 |
| M0213 | h | Camió cisterna de 8 m3 | 0.01 | 47.997018 | 0.48 |
| M0207 | h | Retroexcavadora | 0.01 | 59.41 | 0.59 |
| M0211 | h | Picó vibrant amb placa 60 cm. | 0.05 | 9.611766 | 0.48 |
| %1613 |  | Despeses indirectes | 6 % | 21.26 | 1.28 |
|  |  | Total |  |  | 22.54 |

| Amidament | Uts. | Llarg | Ample | Alt | Parcial |
|---|---|---|---|---|---|
| caixó | 2 | 9.34 | 5.934 | 0.65 |  |
| aletes escullera: |  |  |  |  |  |
| aleta 1 alçat secció A | 1 | 3.09 | 1 | 5.21 |  |
| aleta 1 alçat secció B | 1 | 5.77 | 1 | 2.89 |  |
| aleta 2 alçat secció A | 1 | 3.02 | 1 | 4.96 |  |
| aleta 2 alçat secció A | 1 | 3.85 | 1 | 3 |  |
| aleta 3 alçat secció A | 1 | 3.05 | 1 | 4.57 |  |
| aleta 3 alçat secció B | 1 | 3.58 | 1 | 2.49 |  |
| aleta 4 alçat secció A | 1 | 3 | 1 | 4.85 |  |
| aleta 4 alçat secció B | 1 | 3.93 | 1 | 2.92 |  |
| Total |  |  |  |  | 180.19 |

**E0890** m Canonada PVC ranurada, DN-200, 4kN/m2, drenatge
47.97 m × 7.86 = 377.04
Tub porós de PVC de 200 mm de diàmetre, amb junt d'estanqueïtat, col·locat en rasa de trasdós de mur per drenatge.

| Codi | Ut | Descripció | Rendiment | Preu | Import |
|---|---|---|---|---|---|
| O0102 | h | Oficial 1ª | 0.05 | 20.46 | 1.02 |
| O0106 | h. | Peó | 0.05 | 16.75 | 0.84 |
| P1220 | m | Canonada pvc corrugada i ranurada, doble paret, DN200 (material; 23/07/1998) | 1 | 5.56 | 5.56 |
| %1613 |  | Despeses indirectes | 6 % | 7.42 | 0.45 |
|  |  | Total |  |  | 7.86 |

| Amidament | Uts. | Llarg | Parcial |
|---|---|---|---|
| caixó | 2 | 9.34 | 18.68 |
| aletes escullera: |  |  |  |
| aleta 1 alçat secció A | 1 | 3.09 | 3.09 |
| aleta 1 alçat secció B | 1 | 5.77 | 5.77 |
| aleta 2 alçat secció A | 1 | 3.02 | 3.02 |
| aleta 2 alçat secció A | 1 | 3.85 | 3.85 |
| aleta 3 alçat secció A | 1 | 3.05 | 3.05 |
| aleta 3 alçat secció B | 1 | 3.58 | 3.58 |
| aleta 4 alçat secció A | 1 | 3 | 3.00 |
| aleta 4 alçat secció B | 1 | 3.93 | 3.93 |
| Total |  |  | 47.97 |

**E0666D** m2 Feltre geotextil de polipropilè 250 g/m2
218.96 m2 × 3.45 = 755.41

| Amidament | Uts. | Llarg | Alt | Parcial |
|---|---|---|---|---|
| caixó | 2 | 9.34 | 5.93 | 110.77 |
| aletes escullera: |  |  |  |  |
| aleta 1 alçat secció A | 1 | 3.09 | 5.21 | 16.10 |
| aleta 1 alçat secció B | 1 | 5.77 | 2.89 | 16.68 |
| aleta 2 alçat secció A | 1 | 3.02 | 4.96 | 14.98 |
| aleta 2 alçat secció A | 1 | 3.85 | 3 | 11.55 |
| aleta 3 alçat secció A | 1 | 3.05 | 4.57 | 13.94 |
| aleta 3 alçat secció B | 1 | 3.58 | 2.49 | 8.91 |
| aleta 4 alçat secció A | 1 | 3 | 4.85 | 14.55 |
| aleta 4 alçat secció B | 1 | 3.93 | 2.92 | 11.48 |
| Total |  |  |  | 218.96 |

**E07011** m Ampit metàl·lic tipus PMC2/10f (PMH-13)
12 m × 211.92 = 2543.04
Ampit metàl·lic de contenció de vehícles tipus PMC2/10f, inclòs peça terminal de connexió amb barrera de seguretat, ancoratges i soldadures, col·locat.

| Codi | Ut | Descripció | Rendiment | Preu | Import |
|---|---|---|---|---|---|
| O0101 | h | Cap de colla | 0.05 | 20.6 | 1.03 |
| O0102 | h | Oficial 1ª | 0.25 | 20.46 | 5.12 |
| O0110 | h | Peó | 0.6 | 16.75 | 10.05 |
| P1416 | m | Ampit PMC2/10f (material; 28/01/2009) | 1 | 181.8 | 181.80 |
| M0235 | h | Equip de soldadura elèctrica (maquinària; 12/01/2009) | 0.1 | 14.546424 | 1.45 |
| M0226 | h | Grup electrògen de 20/30 kVA (maquinària; 12/01/2009) | 0.1 | 4.73892 | 0.47 |
| %1613 |  | Despeses indirectes | 6 % | 199.92 | 12.00 |
|  |  | Total |  |  | 211.92 |

| Amidament | Uts. | Llarg | Parcial |
|---|---|---|---|
| OF 0.1 | 2 | 6 | 12.00 |
| Total |  |  | 12 |

**E0737** m Pintura d'ampit o barana metàl·lica de pont color RAL a determinar (23/07/1998)
12 m × 29.6 = 355.20
Pintura d'ampit o barana metàl·lica de pont o obres de pas amb un mínim d'una capa d'emprimació anticorrosiva i una capa d'oxiron color RAL a determinar, amb túnel de polimeritzat inclòs després de l'aplicació de cada capa.

| Codi | Ut | Descripció | Rendiment | Preu | Import |
|---|---|---|---|---|---|
| O0101 | h | Cap de colla | 0.05 | 20.6 | 1.03 |
| O0102 | h | Oficial 1ª | 0.6 | 20.46 | 12.28 |
| O0110 | h | Peó | 0.6 | 16.75 | 10.05 |
| P1903 | kg | Pintura d'emprimació (material; 12/01/2009) | 0.3 | 6.397542 | 1.92 |
| P1904 | kg | Pintura (material; 12/01/2009) | 2 × 0.3 | 7.201098 | 4.32 |
|  |  | Total |  |  | 29.6 |

| Amidament | Uts. | Llarg | Parcial |
|---|---|---|---|
| OF 0.1 | 2 | 6 | 12.00 |
| Total |  |  | 12 |

**E0759** m Barrera de seguretat simple BMSNC2/T 2 tanques sobreposades
32 m × 61.14 = 1956.48
Barrera de seguretat metàl·lica simple amb separador, tipus BMSNC2/T o similar, amb 2 tanques sobreposades, inclòs enclavament soldadures i material auxiliar, pal de perfil tubular de 120x55 mm cada 2 m, peça reflectora a dues cares cada 8 m, topall final si s'escau, totalment col·locada en recta o corba de qualsevol radi.

| Codi | Ut | Descripció | Rendiment | Preu | Import |
|---|---|---|---|---|---|
| O0101 | h | Cap de colla | 0.03 | 20.6 | 0.618 |
| O0102 | h | Oficial 1ª | 0.06 | 20.46 | 1.228 |
| O0110 | h | Peó | 0.06 | 16.75 | 1.005 |
| P1414 | m | Barrera seguretat doble ona (material; 23/07/1998) | 2 | 20.66 | 41.320 |
| P1424 | u | Part proporc. mater. barreres (material; 11/05/2010) | 1.8 | 6.2822 | 11.308 |
| M0253 | h | Màquina per a clavar muntants metàl·lics (maquinària; 12/01/2009) | 0.05 | 43.968936 | 2.198 |
| %1613 |  | Despeses indirectes | 6 % | 57.677 | 3.461 |
|  |  | Total |  |  | 61.14 |

| Amidament | Uts. | Llarg | Parcial |
|---|---|---|---|
|  | 4 | 8 | 32.00 |
| Total |  |  | 32 |

**E0532** m2 Impermeabilització tauler pont (23/07/1998)
55.39 m2 × 4.68 = 259.23

| Codi | Ut | Descripció | Rendiment | Preu | Import |
|---|---|---|---|---|---|
| O0102 | h | Oficial 1ª | 0.05 | 20.46 | 1.02 |
| O0110 | h | Peó | 0.2 | 16.75 | 3.35 |
| P0412 | kg | Emulsió catiònica tipus ECI | 1.8 | 0.17 | 0.31 |
|  |  | Total |  |  | 4.68 |

| Amidament | Uts. | Llarg | Ample | Parcial |
|---|---|---|---|---|
| Llosa superior | 1 | 9.34 | 5.93 | 55.39 |
| Total |  |  |  | 55.39 |

**E0533** m2 Pintura bituminosa en extradós de murs (tres capes) (23/07/1998)
110.77 m2 × 2.06 = 228.19

| Codi | Ut | Descripció | Rendiment | Preu | Import |
|---|---|---|---|---|---|
| O0102 | h | Oficial 1ª | 0.02 | 20.46 | 0.41 |
| O0110 | h | Peó | 0.08 | 16.75 | 1.34 |
| P0412 | kg | Emulsió catiònica tipus ECI | 1.8 | 0.17 | 0.31 |
|  |  | Total |  |  | 2.06 |

| Amidament | Uts. | Llarg | Alt | Parcial |
|---|---|---|---|---|
| caixó | 2 | 9.34 | 5.93 | 110.77 |
| Total |  |  |  | 110.77 |

**E0424** m2 Aplacat de pedra rejuntat amb morter de ciment sobre solera de formigó
12 m2 × 28.53 = 342.36
Aplacat de pedra rejuntat amb morter de ciment, sobre solera de formigó HM-20, totalment acabat.

| Codi | Ut | Descripció | Rendiment | Preu | Import |
|---|---|---|---|---|---|
| O0101 | h | Cap de colla | 0.08 | 20.6 | 1.648 |
| O0102 | h | Oficial 1ª | 0.3 | 20.46 | 6.138 |
| O0110 | h | Peó | 0.3 | 16.75 | 5.025 |
| P0313 | m3 | Pedra calcària posada a l'obra (material; 12/01/2009) | 0.07 | 119.843166 | 8.389 |
| P0504 | m3 | Formigó HM-20 posat a l'obra | 0.1 | 52 | 5.200 |
| E0108 | m3 | Morter de ciment elaborat a l'obra | 0.01 | 50.96 | 0.510 |
| %1613 |  | Despeses indirectes | 6 % | 26.910 | 1.615 |
|  |  | Total |  |  | 28.53 |

| Amidament | Uts. | Llarg | Alt | Parcial |
|---|---|---|---|---|
| Lateral llosa vista | 2 | 6 | 1 | 12.00 |
| Total |  |  |  | 12 |

### 0502 O.F. 0.2 P.K. 0+700
Import: 196108.63

**E0305** m3 Excavació rases i pous, mitjans mecànics, cànon abocador
976.19 m3 × 11.12 = 10855.23

| Amidament | Uts. | Llarg | Ample | Alt | Parcial |
|---|---|---|---|---|---|
| caixó | 1 | 35.93 | 12.5 | 1.5 | 673.69 |
| rastrell | 2 | 8.5 | 0.4 | 0.5 | 3.40 |
| Aletes escollera | 1 | 49.85 | 3 | 2 | 299.10 |
| Total |  |  |  |  | 976.19 |

**E0412** t Escullera amb blocs pedra granítica 800-1500 kg
1127.23 t × 28.7 = 32351.50

| Amidament | Uts. | Parcial |
|---|---|---|
| aletes escullera: |  |  |
| aleta 1 fonament | 124.704 | 124.70 |
| aleta 1 alçat secció B | 158.52996 | 158.53 |
| aleta 2 fonament | 110.496 | 110.50 |
| aleta 2 alçat secció A | 133.00956 | 133.01 |
| aleta 3 fonament | 118.176 | 118.18 |
| aleta 3 alçat secció B | 183.9114 | 183.91 |
| aleta 4 fonament | 125.184 | 125.18 |
| aleta 4 alçat secció B | 173.22336 | 173.22 |
| Total |  | 1127.23 |

**E0502** m3 Formigó HM-20 fonaments
142.25 m3 × 62.85 = 8940.41

| Amidament | Uts. | Llarg | Parcial |
|---|---|---|---|
| caixó s/llistat: | 1 | 29.53 | 29.53 |
| aletes escullera: |  |  |  |
| aleta 1 fonament | 12.4704 |  | 12.47 |
| aleta 1 alçat secció B | 15.852996 |  | 15.85 |
| aleta 2 fonament | 11.0496 |  | 11.05 |
| aleta 2 alçat secció A | 13.300956 |  | 13.30 |
| aleta 3 fonament | 11.8176 |  | 11.82 |
| aleta 3 alçat secció B | 18.39114 |  | 18.39 |
| aleta 4 fonament | 12.5184 |  | 12.52 |
| aleta 4 alçat secció B | 17.322336 |  | 17.32 |
| Total |  |  | 142.25 |

**E0505** m3 Formigó HA-25 fonaments i soleres
248.33 m3 × 65.96 = 16379.85

| Amidament | Uts. | Llarg | Ample | Alt | Parcial |
|---|---|---|---|---|---|
| caixó s/listat | 1 | 243.713 |  |  | 243.71 |
| Llosa pretil | 2 | 9 | 0.57 | 0.45 | 4.62 |
| Total |  |  |  |  | 248.33 |

**E0508** m3 Formigó HA-25 alçats
324.56 m3 × 71.75 = 23287.18

| Amidament | Uts. | Llarg | Parcial |
|---|---|---|---|
| caixó s/ listat | 1 | 324.559 | 324.56 |
| Total |  |  | 324.56 |

**E0515** m2 Encofrat de fusta per a fonaments i/o formigó ocult
379.17 m2 × 24.49 = 9285.87

| Amidament | Uts. | Llarg | Parcial |
|---|---|---|---|
| caixó s/llistat | 1 | 379.168 | 379.17 |
| Total |  |  | 379.17 |

**E0516** m2 Encofrat de fusta per a formigó vist
564.72 m2 × 30.52 = 17235.25

| Amidament | Uts. | Llarg | Ample | Alt | Parcial |
|---|---|---|---|---|---|
| caixó s/listat | 1 | 527.995 |  |  | 528.00 |
| Llosa pretil | 2 | 9 | 0.45 | 2 | 16.20 |
|  | 2 | 9 | 0.57 | 2 | 20.52 |
| Total |  |  |  |  | 564.72 |

**E0517** kg Acer especial B-500S de límit elàstic 500 N/mm2 en barres corrugades
31221.8 kg × 0.97 = 30285.15

| Amidament | Uts. | Llarg | Alt | Parcial |
|---|---|---|---|---|
| caixó s/llistat | 1 | 30898.4 |  | 30898.40 |
| Llosa pretil | 1 | 4.62 | 70 | 323.40 |
| Total |  |  |  | 31221.8 |

**E0519** m3 Muntatge i desmuntatge de cindri amb apuntalament metàl·lic
855.78 m3 × 11.48 = 9824.35

| Amidament | Uts. | Llarg | Parcial |
|---|---|---|---|
| caixó s/listat | 1 | 855.784 | 855.78 |
| Total |  |  | 855.78 |

**E0320** m3 Rebliment i piconatge de material granular en extradós
517.94 m3 × 22.54 = 11674.37

| Amidament | Uts. | Llarg | Ample | Alt | Parcial |
|---|---|---|---|---|---|
| caixó | 2 | 35.93 | 1 | 4.7 | 337.742 |
| aletes escullera: |  |  |  |  |  |
| aleta 1 alçat secció B | 1 | 12.99 | 1 | 3.39 | 44.036 |
| aleta 2 alçat secció A | 1 | 11.51 | 1 | 3.211 | 36.959 |
| aleta 3 alçat secció B | 1 | 12.31 | 1 | 4.15 | 51.087 |
| aleta 4 alçat secció B | 1 | 13.04 | 1 | 3.69 | 48.118 |
| Total |  |  |  |  | 517.94 |

**E0890** m Canonada PVC ranurada, DN-200, 4kN/m2, drenatge
121.71 m × 7.86 = 956.64

| Amidament | Uts. | Llarg | Parcial |
|---|---|---|---|
| caixó | 2 | 35.93 | 71.86 |
| aletes escullera: |  |  |  |
| aleta 1 alçat secció B | 1 | 12.99 | 12.99 |
| aleta 2 alçat secció A | 1 | 11.51 | 11.51 |
| aleta 3 alçat secció B | 1 | 12.31 | 12.31 |
| aleta 4 alçat secció B | 1 | 13.04 | 13.04 |
| Total |  |  | 121.71 |

**E0666D** m2 Feltre geotextil de polipropilè 250 g/m2
517.94 m2 × 3.45 = 1786.89

| Amidament | Uts. | Llarg | Alt | Parcial |
|---|---|---|---|---|
| caixó | 2 | 35.93 | 4.7 | 337.74 |
| aletes escullera: |  |  |  |  |
| aleta 1 alçat secció B | 1 | 12.99 | 3.39 | 44.04 |
| aleta 2 alçat secció A | 1 | 11.51 | 3.21 | 36.95 |
| aleta 3 alçat secció B | 1 | 12.31 | 4.15 | 51.09 |
| aleta 4 alçat secció B | 1 | 13.04 | 3.69 | 48.12 |
| Total |  |  |  | 517.94 |

**E07011** m Ampit metàl·lic tipus PMC2/10f (PMH-13)
40 m × 211.92 = 8476.80

| Amidament | Uts. | Llarg | Parcial |
|---|---|---|---|
| OF 0.2 | 2 | 20 | 40.00 |
| Total |  |  | 40 |

**E0737** m Pintura d'ampit o barana metàl·lica de pont color RAL a determinar
40 m × 29.6 = 1184.00

| Amidament | Uts. | Llarg | Parcial |
|---|---|---|---|
| OF 0.2 | 2 | 20 | 40.00 |
| Total |  |  | 40 |

**E0759** m Barrera de seguretat simple BMSNC2/T 2 tanques sobreposades
32 m × 61.14 = 1956.48

| Amidament | Uts. | Llarg | Parcial |
|---|---|---|---|
|  | 4 | 8 | 32.00 |
| Total |  |  | 32 |

**E0532** m2 Impermeabilització tauler pont
244.51 m2 × 4.68 = 1144.31

| Amidament | Uts. | Llarg | Ample | Parcial |
|---|---|---|---|---|
| Tauler pont | 1 | 34.93 | 7 | 244.51 |
| Total |  |  |  | 244.51 |

**E0533** m2 Pintura bituminosa en extradós de murs (tres capes)
337.74 m2 × 2.06 = 695.74

| Amidament | Uts. | Llarg | Alt | Parcial |
|---|---|---|---|---|
| caixó | 2 | 35.93 | 4.7 | 337.74 |
| Total |  |  |  | 337.74 |

**E0424** m2 Aplacat de pedra rejuntat amb morter de ciment sobre solera de formigó
18 m2 × 28.53 = 513.54

| Amidament | Uts. | Llarg | Alt | Parcial |
|---|---|---|---|---|
| Lateral llosa vista | 2 | 9 | 1 | 18.00 |
| Total |  |  |  | 18 |

**E0414** m2 Emmacat de pedra, rejuntat de formigó HM-20
185.65 m2 × 49.96 = 9275.07

| Amidament | Uts. | Llarg | Ample | Parcial |
|---|---|---|---|---|
| Emmacat de pedra sortida | 1 | 12.95 | 8.2 | 106.19 |
| Emmacat de pedra entrada | 1 | 9.69 | 8.2 | 79.46 |
| Total |  |  |  | 185.65 |

### 0503 O.F. 1 P.K. 1+800
Import: 56325.32

**E0305** m3 Excavació rases i pous, mitjans mecànics, cànon abocador
216.53 m3 × 11.12 = 2407.81

| Amidament | Uts. | Llarg | Ample | Alt | Parcial |
|---|---|---|---|---|---|
| caixó | 1 | 22.65 | 8.52 | 1 | 192.98 |
| rastrell | 2 | 4.52 | 0.4 | 0.5 | 1.81 |
| base sortida calaix | 1 | 3.64 | 4.82 | 0.6 | 10.53 |
| base entrada calaix | 1 | 2.3 | 5.46 | 0.6 | 7.53 |
| Emmacat de pedra sortida | 1 | 3.82 | 4.82 | 0.2 | 3.68 |
| Total |  |  |  |  | 216.53 |

**E0502** m3 Formigó HM-20 fonaments
24.58 m3 × 62.85 = 1544.85

| Amidament | Uts. | Llarg | Ample | Alt | Parcial |
|---|---|---|---|---|---|
| caixó s/listat | 1 | 10.238 |  |  | 10.24 |
| base sortida calaix | 1 | 3.64 | 4.82 | 0.1 | 1.75 |
| base entrada calaix | 1 | 2.3 | 5.46 | 0.1 | 1.26 |
| pas fauna 2 | 1 | 22.65 | 1 | 0.5 | 11.33 |
| Total |  |  |  |  | 24.58 |

**E0505** m3 Formigó HA-25 fonaments i soleres
62.7 m3 × 65.96 = 4135.69

| Amidament | Uts. | Llarg | Ample | Alt | Parcial |
|---|---|---|---|---|---|
| caixó s/listat | 1 | 47.652 |  |  | 47.65 |
| base sortida calaix | 1 | 3.64 | 4.82 | 0.5 | 8.77 |
| base entrada calaix | 1 | 2.3 | 5.46 | 0.5 | 6.28 |
| Total |  |  |  |  | 62.7 |

**E0508** m3 Formigó HA-25 alçats
98.6 m3 × 71.75 = 7074.55

| Amidament | Uts. | Llarg | Ample | Alt | Parcial |
|---|---|---|---|---|---|
| caixó s/ listat | 1 | 85.81 |  |  | 85.81 |
| aleta 1 | 1 | 3.31 | 0.46 | 2 | 3.05 |
| aleta 2 | 1 | 3.93 | 0.46 | 2 | 3.62 |
| aleta 3 | 1 | 3.59 | 0.46 | 2 | 3.30 |
| aleta 4 | 1 | 3.06 | 0.46 | 2 | 2.82 |
| Total |  |  |  |  | 98.6 |

**E0515** m2 Encofrat de fusta per a fonaments i/o formigó ocult
178.79 m2 × 24.49 = 4378.57

| Amidament | Uts. | Llarg | Alt | Parcial |
|---|---|---|---|---|
| caixó s/listat | 1 | 165.488 |  | 165.49 |
| base entrada calaix | 2 | 3.64 | 0.6 | 4.37 |
| base sortida calaix | 2 | 2.3 | 0.6 | 2.76 |
| base entrada calaix | 1 | 4.82 | 0.6 | 2.89 |
| base sortida calaix | 1 | 5.46 | 0.6 | 3.28 |
| Total |  |  |  | 178.79 |

**E0516** m2 Encofrat de fusta per a formigó vist
299.1 m2 × 30.52 = 9128.53

| Amidament | Uts. | Llarg | Ample | Alt | Parcial |
|---|---|---|---|---|---|
| caixó s/listat | 1 | 205.878 |  |  | 205.88 |
| aleta 1 | 2 | 3.31 |  | 2 | 13.24 |
| aleta 2 | 2 | 3.93 |  | 2 | 15.72 |
| aleta 3 | 2 | 3.59 |  | 2 | 14.36 |
| aleta 4 | 2 | 3.06 |  | 2 | 12.24 |
| tapes | 4 |  | 0.46 | 2 | 3.68 |
| Pas fauna 2 | 1 | 22.65 |  | 0.5 | 11.33 |
|  | 1 | 22.65 | 1 |  | 22.65 |
| Total |  |  |  |  | 299.1 |

**E0517** kg Acer especial B-500S de límit elàstic 500 N/mm2 en barres corrugades
15425.31 kg × 0.97 = 14962.55

| Amidament | Uts. | Llarg | Ample | Parcial |
|---|---|---|---|---|
| caixó s/llistat | 1 | 13754.91 |  | 13754.91 |
| base sortida calaix | 1 | 8.77 | 60 | 526.20 |
| base entrada calaix | 1 | 6.28 | 60 | 376.80 |
| aleta 1 | 1 | 3.05 | 60 | 183.00 |
| aleta 2 | 1 | 3.62 | 60 | 217.20 |
| aleta 3 | 1 | 3.3 | 60 | 198.00 |
| aleta 4 | 1 | 2.82 | 60 | 169.20 |
| Total |  |  |  | 15425.31 |

**E0519** m3 Muntatge i desmuntatge de cindri amb apuntalament metàl·lic
203.85 m3 × 11.48 = 2340.20

| Amidament | Uts. | Llarg | Parcial |
|---|---|---|---|
| caixó s/listat | 1 | 203.85 | 203.85 |
| Total |  |  | 203.85 |

**E0320** m3 Rebliment i piconatge de material granular en extradós
194.29 m3 × 22.54 = 4379.30

| Amidament | Uts. | Llarg | Ample | Alt | Parcial |
|---|---|---|---|---|---|
| caixó | 2 | 22.65 | 1 | 2.95 | 133.64 |
| embocadura entrada | 2 | 4.82 | 1 | 2.95 | 28.44 |
| embocadura sortida | 2 | 5.46 | 1 | 2.95 | 32.21 |
| Total |  |  |  |  | 194.29 |

**E0890** m Canonada PVC ranurada, DN-200, 4kN/m2, drenatge
65.86 m × 7.86 = 517.66

| Amidament | Uts. | Llarg | Parcial |
|---|---|---|---|
| caixó | 2 | 22.65 | 45.30 |
| embocadura entrada | 2 | 4.82 | 9.64 |
| embocadura sortida | 2 | 5.46 | 10.92 |
| Total |  |  | 65.86 |

**E0666D** m2 Feltre geotextil de polipropilè 250 g/m2
194.29 m2 × 3.45 = 670.30

| Amidament | Uts. | Llarg | Alt | Parcial |
|---|---|---|---|---|
| caixó | 2 | 22.65 | 2.95 | 133.64 |
| embocadura entrada | 2 | 4.82 | 2.95 | 28.44 |
| embocadura sortida | 2 | 5.46 | 2.95 | 32.21 |
| Total |  |  |  | 194.29 |

**E0759** m Barrera de seguretat simple BMSNC2/T 2 tanques sobreposades
12 m × 61.14 = 733.68

| Amidament | Uts. | Llarg | Parcial |
|---|---|---|---|
|  | 2 | 6 | 12.00 |
| Total |  |  | 12 |

**E0736B** u Extrem de 8 m de barrera de seguretat metàl·lica
2 u × 331.7 = 663.40
Extrem de 8 m mínim de barrera de seguretat metàl·lica de qualsevol tipus, amb abatiment o encastament en talús del desmunt, galvanitzada en calent, incloent tanca de secció doble ona, pals cada 2 m, xapes de reforç, peça en angle, topall final, elements de fixació, peça reflectora a dues cares, inclòs enclavament i soldadures, totalment col·locat.

| Codi | Ut | Descripció | Rendiment | Preu | Import |
|---|---|---|---|---|---|
| O0101 | h | Cap de colla | 0.2 | 20.6 | 4.1200 |
| O0102 | h | Oficial 1ª | 0.8 | 20.46 | 16.3680 |
| O0110 | h | Peó | 0.8 | 16.75 | 13.4000 |
| P1445 | u | Extrem de 8 metres (material; 23/07/1998) | 1 | 271 | 271.0000 |
| P1424 | u | Part proporc. mater. barreres | 1 | 6.2822 | 6.2822 |
| M0253 | h | Màquina per a clavar muntants metàl·lics | 0.04 | 43.968936 | 1.7588 |
| %1613 |  | Despeses indirectes | 6 % | 312.9290 | 18.7757 |
|  |  | Total |  |  | 331.7 |

**E0736C** u Extrem de 12 m de barrera de seguretat metàl·lica
2 u × 484.84 = 969.68
Extrem de 12 m mínim de barrera de seguretat metàl·lica de qualsevol tipus, amb abatiment o encastament en talús del desmunt, galvanitzada en calent, incloent tanca de secció doble ona, pals cada 2 m, xapes de reforç, peça en angle, topall final, elements de fixació, peça reflectora a dues cares, inclòs enclavament i soldadures, totalment col·locat.

| Codi | Ut | Descripció | Rendiment | Preu | Import |
|---|---|---|---|---|---|
| O0101 | h | Cap de colla | 0.25 | 20.6 | 5.15 |
| O0102 | h | Oficial 1ª | 1 | 20.46 | 20.46 |
| O0110 | h | Peó | 1 | 16.75 | 16.75 |
| P1446 | u | Extrem de 12 metres (material; 23/07/1998) | 1 | 407 | 407.00 |
| P1424 | u | Part proporc. mater. barreres | 1 | 6.2822 | 6.28 |
| M0253 | h | Màquina per a clavar muntants metàl·lics | 0.04 | 43.968936 | 1.76 |
| %1613 |  | Despeses indirectes | 6 % | 457.40 | 27.44 |
|  |  | Total |  |  | 484.84 |

**E0737** m Pintura d'ampit o barana metàl·lica de pont color RAL a determinar
12 m × 29.6 = 355.20

| Amidament | Uts. | Llarg | Parcial |
|---|---|---|---|
| OF 1 | 2 | 6 | 12.00 |
| Total |  |  | 12 |

**E0532** m2 Impermeabilització tauler pont
97.85 m2 × 4.68 = 457.94

| Amidament | Uts. | Llarg | Ample | Parcial |
|---|---|---|---|---|
| Tauler pont | 1 | 22.65 | 4.32 | 97.85 |
| Total |  |  |  | 97.85 |

**E0533** m2 Pintura bituminosa en extradós de murs (tres capes)
194.29 m2 × 2.06 = 400.24

| Amidament | Uts. | Llarg | Alt | Parcial |
|---|---|---|---|---|
| caixó | 2 | 22.65 | 2.95 | 133.64 |
| embocadura entrada | 2 | 4.82 | 2.95 | 28.44 |
| embocadura sortida | 2 | 5.46 | 2.95 | 32.21 |
| Total |  |  |  | 194.29 |

**E0424** m2 Aplacat de pedra rejuntat amb morter de ciment sobre solera de formigó
12 m2 × 28.53 = 342.36

| Amidament | Uts. | Llarg | Alt | Parcial |
|---|---|---|---|---|
| Lateral llosa vista | 2 | 6 | 1 | 12.00 |
| Total |  |  |  | 12 |

**E0414** m2 Emmacat de pedra, rejuntat de formigó HM-20
17.27 m2 × 49.96 = 862.81

| Amidament | Uts. | Llarg | Ample | Parcial |
|---|---|---|---|---|
| Emmacat de pedra sortida | 1 | 3.82 | 4.52 | 17.27 |
| Total |  |  |  | 17.27 |

### 0504 O.F. 2 P.K. 2+080
Import: 64556.96

**E0305** m3 Excavació rases i pous, mitjans mecànics, cànon abocador
166.04 m3 × 11.12 = 1846.36

| Amidament | Uts. | Llarg | Ample | Alt | Parcial |
|---|---|---|---|---|---|
| caixó | 1 | 26.63 | 3.983 | 1.4 |  |
| rastrell | 2 | 3.98 | 0.4 | 0.5 |  |
| base sortida calaix | 1 | 4.22 | 3.98 | 0.6 |  |
| base entrada calaix | 1 | 2.51 | 3.98 | 0.6 |  |
| Total |  |  |  |  | 166.04 |

**E0502** m3 Formigó HM-20 fonaments
13.29 m3 × 62.85 = 835.28

| Amidament | Uts. | Llarg | Ample | Alt | Parcial |
|---|---|---|---|---|---|
| caixó s/listat | 1 | 10.607 |  |  | 10.61 |
| base sortida calaix | 1 | 4.22 | 3.98 | 0.1 | 1.68 |
| base entrada calaix | 1 | 2.51 | 3.98 | 0.1 | 1.00 |
| Total |  |  |  |  | 13.29 |

**E0505** m3 Formigó HA-25 fonaments i soleres
71.28 m3 × 65.96 = 4701.63

| Amidament | Uts. | Llarg | Ample | Alt | Parcial |
|---|---|---|---|---|---|
| caixó s/listat | 1 | 54.428 |  |  | 54.43 |
| base sortida calaix | 1 | 4.22 | 5.09 | 0.5 | 10.74 |
| base entrada calaix | 1 | 2.51 | 4.87 | 0.5 | 6.11 |
| Total |  |  |  |  | 71.28 |

**E0508** m3 Formigó HA-25 alçats
121.65 m3 × 71.75 = 8728.39

| Amidament | Uts. | Llarg | Ample | Alt | Parcial |
|---|---|---|---|---|---|
| caixó s/ listat | 1 | 108.431 |  |  | 108.43 |
| aleta 1 | 1 | 4.48 | 0.46 | 2.25 | 4.64 |
| aleta 2 | 1 | 3.77 | 0.46 | 2.25 | 3.90 |
| aleta 3 | 1 | 2.26 | 0.46 | 2.25 | 2.34 |
| aleta 4 | 1 | 2.26 | 0.46 | 2.25 | 2.34 |
| Total |  |  |  |  | 121.65 |

**E0515** m2 Encofrat de fusta per a fonaments i/o formigó ocult
237.5 m2 × 24.49 = 5816.38

| Amidament | Uts. | Llarg | Alt | Parcial |
|---|---|---|---|---|
| caixó s/listat | 1 | 223.46 |  | 223.46 |
| base sortida calaix | 2 | 4.22 | 0.6 | 5.06 |
|  | 1 | 5.08 | 0.6 | 3.05 |
| base entrada calaix | 2 | 2.51 | 0.6 | 3.01 |
|  | 1 | 4.87 | 0.6 | 2.92 |
| Total |  |  |  | 237.5 |

**E0516** m2 Encofrat de fusta per a formigó vist
314.21 m2 × 30.52 = 9589.69

| Amidament | Uts. | Llarg | Ample | Alt | Parcial |
|---|---|---|---|---|---|
| caixó s/listat | 1 | 252.6 |  |  | 252.60 |
| aleta 1 | 2 | 4.48 |  | 2.25 | 20.16 |
| aleta 2 | 2 | 3.77 |  | 2.25 | 16.97 |
| aleta 3 | 2 | 2.26 |  | 2.25 | 10.17 |
| aleta 4 | 2 | 2.26 |  | 2.25 | 10.17 |
| tapes | 4 |  | 0.46 | 2.25 | 4.14 |
| Total |  |  |  |  | 314.21 |

**E0517** kg Acer especial B-500S de límit elàstic 500 N/mm2 en barres corrugades
19851.77 kg × 0.97 = 19256.22

| Amidament | Uts. | Llarg | Ample | Parcial |
|---|---|---|---|---|
| caixó s/llistat | 1 | 18047.57 |  | 18047.57 |
| base sortida calaix | 1 | 10.74 | 60 | 644.40 |
| base entrada calaix | 1 | 6.11 | 60 | 366.60 |
| aleta 1 | 1 | 4.64 | 60 | 278.40 |
| aleta 2 | 1 | 3.9 | 60 | 234.00 |
| aleta 3 | 1 | 2.34 | 60 | 140.40 |
| aleta 4 | 1 | 2.34 | 60 | 140.40 |
| Total |  |  |  | 19851.77 |

**E0519** m3 Muntatge i desmuntatge de cindri amb apuntalament metàl·lic
245.02 m3 × 11.48 = 2812.83

| Amidament | Uts. | Llarg | Parcial |
|---|---|---|---|
| caixó s/listat | 1 | 245.023 | 245.02 |
| Total |  |  | 245.02 |

**E0320** m3 Rebliment i piconatge de material granular en extradós
249.38 m3 × 22.54 = 5621.03

| Amidament | Uts. | Llarg | Ample | Alt | Parcial |
|---|---|---|---|---|---|
| caixó | 2 | 26.63 | 1 | 4 | 213.04 |
| base sortida calaix | 2 | 4.22 | 1 | 2.7 | 22.79 |
| base entrada calaix | 2 | 2.51 | 1 | 2.7 | 13.55 |
| Total |  |  |  |  | 249.38 |

**E0890** m Canonada PVC ranurada, DN-200, 4kN/m2, drenatge
66.72 m × 7.86 = 524.42

| Amidament | Uts. | Llarg | Parcial |
|---|---|---|---|
| caixó | 2 | 26.63 | 53.26 |
| base sortida calaix | 2 | 4.22 | 8.44 |
| base entrada calaix | 2 | 2.51 | 5.02 |
| Total |  |  | 66.72 |

**E0666D** m2 Feltre geotextil de polipropilè 250 g/m2
249.38 m2 × 3.45 = 860.36

| Amidament | Uts. | Llarg | Alt | Parcial |
|---|---|---|---|---|
| caixó | 2 | 26.63 | 4 | 213.04 |
| base sortida calaix | 2 | 4.22 | 2.7 | 22.79 |
| base entrada calaix | 2 | 2.51 | 2.7 | 13.55 |
| Total |  |  |  | 249.38 |

**E0759** m Barrera de seguretat simple BMSNC2/T 2 tanques sobreposades
12 m × 61.14 = 733.68

| Amidament | Uts. | Llarg | Parcial |
|---|---|---|---|
|  | 2 | 6 | 12.00 |
| Total |  |  | 12 |

**E0736B** u Extrem de 8 m de barrera de seguretat metàl·lica
2 u × 331.7 = 663.40

**E0736C** u Extrem de 12 m de barrera de seguretat metàl·lica
2 u × 484.84 = 969.68

**E0737** m Pintura d'ampit o barana metàl·lica de pont color RAL a determinar
12 m × 29.6 = 355.20

| Amidament | Uts. | Llarg | Parcial |
|---|---|---|---|
| OF 1 | 2 | 6 | 12.00 |
| Total |  |  | 12 |

**E0532** m2 Impermeabilització tauler pont
82.55 m2 × 4.68 = 386.33

| Amidament | Uts. | Llarg | Ample | Parcial |
|---|---|---|---|---|
| Tauler pont | 1 | 26.63 | 3.1 | 82.55 |
| Total |  |  |  | 82.55 |

**E0533** m2 Pintura bituminosa en extradós de murs (tres capes)
249.38 m2 × 2.06 = 513.72

| Amidament | Uts. | Llarg | Alt | Parcial |
|---|---|---|---|---|
| caixó | 2 | 26.63 | 4 | 213.04 |
| base sortida calaix | 2 | 4.22 | 2.7 | 22.79 |
| base entrada calaix | 2 | 2.51 | 2.7 | 13.55 |
| Total |  |  |  | 249.38 |

**E0424** m2 Aplacat de pedra rejuntat amb morter de ciment sobre solera de formigó
12 m2 × 28.53 = 342.36

| Amidament | Uts. | Llarg | Alt | Parcial |
|---|---|---|---|---|
| Lateral llosa vista | 2 | 6 | 1 | 12.00 |
| Total |  |  |  | 12 |

### 0505 O.F. 3 P.K. 3+000
Import: 75037.69

**E0201** m3 Enderroc fonament formigó en massa, inclòs transport a abocador
17.28 m3 × 49.97 = 863.48

| Amidament | Uts. | Llarg | Ample | Alt | Parcial |
|---|---|---|---|---|---|
| Llosa nivell terreny reposició | 1 | 10.59 | 4.56 | 0.2 | 9.66 |
| Sabates | 2 | 10.59 | 1.8 | 0.2 | 7.62 |
| Total |  |  |  |  | 17.28 |

**E0305** m3 Excavació rases i pous, mitjans mecànics, cànon abocador
386.02 m3 × 11.12 = 4292.54

| Amidament | Uts. | Llarg | Ample | Alt | Parcial |
|---|---|---|---|---|---|
| cara contra terreny pòrtic | 2 | 10.59 | 2 | 4 | 169.44 |
| Sabates | 2 | 10.59 | 1.8 | 1.5 | 57.19 |
| Aletes escollera | 1 | 35.42 | 3 | 1.5 | 159.39 |
| Total |  |  |  |  | 386.02 |

**E0412** t Escullera amb blocs pedra granítica 800-1500 kg
744.3 t × 28.7 = 21361.41

| Amidament | Uts. | Parcial |
|---|---|---|
| aletes escullera: |  |  |
| aleta 1 alçat | 280.08 | 280.08 |
| aleta 1 fonament | 200.88 | 200.88 |
| aleta 2 alçat | 59.04 | 59.04 |
| aleta 2 fonament | 48.15 | 48.15 |
| aleta 3 alçat | 56.16 | 56.16 |
| aleta 3 fonament | 42.75 | 42.75 |
| aleta 4 alçat | 30.24 | 30.24 |
| aleta 4 fonament | 27 | 27.00 |
| Total |  | 744.3 |

**E0502** m3 Formigó HM-20 fonaments
103.16 m3 × 62.85 = 6483.61

| Amidament | Uts. | Llarg | Ample | Alt | Parcial |
|---|---|---|---|---|---|
| aletes escullera: |  |  |  |  |  |
| aleta 1 alçat | 28.008 |  |  |  | 28.01 |
| aleta 1 fonament | 20.088 |  |  |  | 20.09 |
| aleta 2 alçat | 5.904 |  |  |  | 5.90 |
| aleta 2 fonament | 4.815 |  |  |  | 4.82 |
| aleta 3 alçat | 5.616 |  |  |  | 5.62 |
| aleta 3 fonament | 4.275 |  |  |  | 4.28 |
| aleta 4 alçat | 3.024 |  |  |  | 3.02 |
| aleta 4 fonament | 2.7 |  |  |  | 2.70 |
| sabates | 2 | 10.59 | 1.8 | 0.5 | 19.06 |
| Llosa nivell terreny reposició | 1 | 10.59 | 4.56 | 0.2 | 9.66 |
| Total |  |  |  |  | 103.16 |

**E0505** m3 Formigó HA-25 fonaments i soleres
54.76 m3 × 65.96 = 3611.97

| Amidament | Uts. | Llarg | Ample | Alt | Parcial |
|---|---|---|---|---|---|
| Sabates | 2 | 10.59 | 1.6 | 0.5 | 16.94 |
| Llosa superior | 1 | 10.59 | 4.56 | 0.5 | 24.15 |
| Lloses transició | 2 | 10.59 | 2.5 | 0.2 | 10.59 |
| Llosa pretil | 2 | 6 | 0.57 | 0.45 | 3.08 |
| Total |  |  |  |  | 54.76 |

**E0508** m3 Formigó HA-25 alçats
33.04 m3 × 71.75 = 2370.62

| Amidament | Uts. | Llarg | Ample | Alt | Parcial |
|---|---|---|---|---|---|
| Estreps | 2 | 10.59 | 0.35 | 4 | 29.65 |
|  | 2 | 10.59 | 0.3 | 0.3 | 1.91 |
|  | 2 | 10.59 | 0.07 |  | 1.48 |
| Total |  |  |  |  | 33.04 |

**E0515** m2 Encofrat de fusta per a fonaments i/o formigó ocult
84.81 m2 × 24.49 = 2077.00

| Amidament | Uts. | Llarg | Ample | Alt | Parcial |
|---|---|---|---|---|---|
| Sabates | 2 | 10.59 | 1.5 | 2 | 63.54 |
|  | 2 | 1.8 | 1.5 | 2 | 10.80 |
| Llosa transició | 4 | 2.5 |  | 0.2 | 2.00 |
|  | 4 | 10.59 |  | 0.2 | 8.47 |
| Total |  |  |  |  | 84.81 |

**E0516** m2 Encofrat de fusta per a formigó vist
220.7 m2 × 30.52 = 6735.76

| Amidament | Uts. | Llarg | Ample | Alt | Parcial |
|---|---|---|---|---|---|
| Estreps | 4 | 10.59 |  | 4 | 169.44 |
|  | 4 |  | 0.35 | 4 | 5.60 |
|  | 2 | 10.59 | 1 |  | 21.18 |
| Llosa pretil | 2 | 6 | 0.45 | 2 | 10.80 |
|  | 2 | 6 | 0.57 | 2 | 13.68 |
| Total |  |  |  |  | 220.7 |

**E0517** kg Acer especial B-500S de límit elàstic 500 N/mm2 en barres corrugades
14322 kg × 0.97 = 13892.34

| Amidament | Uts. | Ample | Parcial |
|---|---|---|---|
| segons quantia | 190.96 | 75 | 14322.00 |
| Total |  |  | 14322 |

**E0519** m3 Muntatge i desmuntatge de cindri amb apuntalament metàl·lic
169.02 m3 × 11.48 = 1940.35

| Amidament | Uts. | Llarg | Ample | Alt | Parcial |
|---|---|---|---|---|---|
| pòrtic | 1 | 10.59 | 4.56 | 3.5 | 169.02 |
| Total |  |  |  |  | 169.02 |

**E0320** m3 Rebliment i piconatge de material granular en extradós
202.92 m3 × 22.54 = 4573.82

| Amidament | Uts. | Llarg | Ample | Alt | Parcial |
|---|---|---|---|---|---|
| cara contra terreny pòrtic | 2 | 10.59 | 1 | 4 | 84.72 |
| aletes escullera: |  |  |  |  |  |
| aleta 1 alçat | 1 | 77.8 | 1 |  | 77.80 |
| aleta 2 alçat | 1 | 16.4 | 1 |  | 16.40 |
| aleta 3 alçat | 1 | 15.6 | 1 |  | 15.60 |
| aleta 4 alçat | 1 | 8.4 | 1 |  | 8.40 |
| Total |  |  |  |  | 202.92 |

**E0666D** m2 Feltre geotextil de polipropilè 250 g/m2
223.21 m2 × 3.45 = 770.07

| Amidament | Uts. | Llarg | Ample | Alt | Parcial |
|---|---|---|---|---|---|
| cara contra terreny pòrtic | 2 | 10.59 | 1.1 | 4 | 93.19 |
| aletes escullera: |  |  |  |  |  |
| aleta 1 alçat | 1 | 77.8 | 1.1 |  | 85.58 |
| aleta 2 alçat | 1 | 16.4 | 1.1 |  | 18.04 |
| aleta 3 alçat | 1 | 15.6 | 1.1 |  | 17.16 |
| aleta 4 alçat | 1 | 8.4 | 1.1 |  | 9.24 |
| Total |  |  |  |  | 223.21 |

**E0890** m Canonada PVC ranurada, DN-200, 4kN/m2, drenatge
59.43 m × 7.86 = 467.12

| Amidament | Uts. | Llarg | Ample | Parcial |
|---|---|---|---|---|
| laterals caixó | 2 | 10.59 | 1.05 | 22.24 |
| murs escullera | 1 | 35.42 | 1.05 | 37.19 |
| Total |  |  |  | 59.43 |

**E07011** m Ampit metàl·lic tipus PMC2/10f (PMH-13)
12 m × 211.92 = 2543.04

| Amidament | Uts. | Llarg | Parcial |
|---|---|---|---|
| OF 3 PK 3+000 | 2 | 6 | 12.00 |
| Total |  |  | 12 |

**E0737** m Pintura d'ampit o barana metàl·lica de pont color RAL a determinar
12 m × 29.6 = 355.20

| Amidament | Uts. | Llarg | Parcial |
|---|---|---|---|
| OF 3 PK 3+000 | 2 | 6 | 12.00 |
| Total |  |  | 12 |

**E0759** m Barrera de seguretat simple BMSNC2/T 2 tanques sobreposades
32 m × 61.14 = 1956.48

| Amidament | Uts. | Llarg | Parcial |
|---|---|---|---|
|  | 4 | 8 | 32.00 |
| Total |  |  | 32 |

**E0532** m2 Impermeabilització tauler pont
48.29 m2 × 4.68 = 226.00

| Amidament | Uts. | Llarg | Ample | Parcial |
|---|---|---|---|---|
| Llosa superior | 1 | 10.59 | 4.56 | 48.29 |
| Total |  |  |  | 48.29 |

**E0533** m2 Pintura bituminosa en extradós de murs (tres capes)
84.72 m2 × 2.06 = 174.52

| Amidament | Uts. | Llarg | Alt | Parcial |
|---|---|---|---|---|
| Estreps | 2 | 10.59 | 4 | 84.72 |
| Total |  |  |  | 84.72 |

**E0424** m2 Aplacat de pedra rejuntat amb morter de ciment sobre solera de formigó
12 m2 × 28.53 = 342.36

| Amidament | Uts. | Llarg | Alt | Parcial |
|---|---|---|---|---|
| Lateral llosa vista | 2 | 6 | 1 | 12.00 |
| Total |  |  |  | 12 |

## 06 REPOSICIÓ DE SERVEIS AFECTATS
Import: 246600.91

### 0601 ENLLUMENAT PÚBLIC
Import: 1700.04

**E034001** u Cales per a localització serveis
6 u × 53.8 = 322.80
Cales pera a la localització dels serveis existents.

| Codi | Ut | Descripció | Rendiment | Preu | Import |
|---|---|---|---|---|---|
| O0101 | h | Cap de colla | 0.1 | 20.6 | 2.06 |
| O0102 | h | Oficial 1ª | 0.4 | 20.46 | 8.18 |
| O0110 | h | Peó | 1 | 16.75 | 16.75 |
| M0207 | h | Retroexcavadora | 0.4 | 59.41 | 23.76 |
| %1613 |  | Despeses indirectes | 6 % | 50.75 | 3.05 |
|  |  | Total |  |  | 53.8 |

**E0342** m3 Excavació manual en rases, pous o fonaments, inclòs tranport
18 m3 × 41.96 = 755.28
Excavació manual en rases, pous o fonaments, inclòs càrrega i transport.

| Codi | Ut | Descripció | Rendiment | Preu | Import |
|---|---|---|---|---|---|
| O0101 | h | Cap de colla | 0.05 | 20.6 | 1.030 |
| O0102 | h | Oficial 1ª | 0.2 | 20.46 | 4.092 |
| O0110 | h | Peó | 2 | 16.75 | 33.500 |
| P1613 | u | Cànon d'abocador | 1.2 | 0.8 | 0.960 |
| %1613 |  | Despeses indirectes | 6 % | 39.582 | 2.375 |
|  |  | Total |  |  | 41.96 |

| Amidament | Uts. | Llarg | Ample | Alt | Parcial |
|---|---|---|---|---|---|
| cales localització serveis | 6 | 2 | 1 | 1.5 | 18.00 |
| Total |  |  |  |  | 18 |

**E10215** u Retirada de bàcul ó llumenera i trasllat al magatzem
6 u × 82.66 = 495.96
Retirada de bàcul ó fanal amb llumenera i trasllat al magatzem de l'Ajuntament, inclòs demolició del seu fonament.

| Codi | Ut | Descripció | Rendiment | Preu | Import |
|---|---|---|---|---|---|
| O0101 | h | Cap de colla | 0.05 | 20.6 | 1.03 |
| O0102 | h | Oficial 1ª | 0.25 | 20.46 | 5.12 |
| O0110 | h | Peó | 1.1 | 16.75 | 18.43 |
| P1609 | m3 | Excavació de terres | 0.64 | 11.118 | 7.12 |
| M0214 | h | Camió grua | 1.1 | 42.073368 | 46.28 |
| %1613 |  | Despeses indirectes | 6 % | 77.98 | 4.68 |
|  |  | Total |  |  | 82.66 |

| Amidament | Uts. | Parcial |
|---|---|---|
| Vial 1 | 6 | 6.00 |
| Total |  | 6 |

**E10225** m Arrencada de tubs, cablejats i accessoris d'instal·lació elèctrica superficial ó soterrada,
175 m × 0.72 = 126.00
Arrencada de tubs, cablejats i accessoris d'instal·lació elèctrica de qualsevol diàmetre, inclòs part proporcional d'accessoris i arquetes, amb mitjans mecànics i manuals, inclòs càrrega i transport a abocador, cànon i condicionament del mateix.

| Codi | Ut | Descripció | Rendiment | Preu | Import |
|---|---|---|---|---|---|
| O0102 | h | Oficial 1ª | 0.015 | 20.46 | 0.31 |
| O0110 | h | Peó | 0.015 | 16.75 | 0.25 |
| M0212B | h | Camió de trabuc de 20 t | 0.003 | 37.33 | 0.11 |
| P1613 | u | Cànon d'abocador | 0.01 | 0.8 | 0.01 |
| %1613 |  | Despeses indirectes | 6 % | 0.68 | 0.04 |
|  |  | Total |  |  | 0.72 |

| Amidament | Uts. | Llarg | Parcial |
|---|---|---|---|
| Tub enllumenat existent entrada a La Selva | 1 | 175 | 175.00 |
| Total |  |  | 175 |

### 0602 BAIXA TENSIÓ
Import: 33934.28

**E034001** u Cales per a localització serveis
30 u × 53.8 = 1614.00

**E0342** m3 Excavació manual en rases, pous o fonaments, inclòs tranport
90 m3 × 41.96 = 3776.40

| Amidament | Uts. | Llarg | Ample | Alt | Parcial |
|---|---|---|---|---|---|
| cales localització serveis | 30 | 2 | 1 | 1.5 | 90.00 |
| Total |  |  |  |  | 90 |

**E0502** m3 Formigó HM-20 fonaments
280 m3 × 62.85 = 17598.00

| Amidament | Uts. | Llarg | Ample | Alt | Parcial |
|---|---|---|---|---|---|
| Postes a col·locar | 35 | 2 | 2 | 2 | 280.00 |
| Total |  |  |  |  | 280 |

**E0306** m3 Excavació forat per fonamentació postes de serveis, amb mitjans mecànics en qualsevol tipus de terreny, inclòs càrrega i transpo
424 m3 × 18.75 = 7950.00
Excavació forat per fonamentació postes de serveis, amb mitjans mecànics en qualsevol tipus de terreny, inclòs càrrega i transport a l'interior d'obra o abocador controlat, inclòs el seu cànon

| Codi | Ut | Descripció | Rendiment | Preu | Import |
|---|---|---|---|---|---|
| O0101 | h | Cap de colla | 0.025 | 20.6 | 0.52 |
| O0102 | h | Oficial 1ª | 0.07 | 20.46 | 1.43 |
| O0110 | h | Peó | 0.25 | 16.75 | 4.19 |
| M0207B | h | Retroexcavadora amb martell trencador | 0.12 | 68.89 | 8.27 |
| M0228 | h | Electrobomba sumergible 20 kW | 0.02 | 3.801438 | 0.08 |
| M0212B | h | Camió de trabuc de 20 t | 0.06 | 37.33 | 2.24 |
| P1613 | u | Cànon d'abocador | 1.2 | 0.8 | 0.96 |
| %1613 |  | Despeses indirectes | 6 % | 17.69 | 1.06 |
|  |  | Total |  |  | 18.75 |

| Amidament | Uts. | Llarg | Ample | Alt | Parcial |
|---|---|---|---|---|---|
| Postes a retirar | 32 | 1.5 | 1.5 | 2 | 144.00 |
| Postes a col·locar | 35 | 2 | 2 | 2 | 280.00 |
| Total |  |  |  |  | 424 |

**E10148** u Subministrament i col·locació de puntalet segons especificacions de companyia
4 u × 273.8 = 1095.20

**E10149** u Subministrament i instal·lació de caixa general de protecció i mesura CPM amb armari (01/08/2018)
4 u × 475.17 = 1900.68
Subministrament i instal·lació de caixa general de protecció i mesura de polièster (CPM), amb porta i finestreta, per a un comptador monofàsic o trifàsic i rellotge, inclòs armari prefabricat monobloc per instal·lar-la en línia de façana, totalment acabat.

### 0603 TELEFONIA
Import: 33198.95

**E034001** u Cales per a localització serveis
10 u × 53.8 = 538.00

**E0342** m3 Excavació manual en rases, pous o fonaments, inclòs tranport
30 m3 × 41.96 = 1258.80

| Amidament | Uts. | Llarg | Ample | Alt | Parcial |
|---|---|---|---|---|---|
| cales localització serveis | 10 | 2 | 1 | 1.5 | 30.00 |
| Total |  |  |  |  | 30 |

**E0305** m3 Excavació rases i pous, mitjans mecànics, cànon abocador
374.08 m3 × 11.12 = 4159.77

| Amidament | Uts. | Llarg | Ample | Alt | Parcial |
|---|---|---|---|---|---|
| Servei 303: | 1 | 374 | 0.5 | 0.8 | 149.60 |
|  | 1 | 50 | 0.4 | 0.75 | 15.00 |
| Arquetes D | 4 | 1.4 | 1.25 | 1.2 | 8.40 |
| Servei 301: | 1 | 52 | 0.5 | 0.86 | 22.36 |
|  | 1 | 176 | 0.5 | 0.84 | 73.92 |
| Arquetes D-H | 5 | 1.4 | 1.25 | 1.2 | 10.50 |
| Servei 302: | 1 | 220 | 0.5 | 0.8 | 88.00 |
| Arquetes H | 3 | 1.4 | 1.25 | 1.2 | 6.30 |
| Total |  |  |  |  | 374.08 |

**E0317** m3 Rebliment i piconatge rasa 95% PM, material préstec, inclòs càrrega i transport
193.95 m3 × 8.11 = 1572.93

| Amidament | Uts. | Llarg | Ample | Alt | Parcial |
|---|---|---|---|---|---|
| Servei 303: | 1 | 374 | 0.5 | 0.45 | 84.15 |
|  | 1 | 50 | 0.4 | 0.45 | 9.00 |
| Servei 301: | 1 | 52 | 0.5 | 0.45 | 11.70 |
|  | 1 | 176 | 0.5 | 0.45 | 39.60 |
| Servei 302: | 1 | 220 | 0.5 | 0.45 | 49.50 |
| Total |  |  |  |  | 193.95 |

**E0502** m3 Formigó HM-20 fonaments
137.45 m3 × 62.85 = 8638.73

| Amidament | Uts. | Llarg | Ample | Alt | Parcial |
|---|---|---|---|---|---|
| Servei 303: | 1 | 374 | 0.5 | 0.35 | 65.45 |
|  | 1 | 50 | 0.4 | 0.3 | 6.00 |
| Deduim tubs | -2 | 374 | 0.01 |  | -7.48 |
| Servei 301: | 1 | 52 | 0.5 | 0.41 | 10.66 |
|  | 1 | 176 | 0.5 | 0.39 | 34.32 |
| Deduim tubs | -4 | 52 | 0.01 |  | -2.08 |
|  | -2 | 176 | 0.01 |  | -3.52 |
| Servei 302: | 1 | 220 | 0.5 | 0.35 | 38.50 |
| Deduim tubs | -2 | 220 | 0.01 |  | -4.40 |
| Total |  |  |  |  | 137.45 |

**E09102B** m Tritub de 3 tubs de pead de 40 mm de diàmetre per cablejat comunicacions. (14/07/1995)
726 m × 3.21 = 2330.46
Tritub de 3 tubs de PEAD de 40 mm de diàmetre per cablejat comunicacions.

| Codi | Ut | Descripció | Rendiment | Preu | Import |
|---|---|---|---|---|---|
| O0101 | h | Cap de colla | 0.01 | 20.6 | 0.21 |
| O0102 | h | Oficial 1ª | 0.02 | 20.46 | 0.41 |
| O0110 | h | Peó | 0.02 | 16.75 | 0.34 |
| P09102 | m | Tub PEAD DN40 mm., PE-100, PN-10 (material; 23/07/1998) | 3.15 | 0.6 | 1.89 |
| A0902 | Pp | Elements de muntatge | 1 | 0.1836 | 0.18 |
| % | % | Despeses generals | 6 % | 3.03 | 0.18 |
|  |  | Total |  |  | 3.21 |

| Amidament | Uts. | Llarg | Parcial |
|---|---|---|---|
| Servei 303: | 1 | 374 | 374.00 |
| Servei 301: | 2 | 176 | 352.00 |
| Total |  |  | 726 |

**E10100A** m Tub de PVC corrugat Ø63 (14/07/1995)
640 m × 1.25 = 800.00
Tub de PVC corrugat de 63 mm. de diàmetre nominal, enterrat amb grau de resistència al xoc 7, col.locat.

| Codi | Ut | Descripció | Rendiment | Preu | Import |
|---|---|---|---|---|---|
| O0102 | h | Oficial 1ª | 0.01 | 20.46 | 0.20 |
| O0110 | h | Peó | 0.01 | 16.75 | 0.17 |
| P091271 | m | Tub corrugat Ø63 mm. (material; 23/07/1998) | 1 | 0.81 | 0.81 |
| % | % | Despeses generals | 6 % | 1.18 | 0.07 |
|  |  | Total |  |  | 1.25 |

| Amidament | Uts. | Llarg | Parcial |
|---|---|---|---|
| Servei 303: | 4 | 50 | 200.00 |
| Servei 302: | 2 | 220 | 440.00 |
| Total |  |  | 640 |

**E10100** m Tub de PVC corrugat de Ø110 (14/07/1995)
1308 m × 3.25 = 4251.00
Tub de PVC corrugat de 110 mm. de diàmetre nominal, enterrat amb grau de resistència al xoc 7, col.locat.

| Codi | Ut | Descripció | Rendiment | Preu | Import |
|---|---|---|---|---|---|
| O0102 | h | Oficial 1ª | 0.012 | 20.46 | 0.246 |
| O0110 | h | Peó | 0.012 | 16.75 | 0.201 |
| P09127 | m | Tub corrugat Ø110 mm. (material; 23/07/1998) | 1.05 | 2.49 | 2.615 |
| % | % | Despeses generals | 6 % | 3.062 | 0.184 |
|  |  | Total |  |  | 3.25 |

| Amidament | Uts. | Llarg | Parcial |
|---|---|---|---|
| Servei 303: | 2 | 374 | 748.00 |
| Servei 301: | 4 | 52 | 208.00 |
|  | 2 | 176 | 352.00 |
| Total |  |  | 1308 |

**E0306** m3 Excavació forat per fonamentació postes de serveis, amb mitjans mecànics en qualsevol tipus de terreny, inclòs càrrega i transpo
54 m3 × 18.75 = 1012.50

| Amidament | Uts. | Llarg | Ample | Alt | Parcial |
|---|---|---|---|---|---|
| Postes a retirar | 12 | 1.5 | 1.5 | 2 | 54.00 |
| Total |  |  |  |  | 54 |

**E10125** u Pericó prefabricat tipus D telefonia
6 u × 791.51 = 4749.06
Pericó prefabricat tipus D per a conduccions de telefonia, segons especificacions de la companyia subministradora, inclou bastiment i tapa de formigó homologada, totalment acabat.

| Codi | Ut | Descripció | Rendiment | Preu | Import |
|---|---|---|---|---|---|
| O0101 | h | Cap de colla | 0.05 | 20.6 | 1.03 |
| O0102 | h | Oficial 1ª | 0.45 | 20.46 | 9.21 |
| O0110 | h | Peó | 0.45 | 16.75 | 7.54 |
| M0214 | h | Camió grua | 0.45 | 42.073368 | 18.93 |
| P10124 | u | Pericó prefab. tipus D (material; 23/07/1998) | 1 | 710 | 710.00 |
| %1613 |  | Despeses indirectes | 6 % | 746.71 | 44.80 |
|  |  | Total |  |  | 791.51 |

| Amidament | Uts. | Parcial |
|---|---|---|
| Servei 303: | 4 | 4.00 |
| Servei 301 | 2 | 2.00 |
| Total |  | 6 |

**E10123** u Pericó prefabricat tipus H telefonia
6 u × 490.99 = 2945.94
Pericó prefabricat tipus H per a conduccions de telefonia, segons especificacions de la companyia subministradora, inclou bastiment i tapa de formigó homologada, totalment acabat.

| Codi | Ut | Descripció | Rendiment | Preu | Import |
|---|---|---|---|---|---|
| O0101 | h | Cap de colla | 0.1 | 20.6 | 2.06 |
| O0102 | h | Oficial 1ª | 0.5 | 20.46 | 10.23 |
| O0110 | h | Peó | 0.5 | 16.75 | 8.38 |
| M0214 | h | Camió grua | 0.2 | 42.073368 | 8.41 |
| P10123 | u | Pericó prefab. tipus H (material; 23/07/1998) | 1 | 434.12 | 434.12 |
| %1613 |  | Despeses indirectes | 6 % | 463.20 | 27.79 |
|  |  | Total |  |  | 490.99 |

| Amidament | Uts. | Parcial |
|---|---|---|
| Servei 301 | 3 | 3.00 |
| Servei 302 | 3 | 3.00 |
| Total |  | 6 |

**E10131** m Subministrament i col·locació de cinta senyalitzadora
872 m × 1.08 = 941.76

| Codi | Ut | Descripció | Rendiment | Preu | Import |
|---|---|---|---|---|---|
| A012M | h. | Cap de colla (mà d'obra; 01/09/2013) | 0.015 | 18.84 | 0.28 |
| O0106 | h. | Peó | 0.02 | 16.75 | 0.34 |
| PUC001 | m | Cinta senyalitzadora PVC (material; 01/09/2013) | 1.05 | 0.38 | 0.40 |
| %1613 |  | Despeses indirectes | 6 % | 1.02 | 0.06 |
|  |  | Total |  |  | 1.08 |

| Amidament | Uts. | Llarg | Parcial |
|---|---|---|---|
| Servei 303: | 1 | 374 | 374.00 |
|  | 1 | 50 | 50.00 |
| Servei 301: | 1 | 52 | 52.00 |
|  | 1 | 176 | 176.00 |
| Servei 302: | 1 | 220 | 220.00 |
| Total |  |  | 872 |

### 0604 CAT
Import: 20948.9

**E034001** u Cales per a localització serveis
5 u × 53.8 = 269.00

**E0342** m3 Excavació manual en rases, pous o fonaments, inclòs tranport
15 m3 × 41.96 = 629.40

| Amidament | Uts. | Llarg | Ample | Alt | Parcial |
|---|---|---|---|---|---|
| cales localització serveis | 5 | 2 | 1 | 1.5 | 15.00 |
| Total |  |  |  |  | 15 |

**E0305** m3 Excavació rases i pous, mitjans mecànics, cànon abocador
129.6 m3 × 11.12 = 1441.15

| Amidament | Uts. | Llarg | Ample | Alt | Parcial |
|---|---|---|---|---|---|
| protecció servei 201 | 2 | 90 | 0.6 | 1.2 | 129.60 |
| Total |  |  |  |  | 129.6 |

**E0317** m3 Rebliment i piconatge rasa 95% PM, material préstec, inclòs càrrega i transport
100.8 m3 × 8.11 = 817.49

| Amidament | Uts. | Llarg | Ample | Alt | Parcial |
|---|---|---|---|---|---|
| protecció servei 201 | 2 | 120 | 0.6 | 0.7 | 100.80 |
| Total |  |  |  |  | 100.8 |

**E0322** m3 Sorra de riu en recobriment de tubs
43.2 m3 × 19.49 = 841.97

| Amidament | Uts. | Llarg | Ample | Alt | Parcial |
|---|---|---|---|---|---|
| protecció servei 201 | 2 | 90 | 0.6 | 0.4 | 43.20 |
| Total |  |  |  |  | 43.2 |

**E0502** m3 Formigó HM-20 fonaments
19.8 m3 × 62.85 = 1244.43

| Amidament | Uts. | Llarg | Ample | Alt | Parcial |
|---|---|---|---|---|---|
| protecció servei 201 | 2 | 90 | 0.6 | 0.1 | 10.80 |
| Galeria interior calaix OF 0.2 | 1 | 60 | 0.1 | 0.5 | 3.00 |
|  | 1 | 60 | 1 | 0.1 | 6.00 |
| Total |  |  |  |  | 19.8 |

**E0875** m Tub de PP corrugat doble capa Ø400 mm
45 m × 31.14 = 1401.30
Tub de PP corrugat doble capa de 400 mm. de diàmetre nominal i SN 8 kN/m2, inclòs pp de peces especials i accessoris, col·locat.

| Codi | Ut | Descripció | Rendiment | Preu |
|---|---|---|---|---|
| O0101 | h | Cap de colla | 0.03 | 20.6 |
| O0102 | h | Oficial 1ª | 0.16 | 20.46 |
| O0110 | h | Peó | 0.16 | 16.75 |
| P1242 | m | Tub de pp DN400 mm., SN 8 kN/m2 | 1 | 12.65 |
| P%1615 | % | Part proporcional accessoris | 80 % |  |
| %1613 |  | Despeses indirectes | 6 % |  |

| Amidament | Uts. | Llarg | Parcial |
|---|---|---|---|
| servei 201 desviament provissional | 1 | 45 | 45.00 |
| Total |  |  | 45 |

**E09107** m Tub PEAD Ø110 PN-10 (14/07/1995)
90 m × 8.35 = 751.50
Tub de polietilè d'alta densitat PE-100, de Ø110 mm de diàmetre nominal, de 10 bar de pressió nominal, inclòs pp de peces especials i accessoris, soldat i col·locat.

| Codi | Ut | Descripció | Rendiment | Preu | Import |
|---|---|---|---|---|---|
| O0101 | h | Cap de colla | 0.025 | 20.6 | 0.52 |
| O0102 | h | Oficial 1ª | 0.05 | 20.46 | 1.02 |
| O0110 | h | Peó | 0.05 | 16.75 | 0.84 |
| P09107 | m | Tub PEAD DN110mm, PE-100, PN-10 (material; 23/07/1998) | 1.02 | 4.32 | 4.41 |
| A0901 | Pp | Accessori per a tub de polietilè | 0.06 | 15.15 | 0.91 |
| A0902 | Pp | Elements de muntatge | 1 | 0.1836 | 0.18 |
| % | % | Despeses generals | 6 % | 7.88 | 0.47 |
|  |  | Total |  |  | 8.35 |

| Amidament | Uts. | Llarg | Parcial |
|---|---|---|---|
| servei 201 desviament provissional | 1 | 90 | 90.00 |
| Total |  |  | 90 |

**505400150** m Canonada de fosa dúctil de DN-100 mm., classe 40 (23/10/2008)
90 m × 40.11 = 3609.90
Subministrament de canonada de fosa dúctil de DN-100 mm, classe 40, amb revestiment exterior de 400 gr/m2 de zinc-al, inclusivament la p.p. junta automàtica flexible.

| Codi | Ut | Descripció | Rendiment | Preu | Import |
|---|---|---|---|---|---|
| BMT07400150 | ml. | Canonada fosa dúctil DN-150 K-40 (material; 23/10/2008) | 1 | 40.113482478039 | 40.11 |
|  |  | Total |  |  | 40.11 |

| Amidament | Uts. | Llarg | Parcial |
|---|---|---|---|
| servei 201 desviament definitiu | 1 | 90 | 90.00 |
| Total |  |  | 90 |

**572000200** m Muntatge canonada FD DN-100 (06/06/2005)
90 m × 13.4 = 1206.00
Muntatge de canonada de fosa dúctil fins a DN-100, amb la p.p. de juntes flexibles, inclusivament la descàrrega i el seu aplec.

| Codi | Ut | Descripció | Rendiment | Preu | Import |
|---|---|---|---|---|---|
| BMO000300 | h. | Oficial 1ª (mà d'obra; 21/02/2011) | 0.15 | 20.13 | 3.02 |
| BMO000500 | h. | Ajudant (mà d'obra; 21/02/2011) | 0.16 | 17.97 | 2.88 |
| BMO000600 | h. | Manobre (mà d'obra; 21/02/2011) | 0.17 | 16.77 | 2.85 |
| BMQ000125 | h. | Camió grua (maquinària; 06/06/2005) | 0.1 | 46.467393452274 | 4.65 |
|  |  | Total |  |  | 13.4 |

| Amidament | Uts. | Llarg | Parcial |
|---|---|---|---|
| servei 201 desviament definitiu | 1 | 90 | 90.00 |
| Total |  |  | 90 |

**611015010** u Ventosa-purgador, DN-100/PN-10 VAG (17/08/2007)
1 u × 838.63 = 838.63
Subministrament de ventosa-purgador VAG, tipus KAT-259100 o similar, DN-100/PN-10. Segons especificacions tècniques.

| Codi | Ut | Descripció | Rendiment | Preu | Import |
|---|---|---|---|---|---|
| BMT35015010 | Ut. | Ventosa-purgador DN-150/PN-10 (material; 17/08/2007) | 1 | 838.62533413355 | 838.63 |
|  |  | Total |  |  | 838.63 |

| Amidament | Uts. | Parcial |
|---|---|---|
| servei 201 | 1 | 1.00 |
| Total |  | 1 |

**585001010** u Muntatge conjunt de peces, arqueta de ventosa (06/06/2005)
1 u × 117.71 = 117.71
Muntatge d'un conjunt de peces a les arquetes per a les ventoses.

| Codi | Ut | Descripció | Rendiment | Preu | Import |
|---|---|---|---|---|---|
| BMO000300 | h. | Oficial 1ª | 2.159 | 20.13 | 43.46 |
| BMO000500 | h. | Ajudant | 2.041 | 17.97 | 36.68 |
| BMO000600 | h. | Manobre | 1.154 | 16.77 | 19.35 |
| BMQ000125 | h. | Camió grua | 0.392 | 46.467393452274 | 18.22 |
|  |  | Total |  |  | 117.71 |

| Amidament | Uts. | Parcial |
|---|---|---|
| servei 201 | 1 | 1.00 |
| Total |  | 1 |

**601010016** u Vàlvula de comporta, DN-100/PN 10/16 (31/03/2006)
1 u × 138.39 = 138.39
Subministrament de vàlvula de comporta BV-05-47, F4 o similar, DN-100/PN 10/16. Segons especificacions tècniques.

| Codi | Ut | Descripció | Rendiment | Preu | Import |
|---|---|---|---|---|---|
| BMT39010016 | Ut. | Vàlvula de comporta DN-100/PN-10/16 (material; 31/03/2006) | 1 | 138.3920196296 | 138.39 |
|  |  | Total |  |  | 138.39 |

| Amidament | Uts. | Parcial |
|---|---|---|
| servei 201 | 1 | 1.00 |
| Total |  | 1 |

**585002010** u Muntatge conjunt de peces, arqueta de desguàs (06/06/2005)
1 u × 333.75 = 333.75
Muntatge d'un conjunt de peces a les arquetes per al desguàs.

| Codi | Ut | Descripció | Rendiment | Preu | Import |
|---|---|---|---|---|---|
| BMO000300 | h. | Oficial 1ª | 5 | 20.13 | 100.650 |
| BMO000500 | h. | Ajudant | 5 | 17.97 | 89.850 |
| BMO000600 | h. | Manobre | 3 | 16.77 | 50.310 |
| BMQ000125 | h. | Camió grua | 2 | 46.467393452274 | 92.935 |
|  |  | Total |  |  | 333.75 |

| Amidament | Uts. | Parcial |
|---|---|---|
| servei 201 | 1 | 1.00 |
| Total |  | 1 |

**E09186** u Connexió a la xarxa existent d'aigua potable, inclòs totes les peces, accessoris
4 u × 301.61 = 1206.44
Connexió a la xarxa existent d'aigua potable, inclòs totes les peces, accessoris i petit material per a la seva connexió i derivació de la nova canonada, segons indicacions el CAT.

| Codi | Ut | Descripció | Rendiment | Preu | Import |
|---|---|---|---|---|---|
| O0101 | h | Cap de colla | 1 | 20.6 | 20.60 |
| O0102 | h | Oficial 1ª | 5 | 20.46 | 102.30 |
| O0110 | h | Peó | 5 | 16.75 | 83.75 |
| P09107 | m | Tub PEAD DN110mm, PE-100, PN-10 | 3 | 4.32 | 12.96 |
| A0901 | Pp | Accessori per a tub de polietilè | 0.3 | 15.15 | 4.55 |
| P0315 | m3 | Sorra de riu a peu d'obra | 0.17 | 13.18656 | 2.24 |
| P0504 | m3 | Formigó HM-20 posat a l'obra | 0.5 | 52 | 26.00 |
| A0902 | Pp | Elements de muntatge | 3 | 0.1836 | 0.55 |
| P1609 | m3 | Excavació de terres | 0.17 | 11.118 | 1.89 |
| M0207 | h | Retroexcavadora | 0.5 | 59.41 | 29.71 |
| %1613 |  | Despeses indirectes | 6 % | 284.55 | 17.07 |
|  |  | Total |  |  | 301.61 |

| Amidament | Uts. | Parcial |
|---|---|---|
| Connexions xarxa existent per desviament provissional | 2 | 2.00 |
| Connexió xarxa existent per connexió definitiva | 2 | 2.00 |
| Total |  | 4 |

**E1211** u Pericó registre (A) 60x60x90 cm, amb tapa (aigua potable, base formigó)
2 u × 157.72 = 315.44
Pericó de registre de 60x60x80 cm, amb tapa, totalment acabat.

| Codi | Ut | Descripció | Rendiment | Preu | Import |
|---|---|---|---|---|---|
| O0101 | h | Cap de colla | 0.1 | 20.6 | 2.06 |
| O0102 | h | Oficial 1ª | 0.7 | 20.46 | 14.32 |
| O0110 | h | Peó | 1.3 | 16.75 | 21.78 |
| P0805 | u | Maó massís 29x14x5 cm. a rev. | 185 | 0.12 | 22.20 |
| E0108 | m3 | Morter de ciment elaborat a l'obra | 0.1 | 50.96 | 5.10 |
| P0504 | m3 | Formigó HM-20 posat a l'obra | 0.08 | 52 | 4.16 |
| P0841 | m2 | Enlluïment parets exteriors | 2.16 | 20.006484 | 43.21 |
| P0622A | u | Tapa fosa 680x680x40, marc 700x700, classe B-125 (material; 23/07/1998) | 1 | 35.95 | 35.95 |
| %1613 |  | Despeses indirectes | 6 % | 148.78 | 8.93 |
|  |  | Total |  |  | 157.72 |

| Amidament | Uts. | Parcial |
|---|---|---|
| servei 201 | 2 | 2.00 |
| Total |  | 2 |

**E10131** m Subministrament i col·locació de cinta senyalitzadora
90 m × 1.08 = 97.20

| Amidament | Uts. | Parcial |
|---|---|---|
| servei 201 | 90 | 90.00 |
| Total |  | 90 |

**E0225** m Desmuntatge per a substitució de tubs per a distribució de gasos i fluids, de
90 m × 5.39 = 485.10
Desmuntatge per a substitució de tubs per a distribució de gasos i fluids, de qualsevol diàmetre i material, inclòs part proporcional d'accessoris i valvuleria, amb mitjans mecànics i manuals, inclòs càrrega i transport a abocador, cànon i condicionament del mateix.

| Codi | Ut | Descripció | Rendiment | Preu | Import |
|---|---|---|---|---|---|
| O0102 | h | Oficial 1ª | 0.05 | 20.46 | 1.02 |
| O0110 | h | Peó | 0.05 | 16.75 | 0.84 |
| M0207 | h | Retroexcavadora | 0.025 | 59.41 | 1.49 |
| M0212B | h | Camió de trabuc de 20 t | 0.025 | 37.33 | 0.93 |
| P1613 | u | Cànon d'abocador | 1 | 0.8 | 0.80 |
| %1613 |  | Despeses indirectes | 6 % | 5.08 | 0.30 |
|  |  | Total |  |  | 5.39 |

| Amidament | Uts. | Llarg | Parcial |
|---|---|---|---|
| servei 201 | 1 | 90 | 90.00 |
| Total |  |  | 90 |

**E0515** m2 Encofrat de fusta per a fonaments i/o formigó ocult
90 m2 × 24.49 = 2204.10

| Amidament | Uts. | Llarg | Ample | Alt | Parcial |
|---|---|---|---|---|---|
| Galeria interior calaix OF 0.2 | 1 | 60 |  | 0.5 | 30.00 |
|  | 1 | 60 | 1 |  | 60.00 |
| Total |  |  |  |  | 90 |

**E1628** u A justificar per als assajos, proves hidràuliques i control de qualitat sol·licitat pel CAT (01/08/2018)
1 u × 3000 = 3000.00
Partida alçada a justificar per als assajos, proves hidràuliques i control de qualitat sol·licitats pel CAT.

| Amidament | Uts. | Parcial |
|---|---|---|
| Servei 201 | 1 | 1.00 |
| Total |  | 1 |

### 0605 AIGUA POTABLE I REGS
Import: 77184.24

| Codi | Ut | Descripció | Quantitat | Preu | Import |
|---|---|---|---|---|---|
| E034001 | u | Cales per a localització serveis | 30 | 53.8 | 1614.00 |

**E0342** m3 Excavació manual en rases, pous o fonaments, inclòs tranport
90 m3 × 41.96 = 3776.40

| Amidament | Uts. | Llarg | Ample | Alt | Parcial |
|---|---|---|---|---|---|
| cales localització serveis | 30 | 2 | 1 | 1.5 | 90.00 |
| Total |  |  |  |  | 90 |

**E0305** m3 Excavació rases i pous, mitjans mecànics, cànon abocador
589.6 m3 × 11.12 = 6556.35

| Amidament | Uts. | Llarg | Ample | Alt | Parcial |
|---|---|---|---|---|---|
| protecció servei 401 | 2 | 120 | 0.6 | 1.5 | 216.00 |
| protecció servei 402 | 2 | 148 | 0.6 | 1 | 177.60 |
| protecció servei 403 | 1 | 30 | 0.6 | 1 | 18.00 |
| protecció servei 404 | 1 | 30 | 0.6 | 1 | 18.00 |
| previssió regs | 1 | 500 | 0.4 | 0.8 | 160.00 |
| Total |  |  |  |  | 589.6 |

**E0317** m3 Rebliment i piconatge rasa 95% PM, material préstec, inclòs càrrega i transport
260.64 m3 × 8.11 = 2113.79

| Amidament | Uts. | Llarg | Ample | Alt | Parcial |
|---|---|---|---|---|---|
| protecció servei 401 | 2 | 120 | 0.6 | 0.8 | 115.20 |
| protecció servei 402 | 2 | 148 | 0.6 | 0.4 | 71.04 |
| protecció servei 403 | 1 | 30 | 0.6 | 0.4 | 7.20 |
| protecció servei 404 | 1 | 30 | 0.6 | 0.4 | 7.20 |
| previssió regs | 1 | 500 | 0.4 | 0.3 | 60.00 |
| Total |  |  |  |  | 260.64 |

**E0322** m3 Sorra de riu en recobriment de tubs
203.04 m3 × 19.49 = 3957.25

| Amidament | Uts. | Llarg | Ample | Alt | Parcial |
|---|---|---|---|---|---|
| protecció servei 401 | 2 | 120 | 0.6 | 0.4 | 57.60 |
| protecció servei 402 | 2 | 148 | 0.6 | 0.4 | 71.04 |
| protecció servei 403 | 1 | 30 | 0.6 | 0.4 | 7.20 |
| protecció servei 404 | 1 | 30 | 0.6 | 0.4 | 7.20 |
| previssió regs | 1 | 500 | 0.4 | 0.3 | 60.00 |
| Total |  |  |  |  | 203.04 |

**E0502** m3 Formigó HM-20 fonaments
111.52 m3 × 62.85 = 7009.03

| Amidament | Uts. | Llarg | Ample | Alt | Parcial |
|---|---|---|---|---|---|
| protecció servei 401 | 2 | 120 | 0.6 | 0.2 | 28.80 |
| protecció servei 402 | 2 | 148 | 0.6 | 0.2 | 35.52 |
| protecció servei 403 | 1 | 30 | 0.6 | 0.2 | 3.60 |
| protecció servei 404 | 1 | 30 | 0.6 | 0.2 | 3.60 |
| previssió regs | 1 | 500 | 0.4 | 0.2 | 40.00 |
| Total |  |  |  |  | 111.52 |

**E0875** m Tub de PP corrugat doble capa Ø400 mm
442 m × 31.14 = 13763.88

| Amidament | Uts. | Llarg | Parcial |
|---|---|---|---|
| protecció servei 401 | 2 | 86 | 172.00 |
| protecció servei 402 | 2 | 55 | 110.00 |
| protecció servei 403 | 1 | 30 | 30.00 |
| protecció servei 404 | 1 | 30 | 30.00 |
| previssió regs | 1 | 100 | 100.00 |
| Total |  |  | 442 |

**E09106** m Tub PEAD Ø90 PN-10 (14/07/1995)
708 m × 6.5 = 4602.00
Tub de polietilè d'alta densitat PE-100, de Ø90 mm de diàmetre nominal, de 10 bar de pressió nominal, inclòs pp de peces especials i accessoris, soldat i col·locat.

| Codi | Ut | Descripció | Rendiment | Preu | Import |
|---|---|---|---|---|---|
| O0101 | h | Cap de colla | 0.02 | 20.6 | 0.41 |
| O0102 | h | Oficial 1ª | 0.045 | 20.46 | 0.92 |
| O0110 | h | Peó | 0.045 | 16.75 | 0.75 |
| P09106 | m | Tub PEAD DN90mm, PE-100, PN-10 (material; 23/07/1998) | 1.02 | 3.05 | 3.11 |
| A0901 | Pp | Accessori per a tub de polietilè | 0.05 | 15.15 | 0.76 |
| A0902 | Pp | Elements de muntatge | 1 | 0.1836 | 0.18 |
| % | % | Despeses generals | 6 % | 6.13 | 0.37 |
|  |  | Total |  |  | 6.5 |

| Amidament | Uts. | Llarg | Parcial |
|---|---|---|---|
| servei 402 costat esq | 1 | 148 | 148.00 |
| servei 403 | 1 | 30 | 30.00 |
| servei 404 | 1 | 30 | 30.00 |
| previssió regs | 1 | 500 | 500.00 |
| Total |  |  | 708 |

**E09107** m Tub PEAD Ø110 PN-10
148 m × 8.35 = 1235.80

| Amidament | Uts. | Llarg | Parcial |
|---|---|---|---|
| servei 402 costat dret | 1 | 148 | 148.00 |
| Total |  |  | 148 |

**E09510** m Tub PEAD Ø160 PN-16 (14/07/1995)
120 m × 19.48 = 2337.60
Tub de polietilè d'alta densitat PE-100, de Ø160 mm de diàmetre nominal, de 16 bar de pressió nominal, inclòs pp de peces especials i accessoris, soldat i col·locat.

| Codi | Ut | Descripció | Rendiment | Preu | Import |
|---|---|---|---|---|---|
| O0101 | h | Cap de colla | 0.04 | 20.6 | 0.82 |
| O0102 | h | Oficial 1ª | 0.08 | 20.46 | 1.64 |
| O0110 | h | Peó | 0.08 | 16.75 | 1.34 |
| P09512 | m | Tub PEAD DN160mm, PE-100, PN-16 (material; 23/07/1998) | 1.02 | 12.63 | 12.88 |
| A0901 | Pp | Accessori per a tub de polietilè | 0.1 | 15.15 | 1.52 |
| A0902 | Pp | Elements de muntatge | 1 | 0.1836 | 0.18 |
| % | % | Despeses generals | 6 % | 18.38 | 1.10 |
|  |  | Total |  |  | 19.48 |

| Amidament | Uts. | Llarg | Parcial |
|---|---|---|---|
| servei 401 | 1 | 120 | 120.00 |
| Total |  |  | 120 |

**E09514** m Tub PEAD Ø250 PN-16 (14/07/1995)
120 m × 44.06 = 5287.20
Tub de polietilè d'alta densitat PE-100, de Ø250 mm de diàmetre nominal, de 16 bar de pressió nominal, inclòs pp de peces especials i accessoris, soldat i col·locat.

| Codi | Ut | Descripció | Rendiment | Preu | Import |
|---|---|---|---|---|---|
| O0101 | h | Cap de colla | 0.07 | 20.6 | 1.442 |
| O0102 | h | Oficial 1ª | 0.16 | 20.46 | 3.274 |
| O0110 | h | Peó | 0.16 | 16.75 | 2.680 |
| P09516 | m | Tub PEAD DN250mm, PE-100, PN-16 (material; 23/07/1998) | 1.02 | 30.35 | 30.957 |
| A0901 | Pp | Accessori per a tub de polietilè | 0.2 | 15.15 | 3.030 |
| A0902 | Pp | Elements de muntatge | 1 | 0.1836 | 0.184 |
| % | % | Despeses generals | 6 % | 41.567 | 2.494 |
|  |  | Total |  |  | 44.06 |

| Amidament | Uts. | Llarg | Parcial |
|---|---|---|---|
| servei 401 | 1 | 120 | 120.00 |
| Total |  |  | 120 |

**E1210B** u Pericó registre (B) 45x45x60 cm, amb tapa (semàf i enllum, s/base formigó)
32 u × 87.89 = 2812.48

| Amidament | Uts. | Parcial |
|---|---|---|
| protecció servei 401 | 4 | 4.00 |
| protecció servei 402 | 4 | 4.00 |
| protecció servei 403 | 2 | 2.00 |
| protecció servei 404 | 2 | 2.00 |
| previssió regs | 20 | 20.00 |
| Total |  | 32 |

**E1211** u Pericó registre (A) 60x60x90 cm, amb tapa (aigua potable, base formigó)
10 u × 157.72 = 1577.20

| Amidament | Uts. | Parcial |
|---|---|---|
| previssió regs | 10 | 10.00 |
| Total |  | 10 |

**E10131** m Subministrament i col·locació de cinta senyalitzadora
948 m × 1.08 = 1023.84

| Amidament | Uts. | Llarg | Parcial |
|---|---|---|---|
| protecció servei 401 | 2 | 120 | 240.00 |
| protecció servei 402 | 1 | 148 | 148.00 |
| protecció servei 403 | 1 | 30 | 30.00 |
| protecció servei 404 | 1 | 30 | 30.00 |
| previssió regs | 1 | 500 | 500.00 |
| Total |  |  | 948 |

**E0225** m Desmuntatge per a substitució de tubs per a distribució de gasos i fluids, de
948 m × 5.39 = 5109.72

| Amidament | Uts. | Llarg | Parcial |
|---|---|---|---|
| protecció servei 401 | 2 | 120 | 240.00 |
| protecció servei 402 | 1 | 148 | 148.00 |
| protecció servei 403 | 1 | 30 | 30.00 |
| protecció servei 404 | 1 | 30 | 30.00 |
| previssió regs | 1 | 500 | 500.00 |
| Total |  |  | 948 |

**E09191** u Escomesa de servei d'aigua per a habitatge
10 u × 184.09 = 1840.90
Escomesa de servei d'aigua per a habitatge, inclòs collarí de fosa 110-75/1", vàlvula de pas, trampilló en vorera, tram de canonada d'escomesa, vàlvula d'entrada i sortida a comptador, i tota la resta de materials i obra civil necessària per a la seva total execució, segons indicacions de la Companyia de Serveis Municipal.

| Codi | Ut | Descripció | Rendiment | Preu | Import |
|---|---|---|---|---|---|
| O0101 | h | Cap de colla | 0.25 | 20.6 | 5.150 |
| O0102 | h | Oficial 1ª | 0.5 | 20.46 | 10.230 |
| O0110 | h | Peó | 0.5 | 16.75 | 8.375 |
| A09209 | u | Collaret fosa 125-100/1" (material; 12/01/2009) | 1 | 56.475564 | 56.476 |
| A09210 | u | Enllaç mascle isiflo 63/1" (material; 12/01/2009) | 1 | 22.849836 | 22.850 |
| A09213 | u | Colze PE DN32 mm. (material; 12/01/2009) | 2 | 2.482782 | 4.966 |
| A09214 | u | Vàlvula comporta/retenció 1" (material; 12/01/2009) | 1 | 14.21676 | 14.217 |
| P09103 | m | Tub PEAD DN50 mm, PE-100, PN-10 (material; 23/07/1998) | 1.02 | 0.94 | 0.959 |
| A09225 | u | Arqueta amb marc i tapa de fosa | 1 | 49.933794 | 49.934 |
| E0108 | m3 | Morter de ciment elaborat a l'obra | 0.01 | 50.96 | 0.510 |
| %1613 |  | Despeses indirectes | 6 % | 173.667 | 10.420 |
|  |  | Total |  |  | 184.09 |

| Amidament | Uts. | Parcial |
|---|---|---|
| Escomeses | 10 | 10.00 |
| Total |  | 10 |

**E09186** u Connexió a la xarxa existent d'aigua potable, inclòs totes les peces, accessoris
20 u × 301.61 = 6032.20

| Amidament | Uts. | Parcial |
|---|---|---|
| Connexions xarxa existent | 20 | 20.00 |
| Total |  | 20 |

**E0201** m3 Enderroc fonament formigó en massa, inclòs transport a abocador
113.75 m3 × 49.97 = 5684.09

| Amidament | Uts. | Llarg | Ample | Alt | Parcial |
|---|---|---|---|---|---|
| protecció servei 401 | 2 | 120 | 0.5 | 0.5 | 60.00 |
| protecció servei 402 | 1 | 55 | 0.5 | 0.5 | 13.75 |
| protecció servei 403 | 1 | 30 | 0.5 | 0.5 | 7.50 |
| protecció servei 404 | 1 | 30 | 0.5 | 0.5 | 7.50 |
| previssió regs | 1 | 100 | 0.5 | 0.5 | 25.00 |
| Total |  |  |  |  | 113.75 |

**E09170** u Vàlvula comporta manual Ø100 mm. (14/07/1995)
1 u × 175.4 = 175.40
Subministrament i instal·lació de vàlvula comporta manual DN100 mm. i 10 bar de PN.

| Codi | Ut | Descripció | Rendiment | Preu | Import |
|---|---|---|---|---|---|
| O0101 | h | Cap de colla | 0.05 | 20.6 | 1.03 |
| O0102 | h | Oficial 1ª | 0.7 | 20.46 | 14.32 |
| O0110 | h | Peó | 0.7 | 16.75 | 11.73 |
| P09703 | u | Vàlvula comporta manual 100 mm, PN-10 (material; 23/07/1998) | 1 | 138.39 | 138.39 |
| % | % | Despeses generals | 6 % | 165.47 | 9.93 |
|  |  | Total |  |  | 175.4 |

**E09172** u Vàlvula comporta manual Ø150 mm. (14/07/1995)
1 u × 258.34 = 258.34
Subministrament i instal·lació de vàlvula comporta manual DN150 mm. i 10 bar de PN.

| Codi | Ut | Descripció | Rendiment | Preu | Import |
|---|---|---|---|---|---|
| O0101 | h | Cap de colla | 0.05 | 20.6 | 1.03 |
| O0102 | h | Oficial 1ª | 0.9 | 20.46 | 18.41 |
| O0110 | h | Peó | 0.9 | 16.75 | 15.08 |
| P09705 | u | Vàlvula comporta manual 150 mm, PN-10 (material; 23/07/1998) | 1 | 209.2 | 209.20 |
| % | % | Despeses generals | 6 % | 243.72 | 14.62 |
|  |  | Total |  |  | 258.34 |

**E09174** u Vàlvula comporta manual Ø250 mm. (14/07/1995)
1 u × 416.77 = 416.77
Subministrament i instal·lació de vàlvula comporta manual DN250 mm. i 10 bar de PN.

| Codi | Ut | Descripció | Rendiment | Preu | Import |
|---|---|---|---|---|---|
| O0101 | h | Cap de colla | 0.05 | 20.6 | 1.03 |
| O0102 | h | Oficial 1ª | 1.1 | 20.46 | 22.51 |
| O0110 | h | Peó | 1.1 | 16.75 | 18.43 |
| P09707 | u | Vàlvula comporta manual 250 mm, PN-10 (material; 23/07/1998) | 1 | 351.21 | 351.21 |
| % | % | Despeses generals | 6 % | 393.18 | 23.59 |
|  |  | Total |  |  | 416.77 |

### 0606 CLAVEGUERAM
Import: 19634.5

**E0224** u Demolició de pou de diàmetre 100 cm, de parets de 30 cm de maó, a
4 u × 66.68 = 266.72
Demolició de pou de diàmetre 100 cm, de parets de 30 cm de maó, amb mitjans mecànics i càrrega sobre camió, inclòs transport a abocador, cànon i condicionament del mateix.

| Codi | Ut | Descripció | Rendiment | Preu | Import |
|---|---|---|---|---|---|
| O0102 | h | Oficial 1ª | 0.7 | 20.46 | 14.32 |
| O0110 | h | Peó | 0.7 | 16.75 | 11.73 |
| M0207 | h | Retroexcavadora | 0.45 | 59.41 | 26.73 |
| M0212B | h | Camió de trabuc de 20 t | 0.25 | 37.33 | 9.33 |
| P1613 | u | Cànon d'abocador | 1 | 0.8 | 0.80 |
| %1613 |  | Despeses indirectes | 6 % | 62.91 | 3.77 |
|  |  | Total |  |  | 66.68 |

| Amidament | Uts. | Parcial |
|---|---|---|
| desviament servei 501 | 1 | 1.00 |
| desviament servei 502 | 1 | 1.00 |
| desviament servei 503 | 2 | 2.00 |
| Total |  | 4 |

**E0223** m Demolició de col·lector existent de fins a 60 cm de diàmetre
157 m × 6.91 = 1084.87
Demolició de col·lector existent de fins a 60 cm de diàmetre de qualsevol material, amb mitjans mecànics i càrrega sobre camió, inclòs excavació de la rasa i transport a abocador del material sobrant i del col·lector de qualsevol material, cànon i condicionament del mateix.

| Codi | Ut | Descripció | Rendiment | Preu | Import |
|---|---|---|---|---|---|
| O0102 | h | Oficial 1ª | 0.04 | 20.46 | 0.82 |
| O0110 | h | Peó | 0.08 | 16.75 | 1.34 |
| M0201 | h | Compressor amb dos martells | 0.06 | 21.088194 | 1.27 |
| M0204 | h | Pala carregadora neumàtics | 0.02 | 58.268112 | 1.17 |
| M0212B | h | Camió de trabuc de 20 t | 0.03 | 37.33 | 1.12 |
| P1613 | u | Cànon d'abocador | 1 | 0.8 | 0.80 |
| %1613 |  | Despeses indirectes | 6 % | 6.52 | 0.39 |
|  |  | Total |  |  | 6.91 |

| Amidament | Uts. | Llarg | Parcial |
|---|---|---|---|
| desviament servei 501 | 1 | 72 | 72.00 |
| desviament servei 502 | 1 | 60 | 60.00 |
| desviament servei 503 | 1 | 25 | 25.00 |
| Total |  |  | 157 |

**E0305** m3 Excavació rases i pous, mitjans mecànics, cànon abocador
265.75 m3 × 11.12 = 2955.14

| Amidament | Uts. | Llarg | Ample | Alt | Parcial |
|---|---|---|---|---|---|
| desviament servei 501 | 1 | 80 | 1 | 2 | 160.00 |
| desviament servei 502 | 1 | 60 | 0.8 | 1.5 | 72.00 |
| desviament servei 503 | 1 | 25 | 0.9 | 1.5 | 33.75 |
| Total |  |  |  |  | 265.75 |

**E0317** m3 Rebliment i piconatge rasa 95% PM, material préstec, inclòs càrrega i transport
157.2 m3 × 8.11 = 1274.89

| Amidament | Uts. | Llarg | Ample | Alt | Parcial |
|---|---|---|---|---|---|
| desviament servei 501 | 1 | 80 | 1 | 1.2 | 96.00 |
| desviament servei 502 | 1 | 60 | 0.8 | 0.9 | 43.20 |
| desviament servei 503 | 1 | 25 | 0.9 | 0.8 | 18.00 |
| Total |  |  |  |  | 157.2 |

**E0322** m3 Sorra de riu en recobriment de tubs
84.5 m3 × 19.49 = 1646.91

| Amidament | Uts. | Llarg | Ample | Alt | Parcial |
|---|---|---|---|---|---|
| desviament servei 501 | 1 | 80 | 1 | 0.6 | 48.00 |
| desviament servei 502 | 1 | 60 | 1 | 0.4 | 24.00 |
| desviament servei 503 | 1 | 25 | 1 | 0.5 | 12.50 |
| Total |  |  |  |  | 84.5 |

**E0502** m3 Formigó HM-20 fonaments
33 m3 × 62.85 = 2074.05

| Amidament | Uts. | Llarg | Ample | Alt | Parcial |
|---|---|---|---|---|---|
| desviament servei 501 | 1 | 80 | 1 | 0.2 | 16.00 |
| desviament servei 502 | 1 | 60 | 1 | 0.2 | 12.00 |
| desviament servei 503 | 1 | 25 | 1 | 0.2 | 5.00 |
| Total |  |  |  |  | 33 |

**E0872** m Tub de PP corrugat doble capa Ø200 mm
60 m × 18.99 = 1139.40

| Amidament | Uts. | Llarg | Parcial |
|---|---|---|---|
| desviament servei 502 | 1 | 60 | 60.00 |
| Total |  |  | 60 |

**E0874** m Tub de PP corrugat doble capa Ø315 mm
25 m × 27.16 = 679.00
Tub de PP corrugat doble capa de 315 mm. de diàmetre nominal i SN 8 kN/m2, inclòs pp de peces especials i accessoris, col·locat.

| Codi | Ut | Descripció | Rendiment | Preu | Import |
|---|---|---|---|---|---|
| O0101 | h | Cap de colla | 0.03 | 20.6 | 0.62 |
| O0102 | h | Oficial 1ª | 0.14 | 20.46 | 2.86 |
| O0110 | h | Peó | 0.14 | 16.75 | 2.35 |
| P1241 | m | Tub de pp DN315 mm., SN 8 kN/m2 (material; 23/07/1998) | 1 | 10.99 | 10.99 |
| P%1615 | % | Part proporcional accessoris | 80 % | 10.99 | 8.79 |
| %1613 |  | Despeses indirectes | 6 % | 25.61 | 1.54 |
|  |  | Total |  |  | 27.16 |

| Amidament | Uts. | Llarg | Parcial |
|---|---|---|---|
| desviament servei 503 | 1 | 25 | 25.00 |
| Total |  |  | 25 |

**E0875** m Tub de PP corrugat doble capa Ø400 mm
80 m × 31.14 = 2491.20

| Amidament | Uts. | Llarg | Parcial |
|---|---|---|---|
| desviament servei 501 | 1 | 80 | 80.00 |
| Total |  |  | 80 |

**E0837C** u Pou registre DN1000 formigó prefabricat (sense tapa i pates) Hmax=1,80 m
8 u × 265.09 = 2120.72
Pou de registre Ø1000 de formigó prefabricat fins 1,80 m d'alçada.

| Codi | Ut | Descripció | Rendiment | Preu | Import |
|---|---|---|---|---|---|
| O0101 | h | Cap de colla | 0.02 | 20.6 | 0.412 |
| O0102 | h | Oficial 1ª | 1.5 | 20.46 | 30.690 |
| O0110 | h | Peó | 2 | 16.75 | 33.500 |
| P1609 | m3 | Excavació de terres | 2.2 | 11.118 | 24.460 |
| P0652 | u | Con reductor asimètric 1000x690 mm | 1 | 70 | 70.000 |
| P0504 | m3 | Formigó HM-20 posat a l'obra | 0.6 | 52 | 31.200 |
| E0515 | m2 | Encofrat de fusta per a fonaments i/o formigó ocult | 2.44 | 24.49 | 59.756 |
| M0225 | h. | Vibrador | 0.03 | 2.091306 | 0.063 |
| %1613 |  | Despeses indirectes | 6 % | 250.081 | 15.005 |
|  |  | Total |  |  | 265.09 |

| Amidament | Uts. | Parcial |
|---|---|---|
| desviament servei 501 | 2 | 2.00 |
| desviament servei 502 | 4 | 4.00 |
| desviament servei 503 | 2 | 2.00 |
| Total |  | 8 |

**E08251** u Tapa fosa Ø650 mm, classe D-400, marc Ø785 mm
10 u × 148.51 = 1485.10
Subministrament i col·locació de tapa i marc circular de fosa dúctil, de classe D 400 (400 KN), Ø645 mm. exterior, marc Ø785 mm, estanca i amb junta insonoritzant, de seguretat, no ventilada, model "REXESS MR NV" de Saint-Gobain ó similar, amb l'inscripció "Clavegueram", segons especificacions tècniques de la Companyia de Serveis Municipal.

| Codi | Ut | Descripció | Rendiment | Preu | Import |
|---|---|---|---|---|---|
| O0101 | h | Cap de colla | 0.02 | 20.6 | 0.41 |
| O0102 | h | Oficial 1ª | 0.3 | 20.46 | 6.14 |
| O0110 | h | Peó | 0.6 | 16.75 | 10.05 |
| P0620B | u | Tapa fosa Ø650 mm. exterior, marc Ø800 mm., classe D-400 | 1 | 123.5 | 123.50 |
| %1613 |  | Despeses indirectes | 6 % | 140.10 | 8.41 |
|  |  | Total |  |  | 148.51 |

| Amidament | Uts. | Parcial |
|---|---|---|
| P1 a P6 | 6 | 6.00 |
| Col·lector existent costat dret | 4 | 4.00 |
| Total |  | 10 |

**E0848** u Graó de polipropilè de 40 cm d'amplada amb ànima d'acer
12 u × 8.01 = 96.12

| Amidament | Uts. | Llarg | Parcial |
|---|---|---|---|
| P1 a P6 | 6 | 2 | 12.00 |
| Total |  |  | 12 |

**E0891** u Connexió de canonada amb col·lector existent
6 u × 158.13 = 948.78
Connexió de canonada amb el col·lector existent, totalment acabat, seguint les indicacions de la Companyia de Serveis Municipal.

| Codi | Ut | Descripció | Rendiment | Preu | Import |
|---|---|---|---|---|---|
| O0102 | h | Oficial 1ª | 2 | 20.46 | 40.92 |
| O0110 | h | Peó | 2 | 16.75 | 33.50 |
| P0504 | m3 | Formigó HM-20 posat a l'obra | 0.4 | 52 | 20.80 |
| M0225 | h. | Vibrador | 0.04 | 2.091306 | 0.08 |
| E0515 | m2 | Encofrat de fusta per a fonaments i/o formigó ocult | 2.2 | 24.49 | 53.88 |
| %1613 |  | Despeses indirectes | 6 % | 149.18 | 8.95 |
|  |  | Total |  |  | 158.13 |

| Amidament | Uts. | Parcial |
|---|---|---|
| connexió a col·lector existent | 6 | 6.00 |
| Total |  | 6 |

**E101002** m Tub de PVC corrugat de Ø160 (14/07/1995)
120 m × 6.43 = 771.60
Tub de PVC corrugat de 160 mm. de diàmetre nominal, enterrat amb grau de resistència al xoc 7, col.locat.

| Codi | Ut | Descripció | Rendiment | Preu | Import |
|---|---|---|---|---|---|
| O0102 | h | Oficial 1ª | 0.015 | 20.46 | 0.31 |
| O0110 | h | Peó | 0.015 | 16.75 | 0.25 |
| P09129 | m | Tub corrugat Ø160 mm. (material; 23/07/1998) | 1.05 | 5.24 | 5.50 |
| % | % | Despeses generals | 6 % | 6.06 | 0.36 |
|  |  | Total |  |  | 6.43 |

| Amidament | Uts. | Llarg | Parcial |
|---|---|---|---|
| baina cable elèctric antena servei 502 | 1 | 120 | 120.00 |
| Total |  |  | 120 |

| Codi | Ut | Descripció | Quantitat | Preu | Import |
|---|---|---|---|---|---|
| E10150 | u | A justificar desviament cablejat antena TV afectat (01/08/2018) | 1 | 600 | 600.00 |

### 0607 ELEMENTS DIVERSOS (01/08/2018)
Import: 60000

**E1612** pa A justificar per reposició de serveis afectats per les obres (01/08/2018)
1 pa × 36000 = 36000.00
Partida alçada a justificar per reposició de serveis afectats per les obres.

| Amidament | Uts. | Parcial |
|---|---|---|
| Veure annex 8 Serveis Afectats | 1 | 1.00 |
| Total |  | 1 |

**E1606** pa A justificar desviament de serveis existents (01/08/2018)
1 pa × 24000 = 24000.00
Partida alçada a justificar per desviament de serveis existents.

| Amidament | Uts. | Parcial |
|---|---|---|
| Desviaments serveis existents reg i altres | 1 | 1.00 |
| Total |  | 1 |

## 07 OBRES COMPLEMENTÀRIES
Import: 497423.21

### 0701 ENLLUMENAT PÚBLIC
Import: 65025.55

| Codi | Ut | Descripció | Quantitat | Preu | Import |
|---|---|---|---|---|---|
| E034001 | u | Cales per a localització serveis | 5 | 53.8 | 269.00 |

**E0334** m Tall serra disc paviment mescles bituminoses, formigó o panot, fins 25 cm
322 m × 1.75 = 563.50

| Amidament | Uts. | Llarg | Parcial |
|---|---|---|---|
| sota vorera: |  |  |  |
| tram comú fins quadre existent | 2 | 161 | 322.00 |
| Total |  |  | 322 |

**E0212** m2 Demolició de paviment de panots de morter de ciment, transport abocador
64.4 m2 × 5.13 = 330.37

| Amidament | Uts. | Llarg | Ample | Parcial |
|---|---|---|---|---|
| sota vorera: |  |  |  |  |
| tram comú fins quadre existent | 1 | 161 | 0.4 | 64.40 |
| Total |  |  |  | 64.4 |

**E0623** m2 Paviment de panot ranurat de color gris de 20x20x4 cm.
64.4 m2 × 22.81 = 1468.96

| Amidament | Uts. | Llarg | Ample | Parcial |
|---|---|---|---|---|
| sota vorera: |  |  |  |  |
| tram comú fins quadre existent | 1 | 161 | 0.4 | 64.40 |
| Total |  |  |  | 64.4 |

**E0305** m3 Excavació rases i pous, mitjans mecànics, cànon abocador
138.24 m3 × 11.12 = 1537.23

| Amidament | Uts. | Llarg | Ample | Alt | Parcial |
|---|---|---|---|---|---|
| sota vorera: |  |  |  |  |  |
| tram comú fins quadre existent | 1 | 161 | 0.4 | 0.4 | 25.76 |
| línia A | 1 | 271 | 0.4 | 0.4 | 43.36 |
| línia B | 1 | 363 | 0.4 | 0.4 | 58.08 |
| sota vials: |  |  |  |  |  |
| línia A | 1 | 13 | 0.4 | 0.6 | 3.12 |
| línia B | 1 | 10 | 0.4 | 0.6 | 2.40 |
|  | 1 | 13 | 0.4 | 0.6 | 3.12 |
| creuament intersecció pk 3+360 | 1 | 10 | 0.4 | 0.6 | 2.40 |
| Total |  |  |  |  | 138.24 |

**E0317** m3 Rebliment i piconatge rasa 95% PM, material préstec, inclòs càrrega i transport
25.76 m3 × 8.11 = 208.91

| Amidament | Uts. | Llarg | Ample | Alt | Parcial |
|---|---|---|---|---|---|
| sota vorera: |  |  |  |  |  |
| tram comú fins quadre existent | 1 | 161 | 0.4 | 0.4 | 25.76 |
| Total |  |  |  |  | 25.76 |

**E0322** m3 Sorra de riu en recobriment de tubs
25.76 m3 × 19.49 = 502.06

| Amidament | Uts. | Llarg | Ample | Alt | Parcial |
|---|---|---|---|---|---|
| sota vorera: |  |  |  |  |  |
| tram comú fins quadre existent | 1 | 161 | 0.4 | 0.4 | 25.76 |
| Total |  |  |  |  | 25.76 |

**E0502** m3 Formigó HM-20 fonaments
112.48 m3 × 62.85 = 7069.37

| Amidament | Uts. | Llarg | Ample | Alt | Parcial |
|---|---|---|---|---|---|
| sota vorera: |  |  |  |  |  |
| línia A | 1 | 271 | 0.4 | 0.4 | 43.36 |
| línia B | 1 | 363 | 0.4 | 0.4 | 58.08 |
| sota vials: |  |  |  |  |  |
| línia A | 1 | 13 | 0.4 | 0.6 | 3.12 |
| línia B | 1 | 10 | 0.4 | 0.6 | 2.40 |
|  | 1 | 13 | 0.4 | 0.6 | 3.12 |
| creuament intersecció pk 3+360 | 1 | 10 | 0.4 | 0.6 | 2.40 |
| Total |  |  |  |  | 112.48 |

**E10100B** m Tub de PVC corrugat de Ø90
1048 m × 2.71 = 2840.08

| Amidament | Uts. | Llarg | Parcial |
|---|---|---|---|
| sota vorera: |  |  |  |
| tram comú fins quadre existent | 2 | 161 | 322.00 |
| línia A | 1 | 271 | 271.00 |
| línia B | 1 | 363 | 363.00 |
| sota vials: |  |  |  |
| línia A | 2 | 13 | 26.00 |
| línia B | 2 | 10 | 20.00 |
|  | 2 | 13 | 26.00 |
| creuament intersecció pk 3+360 | 2 | 10 | 20.00 |
| Total |  |  | 1048 |

**E10104** m Conductor coure tetrapolar 4x6 mm2 soterrada
992 m × 5.67 = 5624.64

| Amidament | Uts. | Llarg | Parcial |
|---|---|---|---|
| sota vorera: |  |  |  |
| tram comú fins quadre existent | 2 | 161 | 322.00 |
| línia A | 1 | 271 | 271.00 |
| línia B | 1 | 363 | 363.00 |
| sota vials: |  |  |  |
| línia A | 1 | 13 | 13.00 |
| línia B | 1 | 10 | 10.00 |
|  | 1 | 13 | 13.00 |
| Total |  |  | 992 |

**E10110** m Conductor coure bipolar 2x2,5 mm2 soterrada (14/07/1995)
992 m × 2.49 = 2470.08
Conductor de coure bipolar 2x2,5 mm2, de designació UNE RV 0,6/1 kV, col·locat en línia d'enllumenat soterrada, allotjat en tub corrugat.

| Codi | Ut | Descripció | Rendiment | Preu | Import |
|---|---|---|---|---|---|
| O0101 | h | Cap de colla | 0.01 | 20.6 | 0.21 |
| O0102 | h | Oficial 1ª | 0.03 | 20.46 | 0.61 |
| O0110 | h | Peó | 0.03 | 16.75 | 0.50 |
| P10110 | m | Conductor Cu bipolar 2x2,5 rv 0,6/1 kV | 1.05 | 0.98 | 1.03 |
| % | % | Despeses generals | 6 % | 2.35 | 0.14 |
|  |  | Total |  |  | 2.49 |

| Amidament | Uts. | Llarg | Parcial |
|---|---|---|---|
| sota vorera: |  |  |  |
| tram comú fins quadre existent | 2 | 161 | 322.00 |
| línia A | 1 | 271 | 271.00 |
| línia B | 1 | 363 | 363.00 |
| sota vials: |  |  |  |
| línia A | 1 | 13 | 13.00 |
| línia B | 1 | 10 | 10.00 |
|  | 1 | 13 | 13.00 |
| Total |  |  | 992 |

**E10121** m Conductor coure nu de 35 mm2, unipolar soterrada
831 m × 3.8 = 3157.80

| Amidament | Uts. | Llarg | Parcial |
|---|---|---|---|
| sota vorera: |  |  |  |
| tram comú fins quadre existent | 1 | 161 | 161.00 |
| línia A | 1 | 271 | 271.00 |
| línia B | 1 | 363 | 363.00 |
| sota vials: |  |  |  |
| línia A | 1 | 13 | 13.00 |
| línia B | 1 | 10 | 10.00 |
|  | 1 | 13 | 13.00 |
| Total |  |  | 831 |

**E10131** m Subministrament i col·locació de cinta senyalitzadora
867 m × 1.08 = 936.36

| Amidament | Uts. | Llarg | Parcial |
|---|---|---|---|
| sota vorera: |  |  |  |
| tram comú fins quadre existent | 1 | 161 | 161.00 |
| línia A | 1 | 271 | 271.00 |
| línia B | 1 | 363 | 363.00 |
| sota vials: |  |  |  |
| línia A | 2 | 13 | 26.00 |
| línia B | 2 | 10 | 20.00 |
|  | 2 | 13 | 26.00 |
| Total |  |  | 867 |

**E10128** u Fonamentació fanal columna h<5m alçada
39 u × 37.92 = 1478.88

| Amidament | Uts. | Parcial |
|---|---|---|
| enllumenat vorera entrada La Selva del Camp | 39 | 39.00 |
| Total |  | 39 |

**E10122** u Piqueta connexió a terra 17,3x500 mm
39 u × 19.95 = 778.05

| Amidament | Uts. | Parcial |
|---|---|---|
| enllumenat vorera entrada La Selva del Camp | 39 | 39.00 |
| Total |  | 39 |

**E1210B** u Pericó registre (B) 45x45x60 cm, amb tapa (semàf i enllum, s/base formigó)
10 u × 87.89 = 878.90

| Amidament | Uts. | Parcial |
|---|---|---|
| enllumenat vorera entrada La Selva del Camp | 10 | 10.00 |
| Total |  | 10 |

**E111322** u Columna model NICKOLSON en acer galvanitzat, h=4,5 m
39 u × 323.19 = 12604.41

| Amidament | Uts. | Parcial |
|---|---|---|
| enllumenat vorera entrada La Selva del Camp | 39 | 39.00 |
| Total |  | 39 |

**E111564** u Llumenera model JNX Junior-X 28W LED (Carandini)
39 u × 495.05 = 19306.95

| Amidament | Uts. | Parcial |
|---|---|---|
| enllumenat vorera entrada La Selva del Camp | 39 | 39.00 |
| Total |  | 39 |

**PAENLL** pa A justificar per a permisos,escomeses elèctriques i legalització de la instal·lació
1 pa × 1200 = 1200.00

**E1617** pa A justificar condicionament de quadre elèctric (28/11/2016)
1 pa × 1800 = 1800.00
Partida alçada a justificar per condicionament de quadre elèctric.

### 0702 JARDINERIA I REG
Import: 11923.36

**E1103** m3 Aportació i estesa de terra vegetal seleccionada
38 m3 × 17.39 = 660.82

| Amidament | Uts. | Llarg | Ample | Alt | Parcial |
|---|---|---|---|---|---|
| escossells | 1 | 38 | 1 | 1 | 38.00 |
| Total |  |  |  |  | 38 |

**E1124** u Subministrament de Platanus hispanica (clons meridionals) de perímetre de 20 a 25 cm, amb l'arrel nua (23/07/1998)
38 u × 58.97 = 2240.86
Subministrament de Platanus hispanica (clons meridionals) de perímetre de 20 a 25 cm, en contenidor de fins a 80 litres, inclòs tutors.

| Amidament | Uts. | Parcial |
|---|---|---|
| Arbres voreres entrada La Selva | 38 | 38.00 |
| Total |  | 38 |

**E1155A** u Plantació arbres perímetre 18-25 cm, mitjans mecànics
38 u × 37.35 = 1419.30

| Amidament | Uts. | Parcial |
|---|---|---|
| Arbres voreres entrada La Selva | 38 | 38.00 |
| Total |  | 38 |

**E0305** m3 Excavació rases i pous, mitjans mecànics, cànon abocador
72.89 m3 × 11.12 = 810.54

| Amidament | Uts. | Llarg | Ample | Alt | Parcial |
|---|---|---|---|---|---|
| Reg voreres | 1 | 554 | 0.3 | 0.35 | 58.17 |
| Reg creuaments | 1 | 36 | 0.4 | 0.8 | 11.52 |
| creuament rotonda | 1 | 10 | 0.4 | 0.8 | 3.20 |
| Total |  |  |  |  | 72.89 |

**E0322** m3 Sorra de riu en recobriment de tubs
65.53 m3 × 19.49 = 1277.18

| Amidament | Uts. | Llarg | Ample | Alt | Parcial |
|---|---|---|---|---|---|
| Reg voreres | 1 | 554 | 0.3 | 0.35 | 58.17 |
| Reg creuaments | 1 | 36 | 0.4 | 0.4 | 5.76 |
| creuament rotonda | 1 | 10 | 0.4 | 0.4 | 1.60 |
| Total |  |  |  |  | 65.53 |

**E1210B** u Pericó registre (B) 45x45x60 cm, amb tapa (semàf i enllum, s/base formigó)
6 u × 87.89 = 527.34

| Amidament | Uts. | Parcial |
|---|---|---|
| Creuaments vials reg | 5 | 5.00 |
| Arqueta connexió red existent reg | 1 | 1.00 |
| Total |  | 6 |

**E10100B** m Tub de PVC corrugat de Ø90
92 m × 2.71 = 249.32

| Amidament | Uts. | Llarg | Parcial |
|---|---|---|---|
| Creuaments vials | 2 | 13 | 26.00 |
|  | 2 | 13 | 26.00 |
|  | 2 | 10 | 20.00 |
| creuament rotonda | 2 | 10 | 20.00 |
| Total |  |  | 92 |

**E0502** m3 Formigó HM-20 fonaments
7.36 m3 × 62.85 = 462.58

| Amidament | Uts. | Llarg | Ample | Alt | Parcial |
|---|---|---|---|---|---|
| Reg creuaments | 1 | 36 | 0.4 | 0.4 | 5.76 |
| creuament intersecció pk 3+360 | 1 | 10 | 0.4 | 0.4 | 1.60 |
| Total |  |  |  |  | 7.36 |

**E09031** m Tub PEBD Ø32 mm PN 4 agrícola
619.5 m × 2.27 = 1406.27

| Amidament | Uts. | Llarg | Parcial |
|---|---|---|---|
| Tub reg arbrat | 1.05 | 590 | 619.50 |
| Total |  |  | 619.5 |

**E09188** u Centre de control, amb pericó, filtre, electrovàlvula i regulador de pressió
1 u × 531.68 = 531.68
Centre de control, inclòs pericó, filtre, electrovàlvula de bateria i regulador de pressió, amb temporitzador.

| Codi | Ut | Descripció | Rendiment | Preu |
|---|---|---|---|---|
| O0101 | h | Cap de colla | 0.5 | 20.6 |
| O0102 | h | Oficial 1ª | 1.5 | 20.46 |
| O0110 | h | Peó | 1.5 | 16.75 |
| P09301 | u | Electrovàlvula amb regulador de pressió d'1" sense solenoide tipus PGA. 100 | 1 | 69.662124 |
| P09302 | u | Solenoide tipus TBOS per a 9 v. | 1 | 28.268688 |
| P09303 | u | Caixa de connexió tipus TBOS d'una sortida per a programació | 1 | 144.217698 |
| P09304 | u | Regulador de pressió a 3Kg. | 1 | 130.876608 |
| A0904 | u | Filtre model PBY de Rain Bird o similar (material; 23/07/1998) | 1 | 10.7 |
| A0902 | Pp | Elements de muntatge | 10 | 0.1836 |
| A09225 | u | Arqueta amb marc i tapa de fosa | 1 | 49.933794 |
| %1613 |  | Despeses indirectes | 6 % |  |

**E09302** u Consola de programació per a reg
1 u × 287.97 = 287.97

**E09177** u Vàlvula bola Ø32 mm.
1 u × 40.89 = 40.89

**E09309** u Escomesa reg amb degoteig per arbre
38 u × 18.18 = 690.84

| Amidament | Uts. | Parcial |
|---|---|---|
| Arbres | 38 | 38.00 |
| Total |  | 38 |

**E09186** u Connexió a la xarxa existent d'aigua potable, inclòs totes les peces, accessoris
2 u × 301.61 = 603.22

| Amidament | Uts. | Parcial |
|---|---|---|
| Talús zona ajardinada (REG) | 1 | 1.00 |
| Vorera esquerra (AIGUA) | 1 | 1.00 |
| Total |  | 2 |

**E09172** u Vàlvula comporta manual Ø150 mm.
1 u × 258.34 = 258.34

**E09104** m Tub PEAD Ø63 PN-10 (14/07/1995)
15 m × 3.98 = 59.70
Tub de polietilè d'alta densitat PE-100, de Ø63 mm de diàmetre nominal, de 10 bar de pressió nominal, inclòs pp de peces especials i accessoris, soldat i col·locat.

| Codi | Ut | Descripció | Rendiment | Preu | Import |
|---|---|---|---|---|---|
| O0101 | h | Cap de colla | 0.015 | 20.6 | 0.31 |
| O0102 | h | Oficial 1ª | 0.03 | 20.46 | 0.61 |
| O0110 | h | Peó | 0.03 | 16.75 | 0.50 |
| P09104 | m | Tub PEAD DN63mm, PE-100, PN-10 (material; 23/07/1998) | 1.02 | 1.51 | 1.54 |
| A0901 | Pp | Accessori per a tub de polietilè | 0.04 | 15.15 | 0.61 |
| A0902 | Pp | Elements de muntatge | 1 | 0.1836 | 0.18 |
| % | % | Despeses generals | 6 % | 3.75 | 0.23 |
|  |  | Total |  |  | 3.98 |

**E09192** u Boca de reg amb cos de fosa, brida d'entrada de DN 40 mm i ràcord de connexió tipus Barcelona de 45 mm de diàmetre, pericó i tap
1 u × 396.51 = 396.51
Boca de reg amb cos de fosa, brida d'entrada de DN 40 mm i ràcord de connexió tipus Barcelona de 45 mm de diàmetre, pericó i tapa de fosa i vàlvula de tancament amb junt EPDM, revestida amb pintura epoxi i amb petit material metàl·lic per a connexió amb la canonada, completament instal·lada.

| Codi | Ut | Descripció | Rendiment | Preu | Import |
|---|---|---|---|---|---|
| O0101 | h | Cap de colla | 0.5 | 20.6 | 10.300 |
| O0102 | h | Oficial 1ª | 1.5 | 20.46 | 30.690 |
| O0110 | h | Peó | 1.5 | 16.75 | 25.125 |
| A09216 | u | Boca reg 45 mm t.b. tapa fosa (material; 12/01/2009) | 1 | 108.304926 | 108.305 |
| A09217 | u | Te sortida femella 90/3" (material; 12/01/2009) | 1 | 58.175394 | 58.175 |
| A09218 | u | Enllaç mascle-femella (material; 12/01/2009) | 1 | 9.63237 | 9.632 |
| A09219 | u | Reducció mascle-mascle (material; 12/01/2009) | 1 | 9.42633 | 9.426 |
| A09220 | u | Vàlvula esfera 1 1/2" (material; 12/01/2009) | 1 | 13.248372 | 13.248 |
| A09221 | u | Acc. llautó estampat m. 1 1/2" (material; 12/01/2009) | 1 | 9.63237 | 9.632 |
| A09222 | u | Colze llautó estampat mascle (material; 12/01/2009) | 1 | 23.601882 | 23.602 |
| A09223 | u | Colze llautó estampat 1 1/2" (material; 12/01/2009) | 1 | 23.601882 | 23.602 |
| A09224 | u | Tub PE baixa densitat DN40 PN10 (material; 12/01/2009) | 1 | 2.390064 | 2.390 |
| A09225 | u | Arqueta amb marc i tapa de fosa | 1 | 49.933794 | 49.934 |
| %1613 |  | Despeses indirectes | 6 % | 374.061 | 22.444 |
|  |  | Total |  |  | 396.51 |

### 0703 MUR CONTENCIÓ
Import: 53056.92

**E0201** m3 Enderroc fonament formigó en massa, inclòs transport a abocador
21.12 m3 × 49.97 = 1055.37

| Amidament | Uts. | Llarg | Ample | Alt | Parcial |
|---|---|---|---|---|---|
| Muret bloc costat esquerra entrada a La Selva | 1.2 | 110 | 0.4 | 0.4 | 21.12 |
| Total |  |  |  |  | 21.12 |

**E0207** m3 Enderroc estructures de maó ó prefabricats de formigó, inclòs transport a abocador
39.6 m3 × 12.9 = 510.84
Enderroc d'estructures de maó ó bloc de formigó, inclòs transport a l'abocador, cànon i condicionament del mateix.

| Codi | Ut | Descripció | Rendiment | Preu | Import |
|---|---|---|---|---|---|
| O0102 | h | Oficial 1ª | 0.02 | 20.46 | 0.41 |
| O0110 | h | Peó | 0.02 | 16.75 | 0.34 |
| M0207B | h | Retroexcavadora amb martell trencador | 0.1 | 68.89 | 6.89 |
| M0212B | h | Camió de trabuc de 20 t | 0.1 | 37.33 | 3.73 |
| P1613 | u | Cànon d'abocador | 1 | 0.8 | 0.80 |
| %1613 |  | Despeses indirectes | 6 % | 12.17 | 0.73 |
|  |  | Total |  |  | 12.9 |

| Amidament | Uts. | Llarg | Ample | Alt | Parcial |
|---|---|---|---|---|---|
| Muret blocs costat esquerra entrada a La Selva | 1.2 | 110 | 0.3 | 1 | 39.60 |
| Total |  |  |  |  | 39.6 |

**E0305** m3 Excavació rases i pous, mitjans mecànics, cànon abocador
211.2 m3 × 11.12 = 2348.54

| Amidament | Uts. | Llarg | Ample | Alt | Parcial |
|---|---|---|---|---|---|
| fonament mur entrada Selva del Camp | 1 | 220 | 1.6 | 0.6 | 211.20 |
| Total |  |  |  |  | 211.2 |

**E0502** m3 Formigó HM-20 fonaments
30.8 m3 × 62.85 = 1935.78

| Amidament | Uts. | Llarg | Ample | Alt | Parcial |
|---|---|---|---|---|---|
| fonament mur entrada Selva del Camp | 1 | 220 | 1.4 | 0.1 | 30.80 |
| Total |  |  |  |  | 30.8 |

**E0505** m3 Formigó HA-25 fonaments i soleres
154 m3 × 65.96 = 10157.84

| Amidament | Uts. | Llarg | Ample | Alt | Parcial |
|---|---|---|---|---|---|
| fonament mur entrada Selva del Camp | 1 | 220 | 1.4 | 0.5 | 154.00 |
| Total |  |  |  |  | 154 |

**E0517** kg Acer especial B-500S de límit elàstic 500 N/mm2 en barres corrugades
9240 kg × 0.97 = 8962.80

| Amidament | Uts. | Llarg | Ample | Parcial |
|---|---|---|---|---|
| fonament mur entrada Selva del Camp | 1 | 154 | 60 | 9240.00 |
| Total |  |  |  | 9240 |

**E0421C** m2 Muret fàbrica blocs formigo Split, de 40x20x20 cm, massissats
275 m2 × 55.63 = 15298.25
Fàbrica de blocs de formigó de 40x20x20 cm. tipus Split o similar, a cara vista i collat amb morter de ciment blanc i sorra de marbre 1:4., inclusivament la p.p. del massissat i armat i forquilla de fixació, segons plànols.

| Codi | Ut | Descripció | Rendiment | Preu |
|---|---|---|---|---|
| O0101 | h | Cap de colla | 0.08 | 20.6 |
| O0102 | h | Oficial 1ª | 0.45 | 20.46 |
| O0110 | h | Peó | 0.45 | 16.75 |
| P0818B | u | Bloc de formigó SPLIT, color blanc (material; 23/07/1998) | 12.5 | 1.83 |
| P0607 | kg | Acer corrugat B-500s en barres | 5.25 | 0.7171 |
| P0506 | m3 | Formigó HA-25 posat a l'obra | 0.12 | 55 |
| E0108 | m3 | Morter de ciment elaborat a l'obra | 0.016 | 50.96 |
| %1613 |  | Despeses indirectes | 6 % |  |

| Amidament | Uts. | Llarg | Ample | Parcial |
|---|---|---|---|---|
| mur zona vorera | 1 | 220 | 1.25 | 275.00 |
| Total |  |  |  | 275 |

**E0421D** m Remat de coronació amb peça en forma d'U, 20 cm amplada
220 m × 15.19 = 3341.80
Remat de coronació amb peça en forma d'U de 20 cm amplada

| Codi | Ut | Descripció | Rendiment | Preu | Import |
|---|---|---|---|---|---|
| O0101 | h | Cap de colla | 0.04 | 20.6 | 0.82 |
| O0102 | h | Oficial 1ª | 0.25 | 20.46 | 5.12 |
| O0110 | h | Peó | 0.25 | 16.75 | 4.19 |
| P0818C | u | Peça en forma d'U, 20 cm d'amplada (material; 10/07/2006) | 5 | 0.79 | 3.95 |
| E0108 | m3 | Morter de ciment elaborat a l'obra | 0.005 | 50.96 | 0.25 |
| %1613 |  | Despeses indirectes | 6 % | 14.33 | 0.86 |
|  |  | Total |  |  | 15.19 |

| Amidament | Uts. | Llarg | Parcial |
|---|---|---|---|
| mur zona vorera | 1 | 220 | 220.00 |
| Total |  |  | 220 |

**E0320** m3 Rebliment i piconatge de material granular en extradós
275 m3 × 22.54 = 6198.50

| Amidament | Uts. | Llarg | Ample | Alt | Parcial |
|---|---|---|---|---|---|
| mur zona vorera | 1 | 220 | 1 | 1.25 | 275.00 |
| Total |  |  |  |  | 275 |

**E0666D** m2 Feltre geotextil de polipropilè 250 g/m2
440 m2 × 3.45 = 1518.00

| Amidament | Uts. | Llarg | Alt | Parcial |
|---|---|---|---|---|
| mur zona vorera | 1 | 220 | 2 | 440.00 |
| Total |  |  |  | 440 |

**E0890** m Canonada PVC ranurada, DN-200, 4kN/m2, drenatge
220 m × 7.86 = 1729.20

| Amidament | Uts. | Llarg | Parcial |
|---|---|---|---|
| mur zona vorera | 1 | 220 | 220.00 |
| Total |  |  | 220 |

### 0704 OBRES ACCESSORIES
Import: 45838.25

**E0305** m3 Excavació rases i pous, mitjans mecànics, cànon abocador
81 m3 × 11.12 = 900.72

| Amidament | Uts. | Llarg | Ample | Alt | Parcial |
|---|---|---|---|---|---|
| encreuaments | 5 | 12 | 0.9 | 1.5 | 81.00 |
| Total |  |  |  |  | 81 |

**E0876** m Tub de PP corrugat doble capa Ø500 mm
60 m × 43.43 = 2605.80

| Amidament | Uts. | Llarg | Parcial |
|---|---|---|---|
| encreuament serveis | 5 | 12 | 60.00 |
| Total |  |  | 60 |

**E0502** m3 Formigó HM-20 fonaments
25.8 m3 × 62.85 = 1621.53

| Amidament | Uts. | Llarg | Ample | Alt | Parcial |
|---|---|---|---|---|---|
|  | 5 | 12 | 0.9 | 0.7 | 37.80 |
| deduir tub | -5 | 12 | 0.2 |  | -12.00 |
| Total |  |  |  |  | 25.8 |

**E0317** m3 Rebliment i piconatge rasa 95% PM, material préstec, inclòs càrrega i transport
43.2 m3 × 8.11 = 350.35

| Amidament | Uts. | Llarg | Ample | Alt | Parcial |
|---|---|---|---|---|---|
|  | 5 | 12 | 0.9 | 0.8 | 43.20 |
| Total |  |  |  |  | 43.2 |

**E0858D** u Arqueta d'obra d'1,50x1,50m per a tubs de serveis (Hmàx=1,5m)
10 u × 208.66 = 2086.60
Arqueta d'obra d'1,50x1,50 per a tubs de serveis, inclòs base de formigó HM-20 de 20 cm de gruix, formació de parets amb blocs de formigó de 40x20x20 cm, i d'una alçada màxima d'1,5 metres, segons plànols.

| Codi | Ut | Descripció | Rendiment | Preu |
|---|---|---|---|---|
| O0102 | h | Oficial 1ª | 1 | 20.46 |
| O0110 | h | Peó | 2 | 16.75 |
| P0818 | u | Bloc relleu 40x20x20 cm.c.v.c (material; 12/01/2009) | 80 | 1.44228 |
| P0504 | m3 | Formigó HM-20 posat a l'obra | 0.45 | 52 |
| M0225 | h. | Vibrador | 0.1 | 2.091306 |
| E0108 | m3 | Morter de ciment elaborat a l'obra | 0.08 | 50.96 |
| %1613 |  | Despeses indirectes | 6 % |  |

| Amidament | Uts. | Llarg | Parcial |
|---|---|---|---|
| encreuament serveis | 2 | 5 | 10.00 |
| Total |  |  | 10 |

**E08252** u Tapa fosa Ø650 mm, classe D-400, marc 850x850 mm (model D-91)
10 u × 172.67 = 1726.70
Subministrament i col·locació de tapa circular Ø650 mm. exterior i marc quadrat de 850x850 mm, de fosa dúctil , classe D 400 (400 KN), estanca i amb junta insonoritzant, segons especificacions tècniques.

| Codi | Ut | Descripció | Rendiment | Preu | Import |
|---|---|---|---|---|---|
| O0101 | h | Cap de colla | 0.02 | 20.6 | 0.41 |
| O0102 | h | Oficial 1ª | 0.3 | 20.46 | 6.14 |
| O0110 | h | Peó | 0.6 | 16.75 | 10.05 |
| P0620C | u | Tapa fosa Ø650 mm. exterior, marc 850x850 mm.,classe D-400 (material; 23/07/1998) | 1 | 146.3 | 146.30 |
| %1613 |  | Despeses indirectes | 6 % | 162.90 | 9.77 |
|  |  | Total |  |  | 172.67 |

| Amidament | Uts. | Llarg | Parcial |
|---|---|---|---|
|  | 2 | 5 | 10.00 |
| Total |  |  | 10 |

**E0505B** m3 Formigó prefabricat HA-25, tapes
2.4 m3 × 227.73 = 546.55
Formigó prefabricat HA-25, inclusivament l'encofrat, armadures i col·locació, a les tapes, inclusivament la p.p. d'ancoratges, col·locat.

| Codi | Ut | Descripció | Rendiment | Preu |
|---|---|---|---|---|
| O0101 | h | Cap de colla | 0.5 | 20.6 |
| O0102 | h | Oficial 1ª | 2.5 | 20.46 |
| O0110 | h | Peó | 2.5 | 16.75 |
| P0506 | m3 | Formigó HA-25 posat a l'obra | 1.01 | 55 |
| P0607 | kg | Acer corrugat B-500s en barres | 50 | 0.7171 |
| P0602 | kg | Filferro recuit | 0.3 | 1.565904 |
| P0604 | kg | Claus d'acer | 0.15 | 1.710132 |
| P0701 | m | Tauló de fusta de pi | 0.5 | 0.422382 |
| P0702 | m3 | Llata de fusta de pi | 0.001 | 288.456 |
| P0704 | m2 | Tauler de fusta de pi 22 mm. | 1 | 15.049 |
| P0707 | l | Desencofrant | 0.06 | 1.59681 |
| M0214 | h | Camió grua | 0.08 | 42.073368 |
| M0225 | h. | Vibrador | 0.1 | 2.091306 |
| %1613 |  | Despeses indirectes | 6 % |  |

| Amidament | Uts. | Llarg | Ample | Alt | Parcial |
|---|---|---|---|---|---|
|  | 5 | 1.5 | 1.5 | 0.25 | 2.81 |
|  | -5 | 0.33 |  | 0.25 | -0.41 |
| Total |  |  |  |  | 2.4 |

**E1601** pa A justificar obres no previstes i imprescindibles (01/08/2018)
1 pa × 36000 = 36000.00
Partida alçada a justificar per a obres no previstes i imprescindibles de realitzar.

### 0705 AFECTACIONS
Import: 122522.39

**E0203** m3 Enderroc murs de contenció de pedra, inclòs transport a abocador
350.1 m3 × 32.36 = 11329.24
Enderroc de murs de contenció de pedra,inclòs transport dels materials a l'abocador.

| Codi | Ut | Descripció | Rendiment | Preu | Import |
|---|---|---|---|---|---|
| O0102 | h | Oficial 1ª | 0.1 | 20.46 | 2.05 |
| O0110 | h | Peó | 0.5 | 16.75 | 8.38 |
| M0207B | h | Retroexcavadora amb martell trencador | 0.21 | 68.89 | 14.47 |
| M0212B | h | Camió de trabuc de 20 t | 0.125 | 37.33 | 4.67 |
| P1613 | u | Cànon d'abocador | 1.2 | 0.8 | 0.96 |
| %1613 |  | Despeses indirectes | 6 % | 30.53 | 1.83 |
|  |  | Total |  |  | 32.36 |

| Amidament | Uts. | Llarg | Ample | Alt | Parcial |
|---|---|---|---|---|---|
| muret existent pk 0+140 | 1 | 44 | 0.5 | 1.2 | 26.40 |
| muret existent pk 0+500 | 1 | 29 | 0.5 | 1.2 | 17.40 |
| muret existent pk 0+620 dreta | 1 | 26 | 0.5 | 1.2 | 15.60 |
| muret existent pk 0+620 esq | 1 | 30 | 0.5 | 1.2 | 18.00 |
| muret existent pk 1+140 | 1 | 81 | 0.5 | 1.2 | 48.60 |
| muret existent pk 1+200 | 1 | 30 | 0.5 | 1.2 | 18.00 |
| muret existent pk 1+330+1+460 | 1 | 148 | 0.5 | 1.2 | 88.80 |
| muret existent pk 1+460 | 1 | 20 | 0.5 | 1.2 | 12.00 |
| muret existent pk 1+900 | 1 | 20 | 0.5 | 1.2 | 12.00 |
| muret existent pk 2+030 | 1 | 36 | 0.5 | 1.2 | 21.60 |
| muret existent pk 2+130 | 1 | 78 | 0.5 | 1.2 | 46.80 |
| muret existent pk 2+460 | 1 | 20.5 | 0.5 | 1.2 | 12.30 |
| muret existent pk 2+970 | 1 | 21 | 0.5 | 1.2 | 12.60 |
| Total |  |  |  |  | 350.1 |

**E0205** m3 Enderroc murs de contenció de formigó armat
18 m3 × 41.71 = 750.78
Enderroc de murs de contenció de formigó armat, inclòs transport dels materials a l'abocador, cànon i condicionament del mateix.

| Codi | Ut | Descripció | Rendiment | Preu | Import |
|---|---|---|---|---|---|
| O0102 | h | Oficial 1ª | 0.15 | 20.46 | 3.07 |
| O0110 | h | Peó | 0.6 | 16.75 | 10.05 |
| M0207B | h | Retroexcavadora amb martell trencador | 0.25 | 68.89 | 17.22 |
| M0229 | h | Electrobomba sumergible 20 kW (maquinària; 12/01/2009) | 0.4 | 7.05687 | 2.82 |
| M0212B | h | Camió de trabuc de 20 t | 0.14 | 37.33 | 5.23 |
| P1613 | u | Cànon d'abocador | 1.2 | 0.8 | 0.96 |
| %1613 |  | Despeses indirectes | 6 % | 39.35 | 2.36 |
|  |  | Total |  |  | 41.71 |

| Amidament | Uts. | Llarg | Ample | Alt | Parcial |
|---|---|---|---|---|---|
| muret pk 1+800 | 1 | 40 | 0.3 | 1.5 | 18.00 |
| Total |  |  |  |  | 18 |

**E0201** m3 Enderroc fonament formigó en massa, inclòs transport a abocador
35.68 m3 × 49.97 = 1782.93

| Amidament | Uts. | Llarg | Ample | Alt | Parcial |
|---|---|---|---|---|---|
| vallat existent pk 0+550 dreta | 1 | 38 | 0.2 | 0.4 | 3.04 |
| vallat existent pk 0+640 | 1 | 290 | 0.2 | 0.4 | 23.20 |
| vallat existent pk 2+910 | 1 | 22 | 0.2 | 0.4 | 1.76 |
| vallat existent pk 2+970 | 1 | 51 | 0.2 | 0.4 | 4.08 |
|  | 1 | 45 | 0.2 | 0.4 | 3.60 |
| Total |  |  |  |  | 35.68 |

**E0207** m3 Enderroc estructures de maó ó prefabricats de formigó, inclòs transport a abocador
839.87 m3 × 12.9 = 10834.32

| Amidament | Uts. | Llarg | Ample | Alt | Parcial |
|---|---|---|---|---|---|
| muret existent pk 3+460-3+560 | 1 | 101 | 0.2 | 1.2 | 24.24 |
| muret existent pk 3+460-3+620 | 1 | 248 | 0.2 | 1.2 | 59.52 |
| Bassa pk 0+080 | 1 | 2 |  | 1.5 | 3.00 |
| Bassa pk 1+140 | 1 | 25 |  | 1.5 | 37.50 |
| Caseta pk 1+140 | 1 | 10 |  | 3 | 30.00 |
| Caseta pk 1+320 | 1 | 19 |  | 3 | 57.00 |
| Cobert pk 1+320 | 1 | 24 |  | 3 | 72.00 |
| muret pk 1+900 | 1 | 25 | 0.3 | 1.5 | 11.25 |
| Bassa pk 1+900 | 1 | 72 |  | 1.5 | 108.00 |
| Caseta pk 2+600 | 1 | 26 |  | 3 | 78.00 |
| Caseta pk 2+760 | 1 | 9 |  | 3 | 27.00 |
| Pilars entrada pk 2+970 | 2 | 0.25 |  | 3 | 1.50 |
| Bassa pk 3+370 | 1 | 77 |  | 1.5 | 115.50 |
| Caseta pk 3+370 | 1 | 4 |  | 3 | 12.00 |
| Bassa pk 3+430 | 1 | 102.57 |  | 1.5 | 153.86 |
| Bassa pk 3+540 | 1 | 33 |  | 1.5 | 49.50 |
| Total |  |  |  |  | 839.87 |

**E99301** u Desmuntatge i posterior col·locació de porta metàl·lica existent a nova ubicació
4 u × 772.19 = 3088.76
Desmuntatge de porta metàl·lica existent i posterior col·locació a la seva posició definitiva, tot inclòs.

| Codi | Ut | Descripció | Rendiment | Preu | Import |
|---|---|---|---|---|---|
| O0101 | h | Cap de colla | 1 | 20.6 | 20.60 |
| O0102 | h | Oficial 1ª | 10 | 20.46 | 204.60 |
| O0110 | h | Peó | 20 | 16.75 | 335.00 |
| M0214 | h | Camió grua | 4 | 42.073368 | 168.29 |
| %1613 |  | Despeses indirectes | 6 % | 728.49 | 43.71 |
|  |  | Total |  |  | 772.19 |

| Amidament | Uts. | Parcial |
|---|---|---|
| porta finca pk 0+620 | 1 | 1.00 |
| porta finca pk 2+970 | 1 | 1.00 |
| previssió | 2 | 2.00 |
| Total |  | 4 |

**E0219** m Desmuntatge tanca metàl·lica, inclòs transport a abocador
446 m × 6.9 = 3077.40
Desmuntatge de tanca metàl·lica, inclòs càrrega, transport dels materials i cànon de l'abocador autoritzat.

| Codi | Ut | Descripció | Rendiment | Preu | Import |
|---|---|---|---|---|---|
| O0102 | h | Oficial 1ª | 0.03 | 20.46 | 0.61 |
| O0110 | h | Peó | 0.2 | 16.75 | 3.35 |
| M0201 | h | Compressor amb dos martells | 0.01 | 21.088194 | 0.21 |
| M0226 | h | Grup electrògen de 20/30 kVA | 0.01 | 4.73892 | 0.05 |
| M0212B | h | Camió de trabuc de 20 t | 0.04 | 37.33 | 1.49 |
| P1613 | u | Cànon d'abocador | 1 | 0.8 | 0.80 |
| %1613 |  | Despeses indirectes | 6 % | 6.51 | 0.39 |
|  |  | Total |  |  | 6.9 |

| Amidament | Uts. | Llarg | Parcial |
|---|---|---|---|
| vallat existent pk 0+550 dreta | 1 | 38 | 38.00 |
| vallat existent pk 0+640 | 1 | 290 | 290.00 |
| vallat existent pk 2+910 | 1 | 22 | 22.00 |
| vallat existent pk 2+970 | 1 | 51 | 51.00 |
|  | 1 | 45 | 45.00 |
| Total |  |  | 446 |

**E0305** m3 Excavació rases i pous, mitjans mecànics, cànon abocador
111.5 m3 × 11.12 = 1239.88

| Amidament | Uts. | Llarg | Ample | Alt | Parcial |
|---|---|---|---|---|---|
| fonament reposició mur+reixat dels vallats següents: | 1 | 446 | 0.5 | 0.5 | 111.50 |
| vallat existent pk 0+550 dreta |  |  |  |  |  |
| vallat existent pk 0+640 |  |  |  |  |  |
| vallat existent pk 2+910 |  |  |  |  |  |
| vallat existent pk 2+970 |  |  |  |  |  |
| Total |  |  |  |  | 111.5 |

**E0502** m3 Formigó HM-20 fonaments
111.5 m3 × 62.85 = 7007.78

| Amidament | Uts. | Llarg | Ample | Alt | Parcial |
|---|---|---|---|---|---|
| fonament reposició mur+reixat dels vallats següents: | 1 | 446 | 0.5 | 0.5 | 111.50 |
| vallat existent pk 0+550 dreta |  |  |  |  |  |
| vallat existent pk 0+640 |  |  |  |  |  |
| vallat existent pk 2+910 |  |  |  |  |  |
| vallat existent pk 2+970 |  |  |  |  |  |
| Total |  |  |  |  | 111.5 |

**E0421A** m2 Muret fàbrica blocs formigó de 40x20x20 cm massissats
535.2 m2 × 41.8 = 22371.36
Muret de 20 cm d'espessor de fàbrica, de bloc massissat de formigó, per revestir, color gris, 40x20x20 cm, resistència normalitzada R10 (10 N/mm²), rebuda amb morter de ciment industrial, color gris, subministrat a granel.

| Codi | Ut | Descripció | Rendiment | Preu | Import |
|---|---|---|---|---|---|
| O0101 | h | Cap de colla | 0.08 | 20.6 | 1.65 |
| O0102 | h | Oficial 1ª | 0.45 | 20.46 | 9.21 |
| O0110 | h | Peó | 0.45 | 16.75 | 7.54 |
| P0818A | u | Bloc de formigó 40x20x20 gris (material; 10/07/2006) | 12.5 | 0.8 | 10.00 |
| E0108 | m3 | Morter de ciment elaborat a l'obra | 0.013 | 50.96 | 0.66 |
| P0607 | kg | Acer corrugat B-500s en barres | 5.25 | 0.7171 | 3.76 |
| P0506 | m3 | Formigó HA-25 posat a l'obra | 0.12 | 55 | 6.60 |
| %1613 |  | Despeses indirectes | 6 % | 39.42 | 2.37 |
|  |  | Total |  |  | 41.8 |

| Amidament | Uts. | Llarg | Alt | Parcial |
|---|---|---|---|---|
| reposició mur+reixat | 2 | 446 | 0.4 | 356.80 |
| vallat existent pk 0+550 dreta | 1 | 38 | 0.4 | 15.20 |
| vallat existent pk 0+640 | 1 | 290 | 0.4 | 116.00 |
| vallat existent pk 2+910 | 1 | 22 | 0.4 | 8.80 |
| vallat existent pk 2+970 | 1 | 51 | 0.4 | 20.40 |
|  | 1 | 45 | 0.4 | 18.00 |
| Total |  |  |  | 535.2 |

**E0421E** m2 Arrebossat reglejat sobre parament vertical exterior, a 3,00 m d'alçària, com a màxim, amb morter ús corrent (GP) de designació (10/07/2006)
356.8 m2 × 21.5 = 7671.20
Arrebossat reglejat sobre parament vertical exterior, a 3,00 m d'alçària, com a màxim, amb morter ús corrent (GP) de designació CSIII W0, segons la norma UNE-EN 998-1, remolinat

| Amidament | Uts. | Llarg | Alt | Parcial |
|---|---|---|---|---|
| reposició mur+reixat dels vallats següents: | 2 | 446 | 0.4 | 356.80 |
| vallat existent pk 0+550 dreta |  |  |  |  |
| vallat existent pk 0+640 |  |  |  |  |
| vallat existent pk 2+910 |  |  |  |  |
| vallat existent pk 2+970 |  |  |  |  |
| Total |  |  |  | 356.8 |

**E0420** m Reixat 1,5 m alçària d'acer pintat amb malla d'acer plastificat
446 m × 22.29 = 9941.34
Reixat d'1,5 m. d'alçària d'acer pintat amb malla d'acer plastificat i pals de tub de D 48 mm., col·locats cada 3 m. sobre daus de formigó, totalment acabada.

| Codi | Ut | Descripció | Rendiment | Preu | Import |
|---|---|---|---|---|---|
| O0101 | h | Cap de colla | 0.05 | 20.6 | 1.03 |
| O0102 | h | Oficial 1ª | 0.2 | 20.46 | 4.09 |
| O0110 | h | Peó | 0.2 | 16.75 | 3.35 |
| P0603 | m2 | Tela metàl·lica galv. i plast (material; 12/01/2009) | 1.515 | 3.997176 | 6.06 |
| P0906 | m | Pal tub acer galvanitzat DN48 mm. (material; 12/01/2009) | 0.75 | 6.449052 | 4.84 |
| P0504 | m3 | Formigó HM-20 posat a l'obra | 0.032 | 52 | 1.66 |
| %1613 |  | Despeses indirectes | 6 % | 21.03 | 1.26 |
|  |  | Total |  |  | 22.29 |

| Amidament | Uts. | Llarg | Parcial |
|---|---|---|---|
| vallat existent pk 0+550 dreta | 1 | 38 | 38.00 |
| vallat existent pk 0+640 | 1 | 290 | 290.00 |
| vallat existent pk 2+910 | 1 | 22 | 22.00 |
| vallat existent pk 2+970 | 1 | 51 | 51.00 |
|  | 1 | 45 | 45.00 |
| Total |  |  | 446 |

**E0429** u Porta de 2,5x2,2 de planxa tipus pegaso totalment acabada i col·locada (12/01/2007)
10 u × 1673.742 = 16737.42
Porta de 2,5x2,2 de planxa tipus Pegaso totalment acabada i col·locada

**E04202** m Reixat 2 m alçària d'acer pintat amb malla d'acer plastificat
1000 m × 26.69 = 26690.00
Reixat de 2 m. d'alçària d'acer pintat amb malla d'acer plastificat i pals de tub de D 48 mm. col·locats cada 3 m. sobre daus de formigó, totalment acabada.

| Codi | Ut | Descripció | Rendiment | Preu | Import |
|---|---|---|---|---|---|
| O0101 | h | Cap de colla | 0.05 | 20.6 | 1.030 |
| O0102 | h | Oficial 1ª | 0.2 | 20.46 | 4.092 |
| O0110 | h | Peó | 0.2 | 16.75 | 3.350 |
| P0603 | m2 | Tela metàl·lica galv. i plast | 2.15 | 3.997176 | 8.594 |
| P0906 | m | Pal tub acer galvanitzat DN48 mm. | 1 | 6.449052 | 6.449 |
| P0504 | m3 | Formigó HM-20 posat a l'obra | 0.032 | 52 | 1.664 |
| %1613 |  | Despeses indirectes | 6 % | 25.179 | 1.511 |
|  |  | Total |  |  | 26.69 |

### 0706 MURS D'ESCULLERA
Import: 143313.97

**E0305** m3 Excavació rases i pous, mitjans mecànics, cànon abocador
1412 m3 × 11.12 = 15701.44

| Amidament | Uts. | Llarg | Ample | Alt | Parcial |
|---|---|---|---|---|---|
| Mur PK 0+530 a 0+610 esq | 1 | 82.7 | 2.5 | 2 | 413.50 |
| Mur PK 0+614 a 0+700 esq | 1 | 84 | 2.5 | 2 | 420.00 |
| Mur PK 0+720 a 0+770 esq | 1 | 48 | 2.5 | 2 | 240.00 |
| Mur PK 0+614 dreta | 1 | 25.7 | 2.5 | 2 | 128.50 |
| Mur PK 2+980 dreta | 1 | 22 | 2.5 | 2 | 110.00 |
|  | 1 | 20 | 2.5 | 2 | 100.00 |
| Total |  |  |  |  | 1412 |

**E0320** m3 Rebliment i piconatge de material granular en extradós
677.76 m3 × 22.54 = 15276.71

| Amidament | Uts. | Llarg | Ample | Alt | Parcial |
|---|---|---|---|---|---|
| Mur PK 0+530 a 0+610 esq | 1 | 82.7 | 1 | 2.4 | 198.48 |
| Mur PK 0+614 a 0+700 esq | 1 | 84 | 1 | 2.4 | 201.60 |
| Mur PK 0+720 a 0+770 esq | 1 | 48 | 1 | 2.4 | 115.20 |
| Mur PK 0+614 dreta | 1 | 25.7 | 1 | 2.4 | 61.68 |
| Mur PK 2+980 dreta | 1 | 22 | 1 | 2.4 | 52.80 |
| Mur PK 2+980 dreta | 1 | 20 | 1 | 2.4 | 48.00 |
| Total |  |  |  |  | 677.76 |

**E0412B** t Escullera amb blocs pedra calcària 800-1500 kg
1965.5 t × 26.61 = 52301.96
Escullera amb blocs de pedra calcària de 800 kg a 1500 kg, com a màxim, col·locats amb pala carregadora, inclòs càrrega i transport.

| Codi | Ut | Descripció | Rendiment | Preu | Import |
|---|---|---|---|---|---|
| O0101 | h | Cap de colla | 0.01 | 20.6 | 0.21 |
| O0102 | h | Oficial 1ª | 0.04 | 20.46 | 0.82 |
| O0110 | h | Peó | 0.1 | 16.75 | 1.68 |
| P0326B | t | Bloc pedra calcària esc. >800 kg (material; 01/08/2018) | 1 | 20.73 | 20.73 |
| M0205 | h | Pala carregadora sobre orugues | 0.015 | 73.35 | 1.10 |
| M0212B | h | Camió de trabuc de 20 t | 0.015 | 37.33 | 0.56 |
| %1613 |  | Despeses indirectes | 6 % | 25.10 | 1.51 |
|  |  | Total |  |  | 26.61 |

| Amidament | Uts. | Parcial |
|---|---|---|
| Alçats: |  |  |
| Mur PK 0+530 a 0+610 esq alçat | 575.592 | 575.59 |
| Mur PK 0+614 a 0+700 esq | 584.64 | 584.64 |
| Mur PK 0+720 a 0+770 esq | 334.08 | 334.08 |
| Mur PK 0+614 dreta | 178.872 | 178.87 |
| Mur PK 2+980 dreta | 153.12 | 153.12 |
| Mur PK 2+980 dreta | 139.2 | 139.20 |
| Total |  | 1965.5 |

**E0413A** m3 Escullera concertada pedra calcària 800-1500 kg., rejuntat amb formigó
877.7 m3 × 62.54 = 54891.36
Escullera concertada de amb blocs de pedra calcària de 800 a 1500 kg., inclòs rejuntat de formigó tipus HM-20, totalment col.locada.

| Codi | Ut | Descripció | Rendiment | Preu | Import |
|---|---|---|---|---|---|
| O0101 | h | Cap de colla | 0.01 | 20.6 | 0.21 |
| O0102 | h | Oficial 1ª | 0.125 | 20.46 | 2.56 |
| O0110 | h | Peó | 0.052 | 16.75 | 0.87 |
| P0326B | t | Bloc pedra calcària esc. >800 kg | 1.54 | 20.73 | 31.92 |
| P0504 | m3 | Formigó HM-20 posat a l'obra | 0.2 | 52 | 10.40 |
| M0202 | h | Pala excavadora giratoria sobre cadenes, amb pinça manipuladora de pedra (maquinària; 01/08/2018) | 0.069 | 80.75 | 5.57 |
| M0212B | h | Camió de trabuc de 20 t | 0.2 | 37.33 | 7.47 |
| %1613 |  | Despeses indirectes | 6 % | 59.00 | 3.54 |
|  |  | Total |  |  | 62.54 |

| Amidament | Uts. | Llarg | Ample | Alt | Parcial |
|---|---|---|---|---|---|
| Fonaments | 1 | 282.4 | 2.216 | 1.4 |  |
| Total |  |  |  |  | 877.7 |

**E0666D** m2 Feltre geotextil de polipropilè 250 g/m2
847.2 m2 × 3.45 = 2922.84

| Amidament | Uts. | Llarg | Alt | Parcial |
|---|---|---|---|---|
| Mur PK 0+530 a 0+610 esq | 1 | 82.7 | 3 | 248.10 |
| Mur PK 0+614 a 0+700 esq | 1 | 84 | 3 | 252.00 |
| Mur PK 0+720 a 0+770 esq | 1 | 48 | 3 | 144.00 |
| Mur PK 0+614 dreta | 1 | 25.7 | 3 | 77.10 |
| Mur PK 2+980 dreta | 1 | 22 | 3 | 66.00 |
| Mur PK 2+980 dreta | 1 | 20 | 3 | 60.00 |
| Total |  |  |  | 847.2 |

**E0890** m Canonada PVC ranurada, DN-200, 4kN/m2, drenatge
282.4 m × 7.86 = 2219.66

| Amidament | Uts. | Llarg | Parcial |
|---|---|---|---|
| Mur PK 0+530 a 0+610 esq | 1 | 82.7 | 82.70 |
| Mur PK 0+614 a 0+700 esq | 1 | 84 | 84.00 |
| Mur PK 0+720 a 0+770 esq | 1 | 48 | 48.00 |
| Mur PK 0+614 dreta | 1 | 25.7 | 25.70 |
| Mur PK 2+980 dreta | 1 | 22 | 22.00 |
| Mur PK 2+980 dreta | 1 | 20 | 20.00 |
| Total |  |  | 282.4 |

### 0707 CONDICIONAMENT ANTIGA CARRETERA T-3231
Import: 55742.77

**E0210A** m2 Fresat paviment i retirada del material inferior de base, gruix 8 cm, a=1m; r<300
1000 m2 × 9.03 = 9030.00
Fresat del paviment existent i retirada del material inferior de base fins un gruix de 8 cm totals, amb una amplada mínima d'1 metre, càrrega i transport a l'abocador, cànon d'abocament i neteja de la superfície resultant fins un rendiment diari de 300 m2 de superfície total.

| Codi | Ut | Descripció | Rendiment | Preu | Import |
|---|---|---|---|---|---|
| O0101 | h | Cap de colla | 0.02 | 20.6 | 0.41 |
| O0110 | h | Peó | 0.08 | 16.75 | 1.34 |
| M0242 | h | Fresadora | 0.03 | 133.009122 | 3.99 |
| M0212B | h | Camió de trabuc de 20 t | 0.03 | 37.33 | 1.12 |
| M0220 | h | Escombradora autopropulsada | 0.03 | 42.145482 | 1.26 |
| P1613 | u | Cànon d'abocador | 0.5 | 0.8 | 0.40 |
| %1613 |  | Despeses indirectes | 6 % | 8.52 | 0.51 |
|  |  | Total |  |  | 9.03 |

| Amidament | Uts. | Llarg | Parcial |
|---|---|---|---|
| Antiga ctra. T-3231 | 1 | 1000 | 1000.00 |
| Total |  |  | 1000 |

**E0608A** m2 Paviment de MBC tipus AC 16 surf S (S-12) 8 cm apedaçats; rendiment<300
1000 m2 × 12.49 = 12490.00
Apedaçament de paviment fins un gruix de 8 cm i una amplada mínima d'1 m, amb M.B.C. tipus AC16 surf S, estesa i compactada al 97 % de l'assaig marshall, inclòs rejuntat de la superfície acabada, fins un rendiment diari de 300 m2 de superfície total.

| Codi | Ut | Descripció | Rendiment | Preu | Import |
|---|---|---|---|---|---|
| O0101 | h | Cap de colla | 0.018 | 20.6 | 0.37 |
| O0110 | h | Peó | 0.12 | 16.75 | 2.01 |
| P0414 | t | M.B.C. tipus AC16 surf S en obra | 0.196 | 38.48 | 7.54 |
| M0236 | h | Estenedora per a mescles | 0.007 | 70.661418 | 0.49 |
| M0239 | h | Corró de llanda metàl·lica | 0.007 | 41.56857 | 0.29 |
| M0237 | h | Piconadora de pneumàtics 15 t | 0.007 | 62.358006 | 0.44 |
| M0220 | h | Escombradora autopropulsada | 0.007 | 42.145482 | 0.30 |
| M0213 | h | Camió cisterna de 8 m3 | 0.007 | 47.997018 | 0.34 |
| %1613 |  | Despeses indirectes | 6 % | 11.78 | 0.71 |
|  |  | Total |  |  | 12.49 |

| Amidament | Uts. | Llarg | Parcial |
|---|---|---|---|
| Antiga ctra. T-3231 | 1 | 1000 | 1000.00 |
| Total |  |  | 1000 |

**E0334** m Tall serra disc paviment mescles bituminoses, formigó o panot, fins 25 cm
88 m × 1.75 = 154.00

| Amidament | Uts. | Llarg | Ample | Parcial |
|---|---|---|---|---|
| Antiga ctra. T-3231 | 2 | 10 | 2 | 40.00 |
| Passos elevats | 4 | 2 | 6 | 48.00 |
| Total |  |  |  | 88 |

**E0781C** u Pilona tubular flexible Ø100 mm., h=1000 mm banda reflectant
475 u × 49.16 = 23351.00
Pilona tubular flexible de Ø100x1000 mm d'alçada, color negre, amb banda reflectant, segons plànols, totalment col·locada.

| Codi | Ut | Descripció | Rendiment | Preu | Import |
|---|---|---|---|---|---|
| O0102 | h | Oficial 1ª | 0.15 | 20.46 | 3.07 |
| O0110 | h | Peó | 0.3 | 16.75 | 5.03 |
| P0504 | m3 | Formigó HM-20 posat a l'obra | 0.05 | 52 | 2.60 |
| P1477D | u | Pilona tubular flexible Ø100 mm., h=1000 mm amb banda reflectant, color negre (material; 23/07/1998) | 1 | 34 | 34.00 |
| M0214 | h | Camió grua | 0.04 | 42.073368 | 1.68 |
| %1613 |  | Despeses indirectes | 6 % | 46.38 | 2.78 |
|  |  | Total |  |  | 49.16 |

| Amidament | Uts. | Llarg | Parcial |
|---|---|---|---|
| Carril bici (2847 ml/6ml) | 1 | 475 | 475.00 |
| Total |  |  | 475 |

**E0313** m2 Esbrossada del terreny, inclòs càrrega i transport.
128 m2 × 0.53 = 67.84

| Amidament | Uts. | Llarg | Ample | Parcial |
|---|---|---|---|---|
| Zones descans carril bici | 4 | 4 | 8 | 128.00 |
| Total |  |  |  | 128 |

**E0314** m3 Excavació de terra vegetal, càrrega i transport.
38.4 m3 × 2.87 = 110.21

| Amidament | Uts. | Llarg | Ample | Alt | Parcial |
|---|---|---|---|---|---|
| Zones descans carril bici | 4 | 4 | 8 | 0.3 | 38.40 |
| Total |  |  |  |  | 38.4 |

**E0301** m3 Excavació en desmunt en qualsevol tipus de terreny, abocador i condicionament (10% roca)
64 m3 × 3.24 = 207.36

| Amidament | Uts. | Llarg | Ample | Alt | Parcial |
|---|---|---|---|---|---|
| Zones descans carril bici | 4 | 4 | 8 | 0.5 | 64.00 |
| Total |  |  |  |  | 64 |

**E1108** m Vorada de peces de formigó de 8x20 cm tipus jardí
64 m × 15.73 = 1006.72

| Amidament | Uts. | Llarg | Parcial |
|---|---|---|---|
| Zones descans carril bici | 4 | 16 | 64.00 |
| Total |  |  | 64 |

**E0305** m3 Excavació rases i pous, mitjans mecànics, cànon abocador
8 m3 × 11.12 = 88.96

| Amidament | Uts. | Llarg | Ample | Alt | Parcial |
|---|---|---|---|---|---|
| Arbres zones descans carril bici | 8 | 1 | 1 | 1 | 8.00 |
| Total |  |  |  |  | 8 |

**E1103** m3 Aportació i estesa de terra vegetal seleccionada
8 m3 × 17.39 = 139.12

| Amidament | Uts. | Llarg | Ample | Alt | Parcial |
|---|---|---|---|---|---|
| Zones descans carril bici | 8 | 1 | 1 | 1 | 8.00 |
| Total |  |  |  |  | 8 |

**E1155A** u Plantació arbres perímetre 18-25 cm, mitjans mecànics
8 u × 37.35 = 298.80

| Amidament | Uts. | Llarg | Parcial |
|---|---|---|---|
| Zones descans carril bici | 4 | 2 | 8.00 |
| Total |  |  | 8 |

**E1124** u Subministrament de Platanus hispanica (clons meridionals) de perímetre de 20 a 25 cm, amb l'arrel nua
8 u × 58.97 = 471.76

| Amidament | Uts. | Llarg | Parcial |
|---|---|---|---|
| Zones descans carril bici | 4 | 2 | 8.00 |
| Total |  |  | 8 |

**E1101** u Banc de fusta 2 m pintat i envernissat, 10 llistons
4 u × 291.18 = 1164.72
Banc de fusta pintat i envernissat, de 2 m de llargària, 10 llistons de 2,5x5,2 cm., cargols passadors d'acer cadmiat i suports de passamà, ancorat amb daus de formigó de 30x30x30 cm.

| Codi | Ut | Descripció | Rendiment | Preu | Import |
|---|---|---|---|---|---|
| O0101 | h | Cap de colla | 0.05 | 20.6 | 1.03 |
| O0102 | h | Oficial 1ª | 0.155 | 20.46 | 3.17 |
| O0110 | h | Peó | 0.91 | 16.75 | 15.24 |
| P1501 | u | Banc de fusta de 2 m. llarg. (material; 12/01/2009) | 1 | 247.690986 | 247.69 |
| P1609 | m3 | Excavació de terres | 0.12 | 11.118 | 1.33 |
| P0504 | m3 | Formigó HM-20 posat a l'obra | 0.12 | 52 | 6.24 |
| %1613 |  | Despeses indirectes | 6 % | 274.70 | 16.48 |
|  |  | Total |  |  | 291.18 |

| Amidament | Uts. | Parcial |
|---|---|---|
| Zones descans carril bici | 4 | 4.00 |
| Total |  | 4 |

**E1182** u Paperera circular basculant inoxidable de color gris (12/01/2007)
4 u × 122.535 = 490.14
Paperera circular inoxidable de color gris i basculant, col·locada.

| Amidament | Uts. | Parcial |
|---|---|---|
| Zones descans carril bici | 4 | 4.00 |
| Total |  | 4 |

**E1196** m Tanca de fusta "texana" o similar h=1m
64 m × 36.03 = 2305.92
Tanca de fusta tipus "texana" o similar d'1 m. d'alçada, amb pals d'1,5 metres i 10 cm de diàmetre i dos pals horitzontals de 2,5 m de llargada i 8 cm de diàmetre separats entre ells 45 cm, incloses les unions mètal·liques, materials auxiliars, enclavament, col·locat.

| Codi | Ut | Descripció | Rendiment | Preu | Import |
|---|---|---|---|---|---|
| O0101 | h | Cap de colla | 0.05 | 20.6 | 1.03 |
| O0102 | h | Oficial 1ª | 0.25 | 20.46 | 5.12 |
| O0110 | h | Peó | 0.25 | 16.75 | 4.19 |
| P1196 | m | tanca de fusta tipus texana (material; 23/07/1998) | 1 | 17 | 17.00 |
| P1609 | m3 | Excavació de terres | 0.13 | 11.118 | 1.45 |
| P0504 | m3 | Formigó HM-20 posat a l'obra | 0.1 | 52 | 5.20 |
| %1613 |  | Despeses indirectes | 6 % | 33.99 | 2.04 |
|  |  | Total |  |  | 36.03 |

| Amidament | Uts. | Llarg | Parcial |
|---|---|---|---|
| Zones descans carril bici | 4 | 16 | 64.00 |
| Total |  |  | 64 |

**E1186B** m3 Paviment de sauló, amb estesa i piconatge del material al 100% PM (01/08/2018)
25.6 m3 × 28.07 = 718.59

| Amidament | Uts. | Llarg | Ample | Alt | Parcial |
|---|---|---|---|---|---|
| Zones descans carril bici | 4 | 4 | 8 | 0.2 | 25.60 |
| Total |  |  |  |  | 25.6 |

**E0612C** m2 Reg d'adherència amb emulsió termoadherent ECR-1d (dotació 0,4 kg/m2)
144 m2 × 0.3 = 43.20

| Amidament | Uts. | Llarg | Ample | Parcial |
|---|---|---|---|---|
| Passos elevats | 4 | 6 | 6 | 144.00 |
| Total |  |  |  | 144 |

**E0603B** t Paviment de MBC tipus D8, àrid granític
35.28 t × 51.12 = 1803.51

| Amidament | Uts. | Parcial |
|---|---|---|
| Passos elevats | 35.28 | 35.28 |
| Total |  | 35.28 |

**E0784** u Balisa solar de 3 LED de 8 mm. a una cara
30 u × 60.03 = 1800.90
Balisa de senyalització solar de 3 LED de 8 mm. a una cara amb llum blanca intermitent instal·lada amb resina epoxi.

| Codi | Ut | Descripció | Rendiment | Preu | Import |
|---|---|---|---|---|---|
| O0102 | h | Oficial 1ª | 0.075 | 20.46 | 1.53 |
| O0110 | h | Peó | 0.075 | 16.75 | 1.26 |
| P0784 | u | Balisa solar de led (material; 02/09/2009) | 1 | 40 | 40.00 |
| P07841 | u | pp resina i altres (material; 02/09/2009) | 1 | 13 | 13.00 |
| M0214 | h | Camió grua | 0.02 | 42.073368 | 0.84 |
| %1613 |  | Despeses indirectes | 6 % | 56.63 | 3.40 |
|  |  | Total |  |  | 60.03 |

| Amidament | Uts. | Llarg | Parcial |
|---|---|---|---|
| Gual zona inundable | 1 | 6 | 6.00 |
| Passos elevats | 4 | 6 | 24.00 |
| Total |  |  | 30 |

## 08 SENYALITZACIÓ I ABALISAMENT
Import: 184913.33

### 0801 SENYALITZACIÓ HORITZONTAL I ABALISSAMENT
Import: 51252.42

**E0704** m Premarcatge de marca viària longitudinal
24492 m × 0.13 = 3183.96

| Codi | Ut | Descripció | Rendiment | Preu | Import |
|---|---|---|---|---|---|
| O0101 | h | Cap de colla | 0.001 | 20.6 | 0.02 |
| O0110 | h | Peó | 0.006 | 16.75 | 0.10 |
| %1613 |  | Despeses indirectes | 6 % | 0.12 | 0.01 |
|  |  | Total |  |  | 0.13 |

| Amidament | Uts. | Llarg | Parcial |
|---|---|---|---|
| eix1 | 3 | 3693 | 11079.00 |
| zones avançament | 2 | 500 | 1000.00 |
| ramals R1 | 1 | 814 | 814.00 |
| ramals R2 | 1 | 387 | 387.00 |
| ramals R3 | 1 | 171 | 171.00 |
| repintat ramals carretera existent | 1 | 2500 | 2500.00 |
| Antiga carretera T-3231 | 3 | 2847 | 8541.00 |
| Total |  |  | 24492 |

**E0706** m Marca viària longitudinal 15 cm. amplada, pintura acrílica
24492 m × 0.55 = 13470.60
Marca viària longitudinal de 15 cm. d'amplada, amb pintura acrílica i microesferes de vidre, amb màquina autopropulsada.

| Codi | Ut | Descripció | Rendiment | Preu | Import |
|---|---|---|---|---|---|
| O0101 | h | Cap de colla | 0.001 | 20.6 | 0.02 |
| O0110 | h | Peó | 0.002 | 16.75 | 0.03 |
| P1422 | kg | Pintura | 0.135 | 2.26644 | 0.31 |
| P1421 | kg | Microesferes de vidre | 0.082 | 0.958086 | 0.08 |
| M0220 | h | Escombradora autopropulsada | 0.001 | 42.145482 | 0.04 |
| M0224 | h | Màquina pintura bandes autop. | 0.001 | 41.56857 | 0.04 |
| %1613 |  | Despeses indirectes | 6 % | 0.52 | 0.03 |
|  |  | Total |  |  | 0.55 |

| Amidament | Uts. | Llarg | Parcial |
|---|---|---|---|
| eix1 | 3 | 3693 | 11079.00 |
| zones avançament | 2 | 500 | 1000.00 |
| ramals R1 | 1 | 814 | 814.00 |
| ramals R2 | 1 | 387 | 387.00 |
| ramals R3 | 1 | 171 | 171.00 |
| repintat ramals carretera existent | 1 | 2500 | 2500.00 |
| Antiga carretera T-3231 | 3 | 2847 | 8541.00 |
| Total |  |  | 24492 |

**E0708BO** m Pintura en vorades de color alternatiu blanc i vermell.
18.2 m × 4.2 = 76.44

| Amidament | Uts. | Llarg | Parcial |
|---|---|---|---|
| illeta connexió | 1 | 18.2 | 18.20 |
| Total |  |  | 18.2 |

**E0708BI** m2 Pintura de color estesa sobre paviment de formigó amb RAL 7042
1.35 m2 × 5.74 = 7.75

| Amidament | Uts. | Llarg | Alt | Parcial |
|---|---|---|---|---|
| Illeta entrada a La Selva | 1 | 9 | 0.15 | 1.35 |
| Total |  |  |  | 1.35 |

**E0787** m2 Eliminació marques viàries amb qualssevol procediments
1281.15 m2 × 25.56 = 32746.19
Eliminació de les marques viàries amb qualssevol dels següents procediments: aigua a perssió, projecció d'abrasius o fresat, mitjançant utilització de sistemes fixos rotatoris o flotants horitzontals.

| Codi | Ut | Descripció | Rendiment | Preu | Import |
|---|---|---|---|---|---|
| O0101 | h | Cap de colla | 0.025 | 20.6 | 0.52 |
| O0102 | h | Oficial 1ª | 0.12 | 20.46 | 2.46 |
| O0110 | h | Peó | 0.24 | 16.75 | 4.02 |
| M0242 | h | Fresadora | 0.12 | 133.009122 | 15.96 |
| %1616 | % | Eines i medis auxiliars | 5 % | 22.96 | 1.15 |
| %1613 |  | Despeses indirectes | 6 % | 24.11 | 1.45 |
|  |  | Total |  |  | 25.56 |

| Amidament | Uts. | Llarg | Ample | Parcial |
|---|---|---|---|---|
| Antiga carretera T-3231 | 3 | 2847 | 0.15 | 1281.15 |
| Total |  |  |  | 1281.15 |

**E0708** m2 Marca viària transversal, fletxes, inscripcions i zebrats, pintura acrílica
156 m2 × 11.33 = 1767.48

| Amidament | Uts. | Llarg | Ample | Parcial |
|---|---|---|---|---|
| antiga ctra. T-3231 | 100 |  |  | 100.00 |
| Esquenes d'ase: |  |  |  |  |
| color vermell | 4 | 3.5 | 2 | 28.00 |
| color blanc | 4 | 3.5 | 2 | 28.00 |
| Total |  |  |  | 156 |

### 0802 SENYALITZACIÓ VERTICAL
Import: 66397.49

**E0710** u Placa reflectora triangular L=135 cm, nivell 2 HIP
33 u × 242.77 = 8011.41
Placa reflectora triangular de 135 cm. de costat, per a senyals de trànsit, nivell 2 HIP, inclòs ancoratges i cargoleria.

| Codi | Ut | Descripció | Rendiment | Preu | Import |
|---|---|---|---|---|---|
| O0102 | h | Oficial 1ª | 0.175 | 20.46 | 3.58 |
| O0110 | h | Peó | 0.2 | 16.75 | 3.35 |
| P1402 | u | Placa triang. reflect. 135 cm (material; 12/01/2009) | 1 | 222.100818 | 222.10 |
| %1613 |  | Despeses indirectes | 6 % | 229.03 | 13.74 |
|  |  | Total |  |  | 242.77 |

| Amidament | Uts. | Parcial |
|---|---|---|
| Rotonda 1 | 8 | 8.00 |
| Tram Rot1-Rot2 | 9 | 9.00 |
| Rotonda 2 | 6 | 6.00 |
| Tram Rot2-Rot3 | 8 | 8.00 |
|  | 2 | 2.00 |
| Total |  | 33 |

**E0712** u Placa reflectora circular Ø90 cm, nivell 2 HIP
56 u × 169.96 = 9517.76
Placa reflectora circular de 90 cm. de diàmetre, per a senyals de trànsit, nivell 2 HIP, inclòs ancoratges i cargoleria.

| Codi | Ut | Descripció | Rendiment | Preu | Import |
|---|---|---|---|---|---|
| O0102 | h | Oficial 1ª | 0.175 | 20.46 | 3.58 |
| O0110 | h | Peó | 0.2 | 16.75 | 3.35 |
| P1404 | u | Placa circular reflect. 90 cm. (material; 12/01/2009) | 1 | 153.407082 | 153.41 |
| %1613 |  | Despeses indirectes | 6 % | 160.34 | 9.62 |
|  |  | Total |  |  | 169.96 |

| Amidament | Uts. | Parcial |
|---|---|---|
| Rotonda 1 | 12 | 12.00 |
| Tram Rot1-Rot2 | 17 | 17.00 |
| Rotonda 2 | 9 | 9.00 |
| Tram Rot2-Rot3 | 13 | 13.00 |
| Rotonda 3 | 3 | 3.00 |
|  | 2 | 2.00 |
| Total |  | 56 |

**E0716** u Placa reflectora quadrada de 90 cm. costat, nivell 2 HIP
2 u × 215.69 = 431.38
Placa reflectora quadrada de 90 cm. de costat, per a senyals de trànsit, nivell 2 HIP, inclòs ancoratges i cargoleria.

| Codi | Ut | Descripció | Rendiment | Preu | Import |
|---|---|---|---|---|---|
| O0102 | h | Oficial 1ª | 0.175 | 20.46 | 3.58 |
| O0110 | h | Peó | 0.2 | 16.75 | 3.35 |
| P1410 | u | Placa infor. refl. 90x90 cm. (material; 12/01/2009) | 1 | 196.551858 | 196.55 |
| %1613 |  | Despeses indirectes | 6 % | 203.48 | 12.21 |
|  |  | Total |  |  | 215.69 |

| Amidament | Uts. | Parcial |
|---|---|---|
| S-13 Rotonda 2 | 2 | 2.00 |
| Total |  | 2 |

**E0720** u Placa reflectora rectangular de 60x20 cm. complementaria
11 u × 63.17 = 694.87
Placa reflectora rectangular de 60x20 cm. complementària, nivell 2 HIP, inclòs ancoratges i cargoleria.

| Codi | Ut | Descripció | Rendiment | Preu | Import |
|---|---|---|---|---|---|
| O0102 | h | Oficial 1ª | 0.08 | 20.46 | 1.64 |
| O0110 | h | Peó | 0.12 | 16.75 | 2.01 |
| P1428 | u | Placa comp. refl. 60x20 cm. (material; 12/01/2009) | 1 | 55.93986 | 55.94 |
| %1613 |  | Despeses indirectes | 6 % | 59.59 | 3.58 |
|  |  | Total |  |  | 63.17 |

| Amidament | Uts. | Parcial |
|---|---|---|
| Rotonda 1 | 2 | 2.00 |
| Tram Rot1-Rot2 | 3 | 3.00 |
| Rotonda 2 | 1 | 1.00 |
| Tram Rot2-Rot3 | 3 | 3.00 |
| Antiga ctra. T-3231 | 2 | 2.00 |
| Total |  | 11 |

**E0711** u Placa reflectora circular Ø60 cm, nivell 2 HIP
11 u × 87.73 = 965.03
Placa reflectora circular de 60 cm. de diàmetre, per a senyals de trànsit, nivell 2 HIP, inclòs ancoratges i cargoleria.

| Codi | Ut | Descripció | Rendiment | Preu | Import |
|---|---|---|---|---|---|
| O0102 | h | Oficial 1ª | 0.175 | 20.46 | 3.58 |
| O0110 | h | Peó | 0.2 | 16.75 | 3.35 |
| P1403 | u | Placa circular reflect. 60 cm. (material; 12/01/2009) | 1 | 75.833022 | 75.83 |
| %1613 |  | Despeses indirectes | 6 % | 82.76 | 4.97 |
|  |  | Total |  |  | 87.73 |

| Amidament | Uts. | Parcial |
|---|---|---|
| Antiga ctra. T-3231 | 1 | 1.00 |
|  | 2 | 2.00 |
|  | 8 | 8.00 |
| Total |  | 11 |

**E0709** u Placa reflectora triangular L=90 cm., nivell 2 HIP
6 u × 93.72 = 562.32
Placa reflectora triangular de 90 cm. de costat, per a senyals de trànsit, nivell 2 HIP, inclòs ancoratges i cargoleria.

| Codi | Ut | Descripció | Rendiment | Preu | Import |
|---|---|---|---|---|---|
| O0102 | h | Oficial 1ª | 0.175 | 20.46 | 3.5805 |
| O0110 | h | Peó | 0.2 | 16.75 | 3.3500 |
| P1401 | u | Placa triang. reflect. 90 cm. (material; 12/01/2009) | 1 | 81.48882 | 81.4888 |
| %1613 |  | Despeses indirectes | 6 % | 88.4193 | 5.3052 |
|  |  | Total |  |  | 93.72 |

| Amidament | Uts. | Parcial |
|---|---|---|
| Antiga ctra. T-3231 | 4 | 4.00 |
|  | 2 | 2.00 |
| Total |  | 6 |

**E0751** u Placa circular d'alumini Ø60 cm, nivell 2 HIP
9 u × 83.87 = 754.83
Placa circular d'alumini per a senyals de trànsit de Ø= 60 cm, nivell 2 HIP, inclòs ancoratges i cargoleria.

| Codi | Ut | Descripció | Rendiment | Preu | Import |
|---|---|---|---|---|---|
| O0102 | h | Oficial 1ª | 0.175 | 20.46 | 3.58 |
| O0110 | h | Peó | 0.2 | 16.75 | 3.35 |
| P1482 | u | Placa rodona alumini reflect. 60 cm. (material; 12/01/2009) | 1 | 72.186114 | 72.19 |
| %1613 |  | Despeses indirectes | 6 % | 79.12 | 4.75 |
|  |  | Total |  |  | 83.87 |

| Amidament | Uts. | Parcial |
|---|---|---|
| Vial entrada a La Selva | 6 | 6.00 |
| cartell 16 | 1 | 1.00 |
|  | 2 | 2.00 |
| Total |  | 9 |

**E0752B** u Placa triangular d'alumini L= 90 cm, nivell 2 HIP
8 u × 111.19 = 889.52
Placa triangular d'alumini per a senyals de trànsit de L= 90 cm, nivell 2 HIP, inclòs ancoratges i cargoleria.

| Codi | Ut | Descripció | Rendiment | Preu | Import |
|---|---|---|---|---|---|
| O0102 | h | Oficial 1ª | 0.175 | 20.46 | 3.58 |
| O0110 | h | Peó | 0.2 | 16.75 | 3.35 |
| P1483B | u | Placa triangular alumini reflect. 90 cm. (material; 11/03/2009) | 1 | 97.97 | 97.97 |
| %1613 |  | Despeses indirectes | 6 % | 104.90 | 6.29 |
|  |  | Total |  |  | 111.19 |

| Amidament | Uts. | Parcial |
|---|---|---|
| Vial entrada a La Selva | 6 | 6.00 |
|  | 2 | 2.00 |
| Total |  | 8 |

**E0754** u Placa quadrada d'alumini, L=60 cm, nivell 2 HIP
4 u × 85.9 = 343.60
Placa quadrada d'alumini per a senyals de trànsit de L=60 cm, nivell 2 HIP, inclòs ancoratges i cargoleria.

| Codi | Ut | Descripció | Rendiment | Preu | Import |
|---|---|---|---|---|---|
| O0102 | h | Oficial 1ª | 0.175 | 20.46 | 3.58 |
| O0110 | h | Peó | 0.2 | 16.75 | 3.35 |
| P1485 | u | Placa quadrada alumini reflect. 60 cm. (material; 12/01/2009) | 1 | 74.112588 | 74.11 |
| %1613 |  | Despeses indirectes | 6 % | 81.04 | 4.86 |
|  |  | Total |  |  | 85.9 |

| Amidament | Uts. | Parcial |
|---|---|---|
| Vial entrada a La Selva | 4 | 4.00 |
| Total |  | 4 |

**E0723** u Fita quilomètrica amb placa reflectora de 40x60 cm, nivell 2 HIP
10 u × 83.25 = 832.50
Fita quilomètrica, amb placa reflectora de 40x40 cm., nivell 2 HIP, inclòs ancoratges i cargoleria.

| Codi | Ut | Descripció | Rendiment | Preu | Import |
|---|---|---|---|---|---|
| O0102 | h | Oficial 1ª | 0.18 | 20.46 | 3.68 |
| O0110 | h | Peó | 0.2 | 16.75 | 3.35 |
| P1431 | u | Fita qm. refl. 40x60 cm (material; 12/01/2009) | 1 | 71.506182 | 71.51 |
| %1613 |  | Despeses indirectes | 6 % | 78.54 | 4.71 |
|  |  | Total |  |  | 83.25 |

| Amidament | Uts. | Parcial |
|---|---|---|
| PK's | 6 | 6.00 |
| PK's antiga ctra. | 4 | 4.00 |
| Total |  | 10 |

**E0725** m Suport rectangular d'acer galvanitzat de 80x40x2 mm.
261.4 m × 15.39 = 4022.95
Suport rectangular d'acer galvanitzat de 80x40x2 mm., col.locat.

| Codi | Ut | Descripció | Rendiment | Preu | Import |
|---|---|---|---|---|---|
| O0102 | h | Oficial 1ª | 0.05 | 20.46 | 1.02 |
| O0110 | h | Peó | 0.09 | 16.75 | 1.51 |
| P1417 | m | Suport tub acer galv. 80x40x2mm. (material; 12/01/2009) | 1 | 11.991528 | 11.99 |
| %1613 |  | Despeses indirectes | 6 % | 14.52 | 0.87 |
|  |  | Total |  |  | 15.39 |

| Amidament | Uts. | Llarg | Parcial |
|---|---|---|---|
| Senyals triangulars | 19 | 3.2 | 60.80 |
| Senyals circulars | 41 | 3 | 123.00 |
| Senyals quadrades | 6 | 3 | 18.00 |
| Fitas Km | 5 | 2 | 10.00 |
| Passos elevats T-3231a | 8 | 3.2 | 25.60 |
| Antiga ctra. T-3231a | 8 | 3 | 24.00 |
| Total |  |  | 261.4 |

**E0739** m Suport rectangular d'acer galvanitzat de 100x50x3 mm.
42 m × 24.7 = 1037.40
Suport rectangular d'acer galvanitzat de 100x50x3 mm.,col·locat.

| Codi | Ut | Descripció | Rendiment | Preu | Import |
|---|---|---|---|---|---|
| O0102 | h | Oficial 1ª | 0.05 | 20.46 | 1.02 |
| O0110 | h | Peó | 0.09 | 16.75 | 1.51 |
| P1440 | m | Suport acer galv. 100x50x3 mm (material; 12/01/2009) | 1 | 20.768832 | 20.77 |
| %1613 |  | Despeses indirectes | 6 % | 23.30 | 1.40 |
|  |  | Total |  |  | 24.7 |

| Amidament | Uts. | Llarg | Parcial |
|---|---|---|---|
| Senyals triangulars dobles | 8 | 3.5 | 28.00 |
| Senyals circulars dobles | 4 | 3.5 | 14.00 |
| Total |  |  | 42 |

**E0729** u Fonamentació de senyals
99 u × 25.25 = 2499.75
Fonamentació de senyals, totalment acabada.

| Codi | Ut | Descripció | Rendiment | Preu | Import |
|---|---|---|---|---|---|
| O0101 | h | Cap de colla | 0.12 | 20.6 | 2.47 |
| O0110 | h | Peó | 0.48 | 16.75 | 8.04 |
| P1609 | m3 | Excavació de terres | 0.18 | 11.118 | 2.00 |
| E0502 | m3 | Formigó HM-20 fonaments | 0.18 | 62.85 | 11.31 |
| %1613 |  | Despeses indirectes | 6 % | 23.82 | 1.43 |
|  |  | Total |  |  | 25.25 |

| Amidament | Uts. | Parcial |
|---|---|---|
| Senyals triangulars | 19 | 19.00 |
| Senyals circulars | 41 | 41.00 |
| Senyals quadrades | 6 | 6.00 |
| Fitas Km | 5 | 5.00 |
| Passos elevats T-3231a | 8 | 8.00 |
| Senyals triangulars dobles | 8 | 8.00 |
| Senyals circulars dobles | 4 | 4.00 |
| Antiga ctra. T-3231a | 8 | 8.00 |
| Total |  | 99 |

**E0731** u Retirada de senyal a magatzem de Diputació
25 u × 13.24 = 331.00
Retirada de senyal, inclòs càrrega i transport al magatzem de Diputació.

| Codi | Ut | Descripció | Rendiment | Preu | Import |
|---|---|---|---|---|---|
| O0101 | h | Cap de colla | 0.1 | 20.6 | 2.06 |
| O0110 | h | Peó | 0.4 | 16.75 | 6.70 |
| M0212B | h | Camió de trabuc de 20 t | 0.1 | 37.33 | 3.73 |
| %1613 |  | Despeses indirectes | 6 % | 12.49 | 0.75 |
|  |  | Total |  |  | 13.24 |

| Amidament | Uts. | Parcial |
|---|---|---|
| senyals existents | 25 | 25.00 |
| Total |  | 25 |

**E0731B** u Trasllat de senyal existent
2 u × 27.35 = 54.70
Trasllat de senyal existent, inclòs fonamentació

| Codi | Ut | Descripció | Rendiment | Preu | Import |
|---|---|---|---|---|---|
| O0101 | h | Cap de colla | 0.1 | 20.6 | 2.06 |
| O0110 | h | Peó | 0.4 | 16.75 | 6.70 |
| M0212B | h | Camió de trabuc de 20 t | 0.1 | 37.33 | 3.73 |
| P1609 | m3 | Excavació de terres | 0.18 | 11.118 | 2.00 |
| E0502 | m3 | Formigó HM-20 fonaments | 0.18 | 62.85 | 11.31 |
| %1613 |  | Despeses indirectes | 6 % | 25.80 | 1.55 |
|  |  | Total |  |  | 27.35 |

**E0744** u Base d'acer galvanitzat per a suport de 76 mm.
14 u × 104.04 = 1456.56

| Codi | Ut | Descripció | Rendiment | Preu | Import |
|---|---|---|---|---|---|
| O0102 | h | Oficial 1ª | 0.05 | 20.46 | 1.02 |
| O0110 | h | Peó | 0.09 | 16.75 | 1.51 |
| P1471 | u | Base d'acer galvanit. suport 76 mm. (material; 23/07/1998) | 1 | 95.62 | 95.62 |
| %1613 |  | Despeses indirectes | 6 % | 98.15 | 5.89 |
|  |  | Total |  |  | 104.04 |

| Amidament | Uts. | Parcial |
|---|---|---|
| Vial entrada a La Selva: senyals simples | 12 | 12.00 |
| Vial entrada a La Selva: senyals dobles | 2 | 2.00 |
| Total |  | 14 |

**E0744A** u Base d'acer galvanitzat per a suport de 90 mm.
12 u × 111.89 = 1342.68
Base d'acer galvanitzat per a suport de 90 mm. col·locada.

| Codi | Ut | Descripció | Rendiment | Preu | Import |
|---|---|---|---|---|---|
| O0102 | h | Oficial 1ª | 0.05 | 20.46 | 1.02 |
| O0110 | h | Peó | 0.09 | 16.75 | 1.51 |
| P1471A | u | Base d'acer galvanit. suport 90 mm. (material; 12/01/2009) | 1 | 103.02 | 103.02 |
| %1613 |  | Despeses indirectes | 6 % | 105.55 | 6.33 |
|  |  | Total |  |  | 111.89 |

| Amidament | Uts. | Parcial |
|---|---|---|
| Cartell 2 | 1 | 1.00 |
| Cartell 3 | 1 | 1.00 |
| Cartell 4 | 1 | 1.00 |
| Cartell 5 | 1 | 1.00 |
| Cartell 7 | 1 | 1.00 |
| Cartell 7-2 | 1 | 1.00 |
| Cartell 10 | 1 | 1.00 |
| Cartell 11 | 1 | 1.00 |
| Cartell 13 | 1 | 1.00 |
| Cartell 18 | 1 | 1.00 |
| Cartell 20 | 1 | 1.00 |
| Senyal 24 | 1 | 1.00 |
| Total |  | 12 |

**E0744B** u Base d'acer galvanitzat per a suport de 114 mm.
5 u × 133.86 = 669.30
Base d'acer galvanitzat per a suport de 114 mm. col·locada.

| Codi | Ut | Descripció | Rendiment | Preu | Import |
|---|---|---|---|---|---|
| O0102 | h | Oficial 1ª | 0.05 | 20.46 | 1.02 |
| O0110 | h | Peó | 0.09 | 16.75 | 1.51 |
| P1471B | u | Base d'acer galvanit. suport 114 mm. (material; 12/01/2009) | 1 | 123.747624 | 123.75 |
| %1613 |  | Despeses indirectes | 6 % | 126.28 | 7.58 |
|  |  | Total |  |  | 133.86 |

| Amidament | Uts. | Parcial |
|---|---|---|
| Cartell 14 | 1 | 1.00 |
| Cartell 16 | 1 | 1.00 |
| Cartell 17 | 1 | 1.00 |
| Cartell 21 | 1 | 1.00 |
| Cartell 22 | 1 | 1.00 |
| Total |  | 5 |

**E0744C** u Base d'acer galvanitzat per a suport de 140 mm.
9 u × 163.66 = 1472.94
Base d'acer galvanitzat per a suport de 140 mm., col·locada.

| Codi | Ut | Descripció | Rendiment | Preu | Import |
|---|---|---|---|---|---|
| O0102 | h | Oficial 1ª | 0.05 | 20.46 | 1.02 |
| O0110 | h | Peó | 0.09 | 16.75 | 1.51 |
| P1471C | u | Base d'acer galvanit. suport 140 mm. (material; 12/01/2009) | 1 | 151.872084 | 151.87 |
| %1613 |  | Despeses indirectes | 6 % | 154.40 | 9.26 |
|  |  | Total |  |  | 163.66 |

| Amidament | Uts. | Parcial |
|---|---|---|
| Cartell 1 | 1 | 1.00 |
| Cartell 6 | 1 | 1.00 |
| Cartell 8 | 1 | 1.00 |
| Cartell 9 | 1 | 1.00 |
| Cartell 12 | 1 | 1.00 |
| Cartell 12-1 | 1 | 1.00 |
| Cartell 15 | 1 | 1.00 |
| Cartell 19 | 1 | 1.00 |
| Cartell 23 | 1 | 1.00 |
| Total |  | 9 |

**E0730** u Fonamentació de cartell de pre-senyalització
26 u × 112.21 = 2917.46
Fonamentació de cartell de pre-senyalització, totalment acabada.

| Codi | Ut | Descripció | Rendiment | Preu | Import |
|---|---|---|---|---|---|
| O0101 | h | Cap de colla | 0.12 | 20.6 | 2.47 |
| O0102 | h | Oficial 1ª | 0.36 | 20.46 | 7.37 |
| O0110 | h | Peó | 1.2 | 16.75 | 20.10 |
| P1609 | m3 | Excavació de terres | 1.175 | 11.118 | 13.06 |
| E0502 | m3 | Formigó HM-20 fonaments | 1 | 62.85 | 62.85 |
| %1613 |  | Despeses indirectes | 6 % | 105.85 | 6.35 |
|  |  | Total |  |  | 112.21 |

| Amidament | Uts. | Parcial |
|---|---|---|
| cartells interurbans | 24 | 24.00 |
| cartells urbans | 2 | 2.00 |
| Total |  | 26 |

**E0755** m2 Placa d'alumini fins a 0,25 m², nivell 2 HIP, amb abraçadores
0.52 m2 × 283.46 = 147.40
Placa d'alumini fins a 0,25 m², per a senyals de trànsit senyals d'orientació, amb revestiment reflectant nivell 2 HIP, inclosos abraçadores d'unió al suport i cargoleria corresponent, totalment col·locada.

| Codi | Ut | Descripció | Rendiment | Preu | Import |
|---|---|---|---|---|---|
| O0101 | h | Cap de colla | 0.15 | 20.6 | 3.090 |
| O0102 | h | Oficial 1ª | 0.3 | 20.46 | 6.138 |
| O0110 | h | Peó | 0.4 | 16.75 | 6.700 |
| P1495 | m2 | Placa d'alumini fins 0,25 m2 (material; 11/03/2009) | 1 | 251.49 | 251.490 |
| %1613 |  | Despeses indirectes | 6 % | 267.418 | 16.045 |
|  |  | Total |  |  | 283.46 |

| Amidament | Uts. | Llarg | Parcial |
|---|---|---|---|
| Cartell 2 | 1 | 0.16 | 0.16 |
| Cartell 4 | 1 | 0.135 | 0.14 |
| Cartell 5 | 1 | 0.16 | 0.16 |
| Senyal 24 | 1 | 0.059 | 0.06 |
| Total |  |  | 0.52 |

**E0756** m2 Placa d'alumini >0,25 m² i <0,50 m², nivell 2 HIP, amb abraçadores
1.3 m2 × 264.19 = 343.45
Placa d'alumini superior a 0,25 m² i fins a 0,50 m², per a d'orientació, amb revestiment reflectant HIP nivell 2, inclosos abraçadores d'unió al suport i cargoleria corresponent, totalment col·locada.

| Codi | Ut | Descripció | Rendiment | Preu | Import |
|---|---|---|---|---|---|
| O0101 | h | Cap de colla | 0.15 | 20.6 | 3.09 |
| O0102 | h | Oficial 1ª | 0.3 | 20.46 | 6.14 |
| O0110 | h | Peó | 0.4 | 16.75 | 6.70 |
| P1496 | m2 | Placa d'alumini de 0,25 a 0,50 m2 (material; 11/03/2009) | 1 | 233.31 | 233.31 |
| %1613 |  | Despeses indirectes | 6 % | 249.24 | 14.95 |
|  |  | Total |  |  | 264.19 |

| Amidament | Uts. | Llarg | Parcial |
|---|---|---|---|
| cartell 5 | 1 | 0.384 | 0.38 |
| Cartell 23 | 1 | 0.324 | 0.32 |
| Senyal 24 | 1 | 0.597 | 0.60 |
| Total |  |  | 1.3 |

**E0757** m2 Placa d'alumini >0,50 m² i <1,00 m², nivell 2 HIP, amb abraçadores
10.04 m2 × 220.3 = 2211.81
Placa d'alumini superior a 0,50 m² i fins a 1,00 m², per a senyals de trànsit d'orientació, amb revestiment reflectant HIP nivell 2, inclosos abraçadores d'unió al suport i cargoleria corresponent, totalment col·locada.

| Codi | Ut | Descripció | Rendiment | Preu | Import |
|---|---|---|---|---|---|
| O0101 | h | Cap de colla | 0.15 | 20.6 | 3.09 |
| O0102 | h | Oficial 1ª | 0.3 | 20.46 | 6.14 |
| O0110 | h | Peó | 0.4 | 16.75 | 6.70 |
| P1497 | m2 | Placa d'alumini de 0,50 m2 a 1,00 m2 (material; 11/03/2009) | 1 | 191.9 | 191.90 |
| %1613 |  | Despeses indirectes | 6 % | 207.83 | 12.47 |
|  |  | Total |  |  | 220.3 |

| Amidament | Uts. | Llarg | Parcial |
|---|---|---|---|
| cartell 2 | 1 | 0.705 | 0.71 |
| cartell 3 | 1 | 0.71 | 0.71 |
| cartell 4 | 1 | 0.9 | 0.90 |
| Cartell 7 | 1 | 0.87 | 0.87 |
| Cartell 7-2 | 1 | 0.87 | 0.87 |
| Cartell 10 | 1 | 0.53 | 0.53 |
| Cartell 11 | 1 | 0.51 | 0.51 |
| Cartell 13 | 1 | 0.59 | 0.59 |
| Cartell 18 | 1 | 0.53 | 0.53 |
| Cartell 20 | 1 | 0.53 | 0.53 |
| Cartell 23 | 1 | 3.293 | 3.29 |
| Total |  |  | 10.04 |

**E0758** m2 Placa d'alumini >1,00 m² i <1,50 m², nivell 2 HIP, amb abraçadores
3.28 m2 × 168.91 = 554.02
Placa d'alumini superior a 1,00 m² i fins a 1,50 m², per a senyals de trànsit d'orientació, amb revestiment reflectant HIP nivell 2, inclosos abraçadores d'unió al suport i cargoleria corresponent, totalment col·locada.

| Codi | Ut | Descripció | Rendiment | Preu | Import |
|---|---|---|---|---|---|
| O0101 | h | Cap de colla | 0.15 | 20.6 | 3.09 |
| O0102 | h | Oficial 1ª | 0.3 | 20.46 | 6.14 |
| O0110 | h | Peó | 0.4 | 16.75 | 6.70 |
| P1498 | m2 | Placa d'alumini superior a 1,50 m2 (material; 11/03/2009) | 1 | 143.42 | 143.42 |
| %1613 |  | Despeses indirectes | 6 % | 159.35 | 9.56 |
|  |  | Total |  |  | 168.91 |

| Amidament | Uts. | Llarg | Parcial |
|---|---|---|---|
| Cartell 16 | 1 | 1.084 | 1.08 |
| Cartell 17 | 1 | 1.084 | 1.08 |
| Cartell 21 | 1 | 1.119 | 1.12 |
| Total |  |  | 3.28 |

**E0758DG** m2 Placa d'alumini >1,00 m² i <1,50 m², nivell 3 DG, amb abraçadores
9.72 m2 × 214.52 = 2085.13
Placa d'alumini superior a 1,00 m² i fins a 1,50 m², per a senyals de trànsit d'orientació, amb revestiment reflectant DG nivell 3, inclosos abraçadores d'unió al suport i cargoleria corresponent, totalment col·locada.

| Codi | Ut | Descripció | Rendiment | Preu | Import |
|---|---|---|---|---|---|
| O0101 | h | Cap de colla | 0.15 | 20.6 | 3.09 |
| O0102 | h | Oficial 1ª | 0.3 | 20.46 | 6.14 |
| O0110 | h | Peó | 0.4 | 16.75 | 6.70 |
| P1498DG | m2 | Placa d'alumini superior a 1,50 m2 nivell 3 DG (material; 23/07/1998) | 1 | 186.45 | 186.45 |
| %1613 |  | Despeses indirectes | 6 % | 202.38 | 12.14 |
|  |  | Total |  |  | 214.52 |

| Amidament | Uts. | Llarg | Ample | Parcial |
|---|---|---|---|---|
| P-15a + R-301 | 8 | 1.35 | 0.9 | 9.72 |
| Total |  |  |  | 9.72 |

**E0758B** m2 Placa d'alumini >1,50 m² , nivell 2 HIP, amb abraçadores
23.13 m2 × 166.77 = 3857.39
Placa d'alumini superior a 1,50 m² , per a senyals de trànsit d'orientació, amb revestiment reflectant HIP nivell 2, inclosos abraçadores d'unió al suport i cargoleria corresponent, totalment col·locada.

| Codi | Ut | Descripció | Rendiment | Preu | Import |
|---|---|---|---|---|---|
| O0101 | h | Cap de colla | 0.15 | 20.6 | 3.09 |
| O0102 | h | Oficial 1ª | 0.3 | 20.46 | 6.14 |
| O0110 | h | Peó | 0.4 | 16.75 | 6.70 |
| P1498B | m2 | Placa d'alumini superior a 1,50 m2 (material; 11/03/2009) | 1 | 141.4 | 141.40 |
| %1613 |  | Despeses indirectes | 6 % | 157.33 | 9.44 |
|  |  | Total |  |  | 166.77 |

| Amidament | Uts. | Llarg | Parcial |
|---|---|---|---|
| Cartell 1 | 1 | 2.57 | 2.57 |
| Cartell 6 | 1 | 3.148 | 3.15 |
| Cartell 8 | 1 | 2.728 | 2.73 |
| Cartell 9 | 1 | 2.098 | 2.10 |
| Cartell 12 | 1 | 2.25 | 2.25 |
| Cartell 12-1 | 1 | 2.25 | 2.25 |
| Cartell 14 | 1 | 1.73 | 1.73 |
| Cartell 15 | 1 | 2.08 | 2.08 |
| Cartell 19 | 1 | 2.492 | 2.49 |
| Cartell 22 | 1 | 1.783 | 1.78 |
| Total |  |  | 23.13 |

**E0738B** m Pal d'alumini anoditzat color plata, Ø76 mm. MB
46.4 m × 27.79 = 1289.46
Pal d'alumini anoditzat color plata, estriat, de 76 mm. de diàmetre MB, col·locat.

| Codi | Ut | Descripció | Rendiment | Preu | Import |
|---|---|---|---|---|---|
| O0102 | h | Oficial 1ª | 0.05 | 20.46 | 1.02 |
| O0110 | h | Peó | 0.09 | 16.75 | 1.51 |
| P1481 | m | Pal alumini diàmetre 76 mm. MB (material; 12/01/2009) | 1 | 23.6946 | 23.69 |
| %1613 |  | Despeses indirectes | 6 % | 26.22 | 1.57 |
|  |  | Total |  |  | 27.79 |

| Amidament | Uts. | Llarg | Parcial |
|---|---|---|---|
| Vial entrada a La Selva: senyals simples | 12 | 3.2 | 38.40 |
| Vial entrada a La Selva: senyals dobles | 2 | 4 | 8.00 |
| Total |  |  | 46.4 |

**E0745** m Pal d'alumini anoditzat color plata, Ø90 mm. MC
47.1 m × 34.86 = 1641.91
Pal d'alumini anoditzat color plata, de 90 mm. de diàmetre MC, col·locat.

| Codi | Ut | Descripció | Rendiment | Preu | Import |
|---|---|---|---|---|---|
| O0102 | h | Oficial 1ª | 0.05 | 20.46 | 1.02 |
| O0110 | h | Peó | 0.09 | 16.75 | 1.51 |
| P1472 | m | Pal alumini diàmetre 90 mm. MC (material; 23/07/1998) | 1 | 30.36 | 30.36 |
| %1613 |  | Despeses indirectes | 6 % | 32.89 | 1.97 |
|  |  | Total |  |  | 34.86 |

| Amidament | Uts. | Llarg | Parcial |
|---|---|---|---|
| Cartell 2 | 1 | 3.4 | 3.40 |
| Cartell 3 | 1 | 3.1 | 3.10 |
| Cartell 4 | 1 | 3.45 | 3.45 |
| Cartell 5 | 1 | 3.3 | 3.30 |
| Cartell 7 | 1 | 3.25 | 3.25 |
| Cartell 7-2 | 1 | 3.25 | 3.25 |
| Cartell 10 | 1 | 3.05 | 3.05 |
| Cartell 11 | 1 | 3.05 | 3.05 |
| Cartell 13 | 1 | 3.1 | 3.10 |
| Cartell 14 | 1 | 1.85 | 1.85 |
| Cartell 16 | 1 | 2.2 | 2.20 |
| Cartell 17 | 1 | 1.55 | 1.55 |
| Cartell 18 | 1 | 3.05 | 3.05 |
| Cartell 20 | 1 | 3.05 | 3.05 |
| Cartell 21 | 1 | 1.35 | 1.35 |
| Cartell 22 | 1 | 1.85 | 1.85 |
| Senyal 24 | 1 | 3.25 | 3.25 |
| Total |  |  | 47.1 |

**E0746** m Pal d'alumini anoditzat color plata, Ø114 mm. MD
24.31 m × 39.99 = 972.16
Pal d'alumini anoditzat color plata, de 114 mm. de diàmetre MD, col·locat.

| Codi | Ut | Descripció | Rendiment | Preu | Import |
|---|---|---|---|---|---|
| O0102 | h | Oficial 1ª | 0.05 | 20.46 | 1.02 |
| O0110 | h | Peó | 0.09 | 16.75 | 1.51 |
| P1473 | m | Pal alumini diàmetre 114 mm. MD (material; 23/07/1998) | 1 | 35.2 | 35.20 |
| %1613 |  | Despeses indirectes | 6 % | 37.73 | 2.26 |
|  |  | Total |  |  | 39.99 |

| Amidament | Uts. | Llarg | Parcial |
|---|---|---|---|
| Cartell 1 | 1 | 1.85 | 1.85 |
| Cartell 8 | 1 | 1.85 | 1.85 |
| Cartell 9 | 1 | 1.85 | 1.85 |
| Cartell 12 | 1 | 1.65 | 1.65 |
| Cartell 12-1 | 1 | 1.65 | 1.65 |
| Cartell 14 | 1 | 2.35 | 2.35 |
| Cartell 15 | 1 | 2.025 | 2.03 |
| Cartell 16 | 1 | 2.35 | 2.35 |
| Cartell 17 | 1 | 2.35 | 2.35 |
| Cartell 19 | 1 | 1.675 | 1.68 |
| Cartell 21 | 1 | 2.35 | 2.35 |
| Cartell 22 | 1 | 2.35 | 2.35 |
| Total |  |  | 24.31 |

**E0746A** m Pal d'alumini anoditzat color plata, Ø114/Ø140 mm. ME
21.3 m × 60.02 = 1278.43
Pal d'alumini anoditzat color plata, de 114 0 140 mm. de diàmetre MF, col·locat.

| Codi | Ut | Descripció | Rendiment | Preu | Import |
|---|---|---|---|---|---|
| O0102 | h | Oficial 1ª | 0.05 | 20.46 | 1.02 |
| O0110 | h | Peó | 0.09 | 16.75 | 1.51 |
| P1473A | m | Pal alumini diàmetre 114 o 140 mm. ME (material; 12/01/2009) | 1 | 54.0855 | 54.09 |
| %1613 |  | Despeses indirectes | 6 % | 56.62 | 3.40 |
|  |  | Total |  |  | 60.02 |

| Amidament | Uts. | Llarg | Parcial |
|---|---|---|---|
| Cartell 1 | 1 | 2.35 | 2.35 |
| Cartell 6 | 1 | 1.85 | 1.85 |
| Cartell 8 | 1 | 2.35 | 2.35 |
| Cartell 9 | 1 | 2.35 | 2.35 |
| Cartell 12 | 1 | 2.35 | 2.35 |
| Cartell 12-1 | 1 | 2.35 | 2.35 |
| Cartell 15 | 1 | 2.35 | 2.35 |
| Cartell 19 | 1 | 2.35 | 2.35 |
| Cartell 23 | 1 | 2.995 | 3.00 |
| Total |  |  | 21.3 |

**E0746C** m Pal d'alumini anoditzat color plata, Ø140 mm. MG
4.7 m × 140.61 = 660.87
Pal d'alumini anoditzat color plata, estriat, de 140 mm. de diàmetre MG, col·locat.

| Codi | Ut | Descripció | Rendiment | Preu | Import |
|---|---|---|---|---|---|
| O0102 | h | Oficial 1ª | 0.05 | 20.46 | 1.02 |
| O0110 | h | Peó | 0.09 | 16.75 | 1.51 |
| P1473C | m | Pal alumini diàmetre 140 mm. MG (material; 23/07/1998) | 1 | 130.12 | 130.12 |
| %1613 |  | Despeses indirectes | 6 % | 132.65 | 7.96 |
|  |  | Total |  |  | 140.61 |

| Amidament | Uts. | Llarg | Parcial |
|---|---|---|---|
| Cartell 6 | 1 | 2.35 | 2.35 |
| Cartell 23 | 1 | 2.35 | 2.35 |
| Total |  |  | 4.7 |

**E0741** u Fita de fosa senyalització límit Diputació h=70cm
350 u × 35.85 = 12547.50
Fita de fosa per a senyalització de límit Diputació de 70 cm d'alçada i 12 cm. de diàmetre, tipus Barcelona o similar, inclòs excavació, formigó HM-20 en fonament i inscripció, col·locada.

| Codi | Ut | Descripció | Rendiment | Preu | Import |
|---|---|---|---|---|---|
| O0102 | h | Oficial 1ª | 0.03 | 20.46 | 0.61 |
| O0110 | h | Peó | 0.08 | 16.75 | 1.34 |
| P1609 | m3 | Excavació de terres | 0.15 | 11.118 | 1.67 |
| P0504 | m3 | Formigó HM-20 posat a l'obra | 0.1 | 52 | 5.20 |
| P1470 | u | Fita de fosa h=70 d=12 (material; 23/07/1998) | 1 | 25 | 25.00 |
| %1613 |  | Despeses indirectes | 6 % | 33.82 | 2.03 |
|  |  | Total |  |  | 35.85 |

### 0803 SISTEMES DE CONTENCIÓ
Import: 67263.42

**E0214** m Desmuntatge barrera de seguretat flexible i demolició ancoratges
150 m × 6.72 = 1008.00
Desmuntatge de barrera de seguretat flexible i demolició d'ancoratges amb base de formigó,inclòs p.p. de suports i transport a abocador o magatzem

| Codi | Ut | Descripció | Rendiment | Preu | Import |
|---|---|---|---|---|---|
| O0102 | h | Oficial 1ª | 0.05 | 20.46 | 1.02 |
| O0110 | h | Peó | 0.1 | 16.75 | 1.68 |
| M0201 | h | Compressor amb dos martells | 0.02 | 21.088194 | 0.42 |
| M0207 | h | Retroexcavadora | 0.01 | 59.41 | 0.59 |
| M0229 | h | Electrobomba sumergible 20 kW | 0.1 | 7.05687 | 0.71 |
| M0212B | h | Camió de trabuc de 20 t | 0.03 | 37.33 | 1.12 |
| P1613 | u | Cànon d'abocador | 1 | 0.8 | 0.80 |
| %1613 |  | Despeses indirectes | 6 % | 6.34 | 0.38 |
|  |  | Total |  |  | 6.72 |

| Amidament | Uts. | Llarg | Parcial |
|---|---|---|---|
| barrera existent | 1 | 150 | 150.00 |
| Total |  |  | 150 |

**E0736** m Barrera de seguretat enclavada BMSNA4/T
1543 m × 32.44 = 50054.92
Barrera de seguretat metàl·lica simple amb separador, tipus BMSNA4/T o similar, inclòs enclavament, soldadures i material auxiliar, pal de perfil tubular de 120x55 mm cada 4 m, peça reflectora a dues cares cada 8m, topall final si s'escau, totalment col·locada en recta o corba de qualsevol radi.

| Codi | Ut | Descripció | Rendiment | Preu | Import |
|---|---|---|---|---|---|
| O0101 | h | Cap de colla | 0.02 | 20.6 | 0.41 |
| O0102 | h | Oficial 1ª | 0.04 | 20.46 | 0.82 |
| O0110 | h | Peó | 0.04 | 16.75 | 0.67 |
| P1414 | m | Barrera seguretat doble ona | 1 | 20.66 | 20.66 |
| P1424 | u | Part proporc. mater. barreres | 1 | 6.2822 | 6.28 |
| M0253 | h | Màquina per a clavar muntants metàl·lics | 0.04 | 43.968936 | 1.76 |
| %1613 |  | Despeses indirectes | 6 % | 30.60 | 1.84 |
|  |  | Total |  |  | 32.44 |

| Amidament | Uts. | Llarg | Ample | Parcial |
|---|---|---|---|---|
| costat esq. | 1 | 60 |  | 60.00 |
|  | 1 | 27 |  | 27.00 |
|  | 1 | 82 |  | 82.00 |
|  | 1 | 83 |  | 83.00 |
|  | 1 | 61 |  | 61.00 |
|  | 1 | 25 |  | 25.00 |
|  | 1 | 68 |  | 68.00 |
|  | 1 | 43 |  | 43.00 |
|  | 1 | 24 |  | 24.00 |
|  | 1 | 67 |  | 67.00 |
|  | 1 | 7 |  | 7.00 |
|  | 1 | 10 |  | 10.00 |
|  | 1 | 30 |  | 30.00 |
| costat dret | 1 | 58 |  | 58.00 |
|  | 1 | 37 |  | 37.00 |
|  | 1 | 335 |  | 335.00 |
|  | 1 | 25 |  | 25.00 |
|  | 1 | 57 |  | 57.00 |
|  | 1 | 47 |  | 47.00 |
|  | 1 | 27 |  | 27.00 |
|  | 1 | 64 |  | 64.00 |
|  | 1 | 24 |  | 24.00 |
|  | 1 | 15 |  | 15.00 |
|  | 1 | 51 |  | 51.00 |
| OD's | 9 | 12 | 2 | 216.00 |
| Total |  |  |  | 1543 |

**E0736F** u Extrem de 4,32 m de barrera de seguretat metàl·lica
8 u × 184.44 = 1475.52
Extrem de 4,32 m mínim de barrera de seguretat metàl·lica de qualsevol tipus, amb abatiment o encastament en talús del desmunt, galvanitzada en calent, incloent tanca de secció doble ona, pals cada 2 m, xapes de reforç, peça en angle, topall final, elements de fixació, peça reflectora a dues cares, inclòs enclavament i soldadures, totalment col·locat.

| Codi | Ut | Descripció | Rendiment | Preu | Import |
|---|---|---|---|---|---|
| O0101 | h | Cap de colla | 0.18 | 20.6 | 3.71 |
| O0102 | h | Oficial 1ª | 0.7 | 20.46 | 14.32 |
| O0110 | h | Peó | 0.7 | 16.75 | 11.73 |
| P1446B | u | Extrem de 4,32 metres (material; 23/07/1998) | 1 | 136.2 | 136.20 |
| P1424 | u | Part proporc. mater. barreres | 1 | 6.2822 | 6.28 |
| M0253 | h | Màquina per a clavar muntants metàl·lics | 0.04 | 43.968936 | 1.76 |
| %1613 |  | Despeses indirectes | 6 % | 174.00 | 10.44 |
|  |  | Total |  |  | 184.44 |

**E0736B** u Extrem de 8 m de barrera de seguretat metàl·lica
26 u × 331.7 = 8624.20

| Amidament | Uts. | Llarg | Parcial |
|---|---|---|---|
|  | 8 |  | 8.00 |
| OD's transversals | 9 | 2 | 18.00 |
| Total |  |  | 26 |

**E0736C** u Extrem de 12 m de barrera de seguretat metàl·lica
12 u × 484.84 = 5818.08

**E0736E** u Terminal en forma de cua de peix
10 u × 28.27 = 282.70
Terminal en forma de cua de peix, per a barrera de seguretat secció doble ona, inclòs elements de fixació, peça reflectora, totalment col·locat.

| Codi | Ut | Descripció | Rendiment | Preu | Import |
|---|---|---|---|---|---|
| O0101 | h | Cap de colla | 0.02 | 20.6 | 0.41 |
| O0102 | h | Oficial 1ª | 0.05 | 20.46 | 1.02 |
| O0110 | h | Peó | 0.05 | 16.75 | 0.84 |
| P1448 | u | Terminal en forma de cua de peix (material; 23/07/1998) | 1 | 18.12 | 18.12 |
| P1424 | u | Part proporc. mater. barreres | 1 | 6.2822 | 6.28 |
| %1613 |  | Despeses indirectes | 6 % | 26.67 | 1.60 |
|  |  | Total |  |  | 28.27 |

| Amidament | Uts. | Parcial |
|---|---|---|
| tancament camins | 10 | 10.00 |
| Total |  | 10 |

## 09 MESURES CORRECTORES D'IMPACTE AMBIENTAL
Import: 64549.08

**E1105** m2 Estesa terra vegetal en talussos (material pròpia obra)
10174.73 m2 × 1.16 = 11802.69
Estesa de terra vegetal en talús amb material de la pròpia obra, inclòs càrrega i transport.

| Codi | Ut | Descripció | Rendiment | Preu | Import |
|---|---|---|---|---|---|
| O0101 | h | Cap de colla | 0.003 | 20.6 | 0.06 |
| O0110 | h | Peó | 0.012 | 16.75 | 0.20 |
| M0205 | h | Pala carregadora sobre orugues | 0.003 | 73.35 | 0.22 |
| M0208 | h | Motonivelladora | 0.003 | 73.35024 | 0.22 |
| M0204 | h | Pala carregadora neumàtics | 0.003 | 58.268112 | 0.17 |
| M0212B | h | Camió de trabuc de 20 t | 0.006 | 37.33 | 0.22 |
| %1613 |  | Despeses indirectes | 6 % | 1.09 | 0.07 |
|  |  | Total |  |  | 1.16 |

| Amidament | Uts. | Llarg | Alt | Parcial |
|---|---|---|---|---|
| s/llistat |  |  |  |  |
| terraplè 3:2 | 1 | 4945.94 | 1.2 | 5935.13 |
| Reste de finca PK 3+000-3+180 | 1 | 2890 | 1.2 | 3468.00 |
| Talús cuneta zona inundable antiga ctra. T-3231 | 1 | 643 | 1.2 | 771.60 |
| Total |  |  |  | 10174.73 |

**E1143** m2 Hidrosembra projectada en 2 fases (23/07/1998)
16693.93 m2 × 1.18 = 19698.84
Hidrosembra projectada en dues fases amb espècies adaptades agroclimàticament a la zona, inclòs el subministrament de tots els components necessaris (aigua, llavors, estabilitzant, adobs, mulch) i regs d'arrelament; totalment acabada segons les característiques especificades al plec de condicions.

| Codi | Ut | Descripció | Rendiment | Preu | Import |
|---|---|---|---|---|---|
| O0110 | h | Peó | 0.02 | 16.75 | 0.34 |
| P1601 | m3 | Aigua | 0.04 | 0.65 | 0.03 |
| P1101 |  | Adob mineral d'anivellament lent (material; 12/01/2009) | 1 | 0.030906 | 0.03 |
| P1122 |  | Fixador sintètic base acrílica (material; 12/01/2009) | 1.2 | 0.072114 | 0.09 |
| P1120 |  | Bioactivador microbià (material; 12/01/2009) | 1 | 0.123624 | 0.12 |
| P1505 |  | Barreja llavors herbàcies hidros (material; 12/01/2009) | 1 | 0.123624 | 0.12 |
| P1123 |  | Mulch prot hidros fibra semi-cur (material; 12/01/2009) | 3 | 0.010302 | 0.03 |
| M0213 | h | Camió cisterna de 8 m3 | 0.003 | 47.997018 | 0.14 |
| P1126 | u | Altres conceptes (12/01/2009) | 1 | 0.2856 | 0.29 |
|  |  | Total |  |  | 1.18 |

| Amidament | Uts. | Llarg | Alt | Parcial |
|---|---|---|---|---|
| s/llistat |  |  |  |  |
| terraplè 3:2 | 1 | 4945.94 | 1.2 | 5935.13 |
| desmunt 3:2 | 1 | 5432.67 | 1.2 | 6519.20 |
| Reste de finca PK 3+000-3+180 | 1 | 2890 | 1.2 | 3468.00 |
| Talús cuneta zona inundable antiga ctra. T-3231 | 1 | 643 | 1.2 | 771.60 |
| Total |  |  |  | 16693.93 |

**E0312** m2 Escarificat del ferm
80.59 m2 × 0.59 = 47.55
Estriat amb escarificador de paviment de mescles bituminoses, inclosa la neteja de la superfície, càrrega i transport a l'abocador del material sobrant, cànon d'abocament i manteniment de l'abocador

| Codi | Ut | Descripció | Rendiment | Preu | Import |
|---|---|---|---|---|---|
| O0101 | h | Cap de colla | 0.004 | 20.6 | 0.08 |
| O0110 | h | Peó | 0.01 | 16.75 | 0.17 |
| M0206 | h | Pala carregadora sobre orugues amb escarificador (maquinària; 12/01/2009) | 0.004 | 75.30762 | 0.30 |
| %1613 |  | Despeses indirectes | 6 % | 0.55 | 0.03 |
|  |  | Total |  |  | 0.59 |

| Amidament | Uts. | Llarg | Parcial |
|---|---|---|---|
| Tram ctra existent - rotonda 3 | 1 | 80.59 | 80.59 |
| Total |  |  | 80.59 |

**E1602** pa Pagament íntegre per a la direcció ambiental d'obra per realitzar seguiment ambiental (01/08/2018)
1 pa × 12000 = 12000.00
Partida alçada d'abonament íntegre per a la direcció ambiental d'obra amb la funció bàsica de vetllar pel compliment del que estableix l'EIA i la DIA, mitjançant el seguiment de les obres, i la realització d'informes mensuals que s'adreçaran a l'OTAATA, i l'assistència a la comissió mixta de seguiment i control ambiental.

**E1603** pa A justificar per a la recuperació i restitució ambiental de diferents zones (01/08/2018)
1 pa × 9000 = 9000.00
Partida alçada a justificar per a la recuperació i restitució ambiental de diferents zones afectades per les obres, assegurant durant dos períodes estivals el manteniment de les plantacions. La plantació d'espècies arbòries es farà a una distància mínima de 7 m dels camps de conreu.

**E1626** pa Pagament íntegre per al seguiment arqueològic (01/08/2018)
1 pa × 12000 = 12000.00
Partida alçada d'abonament íntegre per al seguiment arqueològic dels moviments de terres i excavacions, seguint conclusions extretes de la memòria de la prospecció arqueològica realitzada per l'empresa "A Priori Cultural, S.L.", inclosa en l'annex 18 "Estudi d'afecció al patrimoni cultural".

## 10 GESTIÓ DE RESIDUS (23/07/1998)
Import: 10227.64

**E1551** u Acondicionament de la zona de residus (23/07/1998)
4 u × 190 = 760.00
Acondicionament del terreny per la implementació dels residus, inclou l'excavació i reperfilat de la superfície del terreny per col·locar posteriorment els diferents contenidors, zones d'apilament i aïllament, i la seva posterior retirada per deixar la zona en un correcte estat.

**E1552** m3 Classificació a peu d'obra de residus (23/07/1998)
160 m3 × 19.88 = 3180.80
Classificació a preu d'obra de residus de la construcció o demolició en residus inerts, no especials i especials, amb mitjans manuals o mecànics.

**E1561** m3 Càrrega i transport residus inerts o no especials barrejats, contenidor 5 m3 (23/07/1998)
80 m3 × 27.48 = 2198.40
Càrrega amb mitjans manuals o mecànics i transport de residus inerts o no especials a instal·lació autoritzada de gestió de residus, amb contenidor de 5 m3 de capacitat, inclòs el seu subministrament.

**E1563** m3 Càrrega i transport residus (ferralla i plàstic), contenidor 1 m3 (23/07/1998)
60 m3 × 32.99 = 1979.40
Càrrega amb mitjans manuals o mecànics i transport de residus de plàstic i/o ferralla a instal·lació autoritzada de gestió de residus, amb contenidor d'1 m3 de capacitat, inclòs el seu subministrament.

**E1564** m3 Càrrega i transport residus especials, bidó 200 l (23/07/1998)
4 m3 × 143 = 572.00
Càrrega amb mitjans manuals o mecànics i transport de residus especials a instal·lació autoritzada de gestió de residus, amb bidó de plàstic de 200 l de capacitat, inclòs el seu subministrament.

**E1571** m3 Disposició controlada residus inerts o no especials barrejats (23/07/1998)
80 m3 × 5.9 = 472.00
Disposició controlada a centre de reciclatge de residus inerts o no especials barrejats, procedents de construcció o demolició.

**E1572** m3 Disposició controlada residus de metalls no especials barrejats (23/07/1998)
20 m3 × 13.25 = 265.00
Disposició controlada a centre de reciclatge de residus de metalls no especials barrejats, procedents de construcció o demolició.

**E1573** m3 Disposició controlada residus de plàstics no especials (23/07/1998)
40 m3 × 8.2 = 328.00
Disposició controlada a centre de reciclatge de residus de plàstics no especials, procedents de construcció o demolició.

**E1574** m3 Disposició controlada residus de fusta no especials (23/07/1998)
20 m3 × 7.35 = 147.00
Disposició controlada a centre de reciclatge de residus de fusta no especials, procedents de construcció o demolició.

**E1575** m3 Disposició controlada residus especials barrejats (23/07/1998)
4 m3 × 81.26 = 325.04
Disposició controlada a centre de selecció i transferència de residus especials barrejats, procedents de construcció o demolició.

## 11 SEGURETAT I SALUT (01/08/2018)
Import: 89100.02

## Preus auxiliars

**E0108** m3 Morter de ciment elaborat a l'obra (23/07/1998)
Preu: 50.96

| Codi | Ut | Descripció | Rendiment | Preu | Import |
|---|---|---|---|---|---|
| O0110 | h | Peó | 1 | 16.75 | 16.75 |
| P1601 | m3 | Aigua | 0.2 | 0.65 | 0.13 |
| P0301 | m3 | Sorra per a formigons i morters (material; 23/07/1998) | 0.67 | 22.15 | 14.84 |
| P0401 | kg | Ciment pòrtland P-350 (material; 23/07/1998) | 200 | 0.07 | 14.00 |
| M0218 | h | Formigonera de 250 l (maquinària; 10/07/2006) | 0.7 | 7.48 | 5.24 |
|  |  | Total |  |  | 50.96 |

**E0106** m3 Formigó en massa HM-20, planta dosificadora 25 m3/h. (23/07/1998)
Preu: 54.68
Formigó en massa HM-20 elaborat a l'obra en planta dosificadora de 25 m3/h.

| Codi | Ut | Descripció | Rendiment | Preu | Import |
|---|---|---|---|---|---|
| O0110 | h | Peó | 0.4 | 16.75 | 6.70 |
| P1601 | m3 | Aigua | 0.17 | 0.65 | 0.11 |
| P0301 | m3 | Sorra per a formigons i morters | 0.25 | 22.15 | 5.54 |
| P0306 | m3 | Tot-u artificial | 0.597 | 15 | 8.96 |
| P0401 | kg | Ciment pòrtland P-350 | 314 | 0.07 | 21.98 |
| M0204 | h | Pala carregadora neumàtics | 0.02 | 58.268112 | 1.17 |
| M0221 | h | Camió formigonera de 6 m3 (maquinària; 12/01/2009) | 0.08 | 60.225492 | 4.82 |
| M0222 | h | Planta de formigó (maquinària; 12/01/2009) | 0.05 | 108.088584 | 5.40 |
|  |  | Total |  |  | 54.68 |

## Recursos

**P1019B** m Baixant prefabricat en forma d'U, 40x18 cm
Baixant prefabricat secció en forma d'U, 40x18 cm.

**P1613** u Cànon d'abocador
Canon d'abocador

**P1615** u Condicionament de l'abocador
Acondiciament de l'abocador

**P1902** u Rigola blanca 20x20x8 cm
Rigola blanca 20x20x8

**P1007** m Vorada pref. form. 8x20 cm. tipus jardí
Vorada pref. form. 8x20 cm. jardí

**P0812** m2 Rajola hidr. gris 20x20x4 cm
Rajola hidr. gris 20x20x4 c

**P1025** u Llambordí de formigó 20x10x8 cm
Llambordí de formigó 8x8x8 cm.

**P10104** m Conductor Cu tetrapolar 4x6 rv 0,6/1 kV
Conductor Cu tetrapolar de 4x6 mm2

**P10111** m Conductor Cu nu unipolar d'1x35 mm2
Conductor Coure nu de 1x35 mm2

**P99010** u Columna troncocònica d'acer galvanitzat h=10 m amb creueta hexagonal
Columna model MULTIPLE-12

**P10109** m Conductor Cu tripolar 3x2,5 rv 0,6/1 kV
Conductor Cu 3x2,5 rv 0,6/1 kV

**P09309** m Tub de 4.5x6 PE
Tub de drenatge

**P09308** m Tub de drenatge
Tub de 4.5x6 PE

**M0278** h Minicarregadora amb acces.retro
Minicarregadora sobre pneumàtics, amb accessori retroexcavador de 25 a 39 cm d'amplària

**BR3P1110** m3 Terra vegetal adobada, granel
Terra vegetal adobada, a granel

**BR3A2000** kg Adob mineral simple, sulfat amoni
Adob mineral solid de fons simple, sulfat amonic 21% gr

**P1239** m Tub de pp DN200 mm., SN 8 kN/m2
Tub de pp d 200 mm., SN 8 kN/m2

**P0616B** u Reixa i bastiment 750x490x70 mm
Reixa i bastiment 750x500x50 mm.

**P10110** m Conductor Cu bipolar 2x2,5 rv 0,6/1 kV
Conductor Cu 2x2,5 rv 0,6/1 kV

**P99019F** u Lluminària Vmax L093.V3.F4L2.SE2.C9
Lluminària Vmax L073.V2.F4L2.SE2.C9

**P0327** m3 Matacà de pedra gran. fonaments
Matacà de pedra gran. foname.

**P1245** m Tub de pp DN800 mm., SN 8 kN/m2
Tub de pp d 800 mm., SN 8 kN/m2

**P0632** m2 Tapa tràmex de 0.03x0.03m
Reixa de 0.03x0.03m

**P1242** m Tub de pp DN400 mm., SN 8 kN/m2
Tub de pp d 400 mm., SN 8 kN/m2

**P0312A** t Bloc pedra calcària esc. 15-40 kg
Bloc pedra calcària esc. 400 kg

**P0642D** m2 Geotèxtil 250 g/m2 resist>= 2900 N
Geotextil 250 g/m2 resist>= 2900 N

**P1243** m Tub de pp DN500 mm., SN 8 kN/m2
Tub de pp d 500 mm., SN 8 kN/m2

**P1244** m Tub de pp DN630 mm., SN 8 kN/m2
Tub de pp d 630 mm., SN 8 kN/m2

**P0620B** u Tapa fosa Ø650 mm. exterior, marc Ø800 mm., classe D-400
Tapa Ø650 mm. exterior i bastiment, pou Ø800 mm., estanca i insonora

**P0651** u Graó d'acer revestit de polipropilè, 40 cm d'amplada
Graó per a pou de registre 300x300x300 mm

**P1019** m Baixant prefabricat en forma d'U, 60x35 cm
Baixant prefabricat secció en forma d'U, 60x35 cm.

**P0326** t Bloc pedra granítica esc. > 800 kg
Bloc pedra gra.esc > 800 kg.

**P1416** m Ampit PMC2/10f
Pretil PMC2/10f

**P1903** kg Pintura d'emprimació
Pintura d'imprimació

**P0313** m3 Pedra calcària posada a l'obra
Pedra calcàr. posada a l'obra

**P091271** m Tub corrugat Ø63 mm
Tub corrugat Ø65 mm.

**P09107** m Tub PEAD DN110mm, PE-100, PN-10
Tub PEAD DN63mm, PE-100, PN-10

**BMT07400150** ml. Canonada fosa dúctil DN-150 K-40
Canonada de fosa dúctil de DN-150 mm, classe K-40, amb junta automàtica flexible.

**BMT35015010** Ut. Ventosa-purgador DN-150/PN-10
Ventosa-purgador VAG o similar, DN-150/PN-10.

**BMT39010016** Ut. Vàlvula de comporta DN-100/PN-10/16
Vàlvula de comporta, DN-100/PN 10/16.

**P0622A** u Tapa fosa 680x680x40, marc 700x700, classe B-125
Tapa fosa 680x680x40, marc 700x700, classe B125

**P09106** m Tub PEAD DN90mm, PE-100, PN-10
Tub PEAD DN63mm, PE-100, PN-10

**A09209** u Collaret fosa 125-100/1"
Collaret fosa 125/2"

**P1241** m Tub de pp DN315 mm., SN 8 kN/m2
Tub de pp d 315 mm., SN 8 kN/m2

**A09224** u Tub PE baixa densitat DN40 PN10
Tub PE-bd DN40 PN10

**P0620C** u Tapa fosa Ø650 mm. exterior, marc 850x850 mm.,classe D-400
Tapa Ø650 mm. exterior i bastiment, pou 850x850 mm., estanca i insonora

**P0818A** u Bloc de formigó 40x20x20 gris
Bloc buit de formigó, per revestir, color gris, 40x20x20 cm, resistència normalitzada R10 (10 N/mm²)

**P0603** m2 Tela metàl·lica galv. i plast
Tela metàl.lica galv. i plast

**P0906** m Pal tub acer galvanitzat DN48 mm
Pal tub acer galv. d 48 mm.

**P1483B** u Placa triangular alumini reflect. 90 cm
Placa triangular alumini reflect.90 cm.

**P1485** u Placa quadrada alumini reflect. 60 cm
Placa quadrada alumini reflect.60 cm.

**P1431** u Fita qm. refl. 40x60 cm
Fita qm. refl. 40x40 cm

**P1440** m Suport acer galv. 100x50x3 mm
Suport acer galv. 100x50x3mm

**P1497** m2 Placa d'alumini de 0,50 m2 a 1,00 m2
Placa d'alumini de 0,50 m2 a 1.00 m2

**P1481** m Pal alumini diàmetre 76 mm. MB
Pal alumini 76 mm. diàmetre

**P1472** m Pal alumini diàmetre 90 mm. MC
Pal alumini 90 mm. diàmetre

**P1473** m Pal alumini diàmetre 114 mm. MD
Pal alumini diàmetre 114 o 140 mm. ME

**P1473A** m Pal alumini diàmetre 114 o 140 mm. ME
Pal alumini 114 mm. diàmetre

**P1470** u Fita de fosa h=70 d=12
Fita de fundició h=70 d=12

**P1446B** u Extrem de 4,32 metres
Extrem de 4 metres

**P0301** m3 Sorra per a formigons i morters
Sorra per a formigons i mort.
